# POLICIA LOCAL ROSES

- Propietat de l'arxiu: CYPE INGENIEROS, S.A.
- Format: FIEBDC-3/2004
- Programa: ARQUIMEDES
- Tipus: pressupost
- Comentari: Pressupost
- Data dels preus: 14/08/2014
- Divisa: EUR
- Costos indirectes: 3 %
- Despeses generals: 13 %
- Benefici industrial: 6 %
- IVA: 10 %
- Codi: POLICIA-LOCAL-DEF (08/07/2014)
Import: 493233.7

## D Demolicions
Import: 15553.13

### DE Estructures
Import: 3204.03

#### DEF Fàbrica
Import: 2717.11

**K2164771** m2 Enderroc paret tancam. maó calat,g=15cm,a mà+mart.trenc.man.,càrrega manual
236.065 m2 × 11.17 (11.51 amb costos indirectes) = 2717.11
Enderroc de paret de tancament de maó calat de 15 cm de gruix, a mà i amb martell trencador manual i càrrega manual de runa sobre camió o contenidor

| Codi | Ut | Descripció | Rendiment | Preu | Import |
|---|---|---|---|---|---|
| A0140000 | h | Manobre (mà d'obra) | 0.3 | 16.31 | 4.89 |
| A0150000 | h | Manobre especialista (mà d'obra) | 0.3 | 16.82 | 5.05 |
| C2001000 | h | Martell trenc.man. (maquinària) | 0.3 | 3.6 | 1.08 |
| A%AUX001 | % | Despeses auxiliars mà d'obra | 1.5 % | 9.94 | 0.15 |
|  |  | Total |  |  | 11.17 |

| Amidament | Uts. | Llarg | Alt | Parcial |
|---|---|---|---|---|
| p. soterrani | 1 | 4.500 | 2.500 | 11.250 |
|  | 1 | 7.900 | 2.500 | 19.750 |
|  | 1 | 1.850 | 2.500 | 4.625 |
|  | 1 | 3.500 | 2.500 | 8.750 |
|  | 1 | 3.550 | 2.500 | 8.875 |
|  | 1 | 3.700 | 2.500 | 9.250 |
|  | 1 | 2.650 | 2.500 | 6.625 |
|  | 1 | 3.700 | 2.500 | 9.250 |
|  | 3 | 2.600 | 2.500 | 19.500 |
| p. baixa | 1 | 8.000 | 2.900 | 23.200 |
|  | 1 | 3.300 | 2.900 | 9.570 |
|  | 1 | 6.500 | 2.900 | 18.850 |
|  | 1 | 1.200 | 2.900 | 3.480 |
|  | 1 | 5.600 | 2.900 | 16.240 |
|  | 1 | 1.500 | 2.900 | 4.350 |
| p.pis 1 | 1 | 8.000 | 2.500 | 20.000 |
| p.pis 2 | 1 | 8.000 | 2.500 | 20.000 |
| p.pis 3 | 1 | 5.400 | 2.500 | 13.500 |
|  | 2 | 1.000 | 2.500 | 5.000 |
|  | 1 | 1.600 | 2.500 | 4.000 |
| Total |  |  |  | 236.065 |

#### DEH Formigó
Import: 486.92

**K2135343** m3 Enderroc mur cont. form.arm.,mà+compress.,càrrega man/mec.
3.25 m3 × 145.46 (149.82 amb costos indirectes) = 486.92
Formació de forat en mur de formigó armat, de 5 m2 com a màxim, a mà i amb compressor i càrrega manual de runa sobre camió o contenidor

| Codi | Ut | Descripció | Rendiment | Preu | Import |
|---|---|---|---|---|---|
| A0125000 | h | Oficial 1a soldador (mà d'obra) | 1.2 | 18.15 | 21.78 |
| A0140000 | h | Manobre | 2 | 16.31 | 32.62 |
| A0150000 | h | Manobre especialista | 3 | 16.82 | 50.46 |
| C1101200 | h | Compressor+dos martells pneumàtics (maquinària) | 1.5 | 16.16 | 24.24 |
| C1313330 | h | Retroexcavadora s/pneumàtics 8-10t (maquinària) | 0.11 | 50 | 5.50 |
| C200S000 | h | Equip tall oxiacetilènic (maquinària) | 1.2 | 7.74 | 9.29 |
| A%AUX001 | % | Despeses auxiliars mà d'obra | 1.5 % | 104.86 | 1.57 |
|  |  | Total |  |  | 145.46 |

| Amidament | Uts. | Llarg | Alt | Parcial |
|---|---|---|---|---|
|  | 1 | 1.300 | 2.500 | 3.250 |
| Total |  |  |  | 3.25 |

### DF Façanes
Import: 1347.24

#### DFA Ventilades

#### DFF Fàbriques i extradossats

#### DFL Lleugeres
Import: 1347.24

**K2161511** m2 Enderroc envà ceràm.,g=7cm,m.man.,càrrega manual
272.72 m2 × 4.8 (4.94 amb costos indirectes) = 1347.24
Enderroc d'envà de ceràmica de 7 cm de gruix, amb mitjans manuals i càrrega manual de runa sobre camió o contenidor

| Codi | Ut | Descripció | Rendiment | Preu | Import |
|---|---|---|---|---|---|
| A0140000 | h | Manobre | 0.29 | 16.31 | 4.73 |
| A%AUX001 | % | Despeses auxiliars mà d'obra | 1.5 % | 4.73 | 0.07 |
|  |  | Total |  |  | 4.8 |

| Amidament | Uts. | Llarg | Ample | Parcial |
|---|---|---|---|---|
| p. baixa | 1 | 5.500 | 2.900 | 15.950 |
|  | 1 | 2.000 | 2.900 | 5.800 |
|  | 1 | 7.800 | 2.900 | 22.620 |
|  | 1 | 8.800 | 3.200 | 28.160 |
| p.pis 1 | 1 | 1.800 | 2.500 | 4.500 |
|  | 1 | 1.000 | 2.500 | 2.500 |
|  | 1 | 8.800 | 2.500 | 22.000 |
|  | 1 | 2.900 | 2.500 | 7.250 |
|  | 1 | 3.000 | 2.500 | 7.500 |
|  | 1 | 1.900 | 2.500 | 4.750 |
|  | 1 | 0.800 | 2.500 | 2.000 |
|  | 1 | 7.800 | 2.500 | 19.500 |
|  | 1 | 8.800 | 2.800 | 24.640 |
| p.pis 2 | 1 | 2.700 | 2.500 | 6.750 |
|  | 1 | 5.400 | 2.500 | 13.500 |
|  | 1 | 11.100 | 2.500 | 27.750 |
|  | 2 | 1.200 | 2.500 | 6.000 |
|  | 1 | 7.800 | 2.500 | 19.500 |
|  | 1 | 8.800 | 1.000 | 8.800 |
|  | 1 | 4.000 | 2.500 | 10.000 |
| p.pis 3 | 1 | 5.300 | 2.500 | 13.250 |
| Total |  |  |  | 272.72 |

#### DFP Pesades

#### DFN Aïllaments

#### DFC Fusteria exterior

#### DFD Defenses en exteriors

#### DFR Acabaments d'exteriors

#### DFV Vidres

#### DFE Elements ancorats a façana

### DP Particions
Import: 10235.63

#### DPR Acabaments
Import: 10235.63

**K2183501** m2 Arrencada enrajolat,param.vert.,m.man.,càrrega manual
116.882 m2 × 7.61 (7.84 amb costos indirectes) = 916.35
Arrencada d'enrajolat en parament vertical, amb mitjans manuals i càrrega manual de runa sobre camió o contenidor

| Codi | Ut | Descripció | Rendiment | Preu | Import |
|---|---|---|---|---|---|
| A0140000 | h | Manobre | 0.46 | 16.31 | 7.50 |
| A%AUX001 | % | Despeses auxiliars mà d'obra | 1.5 % | 7.50 | 0.11 |
|  |  | Total |  |  | 7.61 |

| Amidament | Uts. | Llarg | Ample | Parcial |
|---|---|---|---|---|
| soterrani | 1 | 4.000 | 1.000 | 4.000 |
|  | 2 | 1.800 | 2.500 | 9.000 |
|  | 2 | 2.600 | 2.500 | 13.000 |
|  | 2 | 3.800 | 2.500 | 19.000 |
|  | 2 | 1.300 | 2.500 | 6.500 |
| baixa | 1 | 4.000 | 2.760 | 11.040 |
|  | 1 | 3.200 | 2.760 | 8.832 |
| p.pis 1 | 1 | 3.000 | 2.460 | 7.380 |
| p.pis 2 | 1 | 3.000 | 2.460 | 7.380 |
| p.pis 3 | 2 | 1.000 | 2.460 | 4.920 |
|  | 2 | 1.500 | 2.460 | 7.380 |
|  | 4 | 1.050 | 2.460 | 10.332 |
|  | 1 | 3.300 | 2.460 | 8.118 |
| Total |  |  |  | 116.882 |

**K21B1011** m Arrencada barana metàl.,90-110cm,m.man.,càrr.man.
23.9 m × 5.5 (5.67 amb costos indirectes) = 135.51
Arrencada de barana metàl·lica de 90 a 110 cm d'alçària, amb mitjans manuals i càrrega manual sobre camió o contenidor

| Codi | Ut | Descripció | Rendiment | Preu | Import |
|---|---|---|---|---|---|
| A0125000 | h | Oficial 1a soldador | 0.05 | 18.15 | 0.91 |
| A0135000 | h | Ajudant soldador (mà d'obra) | 0.05 | 17.26 | 0.86 |
| A0140000 | h | Manobre | 0.2 | 16.31 | 3.26 |
| C200S000 | h | Equip tall oxiacetilènic | 0.05 | 7.74 | 0.39 |
| A%AUX001 | % | Despeses auxiliars mà d'obra | 1.5 % | 5.03 | 0.08 |
|  |  | Total |  |  | 5.5 |

| Amidament | Uts. | Llarg | Parcial |
|---|---|---|---|
| baixa | 1 | 3.900 | 3.900 |
| façana | 2 | 3.700 | 7.400 |
|  | 2 | 2.400 | 4.800 |
|  | 3 | 2.600 | 7.800 |
| Total |  |  | 23.9 |

**K21B3011** m2 Arrencada reixa metàl.,m.man.,càrr.man.
22.25 m2 × 5.5 (5.67 amb costos indirectes) = 126.16
Arrencada de reixa metàl·lica amb mitjans manuals i càrrega manual sobre camió o contenidor

| Codi | Ut | Descripció | Rendiment | Preu | Import |
|---|---|---|---|---|---|
| A0125000 | h | Oficial 1a soldador | 0.05 | 18.15 | 0.91 |
| A0135000 | h | Ajudant soldador | 0.05 | 17.26 | 0.86 |
| A0140000 | h | Manobre | 0.2 | 16.31 | 3.26 |
| C200S000 | h | Equip tall oxiacetilènic | 0.05 | 7.74 | 0.39 |
| A%AUX001 | % | Despeses auxiliars mà d'obra | 1.5 % | 5.03 | 0.08 |
|  |  | Total |  |  | 5.5 |

| Amidament | Uts. | Llarg | Ample | Parcial |
|---|---|---|---|---|
| façana | 3 | 5.000 | 1.000 | 15.000 |
| porta garatge | 1 | 2.500 | 2.900 | 7.250 |
| Total |  |  |  | 22.25 |

**K21A3011** u Arrencada full+bastim. porta int.,m.man.,càrr.man.
26 u × 3.31 (3.41 amb costos indirectes) = 88.66
Arrencada de full i bastiment de porta interior amb mitjans manuals i càrrega manual sobre camió o contenidor

| Codi | Ut | Descripció | Rendiment | Preu | Import |
|---|---|---|---|---|---|
| A0140000 | h | Manobre | 0.2 | 16.31 | 3.26 |
| A%AUX001 | % | Despeses auxiliars mà d'obra | 1.5 % | 3.26 | 0.05 |
|  |  | Total |  |  | 3.31 |

| Amidament | Uts. | Parcial |
|---|---|---|
| baixa | 5 | 5.000 |
| planta 1 | 3 | 3.000 |
| planta 2 | 5 | 5.000 |
| planta 3 | 2 | 2.000 |
| soterrani | 11 | 11.000 |
| Total |  | 26 |

**K21A2011** u Arrencada full+bastim. balconera,m.man.,càrr.man.
7 u × 4.96 (5.11 amb costos indirectes) = 35.77
Arrencada de full i bastiment de balconera d'alumini amb mitjans manuals i càrrega manual sobre camió o contenidor

| Codi | Ut | Descripció | Rendiment | Preu | Import |
|---|---|---|---|---|---|
| A0140000 | h | Manobre | 0.3 | 16.31 | 4.89 |
| A%AUX001 | % | Despeses auxiliars mà d'obra | 1.5 % | 4.89 | 0.07 |
|  |  | Total |  |  | 4.96 |

| Amidament | Uts. | Parcial |
|---|---|---|
| baixa | 1 | 1.000 |
| pis 1 | 3 | 3.000 |
| pis 2 | 3 | 3.000 |
| Total |  | 7 |

**K21A1011** u Arrencada full+bastim. finest.,m.man.,càrr.man.
22 u × 4.96 (5.11 amb costos indirectes) = 112.42
Arrencada de full i bastiment de finestra d'alumini amb mitjans manuals i càrrega manual sobre camió o contenidor

| Codi | Ut | Descripció | Rendiment | Preu | Import |
|---|---|---|---|---|---|
| A0140000 | h | Manobre | 0.3 | 16.31 | 4.89 |
| A%AUX001 | % | Despeses auxiliars mà d'obra | 1.5 % | 4.89 | 0.07 |
|  |  | Total |  |  | 4.96 |

| Amidament | Uts. | Parcial |
|---|---|---|
| soterrani | 2 | 2.000 |
| baixa | 2 | 2.000 |
| pis 1 | 3 | 3.000 |
| pis 2 | 3 | 3.000 |
| pis 3 | 12 | 12.000 |
| Total |  | 22 |

**K21C201A** m2 Desmuntat.,vidre s/fusteria m.man.,càrrega manual
19.7 m2 × 5.99 (6.17 amb costos indirectes) = 121.55
Desmuntatge de vidre col·locat sobre fusta, acer o alumini amb llistó, amb mitjans manuals, aplec de materials per a la seva reutilització i càrrega manual de runa sobre camió o contenidor

| Codi | Ut | Descripció | Rendiment | Preu | Import |
|---|---|---|---|---|---|
| A013E000 | h | Ajudant vidrier (mà d'obra) | 0.3 | 19.68 | 5.90 |
| A%AUX001 | % | Despeses auxiliars mà d'obra | 1.5 % | 5.90 | 0.09 |
|  |  | Total |  |  | 5.99 |

| Amidament | Uts. | Llarg | Ample | Parcial |
|---|---|---|---|---|
| baixa | 2 | 2.000 | 2.900 | 11.600 |
|  | 2 | 1.000 | 1.200 | 2.400 |
|  | 1 | 3.000 | 1.900 | 5.700 |
| Total |  |  |  | 19.7 |

**K2195D24** m2 Arrencada recresc.pavim. mort.ciment,<=5cm,m.man.,càrrega manual
391.06 m2 × 3.31 (3.41 amb costos indirectes) = 1333.51
Arrencada de recrescut del paviment de morter de ciment, de fins a 5 cm de gruix, amb mitjans manuals i càrrega manual de runa sobre camió o contenidor

| Codi | Ut | Descripció | Rendiment | Preu | Import |
|---|---|---|---|---|---|
| A0140000 | h | Manobre | 0.2 | 16.31 | 3.26 |
| A%AUX001 | % | Despeses auxiliars mà d'obra | 1.5 % | 3.26 | 0.05 |
|  |  | Total |  |  | 3.31 |

**K219A121** m Arrencada revest.esglaó,m.man.,càrrega manual
71.1 m × 4.96 (5.11 amb costos indirectes) = 363.32
Arrencada de revestiment d'esglaó, amb mitjans manuals i càrrega manual de runa sobre camió o contenidor

| Codi | Ut | Descripció | Rendiment | Preu | Import |
|---|---|---|---|---|---|
| A0140000 | h | Manobre | 0.3 | 16.31 | 4.89 |
| A%AUX001 | % | Despeses auxiliars mà d'obra | 1.5 % | 4.89 | 0.07 |
|  |  | Total |  |  | 4.96 |

**K2197821** m Arrencada sòcol ceràm./pedra,m.man.,càrrega manual
380 m × 0.99 (1.02 amb costos indirectes) = 387.60
Arrencada de sòcol ceràmic o de pedra, amb mitjans manuals i càrrega manual de runa sobre camió o contenidor

| Codi | Ut | Descripció | Rendiment | Preu | Import |
|---|---|---|---|---|---|
| A0140000 | h | Manobre | 0.06 | 16.31 | 0.98 |
| A%AUX001 | % | Despeses auxiliars mà d'obra | 1.5 % | 0.98 | 0.01 |
|  |  | Total |  |  | 0.99 |

**K2183101** m Arrencada raj.ceràm./gres,.,m.man.,càrrega manual
391.06 m × 2.28 (2.35 amb costos indirectes) = 918.99
Arrencada de rajola ceràmica o de gres , amb mitjans manuals i càrrega manual de runa sobre camió o contenidor

| Codi | Ut | Descripció | Rendiment | Preu | Import |
|---|---|---|---|---|---|
| A0140000 | h | Manobre | 0.138 | 16.31 | 2.25 |
| A%AUX001 | % | Despeses auxiliars mà d'obra | 1.5 % | 2.25 | 0.03 |
|  |  | Total |  |  | 2.28 |

| Amidament | Uts. | Llarg | Ample | Parcial |
|---|---|---|---|---|
|  | 4 | 9.500 | 9.350 | 355.300 |
|  | 1 | 7.450 | 4.800 | 35.760 |
| Total |  |  |  | 391.06 |

**K218A210** m2 Enderroc cel ras guix,m.manuals,càrr.man.
334.5 m2 × 3.31 (3.41 amb costos indirectes) = 1140.65
Enderroc de cel ras de guix, amb mitjans manuals i càrrega manual sobre camió o contenidor

| Codi | Ut | Descripció | Rendiment | Preu | Import |
|---|---|---|---|---|---|
| A0140000 | h | Manobre | 0.2 | 16.31 | 3.26 |
| A%AUX001 | % | Despeses auxiliars mà d'obra | 1.5 % | 3.26 | 0.05 |
|  |  | Total |  |  | 3.31 |

| Amidament | Uts. | Llarg | Parcial |
|---|---|---|---|
| baixa | 1 | 76.000 | 76.000 |
| pis 1 | 1 | 78.000 | 78.000 |
| pis 2 | 1 | 78.000 | 78.000 |
| pis 3 | 1 | 24.500 | 24.500 |
| soterrani | 1 | 78.000 | 78.000 |
| Total |  |  | 334.5 |

**K2192913** m2 Enderroc solera form.lleug.armat,<= 15cm,compres.,càrrega manual
64.4 m2 × 9.2 (9.48 amb costos indirectes) = 610.51
Enderroc de solera de formigó lleugerament armat, de fins a 15 cm de gruix, amb compressor i càrrega manual de runa sobre camió o contenidor

| Codi | Ut | Descripció | Rendiment | Preu | Import |
|---|---|---|---|---|---|
| A0140000 | h | Manobre | 0.1 | 16.31 | 1.63 |
| A0150000 | h | Manobre especialista | 0.3 | 16.82 | 5.05 |
| C1101200 | h | Compressor+dos martells pneumàtics | 0.15 | 16.16 | 2.42 |
| A%AUX001 | % | Despeses auxiliars mà d'obra | 1.5 % | 6.68 | 0.10 |
|  |  | Total |  |  | 9.2 |

| Amidament | Uts. | Llarg | Ample | Parcial |
|---|---|---|---|---|
| solar | 1 | 7.000 | 9.200 | 64.400 |
| Total |  |  |  | 64.4 |

**K21QU100** u Desmuntatge rètol,pes<=350kg,alç.<=15m,m.man.+mecànics,aplec p/reutilització
1 u × 590.03 (607.73 amb costos indirectes) = 607.73
Desmuntatge de rètol de 350 kg de pes, com a màxim i a una alçària de 15 m, com a màxim, amb mitjans manuals i mecànics i aplec de materials per a la seva reutilització, sense incloure embalatges

| Codi | Ut | Descripció | Rendiment | Preu | Import |
|---|---|---|---|---|---|
| A012M000 | h | Oficial 1a muntador (mà d'obra) | 10 | 18.45 | 184.50 |
| A013M000 | h | Ajudant muntador (mà d'obra) | 10 | 17.19 | 171.90 |
| C150G900 | h | Grua autopropulsada 20t (maquinària) | 4 | 57.07 | 228.28 |
| A%AUX001 | % | Despeses auxiliars mà d'obra | 1.5 % | 356.40 | 5.35 |
|  |  | Total |  |  | 590.03 |

**E2R540S0** m3 Transp.res.especials,instal.gestió residus,contenidor 1m3
30 m3 × 60.42 (62.23 amb costos indirectes) = 1866.90
Transport de residus especials a instal·lació autoritzada de gestió de residus

| Codi | Ut | Descripció | Rendiment | Preu | Import |
|---|---|---|---|---|---|
| C1RAP100 | m3 | Subministr.cont.estruc.reixa metàl.,1m3 +recollida res.especials (maquinària) | 1 | 60.42 | 60.42 |
|  |  | Total |  |  | 60.42 |

**E2R64269** m3 Càrr.mec. residus inerts o no especials instal.gestió residus,camió transp.,12t,rec.10-15km
196 m3 × 7.28 (7.5 amb costos indirectes) = 1470.00
Càrrega amb mitjans mecànics i transport de residus inerts o no especials a instal·lació autoritzada de gestió de residus, amb camió per a transport de 12 t, amb un recorregut de més de 10 i fins a 15 km

| Codi | Ut | Descripció | Rendiment | Preu | Import |
|---|---|---|---|---|---|
| C1311440 | h | Pala carregadora s/pneumàtics 15-20t (maquinària) | 0.007 | 86.18 | 0.60 |
| C1501800 | h | Camió transp.12 t (maquinària) | 0.179 | 37.34 | 6.68 |
|  |  | Total |  |  | 7.28 |

### DI Instal·lacions
Import: 766.23

#### DIC Calefacció, climatització i A.C.S.
Import: 574.68

**K21EF011** u Arrencada unitat ext.,suports sist.aire.cond.,m.man.,càrr.man.
4 u × 73.36 (75.56 amb costos indirectes) = 302.24
Arrencada d'unitat exterior i suports de sistema d'aire condicionat, amb mitjans manuals i càrrega manual sobre camió o contenidor

| Codi | Ut | Descripció | Rendiment | Preu | Import |
|---|---|---|---|---|---|
| A012G000 | h | Oficial 1a calefactor (mà d'obra) | 1.8 | 18.45 | 33.21 |
| A013G000 | h | Ajudant calefactor (mà d'obra) | 1.8 | 17.17 | 30.91 |
| A0140000 | h | Manobre | 0.5 | 16.31 | 8.16 |
| A%AUX001 | % | Despeses auxiliars mà d'obra | 1.5 % | 72.28 | 1.08 |
|  |  | Total |  |  | 73.36 |

**K21EG011** u Arrencada unitat int.,suports sist.aire.cond. tipus consola,m.man.,càrr.man.
4 u × 66.13 (68.11 amb costos indirectes) = 272.44
Arrencada d'unitat interior i suports de sistema d'aire condicionat tipus consola, amb mitjans manuals i càrrega manual sobre camió o contenidor

| Codi | Ut | Descripció | Rendiment | Preu | Import |
|---|---|---|---|---|---|
| A012G000 | h | Oficial 1a calefactor | 1.6 | 18.45 | 29.52 |
| A013G000 | h | Ajudant calefactor | 1.6 | 17.17 | 27.47 |
| A0140000 | h | Manobre | 0.5 | 16.31 | 8.16 |
| A%AUX001 | % | Despeses auxiliars mà d'obra | 1.5 % | 65.15 | 0.98 |
|  |  | Total |  |  | 66.13 |

#### DIF Fontaneria
Import: 184.09

**K21JB111** u Arrencada inodor,ancor.,aixetes,mecan.,desgua.,desc.xarx.aig./evac.,m.man.,càrrega manual
5 u × 10.91 (11.24 amb costos indirectes) = 56.20
Arrencada d'inodor, ancoratges, aixetes, mecanismes, desguassos i desconnexió de les xarxes d'aigua i d'evacuació, amb mitjans manuals i càrrega manual de runa sobre camió o contenidor

| Codi | Ut | Descripció | Rendiment | Preu | Import |
|---|---|---|---|---|---|
| A012J000 | h | Oficial 1a lampista (mà d'obra) | 0.45 | 18.45 | 8.30 |
| A0140000 | h | Manobre | 0.15 | 16.31 | 2.45 |
| A%AUX001 | % | Despeses auxiliars mà d'obra | 1.5 % | 10.75 | 0.16 |
|  |  | Total |  |  | 10.91 |

**K21JE111** u Arrencada plat dutx.,aixetes,sifó,desgua.,desc.xarx.aig./evac.,m.man.,càrrega manual
3 u × 17.47 (17.99 amb costos indirectes) = 53.97
Arrencada de plat de dutxa, aixetes, sifó, desguassos i desconnexió de les xarxes d'aigua i d'evacuació, amb mitjans manuals i càrrega manual de runa sobre camió o contenidor

| Codi | Ut | Descripció | Rendiment | Preu | Import |
|---|---|---|---|---|---|
| A012J000 | h | Oficial 1a lampista | 0.8 | 18.45 | 14.76 |
| A0140000 | h | Manobre | 0.15 | 16.31 | 2.45 |
| A%AUX001 | % | Despeses auxiliars mà d'obra | 1.5 % | 17.21 | 0.26 |
|  |  | Total |  |  | 17.47 |

**K21JD111** u Arrencada lavabo,suport,aixetes,sifó,desgua.,desc.xarx.aig./evac.,m.man.,càrrega manual
6 u × 11.96 (12.32 amb costos indirectes) = 73.92
Arrencada de lavabo, suport, aixetes, sifó, desguassos i desconnexió de les xarxes d'aigua i d'evacuació, amb mitjans manuals i càrrega manual de runa sobre camió o contenidor

| Codi | Ut | Descripció | Rendiment | Preu | Import |
|---|---|---|---|---|---|
| A012J000 | h | Oficial 1a lampista | 0.55 | 18.45 | 10.15 |
| A0140000 | h | Manobre | 0.1 | 16.31 | 1.63 |
| A%AUX001 | % | Despeses auxiliars mà d'obra | 1.5 % | 11.78 | 0.18 |
|  |  | Total |  |  | 11.96 |

#### DII Il·luminació
Import: 7.46

**K21H101A** u Desmuntatage llumenera superficial,m.man.,aprofit.material,retirada
2 u × 3.62 (3.73 amb costos indirectes) = 7.46
Desmuntatge de llumenera superficial, amb mitjans manuals, aplec de materials per a la seva reutilització i càrrega de runes sobre camió o contenidor

| Codi | Ut | Descripció | Rendiment | Preu | Import |
|---|---|---|---|---|---|
| A012H000 | h | Oficial 1a electricista (mà d'obra) | 0.1 | 18.45 | 1.85 |
| A013H000 | h | Ajudant electricista (mà d'obra) | 0.1 | 17.17 | 1.72 |
| A%AUX001 | % | Despeses auxiliars mà d'obra | 1.5 % | 3.57 | 0.05 |
|  |  | Total |  |  | 3.62 |

## A Acondicionament del terreny
Import: 6999.45

### AD Moviment de terres
Import: 6999.45

#### ADV Buidats
Import: 718.32

**E2213422** m3 Excavació p/rebaix,terreny compact.(SPT 20-50),pala excav.,+càrr.directa s/camió
223.08 m3 × 3.13 (3.22 amb costos indirectes) = 718.32
Excavació per a rebaix en terreny compacte (SPT 20-50), realitzada amb pala excavadora i càrrega directa sobre camió

| Codi | Ut | Descripció | Rendiment | Preu | Import |
|---|---|---|---|---|---|
| C1312340 | h | Pala excavadora giratoria s/pneumàtics 15-20t (maquinària) | 0.038 | 82.41 | 3.13 |
|  |  | Total |  |  | 3.13 |

| Amidament | Uts. | Llarg | Ample | Alt | Parcial |
|---|---|---|---|---|---|
|  | 1 | 6.500 | 7.800 | 4.400 | 223.080 |
| Total |  |  |  |  | 223.08 |

#### ADR Rebliments
Import: 4389.41

**E225AH70** m3 Estesa grava drenatge pedra granit.,g<=25cm
74.4 m3 × 45.23 (46.59 amb costos indirectes) = 3466.30
Estesa de graves per a drenatge de pedra granítica en tongades de 25 cm, com a màxim

| Codi | Ut | Descripció | Rendiment | Preu | Import |
|---|---|---|---|---|---|
| A0140000 | h | Manobre | 0.01 | 16.31 | 0.16 |
| B0332020 | t | Grava pedra granit.p/drens (material) | 2.222 | 20.05 | 44.55 |
| C1311440 | h | Pala carregadora s/pneumàtics 15-20t | 0.006 | 86.18 | 0.52 |
| A%AUX001 | % | Despeses auxiliars mà d'obra | 1.5 % | 0.16 | 0.00 |
|  |  | Total |  |  | 45.23 |

| Amidament | Uts. | Llarg | Ample | Alt | Parcial |
|---|---|---|---|---|---|
| base llosa | 1 | 5.500 | 7.800 | 1.000 | 42.900 |
| trasdossat mur | 1 | 7.000 | 1.500 | 3.000 | 31.500 |
| Total |  |  |  |  | 74.4 |

**F227500F** m2 Repàs+picon.sòl rasa,ampl.<0,6m,95%PM
171.6 m2 × 3.72 (3.83 amb costos indirectes) = 657.23
Repàs i piconatge de subbase de graves, per capes de 25 cm, amb una compactació del 90% del PM

| Codi | Ut | Descripció | Rendiment | Preu | Import |
|---|---|---|---|---|---|
| A0140000 | h | Manobre | 0.065 | 16.31 | 1.06 |
| A0150000 | h | Manobre especialista | 0.11 | 16.82 | 1.85 |
| C133A0K0 | h | Safata vibrant,plac.60cm (maquinària) | 0.11 | 7.04 | 0.77 |
| A%AUX001 | % | Despeses auxiliars mà d'obra | 1.5 % | 2.91 | 0.04 |
|  |  | Total |  |  | 3.72 |

| Amidament | Uts. | Llarg | Parcial |
|---|---|---|---|
|  | 42.9 | 4.000 | 171.600 |
| base llosa |  |  |  |
| Total |  |  | 171.6 |

**J03D8208** u Ass.picon.mèt.Proc.modif. 1most.sòl
4 u × 64.53 (66.47 amb costos indirectes) = 265.88
Assaig de piconatge pel mètode del Proctor modificat d'una mostra de sòl, segons la norma UNE 103501

| Codi | Ut | Descripció | Rendiment | Preu | Import |
|---|---|---|---|---|---|
| BV1D8208 | u | Ass.picon.mèt.Proc.modif. 1most.sòl (material) | 1 | 64.53 | 64.53 |
|  |  | Total |  |  | 64.53 |

#### ADT Transports
Import: 1891.72

**E2R45039** m3 Càrrega mec.+transp.terres,instal.gestió residus,camió 7t,rec.10-15km
223.08 m3 × 8.23 (8.48 amb costos indirectes) = 1891.72
Càrrega amb mitjans mecànics i transport de terres a instal·lació autoritzada de gestió de residus, amb camió de 7 t, amb un recorregut de més de 10 i fins a 15 km

| Codi | Ut | Descripció | Rendiment | Preu | Import |
|---|---|---|---|---|---|
| C1311430 | h | Pala carregadora s/pneumàtics 8-14t (maquinària) | 0.01 | 71.05 | 0.71 |
| C1501700 | h | Camió transp.7 t (maquinària) | 0.24 | 31.33 | 7.52 |
|  |  | Total |  |  | 8.23 |

## C Fonamentacions
Import: 10866.03

### CR Regularització
Import: 442.3

#### CRL Formigó de neteja
Import: 442.3

**E3Z112P1** m2 Capa neteja+anivell. g=10cm form. HL-150/P/20/, camió
42.9 m2 × 10.01 (10.31 amb costos indirectes) = 442.30
Capa de neteja i anivellament de 10 cm de gruix de formigó HL-150/P/20 de consistència plàstica i grandària màxima del granulat 20 mm, abocat des de camió

| Codi | Ut | Descripció | Rendiment | Preu | Import |
|---|---|---|---|---|---|
| A0122000 | h | Oficial 1a paleta (mà d'obra) | 0.075 | 17.85 | 1.34 |
| A0140000 | h | Manobre | 0.15 | 16.31 | 2.45 |
| B06NLA2C | m3 | Formigó neteja HL-150/P/20 (material) | 0.105 | 58.62 | 6.16 |
| A%AUX001 | % | Despeses auxiliars mà d'obra | 1.5 % | 3.79 | 0.06 |
|  |  | Total |  |  | 10.01 |

| Amidament | Uts. | Llarg | Ample | Parcial |
|---|---|---|---|---|
|  | 1 | 5.500 | 7.800 | 42.900 |
| Total |  |  |  | 42.9 |

### CC Contencions
Import: 4690.92

#### CCS Murs de soterrani
Import: 4690.92

**E32D1103** m2 Muntatge+desm.1 cara encofrat,plafó met.250x50cm,p/mur conten.rectil.,1c.,h<=3m
25.399 m2 × 18.2 (18.75 amb costos indirectes) = 476.23
Muntatge i desmuntatge d'una cara d'encofrat amb plafó metàl·lic de 250x50 cm, per a murs de contenció de base rectilínia encofrats a una cara, d'una alçària <= 3 m

| Codi | Ut | Descripció | Rendiment | Preu | Import |
|---|---|---|---|---|---|
| A0123000 | h | Oficial 1a encofrador (mà d'obra) | 0.4 | 17.85 | 7.14 |
| A0133000 | h | Ajudant encofrador (mà d'obra) | 0.45 | 17.19 | 7.74 |
| B0A31000 | kg | Clau acer (material) | 0.101 | 1.15 | 0.12 |
| B0D21030 | m | Tauló fusta pi p/10 usos (material) | 1.499 | 0.43 | 0.64 |
| B0D625A0 | cu | Puntal metàl·lic telescòpic h=3m,150usos (material) | 0.01 | 8.56 | 0.09 |
| B0D81680 | m2 | Plafó metàl·lic50x250cm,50usos (material) | 1.122 | 1.24 | 1.39 |
| B0DZA000 | l | Desencofrant (material) | 0.08 | 2.63 | 0.21 |
| B0DZP600 | u | Part propor.elem.aux.plafó met.50x250cm (material) | 1 | 0.5 | 0.50 |
| A%AUX001 | % | Despeses auxiliars mà d'obra | 2.5 % | 14.88 | 0.37 |
|  |  | Total |  |  | 18.2 |

| Amidament | Uts. | Llarg | Alt | Parcial |
|---|---|---|---|---|
|  | 1 | 4.910 | 2.550 | 12.521 |
|  | 1 | 5.050 | 2.550 | 12.878 |
| Total |  |  |  | 25.399 |

**E32D1A03** m2 Muntatge+desm.1 cara encofrat,plafó met.250x50cm,p/mur conten.rectil.,2c.,h<=3m
36.21 m2 × 13.62 (14.03 amb costos indirectes) = 508.03
Muntatge i desmuntatge d'una cara d'encofrat amb plafó metàl·lic de 250x50 cm, per a murs de contenció de base rectilínia encofrats a dues cares, d'una alçària <= 3 m

| Codi | Ut | Descripció | Rendiment | Preu | Import |
|---|---|---|---|---|---|
| A0123000 | h | Oficial 1a encofrador | 0.28 | 17.85 | 5.00 |
| A0133000 | h | Ajudant encofrador | 0.315 | 17.19 | 5.41 |
| B0A31000 | kg | Clau acer | 0.101 | 1.15 | 0.12 |
| B0D21030 | m | Tauló fusta pi p/10 usos | 1.499 | 0.43 | 0.64 |
| B0D625A0 | cu | Puntal metàl·lic telescòpic h=3m,150usos | 0.01 | 8.56 | 0.09 |
| B0D81680 | m2 | Plafó metàl·lic50x250cm,50usos | 1.122 | 1.24 | 1.39 |
| B0DZA000 | l | Desencofrant | 0.08 | 2.63 | 0.21 |
| B0DZP600 | u | Part propor.elem.aux.plafó met.50x250cm | 1 | 0.5 | 0.50 |
| A%AUX001 | % | Despeses auxiliars mà d'obra | 2.5 % | 10.41 | 0.26 |
|  |  | Total |  |  | 13.62 |

| Amidament | Uts. | Llarg | Alt | Parcial |
|---|---|---|---|---|
|  | 2 | 7.100 | 2.550 | 36.210 |
| Total |  |  |  | 36.21 |

**1352BGA3** m3 Mur contenció form. h<=3m,g<=30cm,HA-30/B/20/IIa,col.bomba,armadura AP500S acer b/corrugada 60kg/m3,encofrat ind.p/murs,no vist
13.051 m3 × 159.73 (164.52 amb costos indirectes) = 2147.15
Mur de contenció de formigó armat de 3 m d'alçària com a màxim i fins a 30 cm de gruix, de formigó HA-30/B/20/IIa, abocat amb bomba, armadura AP500 S d'acer en barres corrugades amb una quantia de 60 kg/m3

| Codi | Ut | Descripció | Rendiment | Preu | Import |
|---|---|---|---|---|---|
| E32516H4 | m3 | Formigó p/murs cont.,h<=3m,HA-30/B/20/IIa,bomba | 1 | 91.93 | 91.93 |
| E32B300P | kg | Armadura p/murs cont. AP500S barres corrug.,h<=3m | 60 | 1.13 | 67.80 |
|  |  | Total |  |  | 159.73 |

| Amidament | Uts. | Llarg | Ample | Alt | Parcial |
|---|---|---|---|---|---|
|  | 1 | 4.910 | 0.300 | 2.550 | 3.756 |
|  | 1 | 7.100 | 0.300 | 2.550 | 5.432 |
|  | 1 | 5.050 | 0.300 | 2.550 | 3.863 |
| Total |  |  |  |  | 13.051 |

**E7J5C5B0** m Segell.junt.hidroexp,secció 2x0,5cm,col.interior junt
27.26 m × 11.11 (11.44 amb costos indirectes) = 311.85
Segellat de junts amb perfil hidroexpansiu de bentonita de secció 2x0,5 cm, col·locat a l'interior del junt

| Codi | Ut | Descripció | Rendiment | Preu | Import |
|---|---|---|---|---|---|
| A0127000 | h | Oficial 1a col·locador (mà d'obra) | 0.1 | 17.85 | 1.79 |
| A0150000 | h | Manobre especialista | 0.35 | 16.82 | 5.89 |
| B7J205B0 | m | Junt expans.+aigua,poliuretà,2x0,5cm (material) | 1.05 | 3.15 | 3.31 |
| A%AUX001 | % | Despeses auxiliars mà d'obra | 1.5 % | 7.68 | 0.12 |
|  |  | Total |  |  | 11.11 |

| Amidament | Uts. | Llarg | Parcial |
|---|---|---|---|
| horitzontal | 1 | 4.910 | 4.910 |
|  | 1 | 7.100 | 7.100 |
|  | 1 | 5.050 | 5.050 |
| vertical | 4 | 2.550 | 10.200 |
| Total |  |  | 27.26 |

**17951111** m2 Impermeabilització ext.mur cont.h<=3m+emul.bitum.+làm.drenatge nodular PEAD+1geotèx.fix.mec.
20.235 m2 × 16.37 (16.86 amb costos indirectes) = 341.16
Impermeabilització exterior de mur de contenció de <= 3 m d'alçària amb emulsió bituminosa, capa drenant amb làmina de drenatge nodular de polietilè d'alta densitat i capa filtrant amb un geotèxtil, fixada mecànicament. I2+D1 segons CTE/DB-HS

| Codi | Ut | Descripció | Rendiment | Preu | Import |
|---|---|---|---|---|---|
| E7883202 | m2 | Imperm.parament,em.bitum.imperm. ED <=2kg/m2,2capes | 1 | 7.45 | 7.45 |
| ED5L2583 | m2 | Làmina drenant nodular PEAD,1geotèx.PP,h.nòd=8mm,,r.compr.=150kN/m2,fix.mec.,vert. | 1 | 8.92 | 8.92 |
|  |  | Total |  |  | 16.37 |

| Amidament | Uts. | Llarg | Ample | Parcial |
|---|---|---|---|---|
|  | 1 | 7.100 | 2.850 | 20.235 |
| Total |  |  |  | 20.235 |

**E786TA50** dm3 Segell.via aigua,int. mur formigó, morter impermeab. obturació ciment + resina adorm.ultraràpid
50 dm3 × 17.6 (18.13 amb costos indirectes) = 906.50
Segellat instantàni de via d'aigua en interior de mur de formigó amb morter impermeabilitzant pel mètode d'obturació, monocomponent, de base ciment + resina, d'adormiment ultraràpid

| Codi | Ut | Descripció | Rendiment | Preu | Import |
|---|---|---|---|---|---|
| A0121000 | h | Oficial 1a (mà d'obra) | 0.3 | 17.85 | 5.36 |
| A0140000 | h | Manobre | 0.5 | 16.31 | 8.16 |
| B755BH13 | kg | Morter impermeab. obturació ciment + resina adorm.ultraràpid (material) | 2 | 1.94 | 3.88 |
| A%AUX001 | % | Despeses auxiliars mà d'obra | 1.5 % | 13.52 | 0.20 |
|  |  | Total |  |  | 17.6 |

### CS Superficials
Import: 5732.81

#### CSL Lloses
Import: 5732.81

**135CB7G1** m3 Formigó p/llosa fonam.HA-30/B/20/IIa,bomba,70kg/m3 armadura p/llosa fonam. AP500S barres corrug.encofrat no vist 0,1m2/m3
25.74 m3 × 167.01 (172.02 amb costos indirectes) = 4427.79
Llosa de fonaments de formigó armat amb formigó per a lloses de fonaments, HA-30/B/20/IIa, de consistència tova i grandària màxima del granulat 20 mm, abocat amb bomba, armat amb 70 kg/m3 d'armadura per a lloses de fonaments AP500 S d'acer en barres corrugades B500S de límit elàstic >= 500 N/mm2 i encofrat no vist amb una quantia de 0,1 m2/m3

| Codi | Ut | Descripció | Rendiment | Preu | Import |
|---|---|---|---|---|---|
| E3C51BH4 | m3 | Formigó p/llosa fonam.HA-30/B/20/IIa,bomba | 1 | 87.81 | 87.81 |
| E3CB3000 | kg | Armadura p/llosa fonam. AP500S barres corrug. | 70 | 1.1 | 77.00 |
| E3CDD100 | m2 | Encofrat tauler p/llosa fonam. | 0.1 | 21.95 | 2.20 |
|  |  | Total |  |  | 167.01 |

| Amidament | Uts. | Llarg | Ample | Alt | Parcial |
|---|---|---|---|---|---|
| llosa | 1 | 5.500 | 7.800 | 0.600 | 25.740 |
| Total |  |  |  |  | 25.74 |

**E786A170** m2 Imperm.param.horitz., morter impermeab. memb.elàstica ciment 7,5kg/m2,2capes
85.8 m2 × 14.77 (15.21 amb costos indirectes) = 1305.02
Impermeabilització de parament horitzontal de formigó amb morter impermeabilitzant pel mètode de penetració capil·lar, monocomponent, de base ciment amb una dotació de 2 kg/m2 aplicat en dues capes la primera en pols i la segona en forma de beurada

| Codi | Ut | Descripció | Rendiment | Preu | Import |
|---|---|---|---|---|---|
| A0127000 | h | Oficial 1a col·locador | 0.08 | 17.85 | 1.43 |
| A0140000 | h | Manobre | 0.04 | 16.31 | 0.65 |
| B755BA21 | kg | Morter impermeab. memb.elàstica ciment (material) | 7.875 | 1.6 | 12.60 |
| C1704200 | h | Mesc.cont. sacs (maquinària) | 0.04 | 1.44 | 0.06 |
| A%AUX001 | % | Despeses auxiliars mà d'obra | 1.5 % | 2.08 | 0.03 |
|  |  | Total |  |  | 14.77 |

| Amidament | Uts. | Llarg | Ample | Parcial |
|---|---|---|---|---|
|  | 2 | 5.500 | 7.800 | 85.800 |
| Total |  |  |  | 85.8 |

## E Estructures
Import: 22383.53

### EH Formigó armat
Import: 22383.53

#### EHS Suports
Import: 2933.01

**E4D1JB23** m2 Muntatge+desmunt.encofrat motlle cartró,pilar circ.D=35cm,form.vist,h<=3m
3.188 m2 × 19.14 (19.71 amb costos indirectes) = 62.84
Muntatge i desmuntatge d'encofrat amb motlle circular de cartró per a pilars de secció circular de 35 cm de diàmetre, per a deixar el formigó vist, d'alçària fins a 3 m

| Codi | Ut | Descripció | Rendiment | Preu | Import |
|---|---|---|---|---|---|
| A0123000 | h | Oficial 1a encofrador | 0.16 | 17.85 | 2.86 |
| A0133000 | h | Ajudant encofrador | 0.16 | 17.19 | 2.75 |
| B0D625A0 | cu | Puntal metàl·lic telescòpic h=3m,150usos | 0.011 | 8.56 | 0.09 |
| B0DFK220 | m2 | Motlle cartró encof.pilars,D=35cm,h<3m (material) | 1.201 | 11.07 | 13.30 |
| A%AUX001 | % | Despeses auxiliars mà d'obra | 2.5 % | 5.61 | 0.14 |
|  |  | Total |  |  | 19.14 |

| Amidament | Uts. | Llarg | Alt | Parcial |
|---|---|---|---|---|
| soterrani (rodo) | 1 | 1.250 | 2.550 | 3.188 |
| Total |  |  |  | 3.188 |

**E4D1K123** m2 Muntatge+desmunt.encofrat bastidor+fenòl.,pilar rect.,form.vist,h<=3m
3.54 m2 × 19.26 (19.84 amb costos indirectes) = 70.23
Muntatge i desmuntatge d'encofrat amb bastidors metàl·lics modulars amb tauler fenòlic per a pilars de secció rectangular, per a deixar el formigó vist, d'alçària fins a 3 m

| Codi | Ut | Descripció | Rendiment | Preu | Import |
|---|---|---|---|---|---|
| A0123000 | h | Oficial 1a encofrador | 0.34 | 17.85 | 6.07 |
| A0133000 | h | Ajudant encofrador | 0.34 | 17.19 | 5.84 |
| B0D625A0 | cu | Puntal metàl·lic telescòpic h=3m,150usos | 0.011 | 8.56 | 0.09 |
| B0DG1111 | m2 | Amortització bastidor+fenòl. acer,p/pilar,p/formigó vist,p.p.accessoris (material) | 1.2 | 5.58 | 6.70 |
| B0DZA000 | l | Desencofrant | 0.1 | 2.63 | 0.26 |
| A%AUX001 | % | Despeses auxiliars mà d'obra | 2.5 % | 11.91 | 0.30 |
|  |  | Total |  |  | 19.26 |

| Amidament | Uts. | Llarg | Alt | Parcial |
|---|---|---|---|---|
| baixa | 1 | 1.200 | 2.950 | 3.540 |
| Total |  |  |  | 3.54 |

**14511337b** m3 Pilar form.encof.p/revestir,HA-25/B/10/I,col.cubilot,acer armadura AP500S 120kg/m3 (17/07/2014)
5.365 m3 × 506.69 (521.89 amb costos indirectes) = 2799.94
Pilar de formigó armat, amb encofrat per revestir, amb una quantia de 13,3 m2/m3, formigó HA-25/B/10/IIa, abocat amb bomba i armadura AP500 S d'acer en barres corrugades amb una quantia de 170 kg/m3, encofrat i desencofrat

| Codi | Ut | Descripció | Rendiment | Preu | Import |
|---|---|---|---|---|---|
| E45118C4 | m3 | Formigó p/pilar, HA-25/B/10/IIa, bomba | 1 | 124.46 | 124.46 |
| E4B13000 | kg | Arm.pilars AP500S barres corrug. | 170 | 1.06 | 180.20 |
| E4D11103 | m2 | Muntatge+desmunt.encofrat plafons,pilar rect.,p/revestir,h<=3m | 13.3 | 15.19 | 202.03 |
|  |  | Total |  |  | 506.69 |

| Amidament | Uts. | Llarg | Ample | Alt | Parcial |
|---|---|---|---|---|---|
| baixa | 3 | 0.250 | 0.350 | 2.950 | 0.774 |
|  | 1 | 0.250 | 0.250 | 2.950 | 0.184 |
|  | 1 | 0.400 | 0.250 | 2.950 | 0.295 |
|  | 1 | 0.300 | 0.300 | 2.950 | 0.266 |
| pis 1 | 5 | 0.350 | 0.250 | 2.550 | 1.116 |
|  | 1 | 0.300 | 0.300 | 2.550 | 0.230 |
| pis 2 | 5 | 0.350 | 0.250 | 2.550 | 1.116 |
|  | 1 | 0.300 | 0.300 | 2.550 | 0.230 |
| pis 3 | 3 | 0.350 | 0.250 | 2.550 | 0.669 |
|  | 1 | 0.300 | 0.300 | 2.550 | 0.230 |
| soterrani (rodo) | 1 | 0.100 |  | 2.550 | 0.255 |
| Total |  |  |  |  | 5.365 |

#### EHR Sostres reticulars
Import: 17000.6

**145C12D2** m2 Llosa form.,horitz.,g=15cm,muntatge+desmunt.encofrat p/llosa,h<=3m,tauler,+taul.fen. form.vist,HA-30/B/10/IIIa,col.bomba,armadura AP500S 15kg/m2
16.624 m2 × 102.09 (105.15 amb costos indirectes) = 1748.01
Llosa de formigó armat, horitzontal, de 15 cm de gruix amb muntatge i desmuntatge d'encofrat per a lloses, a una alçària <= 3 m, amb tauler de fusta de pi folrat amb tauler fenòlic per a deixar el formigó vist, amb una quantia de 1,1 m2/m2, formigó HA-30/B/10/IIIa, abocat amb bomba i armadura AP500 S d'acer en barres corrugades amb una quantia de 38 kg/m2

| Codi | Ut | Descripció | Rendiment | Preu | Import |
|---|---|---|---|---|---|
| E45C1AC4 | m3 | Formigó p/llosa, HA-30/B/10/IIIa,abocat bomba | 0.15 | 95.88 | 14.38 |
| E4BC3000 | kg | Armadura p/llosa estruc.AP500S barres corrug. | 38 | 1.21 | 45.98 |
| E4DC1D02 | m2 | Muntatge+desmunt.encofrat p/llosa,h<=3m,tauler,+taul.fen. form.vist | 1.1 | 37.94 | 41.73 |
|  |  | Total |  |  | 102.09 |

| Amidament | Uts. | Llarg | Ample | Parcial |
|---|---|---|---|---|
| sostre baixa | 1 | 6.900 | 2.100 | 14.490 |
|  | 1 | 3.880 | 0.550 | 2.134 |
| Total |  |  |  | 16.624 |

**145C42C6** m2 Llosa form.,horitz.,g=30cm,muntatge+desmunt.encofrat p/llosa,h<=3m,tauler,+taul.fen. form.vist,HA-30/B/10/IIb,col.bomba,armadura AP500S 35kg/m2
2.5 m2 × 116.42 (119.91 amb costos indirectes) = 299.78
Llosa de formigó armat, horitzontal, de 27 cm de gruix amb muntatge i desmuntatge d'encofrat per a lloses, a una alçària <= 3 m, amb tauler de fusta de pi folrat amb tauler fenòlic per a deixar el formigó vist, amb una quantia de 1,1 m2/m2, formigó HA-30/B/10/IIb, abocat amb bomba i armadura AP500 S d'acer en barres corrugades amb una quantia de 38 kg/m2, inclós formació de cornisa en el cantell segons detall de projecte

| Codi | Ut | Descripció | Rendiment | Preu | Import |
|---|---|---|---|---|---|
| E45C19C4 | m3 | Formigó p/llosa, HA-30/B/10/IIb,abocat bomba | 0.3 | 95.69 | 28.71 |
| E4BC3000 | kg | Armadura p/llosa estruc.AP500S barres corrug. | 38 | 1.21 | 45.98 |
| E4DC1D02 | m2 | Muntatge+desmunt.encofrat p/llosa,h<=3m,tauler,+taul.fen. form.vist | 1.1 | 37.94 | 41.73 |
|  |  | Total |  |  | 116.42 |

| Amidament | Uts. | Llarg | Ample | Parcial |
|---|---|---|---|---|
| sostre coberta | 1 | 5.000 | 0.500 | 2.500 |
| Total |  |  |  | 2.5 |

**145B3AC7** m2 Sostre nervat retic. 22+5cm,casset.mort.ciment,int=0,8m,24kg acer AP500S acer b/corrugada,malla AP500T,0,136m3 HA-25/B/20/I,col.cubilot
185.22 m2 × 78.38 (80.73 amb costos indirectes) = 14952.81
Sostre nervat reticular de 22+5 cm, de cassetons morter de ciment amb una quantia de 0,61 m2/m2 de sostre, intereixos 0,8 m, amb una quantia de 24 kg/m2 d'armadura AP500 S d'acer en barres corrugades, armadura AP500 T en malles electrosoldades de 15x15 cm, 5 i 5 mm de diàmetre i 0,22 m3/m2 de formigó HA-25/B/10/IIa abocat amb bomba

| Codi | Ut | Descripció | Rendiment | Preu | Import |
|---|---|---|---|---|---|
| E45B18D4 | m3 | Formigó p/sostre retic., HA-25/F/10/IIa,abocat bomba | 0.22 | 106.09 | 23.34 |
| E4BB3000 | kg | Armadura p/sostre retic. AP500S barres corrug. | 24 | 1.18 | 28.32 |
| E4BBDA66 | m2 | Armadura p/sostre retic. AP500T,malla el.b/corrug.ME 15x15cm,D:5-5mm,6x2,2m B500T | 1 | 2.64 | 2.64 |
| E4D93EC7 | m2 | Alleug. p/sostre nervat amb casset.mort.ciment 70x23cm h=22cm | 0.61 | 7.52 | 4.59 |
| E4DB1DX0 | m2 | Muntatge+desmunt.encofrat p/sostre retic.,h<=3m tauler,entram.desmunt. | 1 | 19.49 | 19.49 |
|  |  | Total |  |  | 78.38 |

| Amidament | Uts. | Llarg | Ample | Parcial |
|---|---|---|---|---|
| sostre soterrani | 1 | 5.100 | 7.800 | 39.780 |
| sostre baixa | 1 | 5.050 | 7.700 | 38.885 |
| sostre 1 | 1 | 5.050 | 7.700 | 38.885 |
| sostre 2 | 1 | 5.050 | 7.700 | 38.885 |
| sostre 3 | 1 | 5.050 | 5.700 | 28.785 |
| Total |  |  |  | 185.22 |

#### EHZ control de qualitat
Import: 2449.92

**J0606450** u Elab.+cura+recapç.+ass.compr.,1prov.cil.15x30cm qualsev.edat<3 dies
116 u × 20.5 (21.12 amb costos indirectes) = 2449.92
Elaboració, cura, recapçament i assaig a compressió d'una proveta cilíndrica de 15x30 cm a qualsevol edat inferior a 3 dies

| Codi | Ut | Descripció | Rendiment | Preu | Import |
|---|---|---|---|---|---|
| BV216450 | u | Elab.+cura+recapç.+ass.compr.,1prov.cil.15x30cm qualsev.edat<3 dies (material) | 1 | 20.5 | 20.50 |
|  |  | Total |  |  | 20.5 |

| Amidament | Uts. | Llarg | Parcial |
|---|---|---|---|
| llosa | 3 | 4.000 | 12.000 |
| murs | 6 | 4.000 | 24.000 |
| forjats | 15 | 4.000 | 60.000 |
| pilars | 5 | 4.000 | 20.000 |
| Total |  |  | 116 |

## F Façanes
Import: 33674.54

### FF Fàbriques i extrasdossats
Import: 9008.76

#### FFZ Fulla exterior per a revestir
Import: 5445.14

**E612T5AK** m2 Paret tanc.recolzada,14cm,totxana,LD,I,UNE-EN 771-1,290x140x100mm,p/revestir,col.morter 1:2:10,CEM II
216.765 m2 × 24.39 (25.12 amb costos indirectes) = 5445.14
Paret de tancament recolzada de gruix 14 cm, de totxana, LD, categoria I, segons la norma UNE-EN 771-1, de 290x140x100 mm, per a revestir, col·locat amb morter 1:2:10 amb ciment CEM II

| Codi | Ut | Descripció | Rendiment | Preu | Import |
|---|---|---|---|---|---|
| A0122000 | h | Oficial 1a paleta | 0.616 | 17.85 | 11.00 |
| A0140000 | h | Manobre | 0.31 | 16.31 | 5.06 |
| B0FA12A0 | u | Totxana 290x140x100mm,categoria I,LD,UNE-EN 771-1 (material) | 30.6 | 0.15 | 4.59 |
| D070A4D1 | m3 | Morter mixt ciment pòrtland+fill.calc. CEM II/B-L,calç,sorra ,200kg/m3 ciment,1:2:10,2,5N/mm2,elab.a obra, | 0.022 | 151.65 | 3.34 |
| A%AUX001 | % | Despeses auxiliars mà d'obra | 2.5 % | 16.06 | 0.40 |
|  |  | Total |  |  | 24.39 |

| Amidament | Uts. | Llarg | Alt | Parcial |
|---|---|---|---|---|
| baixa | 1 | 1.400 | 2.950 | 4.130 |
|  | 1 | 8.000 | 3.250 | 26.000 |
|  | 1 | 1.300 | 3.250 | 4.225 |
|  | 1 | 4.000 | 3.250 | 13.000 |
|  | 1 | 6.000 | 3.250 | 19.500 |
| pis 1 | 1 | 5.500 | 2.850 | 15.675 |
|  | 1 | 7.100 | 2.850 | 20.235 |
|  | 1 | 5.500 | 2.850 | 15.675 |
| pis 2 | 2 | 5.500 | 2.850 | 31.350 |
|  | 1 | 7.100 | 2.850 | 20.235 |
| pis 3 | 1 | 5.500 | 2.850 | 15.675 |
|  | 1 | 5.900 | 2.850 | 16.815 |
|  | 1 | 5.000 | 2.850 | 14.250 |
| Total |  |  |  | 216.765 |

#### FFR Fulla interior per revestir
Import: 3563.62

**E614G5AE** m2 Paredó recolzat tanc.7,5cm,totxana 290x140x75mm,LD,I UNE-EN 771-1,p/revestir,morter ciment 1:4
216.765 m2 × 15.96 (16.44 amb costos indirectes) = 3563.62
Paredó recolzat de tancament de 7,5 cm de gruix, de totxana de 290x140x75 mm, LD, categoria I, segons la norma UNE-EN 771-1, per a revestir, col·locat amb morter ciment 1:4

| Codi | Ut | Descripció | Rendiment | Preu | Import |
|---|---|---|---|---|---|
| A0122000 | h | Oficial 1a paleta | 0.44 | 17.85 | 7.85 |
| A0140000 | h | Manobre | 0.22 | 16.31 | 3.59 |
| B0FA12N0 | u | Totxana 290x140x75mm,categoria I,LD,UNE-EN 771-1 (material) | 22.501 | 0.15 | 3.38 |
| D0701821 | m3 | Morter ciment pòrtland+fill.calc. CEM II/B-L,sorra ,380kg/m3 ciment,1:4,10N/mm2,elab.a obra, | 0.01 | 85.17 | 0.85 |
| A%AUX001 | % | Despeses auxiliars mà d'obra | 2.5 % | 11.44 | 0.29 |
|  |  | Total |  |  | 15.96 |

| Amidament | Uts. | Llarg | Alt | Parcial |
|---|---|---|---|---|
| baixa | 1 | 1.400 | 2.950 | 4.130 |
|  | 1 | 8.000 | 3.250 | 26.000 |
|  | 1 | 1.300 | 3.250 | 4.225 |
|  | 1 | 4.000 | 3.250 | 13.000 |
|  | 1 | 6.000 | 3.250 | 19.500 |
| pis 1 | 1 | 5.500 | 2.850 | 15.675 |
|  | 1 | 7.100 | 2.850 | 20.235 |
|  | 1 | 5.500 | 2.850 | 15.675 |
| pis 2 | 2 | 5.500 | 2.850 | 31.350 |
|  | 1 | 7.100 | 2.850 | 20.235 |
| pis 3 | 1 | 5.500 | 2.850 | 15.675 |
|  | 1 | 5.900 | 2.850 | 16.815 |
|  | 1 | 5.000 | 2.850 | 14.250 |
| Total |  |  |  | 216.765 |

### FR Acabaments d'exteriors
Import: 24665.78

#### FRM Cornises
Import: 3853.82

**E8J4U040** m Coronament 28-32cm,p.calc.nat.,abuixardada,2cantells,mort.1:2:10
30.2 m × 51.41 (52.95 amb costos indirectes) = 1599.09
Coronament de paret de 28 a 32 cm de gruix, amb pedra calcària natural, buixardada, amb dos cantells en escaire, col·locada amb morter mixt 1:2:10, elaborat a l'obra amb formigonera de 165 l

| Codi | Ut | Descripció | Rendiment | Preu | Import |
|---|---|---|---|---|---|
| A0122000 | h | Oficial 1a paleta | 0.3 | 17.85 | 5.36 |
| A0140000 | h | Manobre | 0.15 | 16.31 | 2.45 |
| B0G1U040 | m | Peça p/coronament paret,g=28-32cm,amb pedra calc.nat.,buixardada,2cantells escaire (material) | 1.02 | 42.19 | 43.03 |
| D070A4D1 | m3 | Morter mixt ciment pòrtland+fill.calc. CEM II/B-L,calç,sorra ,200kg/m3 ciment,1:2:10,2,5N/mm2,elab.a obra, | 0.003 | 151.65 | 0.45 |
| A%AUX001 | % | Despeses auxiliars mà d'obra | 1.5 % | 7.81 | 0.12 |
|  |  | Total |  |  | 51.41 |

| Amidament | Uts. | Llarg | Parcial |
|---|---|---|---|
|  | 1 | 2.100 | 2.100 |
|  | 1 | 5.200 | 5.200 |
|  | 1 | 1.300 | 1.300 |
|  | 1 | 5.000 | 5.000 |
|  | 1 | 5.900 | 5.900 |
|  | 1 | 5.000 | 5.000 |
|  | 1 | 5.700 | 5.700 |
| Total |  |  | 30.2 |

**E63ZVE13** m Remat plan.acer pl. prelacat g=0,6mm, desenv.<15cm 3 plecs, p/junt dilat. col.fix.mec+perfils estanquitat
45.8 m × 47.8 (49.23 amb costos indirectes) = 2254.73
Remat de planxa d'acer plegada amb acabat prelacat, de 0,6 mm de gruix, 15 cm de desenvolupament, com a màxim, amb 3 plecs, per a junt de dilatació, col·locat amb fixacions mecàniques, amb perfils conformats d' estanquitat

| Codi | Ut | Descripció | Rendiment | Preu | Import |
|---|---|---|---|---|---|
| A0127000 | h | Oficial 1a col·locador | 0.5 | 17.85 | 8.93 |
| A0137000 | h | Ajudant col·locador (mà d'obra) | 0.5 | 17.19 | 8.60 |
| B0A5AA00 | u | Cargol autorosc.,voland. (material) | 6 | 0.15 | 0.90 |
| B0CHSE13 | m | Remat plan.acer pl. prelacat g=0,6mm, desenv.<15cm 3 plecs, p/junt dilat. (material) | 1.071 | 21.3 | 22.81 |
| B7JZ00F6 | m | Perf.estanq.p/remats acer pleg. (material) | 2 | 3.15 | 6.30 |
| A%AUX001 | % | Despeses auxiliars mà d'obra | 1.5 % | 17.53 | 0.26 |
|  |  | Total |  |  | 47.8 |

| Amidament | Uts. | Llarg | Parcial |
|---|---|---|---|
| façana | 2 | 11.900 | 23.800 |
|  | 2 | 11.000 | 22.000 |
| Total |  |  | 45.8 |

#### RPE Arrebossats
Import: 6414.39

**E81126D2** m2 Arrebossat bona vista,vert.ext.,h>3m,morter ciment 1:6,remolinat
210.17 m2 × 29.63 (30.52 amb costos indirectes) = 6414.39
Arrebossat a bona vista sobre parament vertical exterior, a més de 3,00 m d'alçària, amb morter de ciment 1:6, remolinat

| Codi | Ut | Descripció | Rendiment | Preu | Import |
|---|---|---|---|---|---|
| A0122000 | h | Oficial 1a paleta | 0.56 | 17.85 | 10.00 |
| A0140000 | h | Manobre | 0.36 | 16.31 | 5.87 |
| D0701641 | m3 | Morter ciment pòrtland+fill.calc. CEM II/B-L,sorra ,250kg/m3 ciment,1:6,5N/mm2,elab.a obra, | 0.017 | 73.73 | 1.25 |
| L1213251 | m2 | andami | 1 | 12.11 | 12.11 |
| A%AUX001 | % | Despeses auxiliars mà d'obra | 2.5 % | 15.87 | 0.40 |
|  |  | Total |  |  | 29.63 |

| Amidament | Uts. | Llarg | Ample | Parcial |
|---|---|---|---|---|
|  | 1 | 5.400 | 11.200 | 60.480 |
|  | 1 | 5.300 | 11.900 | 63.070 |
|  | 1 | 7.100 | 12.200 | 86.620 |
| Total |  |  |  | 210.17 |

#### RF Pintures en paraments exteriors
Import: 14397.57

##### RFP Plàstiques
Import: 14397.57

**E898D470** m2 Pintat vert. ext. ciment,
440.75 m2 × 21.34 (21.98 amb costos indirectes) = 9687.69
Pintat de parament vertical exterior de ciment, amb pintura siloxanica , amb una capa d'imprimació antihumitat i dues d'acabat, prèvia neteja amb fungicides en la zona existent.

| Codi | Ut | Descripció | Rendiment | Preu | Import |
|---|---|---|---|---|---|
| A012D000 | h | Oficial 1a pintor (mà d'obra) | 0.1 | 17.85 | 1.79 |
| A013D000 | h | Ajudant pintor (mà d'obra) | 0.05 | 17.19 | 0.86 |
| B89Z6000 | kg | Pintura siloxans (material) | 1.499 | 8.12 | 12.17 |
| B8ZAL000 | kg | Imprimació antihum. acrílica (material) | 0.5 | 12.96 | 6.48 |
| A%AUX001 | % | Despeses auxiliars mà d'obra | 1.5 % | 2.65 | 0.04 |
|  |  | Total |  |  | 21.34 |

| Amidament | Uts. | Llarg | Ample | Parcial |
|---|---|---|---|---|
|  | 1 | 16.000 | 11.200 | 179.200 |
|  | 1 | 14.700 | 11.900 | 174.930 |
|  | 1 | 7.100 | 12.200 | 86.620 |
| Total |  |  |  | 440.75 |

**J89ZN10B** u Determ.estat conservació,1most.pint.
252 u × 18.15 (18.69 amb costos indirectes) = 4709.88
Determinació de l'estat de conservació d'una mostra de pintura, segons la norma INTA 16.02.26

| Codi | Ut | Descripció | Rendiment | Preu | Import |
|---|---|---|---|---|---|
| BV2JN10B | u | Determ.estat conservació,1most.pint. (material) | 1 | 18.15 | 18.15 |
|  |  | Total |  |  | 18.15 |

## P Particions
Import: 30984.12

### PT divisions
Import: 19795.37

#### PTX divisions
Import: 7145.06

**E612B51K** m2 Paret tanc.recolzada,14cm,maó calat,HD,I,UNE-EN 771-1,290x140x100mm,p/revestir,col.morter 1:2:10,CEM II
118.316 m2 × 28.29 (29.14 amb costos indirectes) = 3447.73
Paret de tancament recolzada de gruix 14 cm, de maó calat, HD, categoria I, segons la norma UNE-EN 771-1, de 290x140x100 mm, per a revestir, col·locat amb morter 1:2:10 amb ciment CEM II

| Codi | Ut | Descripció | Rendiment | Preu | Import |
|---|---|---|---|---|---|
| A0122000 | h | Oficial 1a paleta | 0.728 | 17.85 | 12.99 |
| A0140000 | h | Manobre | 0.36 | 16.31 | 5.87 |
| B0F1D2A1 | u | Maó calat,290x140x100mm,p/revestir,categoria I,HD,UNE-EN 771-1 (material) | 31.2 | 0.18 | 5.62 |
| D070A4D1 | m3 | Morter mixt ciment pòrtland+fill.calc. CEM II/B-L,calç,sorra ,200kg/m3 ciment,1:2:10,2,5N/mm2,elab.a obra, | 0.022 | 151.65 | 3.34 |
| A%AUX001 | % | Despeses auxiliars mà d'obra | 2.5 % | 18.86 | 0.47 |
|  |  | Total |  |  | 28.29 |

| Amidament | Uts. | Llarg | Ample | Parcial |
|---|---|---|---|---|
| soterrani | 2 | 6.500 | 2.550 | 33.150 |
|  | 1 | 3.550 | 2.550 | 9.053 |
|  | 1 | 1.000 | 2.550 | 2.550 |
| baixa | 1 | 1.500 | 2.950 | 4.425 |
|  | 1 | 1.800 | 2.950 | 5.310 |
|  | 1 | 1.600 | 2.950 | 4.720 |
|  | 1 | 5.900 | 2.950 | 17.405 |
|  | 2 | 0.800 | 2.950 | 4.720 |
|  | 1 | 3.250 | 2.950 | 9.588 |
|  | 1 | 4.100 | 2.950 | 12.095 |
| pis 3 | 3 | 1.000 | 2.550 | 7.650 |
|  | 1 | 1.400 | 2.550 | 3.570 |
|  | 1 | 1.600 | 2.550 | 4.080 |
| Total |  |  |  | 118.316 |

**E614GPAK** m2 Paredó recolzat divis.7,5cm,totxana 290x140x75mm,LD,I UNE-EN 771-1,p/revestir,morter mixt 1:2:10
75.48 m2 × 16.1 (16.58 amb costos indirectes) = 1251.46
Paredó recolzat divisori de 7,5 cm de gruix, de totxana de 290x140x75 mm, LD, categoria I, segons la norma UNE-EN 771-1, per a revestir, col·locat amb morter mixt 1:2:10

| Codi | Ut | Descripció | Rendiment | Preu | Import |
|---|---|---|---|---|---|
| A0122000 | h | Oficial 1a paleta | 0.42 | 17.85 | 7.50 |
| A0140000 | h | Manobre | 0.21 | 16.31 | 3.43 |
| B0FA12N0 | u | Totxana 290x140x75mm,categoria I,LD,UNE-EN 771-1 | 22.501 | 0.15 | 3.38 |
| D070A4D1 | m3 | Morter mixt ciment pòrtland+fill.calc. CEM II/B-L,calç,sorra ,200kg/m3 ciment,1:2:10,2,5N/mm2,elab.a obra, | 0.01 | 151.65 | 1.52 |
| A%AUX001 | % | Despeses auxiliars mà d'obra | 2.5 % | 10.93 | 0.27 |
|  |  | Total |  |  | 16.1 |

| Amidament | Uts. | Llarg | Ample | Parcial |
|---|---|---|---|---|
| soterrani | 1 | 4.600 | 2.550 | 11.730 |
|  | 2 | 7.000 | 2.550 | 35.700 |
|  | 1 | 5.500 | 2.550 | 14.025 |
| pis 3 | 1 | 1.400 | 2.550 | 3.570 |
|  | 1 | 1.500 | 2.550 | 3.825 |
|  | 1 | 2.000 | 2.550 | 5.100 |
|  | 1 | 0.600 | 2.550 | 1.530 |
| Total |  |  |  | 75.48 |

**1618K311** m2 Paret divis. p/revestir,gruix=20cm,bloc foradat mort.ciment,400x200x200mm,llis, col.morter 1:2:10,traves+brancals+blocs massis.formigó HA-25/P/20/I,manual.,p/parets blocs mort.acer b/corrugada B500S,p/arm.paret bloc mort.
55.05 m2 × 43.14 (44.43 amb costos indirectes) = 2445.87
Paret divisòria per a revestir de 20 cm de gruix de bloc foradat de morter ciment, de 400x200x200 mm, llis, categoria I segons la norma UNE-EN 771-3 , col·locat amb morter mixt 1:2:10 de ciment pòrtland amb filler calcari, traves, brancals i blocs massissats amb formigó HA-25/P/20/I de consistència plàstica i grandària màxima del granulat 20 mm, col·locat manualment, per a parets de blocs de morter de ciment i acer en barres corrugades B500S de límit elàstic >= 500 N/mm2 per a l'armadura de parets de blocs de morter de ciment

| Codi | Ut | Descripció | Rendiment | Preu | Import |
|---|---|---|---|---|---|
| E6185M1K | m2 | Paret divis. p/revestir,gruix=20cm,bloc foradat mort.ciment,400x200x200mm,llis, col.morter 1:2:10 | 1 | 28.54 | 28.54 |
| E61Z300H | kg | Acer b/corrugada B500S,p/arm.paret bloc mort. | 1.86 | 2.64 | 4.91 |
| E61ZR045 | m3 | Formigó HA-25/P/20/I,manual.,p/parets blocs mort. | 0.096 | 100.95 | 9.69 |
|  |  | Total |  |  | 43.14 |

| Amidament | Uts. | Llarg | Ample | Parcial |
|---|---|---|---|---|
| soterrani | 2 | 6.500 | 2.500 | 32.500 |
|  | 2 | 2.360 | 2.500 | 11.800 |
|  | 1 | 1.700 | 2.500 | 4.250 |
|  | 1 | 2.600 | 2.500 | 6.500 |
| Total |  |  |  | 55.05 |

#### PTS Sistemes, tabic de fàbrica i plaques
Import: 7961.68

**E6523BAB** m2 Envà pl.guix laminat,estruc.senzilla N120mm, /400mm(70mm),2xA(12,5mm)+MW-roca R>=1,622m2.K/W
139.571 m2 × 44.85 (46.2 amb costos indirectes) = 6448.18
Envà de plaques de guix laminat format per estructura senzilla normal amb perfileria de planxa d'acer galvanitzat, amb un gruix total de l'envà de 120 mm, muntants cada 400 mm de 70 mm d'amplària i canals de 70 mm d'amplària, 2 plaques tipus estàndard (A) a cada cara de 12,5 mm de gruix cada una, fixades mecànicament i aïllament de plaques de llana de roca de resistència tèrmica >= 1,622 m2.K/W

| Codi | Ut | Descripció | Rendiment | Preu | Import |
|---|---|---|---|---|---|
| A0127000 | h | Oficial 1a col·locador | 0.39 | 17.85 | 6.96 |
| A0137000 | h | Ajudant col·locador | 0.14 | 17.19 | 2.41 |
| B0A44000 | cu | Visos p/guix lam. (material) | 0.72 | 9.3 | 6.70 |
| B0A4A400 | cu | Visos,galvanitzats (material) | 0.12 | 2.12 | 0.25 |
| B0A61600 | u | Tac niló D=6-8mm,+vis (material) | 6 | 0.15 | 0.90 |
| B0CC1310 | m2 | Placa guix lamin. A i gruix 12,5mm (material) | 4.12 | 4.08 | 16.81 |
| B6B11311 | m | Muntant planxa acer galv.params.vert.,ampl.=70mm (material) | 3.675 | 1.47 | 5.40 |
| B6B12311 | m | Canal planxa acer galv.params.horitz.,ampl.=70mm (material) | 0.998 | 1.26 | 1.26 |
| B6BZ1A10 | m | Banda acústica autoadh.,ampl.=<=50mm,p/junts plaques guix laminat (material) | 0.94 | 0.5 | 0.47 |
| B7C9H8M0 | m2 | Placa semiríg.MW-roca,UNE-EN 13162 26-35kg/m3,g=60mm,cond.tèrmica <=0,037W/mK (material) | 1.03 | 2.27 | 2.34 |
| B7J500ZZ | kg | Massilla p/junt cartró-guix (material) | 0.8 | 1.16 | 0.93 |
| B7JZ00E1 | m | Cinta pap.resist., p/junts plaques guix laminat (material) | 4 | 0.07 | 0.28 |
| A%AUX001 | % | Despeses auxiliars mà d'obra | 1.5 % | 9.37 | 0.14 |
|  |  | Total |  |  | 44.85 |

| Amidament | Uts. | Llarg | Ample | Parcial |
|---|---|---|---|---|
| baixa | 1 | 5.000 | 2.910 | 14.550 |
|  | 1 | 2.050 | 2.910 | 5.966 |
|  | 1 | 3.100 | 2.910 | 9.021 |
|  | 1 | 5.600 | 2.910 | 16.296 |
|  | 1 | 3.300 | 2.910 | 9.603 |
|  | 1 | 3.500 | 2.910 | 10.185 |
| pis 2 | 1 | 3.800 | 2.550 | 9.690 |
|  | 1 | 0.600 | 2.550 | 1.530 |
|  | 1 | 4.300 | 2.550 | 10.965 |
|  | 1 | 3.600 | 2.550 | 9.180 |
|  | 1 | 3.300 | 2.550 | 8.415 |
|  | 1 | 4.700 | 2.550 | 11.985 |
|  | 1 | 3.800 | 2.550 | 9.690 |
|  | 1 | 4.900 | 2.550 | 12.495 |
| Subtotal |  |  |  | 139.571 |
| Total |  |  |  | 139.571 |

**E652KBAB** m2 Envà pl.guix laminat,estruc.senzilla N120mm, /400mm(70mm),2xA(12,5mm)/H(12,5mm)+MW-roca R>=1,622m2.K/W
29.48 m2 × 49.84 (51.34 amb costos indirectes) = 1513.50
Envà de plaques de guix laminat format per estructura senzilla normal amb perfileria de planxa d'acer galvanitzat, amb un gruix total de l'envà de 120 mm, muntants cada 400 mm de 70 mm d'amplària i canals de 70 mm d'amplària, 2 plaques a cada cara, unes tipus estàndard (A) de 12,5 mm de gruix i les altres tipus hidròfuga (H) de 12,5 mm de gruix, fixades mecànicament i aïllament de plaques de llana de roca de resistència tèrmica >= 1,622 m2.K/W

| Codi | Ut | Descripció | Rendiment | Preu | Import |
|---|---|---|---|---|---|
| A0127000 | h | Oficial 1a col·locador | 0.39 | 17.85 | 6.96 |
| A0137000 | h | Ajudant col·locador | 0.14 | 17.19 | 2.41 |
| B0A44000 | cu | Visos p/guix lam. | 0.72 | 9.3 | 6.70 |
| B0A4A400 | cu | Visos,galvanitzats | 0.12 | 2.12 | 0.25 |
| B0A61600 | u | Tac niló D=6-8mm,+vis | 6 | 0.15 | 0.90 |
| B0CC1310 | m2 | Placa guix lamin. A i gruix 12,5mm | 2.06 | 4.08 | 8.40 |
| B0CC2310 | m2 | Placa guix lamin. H i gruix 12,5mm (material) | 2.12 | 6.32 | 13.40 |
| B6B11311 | m | Muntant planxa acer galv.params.vert.,ampl.=70mm | 3.675 | 1.47 | 5.40 |
| B6B12311 | m | Canal planxa acer galv.params.horitz.,ampl.=70mm | 0.998 | 1.26 | 1.26 |
| B6BZ1A10 | m | Banda acústica autoadh.,ampl.=<=50mm,p/junts plaques guix laminat | 0.94 | 0.5 | 0.47 |
| B7C9H8M0 | m2 | Placa semiríg.MW-roca,UNE-EN 13162 26-35kg/m3,g=60mm,cond.tèrmica <=0,037W/mK | 1.03 | 2.27 | 2.34 |
| B7J500ZZ | kg | Massilla p/junt cartró-guix | 0.8 | 1.16 | 0.93 |
| B7JZ00E1 | m | Cinta pap.resist., p/junts plaques guix laminat | 4 | 0.07 | 0.28 |
| A%AUX001 | % | Despeses auxiliars mà d'obra | 1.5 % | 9.37 | 0.14 |
|  |  | Total |  |  | 49.84 |

| Amidament | Uts. | Llarg | Ample | Parcial |
|---|---|---|---|---|
| baixa | 3 | 2.150 | 2.910 | 18.770 |
| pis 1 | 2 | 1.700 | 2.550 | 8.670 |
|  | 2 | 0.400 | 2.550 | 2.040 |
| Total |  |  |  | 29.48 |

#### PTW Sistemes d'extradossats de plaques
Import: 4688.63

**E83E2J7B** m2 Extradossat pl.guix lam, estruc.autop.lliure N,95/400(70),2xA(12,5)+MW-roca
99.38 m2 × 36.13 (37.21 amb costos indirectes) = 3697.93
Extradossat de plaques de guix laminat format per estructura autoportant lliure normal N amb perfileria de planxa d'acer galvanitzat, amb un gruix total de l'extradossat de 95 mm, muntants cada 400 mm de 70 mm d'amplaria i canals de 70 mm d'amplaria, amb 2 plaques tipus estàndard (A) de 12,5 mm de gruix, fixades mecànicament i aïllament amb plaques de llana de roca

| Codi | Ut | Descripció | Rendiment | Preu | Import |
|---|---|---|---|---|---|
| A0127000 | h | Oficial 1a col·locador | 0.39 | 17.85 | 6.96 |
| A0137000 | h | Ajudant col·locador | 0.14 | 17.19 | 2.41 |
| B0A44000 | cu | Visos p/guix lam. | 0.72 | 9.3 | 6.70 |
| B0A4A400 | cu | Visos,galvanitzats | 0.12 | 2.12 | 0.25 |
| B0A61600 | u | Tac niló D=6-8mm,+vis | 6 | 0.15 | 0.90 |
| B0CC1310 | m2 | Placa guix lamin. A i gruix 12,5mm | 2.06 | 4.08 | 8.40 |
| B6B11311 | m | Muntant planxa acer galv.params.vert.,ampl.=70mm | 3.5 | 1.47 | 5.15 |
| B6B12311 | m | Canal planxa acer galv.params.horitz.,ampl.=70mm | 0.95 | 1.26 | 1.20 |
| B6BZ1A10 | m | Banda acústica autoadh.,ampl.=<=50mm,p/junts plaques guix laminat | 0.94 | 0.5 | 0.47 |
| B7C9H8M0 | m2 | Placa semiríg.MW-roca,UNE-EN 13162 26-35kg/m3,g=60mm,cond.tèrmica <=0,037W/mK | 1.03 | 2.27 | 2.34 |
| B7J500ZZ | kg | Massilla p/junt cartró-guix | 0.8 | 1.16 | 0.93 |
| B7JZ00E1 | m | Cinta pap.resist., p/junts plaques guix laminat | 4 | 0.07 | 0.28 |
| A%AUX001 | % | Despeses auxiliars mà d'obra | 1.5 % | 9.37 | 0.14 |
|  |  | Total |  |  | 36.13 |

| Amidament | Uts. | Llarg | Ample | Parcial |
|---|---|---|---|---|
| soterrani | 1 | 2.100 | 2.550 | 5.355 |
|  | 1 | 2.300 | 2.550 | 5.865 |
|  | 1 | 1.900 | 2.550 | 4.845 |
|  | 1 | 0.800 | 2.550 | 2.040 |
| baixa | 1 | 1.000 | 2.910 | 2.910 |
|  | 1 | 1.800 | 2.900 | 5.220 |
|  | 1 | 2.800 | 2.900 | 8.120 |
| pis 1 | 1 | 3.000 | 2.550 | 7.650 |
|  | 1 | 4.000 | 2.550 | 10.200 |
|  | 1 | 3.200 | 2.550 | 8.160 |
| pis 2 | 1 | 1.800 | 2.550 | 4.590 |
|  | 2 | 1.900 | 2.550 | 9.690 |
|  | 2 | 0.400 | 2.550 | 2.040 |
|  | 1 | 3.200 | 2.550 | 8.160 |
|  | 1 | 1.500 | 2.550 | 3.825 |
|  | 1 | 1.700 | 2.550 | 4.335 |
| pis 3 | 1 | 2.500 | 2.550 | 6.375 |
| Total |  |  |  | 99.38 |

**E83ECNF2** m Calaix de pl.guix lam.,estruc.autop.lliure N,perf.70mm ampl.,2xF(12,5), +MW-roca
13.8 m × 69.7 (71.79 amb costos indirectes) = 990.70
Formació de calaix d'amb plaques de guix laminat format per estructura d'autoportant lliure normal N amb perfileria de planxa d'acer galvanitzat de 70 mm d'amplària i 2plaques tipus resistent al foc (F) de 12,5 mm de gruix cada una, fixades mecànicament i aïllament amb plaques de llana de roca

| Codi | Ut | Descripció | Rendiment | Preu | Import |
|---|---|---|---|---|---|
| A0127000 | h | Oficial 1a col·locador | 0.585 | 17.85 | 10.44 |
| A0137000 | h | Ajudant col·locador | 0.21 | 17.19 | 3.61 |
| B0A44000 | cu | Visos p/guix lam. | 1.44 | 9.3 | 13.39 |
| B0A4A400 | cu | Visos,galvanitzats | 0.12 | 2.12 | 0.25 |
| B0A61600 | u | Tac niló D=6-8mm,+vis | 6 | 0.15 | 0.90 |
| B0CC3310 | m2 | Placa guix lamin. F i gruix 12,5mm (material) | 2.4 | 5.56 | 13.34 |
| B6B11311 | m | Muntant planxa acer galv.params.vert.,ampl.=70mm | 14.42 | 1.47 | 21.20 |
| B6B12311 | m | Canal planxa acer galv.params.horitz.,ampl.=70mm | 1.03 | 1.26 | 1.30 |
| B6BZ1A10 | m | Banda acústica autoadh.,ampl.=<=50mm,p/junts plaques guix laminat | 1.41 | 0.5 | 0.71 |
| B7C9H8M0 | m2 | Placa semiríg.MW-roca,UNE-EN 13162 26-35kg/m3,g=60mm,cond.tèrmica <=0,037W/mK | 1.05 | 2.27 | 2.38 |
| B7J500ZZ | kg | Massilla p/junt cartró-guix | 1.6 | 1.16 | 1.86 |
| B7JZ00E1 | m | Cinta pap.resist., p/junts plaques guix laminat | 1.6 | 0.07 | 0.11 |
| A%AUX001 | % | Despeses auxiliars mà d'obra | 1.5 % | 14.05 | 0.21 |
|  |  | Total |  |  | 69.7 |

| Amidament | Uts. | Llarg | Parcial |
|---|---|---|---|
| baixa |  |  |  |
|  | 3 | 2.900 | 8.700 |
| pis 1 | 2 | 2.550 | 5.100 |
| Total |  |  | 13.8 |

### PM Mampares
Import: 11188.75

#### PMM Modulars
Import: 11188.75

**E66E0328** m2 Mampara amb un fixe de 20 a 36 x 220 cm i una fulla practicable de 60 a 70 x220 cm
8.8 m2 × 404.35 (416.48 amb costos indirectes) = 3665.02
Mampara amb un fixe de 70 a 120 x 220 cm i una fulla practicable de 60 a 70 x220 cm formada per simple vidre laminar de seguretat securitzat de 4+4 mm de gruix opac, amb sistema de suspensió oculta sobre perfileria metàl.lica, col·locada

| Codi | Ut | Descripció | Rendiment | Preu | Import |
|---|---|---|---|---|---|
| A012M000 | h | Oficial 1a muntador | 2 | 18.45 | 36.90 |
| A013M000 | h | Ajudant muntador | 2 | 17.19 | 34.38 |
| B66E0328 | m2 | Mampara modular,g=80mm,vidre simp. 3+3mm (material) | 1 | 332 | 332.00 |
| A%AUX001 | % | Despeses auxiliars mà d'obra | 1.5 % | 71.28 | 1.07 |
|  |  | Total |  |  | 404.35 |

| Amidament | Uts. | Llarg | Ample | Parcial |
|---|---|---|---|---|
| VESTIDOR HOMES-DUTXES | 2 | 1.600 | 2.000 | 6.400 |
| WC | 1 | 1.200 | 2.000 | 2.400 |
| Total |  |  |  | 8.8 |

**E66E0538** m2 Mampara modular,g=80mm,tauler part.aglom.fusta+vidre+melamina,simp. vidre 3+3mm,col.
42.145 m2 × 173.32 (178.52 amb costos indirectes) = 7523.73
Mampara modular de 80 mm de gruix, formada per doble tauler de partícules aglomerades de fusta i vidre revestit amb melamina de 16 mm de gruix a la part inferior, i envidriament amb simple vidre laminar de seguretat de 3+3 de gruix, espai interior reblert de llana de roca, sòcol inferior i remat superior d'alumini, amb sistema de suspensió sobre perfileria oculta d'alumini extrusionat i junts termoplàstics per al segellat dels vidres i del perímetre dels taulers, col·locada, incloses portes, mecanismes i manetes.

| Codi | Ut | Descripció | Rendiment | Preu | Import |
|---|---|---|---|---|---|
| A012M000 | h | Oficial 1a muntador | 0.7 | 18.45 | 12.92 |
| A013M000 | h | Ajudant muntador | 0.7 | 17.19 | 12.03 |
| B66E0538 | m2 | Mampara modular,g=80mm,tauler part.aglom.fusta+vidre+melamina,simp. vidre 3+3mm (material) | 1 | 148 | 148.00 |
| A%AUX001 | % | Despeses auxiliars mà d'obra | 1.5 % | 24.95 | 0.37 |
|  |  | Total |  |  | 173.32 |

| Amidament | Uts. | Llarg | Ample | Parcial |
|---|---|---|---|---|
| soterrani | 1 | 3.080 | 2.500 | 7.700 |
| pis 1 | 1 | 3.070 | 2.500 | 7.675 |
|  | 1 | 4.110 | 2.500 | 10.275 |
|  | 1 | 3.350 | 2.500 | 8.375 |
| baixa | 1 | 2.800 | 2.900 | 8.120 |
| Total |  |  |  | 42.145 |

## N Aïllaments
Import: 5017.23

### NA Aïllaments
Import: 5017.23

#### NAF Façanes i mitjaneries
Import: 2890.98

**E7C126A0** m2 Aïll.amorf g=6cm poliuretà 35kg/m3,projec.
258.585 m2 × 10.85 (11.18 amb costos indirectes) = 2890.98
Aïllament amorf de gruix 6 cm, amb escuma de poliuretà de poliuretà de densitat 35 kg/m3, projectat

| Codi | Ut | Descripció | Rendiment | Preu | Import |
|---|---|---|---|---|---|
| B7C100AE | m3 | Escuma poliuretà 35kg/m3,prep.p/projec. (material) | 0.062 | 175 | 10.85 |
|  |  | Total |  |  | 10.85 |

| Amidament | Uts. | Llarg | Alt | Parcial |
|---|---|---|---|---|
| soterrani | 1 | 4.700 | 2.550 | 11.985 |
|  | 1 | 6.500 | 2.550 | 16.575 |
|  | 1 | 5.200 | 2.550 | 13.260 |
| baixa | 1 | 1.400 | 2.950 | 4.130 |
|  | 1 | 8.000 | 3.250 | 26.000 |
|  | 1 | 1.300 | 3.250 | 4.225 |
|  | 1 | 4.000 | 3.250 | 13.000 |
|  | 1 | 6.000 | 3.250 | 19.500 |
| pis 1 | 1 | 5.500 | 2.850 | 15.675 |
|  | 1 | 7.100 | 2.850 | 20.235 |
|  | 1 | 5.500 | 2.850 | 15.675 |
| pis 2 | 2 | 5.500 | 2.850 | 31.350 |
|  | 1 | 7.100 | 2.850 | 20.235 |
| pis 3 | 1 | 5.500 | 2.850 | 15.675 |
|  | 1 | 5.900 | 2.850 | 16.815 |
|  | 1 | 5.000 | 2.850 | 14.250 |
| Total |  |  |  | 258.585 |

#### NAT Falsos sostres
Import: 2126.25

**E7C916C1** m2 Aïllament feltre MW-roca 20-25kg/m3,g=50mm,làm.alu.paral.fibr.,col.s/adh.
535.58 m2 × 3.85 (3.97 amb costos indirectes) = 2126.25
Aïllament amb feltres de llana de roca de densitat 20 a 25 kg/m3, de 50 mm de gruix amb làmina d'alumini en la mateixa direcció de les fibres, col·locat sense adherir

| Codi | Ut | Descripció | Rendiment | Preu | Import |
|---|---|---|---|---|---|
| A0122000 | h | Oficial 1a paleta | 0.06 | 17.85 | 1.07 |
| A0140000 | h | Manobre | 0.03 | 16.31 | 0.49 |
| B7C916C0 | m2 | Feltre MW-roca 20-25kg/m3 g=50mm,làm.alu.paral.fibr. (material) | 1.05 | 2.16 | 2.27 |
| A%AUX001 | % | Despeses auxiliars mà d'obra | 1.5 % | 1.56 | 0.02 |
|  |  | Total |  |  | 3.85 |

| Amidament | Uts. | Llarg | Parcial |
|---|---|---|---|
| sostre fonoabsorbent baixa | 1 | 11.230 | 11.230 |
|  | 1 | 7.050 | 7.050 |
|  | 1 | 8.820 | 8.820 |
|  | 1 | 9.520 | 9.520 |
|  | 1 | 40.170 | 40.170 |
| Subtotal |  |  | 76.790 |
| sostre hidrofug baixa | 1 | 4.390 | 4.390 |
|  | 1 | 2.130 | 2.130 |
| pis 3 | 1 | 48.700 | 48.700 |
| tabicas | 1 | 7.500 | 7.500 |
|  | 1 | 3.500 | 3.500 |
| Subtotal |  |  | 66.220 |
| sostre estandar baixa | 1 | 31.490 | 31.490 |
| pis 1 | 1 | 10.530 | 10.530 |
|  | 1 | 12.340 | 12.340 |
|  | 1 | 83.670 | 83.670 |
| tabiques | 2 | 9.000 | 18.000 |
|  | 1 | 8.100 | 8.100 |
|  | 1 | 7.300 | 7.300 |
| pis 2 | 1 | 18.650 | 18.650 |
|  | 1 | 18.100 | 18.100 |
|  | 1 | 10.700 | 10.700 |
|  | 1 | 14.800 | 14.800 |
|  | 1 | 44.630 | 44.630 |
| pis 3 | 1 | 9.900 | 9.900 |
| soterrani | 1 | 33.640 | 33.640 |
|  | 1 | 21.080 | 21.080 |
|  | 1 | 20.520 | 20.520 |
|  | 1 | 9.110 | 9.110 |
|  | 1 | 15.510 | 15.510 |
| tabiques | 1 | 3.300 | 3.300 |
|  | 1 | 1.200 | 1.200 |
| Subtotal |  |  | 392.570 |
| Subtotal acumulat |  |  | 535.580 |
| Total |  |  | 535.58 |

## Q Cobertes
Import: 5219.54

### QA Planes
Import: 5219.54

#### QAB Transitables no ventilades
Import: 657.69

**1511GSE2** m2 Coberta transit.form.+aïll.XPS 60mm+separ.LO-40-FP+ac.terrat dobl.raj.
8.93 m2 × 71.5 (73.65 amb costos indirectes) = 657.69
Coberta transitable, formació de pendents amb formigó de 150 kg/m3, aïllament amb plaques de poliestirè extruït de gruix 60 mm, capa separadora, impermeabilització amb una membrana de dues làmines de densitat superficial 7,2 kg/m2 LO-40-FP de 130 g/m2 i acabat de terrat amb paviment format per dues capes de rajola ceràmica amb morter asfàltic

| Codi | Ut | Descripció | Rendiment | Preu | Import |
|---|---|---|---|---|---|
| E511PJFB | m2 | Acabat terrat,2 rajoles,ceràm.comú+fina,28x14cm,col.mort.asf.,1:2:10 | 1 | 29.46 | 29.46 |
| E5Z15A2B | m2 | Formació pendents form.150kg/m3,g=10cm,remolinat | 1 | 11.65 | 11.65 |
| E713KA98 | m2 | Membrana PN-6,2làm.,7,2kg/m2,LO-40-FP-130g/m2,adh.en cal. | 1 | 20.14 | 20.14 |
| E7A24A0L | m2 | Barrera vap./estanq.1vel poliet.,g=50µm,col.n/adh. | 1 | 0.98 | 0.98 |
| E7C29671 | m2 | Aïllam.planxa (XPS),g=60mm,resist.compress.>=300kPa,res.tèrmica ,1,935-1,765m2.K/W,llisa cantell mitjamossacol.s/adh. | 1 | 9.27 | 9.27 |
|  |  | Total |  |  | 71.5 |

| Amidament | Uts. | Llarg | Ample | Parcial |
|---|---|---|---|---|
| planta 3 | 1 | 4.700 | 1.900 | 8.930 |
| Total |  |  |  | 8.93 |

#### QAD No transitables, no ventilades
Import: 2892.68

**1618N311** m2 Paret divis. p/revestir,gruix=30cm,bloc foradat mort.ciment,400x300x200mm,llis, col.morter 1:2:10,traves+brancals+blocs massis.formigó HA-25/P/20/I,manual.,p/parets blocs mort.acer b/corrugada B500S,p/arm.paret bloc mort.
13.2 m2 × 55.49 (57.15 amb costos indirectes) = 754.38
Paret per a revestir de 30 cm de gruix de bloc foradat de morter ciment, de 400x300x200 mm, llis, categoria I segons la norma UNE-EN 771-3 , col·locat amb morter mixt 1:2:10 de ciment pòrtland amb filler calcari, traves, brancals i blocs massissats amb formigó HA-25/P/20/I de consistència plàstica i grandària màxima del granulat 20 mm, col·locat manualment, per a parets de blocs de morter de ciment i acer en barres corrugades B500S de límit elàstic >= 500 N/mm2 per a l'armadura de parets de blocs de morter de ciment

| Codi | Ut | Descripció | Rendiment | Preu | Import |
|---|---|---|---|---|---|
| E6186P1K | m2 | Paret divis. p/revestir,gruix=30cm,bloc foradat mort.ciment,400x300x200mm,llis, col.morter 1:2:10 | 1 | 33.42 | 33.42 |
| E61Z300H | kg | Acer b/corrugada B500S,p/arm.paret bloc mort. | 1.86 | 2.64 | 4.91 |
| E61ZR045 | m3 | Formigó HA-25/P/20/I,manual.,p/parets blocs mort. | 0.17 | 100.95 | 17.16 |
|  |  | Total |  |  | 55.49 |

| Amidament | Uts. | Llarg | Alt | Parcial |
|---|---|---|---|---|
|  | 2 | 5.000 | 0.600 | 6.000 |
|  | 2 | 6.000 | 0.600 | 7.200 |
| Total |  |  |  | 13.2 |

**1512E5E6** m2 Coberta n/trans.,barrera vapor/estanq.emul.bitum.,tipus ED,dotació<=2kg/m2,2capes, aïllam.planxa (XPS),g=60mm,resist.compress.>=300kPa,res.tèrmica ,1,935-1,765m2.K/W,llisa cantell encadellatcol.s/adh., geotèxtil, formació pendents form.cel·lular 300kg/m3 g=15cm, capa prot. morter ciment 1:6 g=3cm,remolinat, acabat membrana GA-1,1làm.,6,6kg/m2,LBM(SBS)-50/G-FP-150g/m2,acab.color estànd.,adh.oxiasf.OA 80/25
26.88 m2 × 56.23 (57.92 amb costos indirectes) = 1556.89
Coberta no transitable, amb barrera de vapor/estanquitat amb una pel·lícula d'emulsió bituminosa tipus ED, amb una dotació <= 2 kg/m2, aplicada en dues capes, aïllament de planxa de poliestirè extruït (XPS) UNE-EN 13164 de 60 mm de gruix i resistència a compressió >= 300 kPa, resistència tèrmica entre 1,935 i 1,765 m2.K/W, amb la superfície llisa i amb cantell encadellat, col·locada sense adherir, capa separadora de geotèxtil, formació de pendents amb formigó cel·lular sense granulat, de densitat 300 kg/m3, de 15 cm de gruix mitjà, capa de protecció de morter de ciment 1:6 de 3 cm de gruix, amb acabat remolinat, i acabat amb membrana per a impermeabilització de cobertes GA-1 segons UNE 104402, d'una làmina, de densitat superficial 6,6 kg/m2 formada per làmina de betum modificat LBM (SBS)-50/G amb una armadura FP de feltre de polièster de 150 g/m2 i acabat de color estàndard, adherida amb oxiasfalt OA 80/25, prèvia imprimació

| Codi | Ut | Descripció | Rendiment | Preu | Import |
|---|---|---|---|---|---|
| E5Z15N40 | m2 | Formació pendents form.cel·lular 300kg/m3 g=15cm | 1 | 12.17 | 12.17 |
| E5Z26D31 | m2 | Capa prot. morter ciment 1:6 g=3cm,remolinat | 1 | 8.72 | 8.72 |
| E721GCK3 | m2 | Membrana GA-1,1làm.,6,6kg/m2,LBM(SBS)-50/G-FP-150g/m2,acab.color estànd.,adh.oxiasf.OA 80/25 | 1 | 20.85 | 20.85 |
| E7A1220N | m2 | Barrera vapor/estanq.emul.bitum.,tipus ED,dotació<=2kg/m2,2capes | 1 | 3.31 | 3.31 |
| E7B111A0 | m2 | Geotèxtil feltre PP no teix. lligat mecàn.,100-110g/m2,s/adh. | 1 | 1.88 | 1.88 |
| E7C29631 | m2 | Aïllam.planxa (XPS),g=60mm,resist.compress.>=300kPa,res.tèrmica ,1,935-1,765m2.K/W,llisa cantell encadellatcol.s/adh. | 1 | 9.3 | 9.30 |
|  |  | Total |  |  | 56.23 |

| Amidament | Uts. | Llarg | Ample | Parcial |
|---|---|---|---|---|
| coberta | 1 | 4.800 | 5.600 | 26.880 |
| Total |  |  |  | 26.88 |

**E5113391** m2 Ac.terrat capa prot.,palet riera D=16-32mm,g=10cm,s/adh.
26.88 m2 × 21 (21.63 amb costos indirectes) = 581.41
Acabat de terrat amb capa de protecció de palet de riera de 16 a 32 mm de diàmetre, de 10 cm de gruix, col·locat sense adherir

| Codi | Ut | Descripció | Rendiment | Preu | Import |
|---|---|---|---|---|---|
| A0122000 | h | Oficial 1a paleta | 0.35 | 17.85 | 6.25 |
| A0140000 | h | Manobre | 0.15 | 16.31 | 2.45 |
| B0351000 | t | Palet riera D=16-32 mm (material) | 0.179 | 68 | 12.17 |
| A%AUX001 | % | Despeses auxiliars mà d'obra | 1.5 % | 8.70 | 0.13 |
|  |  | Total |  |  | 21 |

#### QAF Punts singulars
Import: 1669.17

**151Z6S88** m Minvell rajola,reforç LO-30-FP,junt EPS,cob.transit.
33.8 m × 20.87 (21.5 amb costos indirectes) = 726.70
Minvell amb rajola ceràmica, amb reforç de membrana bituminosa LO-30-FP i formació de junt de poliestirè expandit, per a coberta transitable

| Codi | Ut | Descripció | Rendiment | Preu | Import |
|---|---|---|---|---|---|
| E5ZD2G0U | m | Minvell c/parament,rajola ceràm.fina,col.mort.asf. | 1 | 6.45 | 6.45 |
| E7J1AUZ0 | m2 | Formació junt dilat.,planxa EPS,g=50mm | 0.15 | 11.96 | 1.79 |
| E7Z1JWD2 | m2 | Arrebossat bona vista p/suport memb.morter 1:6,remolinat | 0.15 | 22.29 | 3.34 |
| E7Z327P5 | m2 | Reforç lin. membr.LO-30-FP 130g/m2,adh.calent | 0.5 | 18.57 | 9.29 |
|  |  | Total |  |  | 20.87 |

| Amidament | Uts. | Llarg | Parcial |
|---|---|---|---|
|  | 2 | 4.700 | 9.400 |
|  | 2 | 5.600 | 11.200 |
|  | 2 | 4.700 | 9.400 |
|  | 2 | 1.900 | 3.800 |
| Total |  |  | 33.8 |

**151Z50AJ** m Junt dilat.estruc.,esquena ase,cavalló pref.+2paredó bloc+minvell encast.
7.8 m × 117.31 (120.83 amb costos indirectes) = 942.47
Junt de dilatació estructural, a l'esquena d'ase, amb cavalló de peça prefabricada de formigó de ciment blanc sobre dos murets de paredó de bloc, minvell contra parament, amb la part superior horitzontal i la inferior seguint el pendent de rajola ceràmica i reforç de membrana amb làmina bituminosa LBM (SBS)-40-FV+FP, per a coberta transitable

| Codi | Ut | Descripció | Rendiment | Preu | Import |
|---|---|---|---|---|---|
| E5ZD3G0D | m2 | Minvell c/parament part sup.horitz.,rajola ceràm.fina,col.morter 1:6 | 0.4 | 27.12 | 10.85 |
| E5ZG1EE1 | m | Cavalló p/junt dilat.peça prefab.form.cim.blanc ampl.=45cm,s/adh. | 1 | 30.75 | 30.75 |
| E61A331K | m2 | Paredó tanc.10cm,bloc foradat llis 500x200x100mm,I UNE-EN 771-3,p/revestir,col.mort.1:2:10 | 0.88 | 16.28 | 14.33 |
| E71387RK | m2 | Membrana PN-1,1làm.,3,8kg/m2,LBM(SBS)-40-FV-50g/m2+feltre polièst.-130g/m2 | 0.8 | 15.91 | 12.73 |
| E7Z15MD0 | m | Matarracó,radi=6cm morter 1:6 | 2 | 6.75 | 13.50 |
| E7Z1JWD2 | m2 | Arrebossat bona vista p/suport memb.morter 1:6,remolinat | 0.52 | 22.29 | 11.59 |
| E7Z325R5 | m2 | Reforç lin. membr.LBM(SBS)-40-FV 50g/m2+FP 130g/m2,adh.calent | 1 | 23.56 | 23.56 |
|  |  | Total |  |  | 117.31 |

| Amidament | Uts. | Llarg | Parcial |
|---|---|---|---|
|  | 1 | 5.600 | 5.600 |
|  | 1 | 2.200 | 2.200 |
| Total |  |  | 7.8 |

## R Revestiments
Import: 75890.65

### RA Enrajolats
Import: 4321.08

#### RAG Ceràmics/Gres
Import: 4321.08

**E82C1N3J** m2 Enrajolat vert.int.,h<=3m,gres porcell.premsat polit,preu mitjà,16-25p/m2,col.adhes.rajola C2 TE,beurada CG2, sobre adreçat de morter
76.5 m2 × 34.69 (35.73 amb costos indirectes) = 2733.35
Enrajolat de parament vertical interior a una alçària <= 3 m amb rajola de gres porcellànic , preu mitjà, de 40x20 cm, col·locades amb adhesiu per a rajola ceràmica C2 TE (UNE-EN 12004) i rejuntat amb beurada CG2 (UNE-EN 13888)

| Codi | Ut | Descripció | Rendiment | Preu | Import |
|---|---|---|---|---|---|
| A0127000 | h | Oficial 1a col·locador | 0.4 | 17.85 | 7.14 |
| A0140000 | h | Manobre | 0.2 | 16.31 | 3.26 |
| B05A2203 | kg | Beurada p/ceràmica CG2 (UNE-EN 13888),color (material) | 0.705 | 0.82 | 0.58 |
| B0711024 | kg | Adhesiu cimentós C2 TE (UNE-EN 12004) (material) | 7.2 | 0.88 | 6.34 |
| B0FH7173 | m2 | Rajola gres porcell.premsat polit,rectang/quadr. 16-25 peces/m2,preu mitjà (material) | 1.1 | 15.55 | 17.11 |
| A%AUX001 | % | Despeses auxiliars mà d'obra | 2.5 % | 10.40 | 0.26 |
|  |  | Total |  |  | 34.69 |

| Amidament | Uts. | Llarg | Ample | Parcial |
|---|---|---|---|---|
| soterrani | 2 | 1.600 | 2.550 | 8.160 |
|  | 2 | 2.600 | 2.550 | 13.260 |
| pis 3 | 1 | 5.300 | 2.550 | 13.515 |
|  | 8 | 1.000 | 2.550 | 20.400 |
|  | 1 | 2.300 | 2.550 | 5.865 |
|  | 1 | 1.500 | 2.550 | 3.825 |
|  | 1 | 2.300 | 2.550 | 5.865 |
| planta 2 | 1 | 2.200 | 2.550 | 5.610 |
| Total |  |  |  | 76.5 |

**E81131D1** m2 Arrebossat reglejat,vert.int.,h<3m,morter ciment 1:6,reglejat
76.5 m2 × 16.26 (16.75 amb costos indirectes) = 1281.38
Arrebossat reglejat sobre parament vertical interior, a 3,00 m d'alçària, com a màxim, amb morter de ciment 1:6, deixat de regle

| Codi | Ut | Descripció | Rendiment | Preu | Import |
|---|---|---|---|---|---|
| A0122000 | h | Oficial 1a paleta | 0.56 | 17.85 | 10.00 |
| A0140000 | h | Manobre | 0.28 | 16.31 | 4.57 |
| D0701641 | m3 | Morter ciment pòrtland+fill.calc. CEM II/B-L,sorra ,250kg/m3 ciment,1:6,5N/mm2,elab.a obra, | 0.018 | 73.73 | 1.33 |
| A%AUX001 | % | Despeses auxiliars mà d'obra | 2.5 % | 14.57 | 0.36 |
|  |  | Total |  |  | 16.26 |

| Amidament | Uts. | Llarg | Ample | Parcial |
|---|---|---|---|---|
| soterrani | 2 | 1.600 | 2.550 | 8.160 |
|  | 2 | 2.600 | 2.550 | 13.260 |
| pis 3 | 1 | 5.300 | 2.550 | 13.515 |
|  | 8 | 1.000 | 2.550 | 20.400 |
|  | 1 | 2.300 | 2.550 | 5.865 |
|  | 1 | 1.500 | 2.550 | 3.825 |
|  | 1 | 2.300 | 2.550 | 5.865 |
| pis 2 | 1 | 2.200 | 2.550 | 5.610 |
| Total |  |  |  | 76.5 |

**E82C1N3K** m2 Enrajolat vert.int.,h<=3m,gres porcell.premsat polit,preu mitjà,16-25p/m2,col.adhes.rajola C2,beurada CG2
8.2 m2 × 36.27 (37.36 amb costos indirectes) = 306.35
Enrajolat de parament vertical interior a una alçària <= 3 m amb rajola de gres porcellànic , preu mitjà, de 40x20 cm, col·locades amb adhesiu especial sobre base de cartaró guix i rejuntat amb beurada CG2 (UNE-EN 13888)

| Codi | Ut | Descripció | Rendiment | Preu | Import |
|---|---|---|---|---|---|
| A0127000 | h | Oficial 1a col·locador | 0.4 | 17.85 | 7.14 |
| A0140000 | h | Manobre | 0.2 | 16.31 | 3.26 |
| B05A2203 | kg | Beurada p/ceràmica CG2 (UNE-EN 13888),color | 0.705 | 0.82 | 0.58 |
| B0711020 | kg | Adhesiu cimentós C2 (UNE-EN 12004) (material) | 7.2 | 1.1 | 7.92 |
| B0FH7173 | m2 | Rajola gres porcell.premsat polit,rectang/quadr. 16-25 peces/m2,preu mitjà | 1.1 | 15.55 | 17.11 |
| A%AUX001 | % | Despeses auxiliars mà d'obra | 2.5 % | 10.40 | 0.26 |
|  |  | Total |  |  | 36.27 |

| Amidament | Uts. | Llarg | Parcial |
|---|---|---|---|
| baixa | 2 | 2.000 | 4.000 |
|  | 2 | 2.100 | 4.200 |
| Total |  |  | 8.2 |

### RE Escales
Import: 8356.38

#### REG Ceràmics/Gres
Import: 8356.38

**E9V3AP13** m Esglaó gres porcell.polit,frontal+estesa,vora recta,antillisc.,preu sup. i 1-2 peces/m,col.adhes.rajola C1 ,beurada CG1
71.1 m × 114.11 (117.53 amb costos indirectes) = 8356.38
Esglaó de rajola ceràmica de gres porcellànic premsat polit, format per frontal i estesa de vora recta, amb acabat antilliscant, preu superior i 1 a 2peces/m, col·locat amb adhesiu per a rajola ceràmica C1 (UNE-EN 12004) i rejuntat amb beurada CG1 (UNE-EN 13888)

| Codi | Ut | Descripció | Rendiment | Preu | Import |
|---|---|---|---|---|---|
| A0122000 | h | Oficial 1a paleta | 0.7 | 17.85 | 12.50 |
| A0140000 | h | Manobre | 0.35 | 16.31 | 5.71 |
| B05A2103 | kg | Beurada p/ceràmica CG1 (UNE-EN 13888),color (material) | 0.641 | 0.31 | 0.20 |
| B0711010 | kg | Adhesiu cimentós C1 (UNE-EN 12004) (material) | 2.111 | 0.32 | 0.68 |
| B9V3DF26 | m | Peça gres porcell.premsat polit vora recta,1-2 peces/m,preu sup. antillisc. p/est.esgl. (material) | 1.575 | 60.16 | 94.75 |
| A%AUX001 | % | Despeses auxiliars mà d'obra | 1.5 % | 18.21 | 0.27 |
|  |  | Total |  |  | 114.11 |

| Amidament | Uts. | Llarg | Ample | Parcial |
|---|---|---|---|---|
|  | 15 | 0.900 |  | 13.500 |
|  | 16 | 1.200 | 3.000 | 57.600 |
| Total |  |  |  | 71.1 |

### RP Conglomerats tradicionals
Import: 2923.71

#### RPG Enguixats i lliscats
Import: 2923.71

**E8121112** m2 Enguixat bona vista,vert.int.h<3m,B1,lliscat C6
456.83 m2 × 6.21 (6.4 amb costos indirectes) = 2923.71
Enguixat a bona vista sobre parament vertical interior, a 3,00 m d'alçària, com a màxim, amb guix B1, acabat lliscat amb guix C6 segons la norma UNE-EN 13279-1

| Codi | Ut | Descripció | Rendiment | Preu | Import |
|---|---|---|---|---|---|
| A0129000 | h | Oficial 1a guixaire (mà d'obra) | 0.18 | 17.85 | 3.21 |
| A0149000 | h | Manobre guixaire (mà d'obra) | 0.1 | 16.31 | 1.63 |
| B0521200 | kg | Guix C6/20/2 (material) | 0.798 | 0.1 | 0.08 |
| D07J1100 | m3 | Pasta guix B1 | 0.012 | 97.37 | 1.17 |
| A%AUX001 | % | Despeses auxiliars mà d'obra | 2.5 % | 4.84 | 0.12 |
|  |  | Total |  |  | 6.21 |

| Amidament | Uts. | Llarg | Ample | Parcial |
|---|---|---|---|---|
| soterrani | 2 | 10.000 | 2.550 | 51.000 |
|  | 2 | 4.800 | 2.550 | 24.480 |
|  | 2 | 6.300 | 2.550 | 32.130 |
|  | 1 | 3.300 | 2.550 | 8.415 |
|  | 2 | 4.500 | 2.550 | 22.950 |
|  | 2 | 6.500 | 2.550 | 33.150 |
| baixa | 1 | 9.700 | 2.900 | 28.130 |
|  | 1 | 7.700 | 2.900 | 22.330 |
|  | 1 | 28.500 | 2.900 | 82.650 |
|  | 2 | 3.300 | 2.900 | 19.140 |
|  | 1 | 4.100 | 2.950 | 12.095 |
| pis 1 | 1 | 15.500 | 2.550 | 39.525 |
|  | 2 | 3.300 | 2.550 | 16.830 |
| pis 2 | 1 | 15.500 | 2.550 | 39.525 |
|  | 2 | 3.300 | 2.550 | 16.830 |
| pis 3 | 1 | 3.000 | 2.550 | 7.650 |
| Total |  |  |  | 456.83 |

### RS Terres i paviments
Import: 34750.91

#### RSA Morters i pastes d'anivellació
Import: 5916.88

**E93AC165** m2 Recrescuda+anivell.suport g=5mm, pasta autoaniv.CT-C30-F7-A12,aplic.manual.
519.48 m2 × 11.06 (11.39 amb costos indirectes) = 5916.88
Recrescuda i anivellament del suport de 5 mm de gruix, amb pasta autoanivellant de ciment tipus CT-C30-F7-A12 segons UNE-EN 13813, aplicada manualment

| Codi | Ut | Descripció | Rendiment | Preu | Import |
|---|---|---|---|---|---|
| A0127000 | h | Oficial 1a col·locador | 0.07 | 17.85 | 1.25 |
| B0731773 | kg | Pasta autoaniv.ciment CT-C30-F7-A12(UNE-EN 13813),sacs (material) | 11 | 0.89 | 9.79 |
| A%AUX001 | % | Despeses auxiliars mà d'obra | 1.5 % | 1.25 | 0.02 |
|  |  | Total |  |  | 11.06 |

| Amidament | Uts. | Llarg | Parcial |
|---|---|---|---|
| soterrani | 1 | 33.640 | 33.640 |
|  | 1 | 21.080 | 21.080 |
|  | 1 | 20.520 | 20.520 |
|  | 1 | 9.110 | 9.110 |
|  | 1 | 4.260 | 4.260 |
|  | 1 | 17.050 | 17.050 |
|  | 1 | 3.110 | 3.110 |
| baixa | 1 | 2.130 | 2.130 |
|  | 1 | 11.230 | 11.230 |
|  | 1 | 4.390 | 4.390 |
|  | 1 | 7.050 | 7.050 |
|  | 1 | 8.820 | 8.820 |
|  | 1 | 40.170 | 40.170 |
|  | 1 | 9.520 | 9.520 |
|  | 1 | 31.490 | 31.490 |
| pis 1 | 1 | 10.530 | 10.530 |
|  | 1 | 12.340 | 12.340 |
|  | 1 | 83.670 | 83.670 |
|  | 1 | 4.750 | 4.750 |
| pis 2 | 1 | 18.650 | 18.650 |
|  | 1 | 18.100 | 18.100 |
|  | 1 | 10.700 | 10.700 |
|  | 1 | 14.800 | 14.800 |
|  | 1 | 44.630 | 44.630 |
|  | 1 | 5.970 | 5.970 |
| pis 3 | 1 | 48.700 | 48.700 |
|  | 1 | 9.900 | 9.900 |
|  | 1 | 13.170 | 13.170 |
| Total |  |  | 519.48 |

#### RSG Ceràmics/gres
Import: 28834.03

**E9DC1K1D** m2 Paviment int.raj.gres porcell.premsat,polit,rectang/quadr. preu mitjà,1-5 p/m2,adhes.rajola C2-TE ,beurada CG2
519.48 m2 × 39.89 (41.09 amb costos indirectes) = 21345.43
Paviment interior, de rajola de gres porcellànic , de forma rectangular o quadrada, preu mitjà, de 40x40 cm., col·locades amb adhesiu per a rajola ceràmica C2-TE (UNE-EN 12004) i rejuntat amb beurada CG2 (UNE-EN 13888)

| Codi | Ut | Descripció | Rendiment | Preu | Import |
|---|---|---|---|---|---|
| A0127000 | h | Oficial 1a col·locador | 0.45 | 17.85 | 8.03 |
| A0137000 | h | Ajudant col·locador | 0.2 | 17.19 | 3.44 |
| A0140000 | h | Manobre | 0.03 | 16.31 | 0.49 |
| B05A2203 | kg | Beurada p/ceràmica CG2 (UNE-EN 13888),color | 1.425 | 0.82 | 1.17 |
| B0711024 | kg | Adhesiu cimentós C2 TE (UNE-EN 12004) | 7.004 | 0.88 | 6.16 |
| B0FH7193 | m2 | Rajola gres porcell.premsat polit,rectang/quadr. 1-5 peces/m2,preu mitjà (material) | 1.02 | 20.02 | 20.42 |
| A%AUX001 | % | Despeses auxiliars mà d'obra | 1.5 % | 11.96 | 0.18 |
|  |  | Total |  |  | 39.89 |

| Amidament | Uts. | Llarg | Parcial |
|---|---|---|---|
| soterrani | 1 | 33.640 | 33.640 |
|  | 1 | 21.080 | 21.080 |
|  | 1 | 20.520 | 20.520 |
|  | 1 | 9.110 | 9.110 |
|  | 1 | 4.260 | 4.260 |
|  | 1 | 17.050 | 17.050 |
|  | 1 | 3.110 | 3.110 |
| baixa | 1 | 2.130 | 2.130 |
|  | 1 | 11.230 | 11.230 |
|  | 1 | 4.390 | 4.390 |
|  | 1 | 7.050 | 7.050 |
|  | 1 | 8.820 | 8.820 |
|  | 1 | 40.170 | 40.170 |
|  | 1 | 9.520 | 9.520 |
|  | 1 | 31.490 | 31.490 |
| pis 1 | 1 | 10.530 | 10.530 |
|  | 1 | 12.340 | 12.340 |
|  | 1 | 83.670 | 83.670 |
|  | 1 | 4.750 | 4.750 |
| pis 2 | 1 | 18.650 | 18.650 |
|  | 1 | 18.100 | 18.100 |
|  | 1 | 10.700 | 10.700 |
|  | 1 | 14.800 | 14.800 |
|  | 1 | 44.630 | 44.630 |
|  | 1 | 5.970 | 5.970 |
| pis 3 | 1 | 9.900 | 9.900 |
|  | 1 | 48.700 | 48.700 |
|  | 1 | 13.170 | 13.170 |
| Total |  |  | 519.48 |

**E9U7U110** m Sòcol fusta DM hidròfug g=25mm,p/pintar-envernissar,h=10cm,col.+tacs+carg.
348.45 m × 8.82 (9.08 amb costos indirectes) = 3163.93
Sòcol de fusta de tauler hidròfug de DM de 25 mm de gruix, pintat amb esmalt , de 10 cm d´alçària, col·locat amb tacs d´expansió i cargols

| Codi | Ut | Descripció | Rendiment | Preu | Import |
|---|---|---|---|---|---|
| B8ZA3000 | kg | Protector p/fusta (TP8) (material) | 0.05 | 6.68 | 0.33 |
| B8ZA1000 | kg | Segelladora (material) | 0.015 | 4.25 | 0.06 |
| B89ZB000 | kg | Esmalt sintètic (material) | 0.04 | 10.38 | 0.42 |
| A013D000 | h | Ajudant pintor | 0.005 | 17.19 | 0.09 |
| A012D000 | h | Oficial 1a pintor | 0.02 | 17.85 | 0.36 |
| A0127000 | h | Oficial 1a col·locador | 0.12 | 17.85 | 2.14 |
| A0140000 | h | Manobre | 0.01 | 16.31 | 0.16 |
| B0A61500 | u | Tac niló D<=5mm,+vis (material) | 4 | 0.09 | 0.36 |
| B9U7U110 | m | Sòcol fusta DM hidròfug G=25mm,p/pintar-envernissar,H=10cm (material) | 1.02 | 4.76 | 4.86 |
| A%AUX001 | % | Despeses auxiliars mà d'obra | 1.5 % | 2.75 | 0.04 |
|  |  | Total |  |  | 8.82 |

| Amidament | Uts. | Llarg | Parcial |
|---|---|---|---|
| soterrani | 2 | 6.900 | 13.800 |
|  | 2 | 4.500 | 9.000 |
|  | 2 | 6.750 | 13.500 |
|  | 1 | 3.300 | 3.300 |
|  | 2 | 6.350 | 12.700 |
|  | 2 | 3.150 | 6.300 |
|  | 2 | 2.450 | 4.900 |
|  | 2 | 3.800 | 7.600 |
|  | 1 | 6.500 | 6.500 |
|  | 1 | 1.400 | 1.400 |
|  | 1 | 6.400 | 6.400 |
|  | 2 | 2.850 | 5.700 |
| baixa | 1 | 8.700 | 8.700 |
|  | 1 | 4.200 | 4.200 |
|  | 1 | 1.700 | 1.700 |
|  | 1 | 2.500 | 2.500 |
|  | 1 | 7.800 | 7.800 |
|  | 2 | 0.600 | 1.200 |
|  | 1 | 13.500 | 13.500 |
|  | 1 | 5.000 | 5.000 |
|  | 1 | 9.000 | 9.000 |
|  | 3 | 3.400 | 10.200 |
|  | 1 | 2.500 | 2.500 |
|  | 2 | 2.800 | 5.600 |
|  | 2 | 2.700 | 5.400 |
|  | 2 | 3.300 | 6.600 |
|  | 1 | 7.000 | 7.000 |
| pis 1 | 1 | 9.400 | 9.400 |
|  | 1 | 0.600 | 0.600 |
|  | 1 | 4.600 | 4.600 |
|  | 1 | 0.500 | 0.500 |
|  | 1 | 3.800 | 3.800 |
|  | 1 | 4.200 | 4.200 |
|  | 1 | 5.800 | 5.800 |
|  | 1 | 3.250 | 3.250 |
| pis 2 | 2 | 5.000 | 10.000 |
|  | 2 | 4.200 | 8.400 |
|  | 2 | 3.300 | 6.600 |
|  | 2 | 3.150 | 6.300 |
|  | 2 | 3.150 | 6.300 |
|  | 2 | 4.600 | 9.200 |
|  | 2 | 3.500 | 7.000 |
|  | 2 | 5.500 | 11.000 |
|  | 2 | 9.300 | 18.600 |
|  | 2 | 8.100 | 16.200 |
|  | 2 | 1.200 | 2.400 |
|  | 1 | 3.100 | 3.100 |
| pis 3 | 1 | 7.500 | 7.500 |
|  | 1 | 3.000 | 3.000 |
|  | 1 | 11.000 | 11.000 |
|  | 2 | 3.000 | 6.000 |
|  | 1 | 1.700 | 1.700 |
| Total |  |  | 348.45 |

**E9DCAK1Db** m2 Paviment ext.raj.gres porcell.premsat,polit,rectang/quadr. preu mitjà,1-5 p/m2,adhes.rajola C2-TE ,beurada CG2 (18/07/2014)
70.8 m2 × 42.99 (44.28 amb costos indirectes) = 3135.02
Paviment exterior, de rajola de gres porcellànic antilliscant, de forma rectangular o quadrada, preu mitjà, de 40x40 cm, col·locades amb adhesiu per a rajola ceràmica C2-TE (UNE-EN 12004) i rejuntat amb beurada CG2 (UNE-EN 13888)

| Codi | Ut | Descripció | Rendiment | Preu | Import |
|---|---|---|---|---|---|
| A0127000 | h | Oficial 1a col·locador | 0.45 | 17.85 | 8.03 |
| A0137000 | h | Ajudant col·locador | 0.2 | 17.19 | 3.44 |
| A0140000 | h | Manobre | 0.03 | 16.31 | 0.49 |
| B05A2203 | kg | Beurada p/ceràmica CG2 (UNE-EN 13888),color | 1.425 | 0.82 | 1.17 |
| B0711024 | kg | Adhesiu cimentós C2 TE (UNE-EN 12004) | 7.004 | 0.88 | 6.16 |
| B0FHU270 | m2 | Rajola gres porcel.antillisc.premsat s/esmalt.,rect. 76-115 p/m2,preu alt (material) | 1.02 | 23.06 | 23.52 |
| A%AUX001 | % | Despeses auxiliars mà d'obra | 1.5 % | 11.96 | 0.18 |
|  |  | Total |  |  | 42.99 |

| Amidament | Uts. | Llarg | Ample | Parcial |
|---|---|---|---|---|
| coberta | 1 | 4.700 | 1.900 | 8.930 |
| pis 3 | 1 | 48.700 |  | 48.700 |
|  | 1 | 13.170 |  | 13.170 |
| Total |  |  |  | 70.8 |

**E9Z5U010** m Tapajunts pavim.40mm,perf.neoprè+alum.,supo.
26.8 m × 43.1 (44.39 amb costos indirectes) = 1189.65
Tapajunts de paviment, per a junt de 40 mm d'amplària mitjana, amb perfil de neopre i suport d'alumini, per a solicitacions normals, col·locant previament el suport

| Codi | Ut | Descripció | Rendiment | Preu | Import |
|---|---|---|---|---|---|
| A0122000 | h | Oficial 1a paleta | 0.2 | 17.85 | 3.57 |
| A0140000 | h | Manobre | 0.1 | 16.31 | 1.63 |
| B071P000 | kg | Morter anivellament (material) | 0.002 | 1.04 | 0.00 |
| B0A62F90 | u | Tac acer D=10mm,carg./voland./fem. (material) | 4 | 0.9 | 3.60 |
| B9Z5U010 | m | Perfil p/junts dilatació en pav.,neoprè,alum.,40mm,p/sostre,prèv.pav. (material) | 1.05 | 32.59 | 34.22 |
| A%AUX001 | % | Despeses auxiliars mà d'obra | 1.5 % | 5.20 | 0.08 |
|  |  | Total |  |  | 43.1 |

| Amidament | Uts. | Llarg | Parcial |
|---|---|---|---|
|  | 3 | 7.800 | 23.400 |
|  | 1 | 3.400 | 3.400 |
| Total |  |  | 26.8 |

### RT Falsos sostres
Import: 23717.9

#### RTC Continus, de plaques de guix laminat
Import: 18049.47

**E8445220** m2 Cel ras continu PGL-A (15),entram. estruc.senzilla acer galv. perfils c/600mm +vareta de suspensió c/1,2m
392.57 m2 × 26.42 (27.21 amb costos indirectes) = 10681.83
Cel ras continu de plaques de guix laminat tipus estàndard (A), per a revestir, de 15 mm de gruix i vora afinada (BA), amb entramat estructura senzilla d'acer galvanitzat format per perfils col·locats cada 600 mm fixats al sostre mitjançant vareta de suspensió cada 1,2 m , per a una alçària de cel ras de 4 m com a màxim

| Codi | Ut | Descripció | Rendiment | Preu | Import |
|---|---|---|---|---|---|
| A0127000 | h | Oficial 1a col·locador | 0.4 | 17.85 | 7.14 |
| A0137000 | h | Ajudant col·locador | 0.4 | 17.19 | 6.88 |
| B0A44000 | cu | Visos p/guix lam. | 0.18 | 9.3 | 1.67 |
| B0CC1410 | m2 | Placa guix lamin. A i gruix 15mm (material) | 1.03 | 4.68 | 4.82 |
| B7J500ZZ | kg | Massilla p/junt cartró-guix | 0.473 | 1.16 | 0.55 |
| B7JZ00E1 | m | Cinta pap.resist., p/junts plaques guix laminat | 1.89 | 0.07 | 0.13 |
| B84Z5610 | m2 | Entramat estruc.senzilla acer galv.p/cel ras continu pl.guix lam. perfils cada 600mm +vareta de suspensió c/1,2m,càrr.màx.adm=15kg (material) | 1 | 5.02 | 5.02 |
| A%AUX001 | % | Despeses auxiliars mà d'obra | 1.5 % | 14.02 | 0.21 |
|  |  | Total |  |  | 26.42 |

| Amidament | Uts. | Llarg | Parcial |
|---|---|---|---|
| baixa | 1 | 31.490 | 31.490 |
| pis 1 | 1 | 10.530 | 10.530 |
|  | 1 | 12.340 | 12.340 |
|  | 1 | 83.670 | 83.670 |
| tabiques | 2 | 9.000 | 18.000 |
|  | 1 | 8.100 | 8.100 |
|  | 1 | 7.300 | 7.300 |
| pis 2 | 1 | 18.650 | 18.650 |
|  | 1 | 18.100 | 18.100 |
|  | 1 | 10.700 | 10.700 |
|  | 1 | 14.800 | 14.800 |
|  | 1 | 44.630 | 44.630 |
| pis 3 | 1 | 9.900 | 9.900 |
| soterrani | 1 | 33.640 | 33.640 |
|  | 1 | 21.080 | 21.080 |
|  | 1 | 20.520 | 20.520 |
|  | 1 | 9.110 | 9.110 |
|  | 1 | 15.510 | 15.510 |
| tabiques | 1 | 3.300 | 3.300 |
|  | 1 | 1.200 | 1.200 |
| Total |  |  | 392.57 |

**E8449220** m2 Cel ras continu hidròfug
66.22 m2 × 28.76 (29.62 amb costos indirectes) = 1961.44
Cel ras continu de plaques de guix laminat tipus hidròfuga (H), per a revestir, de 15 mm de gruix i vora afinada (BA), amb entramat estructura senzilla d'acer galvanitzat format per perfils col·locats cada 600 mm fixats al sostre mitjançant vareta de suspensió cada 1,2 m , per a una alçària de cel ras de 4 m com a màxim

| Codi | Ut | Descripció | Rendiment | Preu | Import |
|---|---|---|---|---|---|
| A0127000 | h | Oficial 1a col·locador | 0.4 | 17.85 | 7.14 |
| A0137000 | h | Ajudant col·locador | 0.4 | 17.19 | 6.88 |
| B0A44000 | cu | Visos p/guix lam. | 0.18 | 9.3 | 1.67 |
| B0CC2410 | m2 | Placa guix lamin. H i gruix 15mm (material) | 1.03 | 6.95 | 7.16 |
| B7J500ZZ | kg | Massilla p/junt cartró-guix | 0.473 | 1.16 | 0.55 |
| B7JZ00E1 | m | Cinta pap.resist., p/junts plaques guix laminat | 1.89 | 0.07 | 0.13 |
| B84Z5610 | m2 | Entramat estruc.senzilla acer galv.p/cel ras continu pl.guix lam. perfils cada 600mm +vareta de suspensió c/1,2m,càrr.màx.adm=15kg | 1 | 5.02 | 5.02 |
| A%AUX001 | % | Despeses auxiliars mà d'obra | 1.5 % | 14.02 | 0.21 |
|  |  | Total |  |  | 28.76 |

| Amidament | Uts. | Llarg | Parcial |
|---|---|---|---|
| baixa | 1 | 4.390 | 4.390 |
|  | 1 | 2.130 | 2.130 |
| pis 3 | 1 | 48.700 | 48.700 |
| tabicas | 1 | 7.500 | 7.500 |
|  | 1 | 3.500 | 3.500 |
| Total |  |  | 66.22 |

**E84ZG1A0** u Registre cel ras guix lam. portella 50x50cm2,marc alumini+fulla PGL (H),g=15mm,col.perf.acer galv.
18 u × 134.33 (138.36 amb costos indirectes) = 2490.48
Registre per a cel ras de plaques de guix laminat format per portella de 50x50 cm2 amb marc d'alumini i fulla de placa guix laminat hidròfuga (H) amb un gruix total de 15 mm com a màxim, tanca de pressió i dispositiu de retenció, col·locat amb perfileria d'acer galvanitzat

| Codi | Ut | Descripció | Rendiment | Preu | Import |
|---|---|---|---|---|---|
| A012M000 | h | Oficial 1a muntador | 0.3 | 18.45 | 5.54 |
| A0140000 | h | Manobre | 0.15 | 16.31 | 2.45 |
| B84ZG1A0 | u | Portella 50x50cm2 p/registre de cel ras guix lam., marc alumini i fulla PGL (H) g=15mm (material) | 1 | 126.22 | 126.22 |
| A%AUX001 | % | Despeses auxiliars mà d'obra | 1.5 % | 7.99 | 0.12 |
|  |  | Total |  |  | 134.33 |

| Amidament | Uts. | Parcial |
|---|---|---|
| P.SOTERRANI | 2 | 2.000 |
| P.BAIXA | 4 | 4.000 |
| P.PIS 1 | 4 | 4.000 |
| P.PIS 2 | 6 | 6.000 |
| P.PIS 3 | 2 | 2.000 |
| Total |  | 18 |

**E843121F** m2 Cel ras fibres veget.,cara vista fib.mitja 60x120cm g= 15mm,cantell recte classe abs.acúst. E,perf.vista en un sentit,sistema desmuntable,perf.princip. omega base=54mm,perf.secund.
76.79 m2 × 36.86 (37.97 amb costos indirectes) = 2915.72
Cel ras de plaques de virutes d'encenalls de fusta, fonoabsorvent, acabat esmaltat , de 60x120 cm i 15 mm de gruix, amb cantell recte (A) UNE-EN 13964, amb classe d'absorció acústica E segons UNE-EN-ISO 11654, muntat amb perfileria vista en un sentit acer galvanitzat sistema desmuntable, format per perfils principals amb omega 17x30x20mm 54 mm de base, col·locat cada 0,6 m, fixats al sostre mitjançant vareta de suspensió cada 1,2 m amb perfils secundaris intermitjos col·locats , per a una alçària de cel ras de 4 m com a màxim, incloses tabicas.

| Codi | Ut | Descripció | Rendiment | Preu | Import |
|---|---|---|---|---|---|
| A012M000 | h | Oficial 1a muntador | 0.32 | 18.45 | 5.90 |
| A013M000 | h | Ajudant muntador | 0.32 | 17.19 | 5.50 |
| B8431211 | m2 | Placa cel ras,fibres veget., cara vista fib.mitja, 60x120cm,g=15mm,cant.recte(A) (material) | 1.03 | 20.6 | 21.22 |
| B84Z8520 | m2 | Estructura acer galv.vista 1sentit p/cel ras plac.1200x600mm,perf.princip.omega c/0,6m vareta susp. +perf.dist.seg.c/2m (material) | 1.03 | 3.95 | 4.07 |
| A%AUX001 | % | Despeses auxiliars mà d'obra | 1.5 % | 11.40 | 0.17 |
|  |  | Total |  |  | 36.86 |

| Amidament | Uts. | Llarg | Parcial |
|---|---|---|---|
| baixa | 1 | 11.230 | 11.230 |
|  | 1 | 7.050 | 7.050 |
|  | 1 | 8.820 | 8.820 |
|  | 1 | 9.520 | 9.520 |
|  | 1 | 40.170 | 40.170 |
| Total |  |  | 76.79 |

#### RI Pintures en paraments interiors
Import: 5668.43

##### RIP Plàstiques
Import: 5668.43

**E898J2A0** m2 Pint.vert.guix,pintura plàstica llis+segelladora+2acab.
456.83 m2 × 3.99 (4.11 amb costos indirectes) = 1877.57
Pintat de parament vertical de guix, amb pintura plàstica amb acabat llis, amb una capa segelladora i dues d'acabat

| Codi | Ut | Descripció | Rendiment | Preu | Import |
|---|---|---|---|---|---|
| A012D000 | h | Oficial 1a pintor | 0.1 | 17.85 | 1.79 |
| A013D000 | h | Ajudant pintor | 0.01 | 17.19 | 0.17 |
| B89ZPD00 | kg | Pintura plàstica,p/int. (material) | 0.398 | 3.38 | 1.35 |
| B8ZA1000 | kg | Segelladora | 0.153 | 4.25 | 0.65 |
| A%AUX001 | % | Despeses auxiliars mà d'obra | 1.5 % | 1.96 | 0.03 |
|  |  | Total |  |  | 3.99 |

| Amidament | Uts. | Llarg | Ample | Parcial |
|---|---|---|---|---|
| soterrani | 2 | 10.000 | 2.550 | 51.000 |
|  | 2 | 4.800 | 2.550 | 24.480 |
|  | 2 | 6.300 | 2.550 | 32.130 |
|  | 1 | 3.300 | 2.550 | 8.415 |
|  | 2 | 4.500 | 2.550 | 22.950 |
|  | 2 | 6.500 | 2.550 | 33.150 |
| baixa | 1 | 9.700 | 2.900 | 28.130 |
|  | 1 | 7.700 | 2.900 | 22.330 |
|  | 1 | 28.500 | 2.900 | 82.650 |
|  | 2 | 3.300 | 2.900 | 19.140 |
|  | 1 | 4.100 | 2.950 | 12.095 |
| pis 1 | 1 | 15.500 | 2.550 | 39.525 |
|  | 2 | 3.300 | 2.550 | 16.830 |
| pis 2 | 1 | 15.500 | 2.550 | 39.525 |
|  | 2 | 3.300 | 2.550 | 16.830 |
| pis 3 | 1 | 3.000 | 2.550 | 7.650 |
| Total |  |  |  | 456.83 |

**E898J2A0b** m2 Pint.vert.cartaro guix,pintura plàstica llis+segelladora+2acab. (18/07/2014)
252.751 m2 × 3.99 (4.11 amb costos indirectes) = 1038.81
Pintat de parament vertical de cartaró guix, amb pintura plàstica amb acabat llis, amb una capa segelladora i dues d'acabat

| Codi | Ut | Descripció | Rendiment | Preu | Import |
|---|---|---|---|---|---|
| A012D000 | h | Oficial 1a pintor | 0.1 | 17.85 | 1.79 |
| A013D000 | h | Ajudant pintor | 0.01 | 17.19 | 0.17 |
| B89ZPD00 | kg | Pintura plàstica,p/int. | 0.398 | 3.38 | 1.35 |
| B8ZA1000 | kg | Segelladora | 0.153 | 4.25 | 0.65 |
| A%AUX001 | % | Despeses auxiliars mà d'obra | 1.5 % | 1.96 | 0.03 |
|  |  | Total |  |  | 3.99 |

| Amidament | Uts. | Llarg | Ample | Parcial |
|---|---|---|---|---|
| baixa |  |  |  |  |
|  | 3 | 2.900 |  | 8.700 |
| pis 1 | 2 | 2.550 |  | 5.100 |
| Subtotal |  |  |  | 13.800 |
| soterrani | 1 | 2.100 | 2.550 | 5.355 |
|  | 1 | 2.300 | 2.550 | 5.865 |
|  | 1 | 1.900 | 2.550 | 4.845 |
|  | 1 | 0.800 | 2.550 | 2.040 |
| baixa | 1 | 1.000 | 2.910 | 2.910 |
|  | 1 | 1.800 | 2.900 | 5.220 |
|  | 1 | 2.800 | 2.900 | 8.120 |
| pis 1 | 1 | 3.000 | 2.550 | 7.650 |
|  | 1 | 4.000 | 2.550 | 10.200 |
|  | 1 | 3.200 | 2.550 | 8.160 |
| pis 2 | 1 | 1.800 | 2.550 | 4.590 |
|  | 2 | 1.900 | 2.550 | 9.690 |
|  | 2 | 0.400 | 2.550 | 2.040 |
|  | 1 | 3.200 | 2.550 | 8.160 |
|  | 1 | 1.500 | 2.550 | 3.825 |
|  | 1 | 1.700 | 2.550 | 4.335 |
| pis 3 | 1 | 2.500 | 2.550 | 6.375 |
| Subtotal |  |  |  | 99.380 |
| baixa | 1 | 5.000 | 2.910 | 14.550 |
|  | 1 | 2.050 | 2.910 | 5.966 |
|  | 1 | 3.100 | 2.910 | 9.021 |
|  | 1 | 5.600 | 2.910 | 16.296 |
|  | 1 | 3.300 | 2.910 | 9.603 |
|  | 1 | 3.500 | 2.910 | 10.185 |
| pis 2 | 1 | 3.800 | 2.550 | 9.690 |
|  | 1 | 0.600 | 2.550 | 1.530 |
|  | 1 | 4.300 | 2.550 | 10.965 |
|  | 1 | 3.600 | 2.550 | 9.180 |
|  | 1 | 3.300 | 2.550 | 8.415 |
|  | 1 | 4.700 | 2.550 | 11.985 |
|  | 1 | 3.800 | 2.550 | 9.690 |
|  | 1 | 4.900 | 2.550 | 12.495 |
| Subtotal |  |  |  | 139.571 |
| Subtotal acumulat |  |  |  | 252.751 |
| Total |  |  |  | 252.751 |

**E898K2A0** m2 Pint.horitz.cartaró-guix,pintura plàstica llis+segelladora+2acab.
458.79 m2 × 4.53 (4.67 amb costos indirectes) = 2142.55
Pintat de parament horitzontal de cartaró guix, amb pintura plàstica amb acabat llis, amb una capa segelladora i dues d'acabat

| Codi | Ut | Descripció | Rendiment | Preu | Import |
|---|---|---|---|---|---|
| A012D000 | h | Oficial 1a pintor | 0.125 | 17.85 | 2.23 |
| A013D000 | h | Ajudant pintor | 0.015 | 17.19 | 0.26 |
| B89ZPD00 | kg | Pintura plàstica,p/int. | 0.398 | 3.38 | 1.35 |
| B8ZA1000 | kg | Segelladora | 0.153 | 4.25 | 0.65 |
| A%AUX001 | % | Despeses auxiliars mà d'obra | 1.5 % | 2.49 | 0.04 |
|  |  | Total |  |  | 4.53 |

| Amidament | Uts. | Llarg | Parcial |
|---|---|---|---|
| baixa | 1 | 4.390 | 4.390 |
|  | 1 | 2.130 | 2.130 |
| pis 3 | 1 | 48.700 | 48.700 |
| tabicas | 1 | 7.500 | 7.500 |
|  | 1 | 3.500 | 3.500 |
| Subtotal |  |  | 66.220 |
| baixa | 1 | 31.490 | 31.490 |
| pis 1 | 1 | 10.530 | 10.530 |
|  | 1 | 12.340 | 12.340 |
|  | 1 | 83.670 | 83.670 |
| tabiques | 2 | 9.000 | 18.000 |
|  | 1 | 8.100 | 8.100 |
|  | 1 | 7.300 | 7.300 |
| pis 2 | 1 | 18.650 | 18.650 |
|  | 1 | 18.100 | 18.100 |
|  | 1 | 10.700 | 10.700 |
|  | 1 | 14.800 | 14.800 |
|  | 1 | 44.630 | 44.630 |
| pis 3 | 1 | 9.900 | 9.900 |
| soterrani | 1 | 33.640 | 33.640 |
|  | 1 | 21.080 | 21.080 |
|  | 1 | 20.520 | 20.520 |
|  | 1 | 9.110 | 9.110 |
|  | 1 | 15.510 | 15.510 |
| tabiques | 1 | 3.300 | 3.300 |
|  | 1 | 1.200 | 1.200 |
| Subtotal |  |  | 392.570 |
| Subtotal acumulat |  |  | 458.790 |
| Total |  |  | 458.79 |

**E8989240** m2 Pintat vert. int. ciment,+pintura plàstica llis,1fons+2acab.
130.795 m2 × 4.52 (4.66 amb costos indirectes) = 609.50
Pintat de parament vertical interior de ciment, amb pintura plàstica amb acabat llis, amb una capa de fons, diluïda, i dues d'acabat

| Codi | Ut | Descripció | Rendiment | Preu | Import |
|---|---|---|---|---|---|
| A012D000 | h | Oficial 1a pintor | 0.11 | 17.85 | 1.96 |
| A013D000 | h | Ajudant pintor | 0.011 | 17.19 | 0.19 |
| B89ZPD00 | kg | Pintura plàstica,p/int. | 0.5 | 3.38 | 1.69 |
| B8ZA1000 | kg | Segelladora | 0.153 | 4.25 | 0.65 |
| A%AUX001 | % | Despeses auxiliars mà d'obra | 1.5 % | 2.15 | 0.03 |
|  |  | Total |  |  | 4.52 |

| Amidament | Uts. | Llarg | Ample | Parcial |
|---|---|---|---|---|
|  | 2 | 3.650 | 2.550 | 18.615 |
|  | 2 | 2.300 | 2.550 | 11.730 |
|  | 2 | 3.100 | 2.550 | 15.810 |
|  | 2 | 6.400 | 2.550 | 32.640 |
| soterrani | 2 | 3.700 | 2.500 | 18.500 |
|  | 2 | 2.500 | 2.500 | 12.500 |
|  | 2 | 1.600 | 2.500 | 8.000 |
|  | 2 | 2.600 | 2.500 | 13.000 |
| Total |  |  |  | 130.795 |

### RAR Remolinats
Import: 1820.67

**E81121D2** m2 Arrebossat bona vista,vert.int.,h<3m,morter ciment 1:6,remolinat
130.795 m2 × 13.51 (13.92 amb costos indirectes) = 1820.67
Arrebossat a bona vista sobre parament vertical interior, a 3,00 m d'alçària, com a màxim, amb morter de ciment 1:6, remolinat

| Codi | Ut | Descripció | Rendiment | Preu | Import |
|---|---|---|---|---|---|
| A0122000 | h | Oficial 1a paleta | 0.46 | 17.85 | 8.21 |
| A0140000 | h | Manobre | 0.23 | 16.31 | 3.75 |
| D0701641 | m3 | Morter ciment pòrtland+fill.calc. CEM II/B-L,sorra ,250kg/m3 ciment,1:6,5N/mm2,elab.a obra, | 0.017 | 73.73 | 1.25 |
| A%AUX001 | % | Despeses auxiliars mà d'obra | 2.5 % | 11.96 | 0.30 |
|  |  | Total |  |  | 13.51 |

| Amidament | Uts. | Llarg | Ample | Parcial |
|---|---|---|---|---|
|  | 2 | 3.650 | 2.550 | 18.615 |
|  | 2 | 2.300 | 2.550 | 11.730 |
|  | 2 | 3.100 | 2.550 | 15.810 |
|  | 2 | 6.400 | 2.550 | 32.640 |
| soterrani | 2 | 3.700 | 2.500 | 18.500 |
|  | 2 | 2.500 | 2.500 | 12.500 |
|  | 2 | 1.600 | 2.500 | 8.000 |
|  | 2 | 2.600 | 2.500 | 13.000 |
| Total |  |  |  | 130.795 |

## FU Fusteries (13/08/2014)
Import: 51792.06
FUSTE

### FCL Alumini
Import: 40559.5

**EAFATS0L** u Porta alumini PE1
1 u × 2069.32 (2131.4 amb costos indirectes) = 2131.40
Conjunt d'entrada amb Porta d'alumini lacat gris grafito, amb vidre doble de seguretat 4+4/c/6 baix emisiu, col·locada sobre l'obra, amb dos fixes de 70+225x245 cm i porta de 90x245 cm, en cantonera, elaborada amb perfils de preu superior, amb rotura de pont tèrmic

| Codi | Ut | Descripció | Rendiment | Preu | Import |
|---|---|---|---|---|---|
| A012M000 | h | Oficial 1a muntador | 2 | 18.45 | 36.90 |
| A013M000 | h | Ajudant muntador | 0.4 | 17.19 | 6.88 |
| BAFAT80L | m2 | Porta alumini lacat blanc,5repleg.,7,25-8,49m2,perf.preu sup. (material) | 8.28 | 237.39 | 1965.59 |
| BAN51400 | m | Bastiment base tub acer galv.60x20mm (material) | 6.9 | 8.53 | 58.86 |
| A%AUX001 | % | Despeses auxiliars mà d'obra | 2.5 % | 43.78 | 1.09 |
|  |  | Total |  |  | 2069.32 |

| Amidament | Uts. | Parcial |
|---|---|---|
| porta entrada PE1 PB | 1 | 1.000 |
| Total |  | 1 |

**EAFA6C0L** u Porta alumini PE2
1 u × 958.87 (987.64 amb costos indirectes) = 987.64
Conjunt d'entrada amb Porta d'alumini lacat gris grafito, amb vidre doble de seguretat 4+4/c/6 baix emisiu, col·locada sobre l'obra, amb fixesde 33x245 cm i porta de 90x245 cm, elaborada amb perfils de preu superior, amb rotura de pont tèrmic

| Codi | Ut | Descripció | Rendiment | Preu | Import |
|---|---|---|---|---|---|
| A012M000 | h | Oficial 1a muntador | 0.87 | 18.45 | 16.05 |
| A013M000 | h | Ajudant muntador | 0.175 | 17.19 | 3.01 |
| B7J50010 | dm3 | Massilla segell.,silicona neut. monocomp. (material) | 0.14 | 14.31 | 2.00 |
| B7J50090 | dm3 | Massilla segell.,poliuretà monocomp. (material) | 0.41 | 11.59 | 4.75 |
| BAFA650L | m2 | Porta alumini lacat blanc,1bat.+2fix.,4,25-5,24m2,perf.preu sup. (material) | 4.5 | 194.54 | 875.43 |
| BAN51400 | m | Bastiment base tub acer galv.60x20mm | 6.7 | 8.53 | 57.15 |
| A%AUX001 | % | Despeses auxiliars mà d'obra | 2.5 % | 19.06 | 0.48 |
|  |  | Total |  |  | 958.87 |

| Amidament | Uts. | Parcial |
|---|---|---|
| porta entrada P2 - PB | 1 | 1.000 |
| Total |  | 1 |

**EAF7KF3C** u Balconera d'alumini lacat 2.65x2.45 m,
1 u × 2181.05 (2246.48 amb costos indirectes) = 2246.48
Balconera d'alumini lacat gris grafito amb trencament de pont tèrmic, col·locada sobre bastiment de base, amb dues fulles corredisses elevables, per a un buit d'obra aproximat de 265x245 cm, elaborada amb perfils de preu alt, classificació mínima p3 de permeabilitat a l'aire segons UNE-EN 12207, classificació mínima 7A d'estanquitat a l'aigua segons UNE-EN 12208 i classificació mínima C5 de resistència al vent segons UNE-EN 12210, sense persiana,

| Codi | Ut | Descripció | Rendiment | Preu | Import |
|---|---|---|---|---|---|
| A012M000 | h | Oficial 1a muntador | 0.9 | 18.45 | 16.61 |
| A013M000 | h | Ajudant muntador | 0.18 | 17.19 | 3.09 |
| B7J50010 | dm3 | Massilla segell.,silicona neut. monocomp. | 0.2 | 14.31 | 2.86 |
| B7J50090 | dm3 | Massilla segell.,poliuretà monocomp. | 0.59 | 11.59 | 6.84 |
| BAF3K63C | m2 | Balconera alumini lacat blanc,trenc.pont tèrmic,2corred.elevab., 5-6,49m2,perf.preu alt,classif. 2 6A C2,s/persiana (material) | 5.94 | 347.5 | 2064.15 |
| BAN51400 | m | Bastiment base tub acer galv.60x20mm | 10.2 | 8.53 | 87.01 |
| A%AUX001 | % | Despeses auxiliars mà d'obra | 2.5 % | 19.70 | 0.49 |
|  |  | Total |  |  | 2181.05 |

| Amidament | Uts. | Parcial |
|---|---|---|
| balconera B2 PB | 1 | 1.000 |
| Total |  | 1 |

**EAF7KD3C** u Finestra d'alumini lacat 2.40x1.20 m,
1 u × 496.38 (511.27 amb costos indirectes) = 511.27
Finestra d'alumini lacat gris grafito amb trencament de pont tèrmic, col·locada sobre bastiment de base, amb dues fulles corredisses elevables, per a un buit d'obra aproximat de 240x120 cm, elaborada amb perfils de preu alt, classificació mínima p3 de permeabilitat a l'aire segons UNE-EN 12207, classificació mínima 7A d'estanquitat a l'aigua segons UNE-EN 12208 i classificació mínima C5 de resistència al vent segons UNE-EN 12210, sense persiana

| Codi | Ut | Descripció | Rendiment | Preu | Import |
|---|---|---|---|---|---|
| A012M000 | h | Oficial 1a muntador | 0.9 | 18.45 | 16.61 |
| A013M000 | h | Ajudant muntador | 0.18 | 17.19 | 3.09 |
| B7J50010 | dm3 | Massilla segell.,silicona neut. monocomp. | 0.18 | 14.31 | 2.58 |
| B7J50090 | dm3 | Massilla segell.,poliuretà monocomp. | 0.55 | 11.59 | 6.37 |
| BAF3863C | m2 | Finestra alumini lacat blanc,trenc.pont tèrmic,2corred., 2,5-3,24m2,perf.preu alt,classif. 2 6A C2,s/persiana (material) | 2.88 | 148.61 | 428.00 |
| BAN51400 | m | Bastiment base tub acer galv.60x20mm | 4.6 | 8.53 | 39.24 |
| A%AUX001 | % | Despeses auxiliars mà d'obra | 2.5 % | 19.70 | 0.49 |
|  |  | Total |  |  | 496.38 |

| Amidament | Uts. | Parcial |
|---|---|---|
| finestra B1 PB | 1 | 1.000 |
| Total |  | 1 |

**EAF3893C** u Finestra d'alumini lacat 265x65 cm,
1 u × 509.94 (525.24 amb costos indirectes) = 525.24
Finestra d'alumini lacat gris grafito amb trencament de pont tèrmic, col·locada sobre bastiment de base, amb dues fulles corredisses, per a un buit d'obra aproximat de 265x65 cm, elaborada amb perfils de preu alt, classificació mínima 4 de permeabilitat a l'aire segons UNE-EN 12207, classificació mínima 9A d'estanquitat a l'aigua segons UNE-EN 12208 i classificació mínima C5 de resistència al vent segons UNE-EN 12210, sense persiana

| Codi | Ut | Descripció | Rendiment | Preu | Import |
|---|---|---|---|---|---|
| A012M000 | h | Oficial 1a muntador | 0.8 | 18.45 | 14.76 |
| A013M000 | h | Ajudant muntador | 0.2 | 17.19 | 3.44 |
| B7J50010 | dm3 | Massilla segell.,silicona neut. monocomp. | 0.14 | 14.31 | 2.00 |
| B7J50090 | dm3 | Massilla segell.,poliuretà monocomp. | 0.43 | 11.59 | 4.98 |
| BAF3863C | m2 | Finestra alumini lacat blanc,trenc.pont tèrmic,2corred., 2,5-3,24m2,perf.preu alt,classif. 2 6A C2,s/persiana | 2.88 | 148.61 | 428.00 |
| BAN51400 | m | Bastiment base tub acer galv.60x20mm | 6.6 | 8.53 | 56.30 |
| A%AUX001 | % | Despeses auxiliars mà d'obra | 2.5 % | 18.20 | 0.46 |
|  |  | Total |  |  | 509.94 |

| Amidament | Uts. | Parcial |
|---|---|---|
| finestra F4 PSOT | 1 | 1.000 |
| Total |  | 1 |

**EAF39B3C** u Finestra d'alumini lacat 275x36 cm,
1 u × 669.14 (689.21 amb costos indirectes) = 689.21
Finestra d'alumini lacat gris grafito amb trencament de pont tèrmic, col·locada sobre bastiment de base, amb dues fulles corredisses, per a un buit d'obra aproximat de 275x36 cm, elaborada amb perfils de preu alt,classificació mínima 4 de permeabilitat a l'aire segons UNE-EN 12207, classificació mínima 9A d'estanquitat a l'aigua segons UNE-EN 12208 i classificació mínima C5 de resistència al vent segons UNE-EN 12210, sense persiana

| Codi | Ut | Descripció | Rendiment | Preu | Import |
|---|---|---|---|---|---|
| A012M000 | h | Oficial 1a muntador | 0.8 | 18.45 | 14.76 |
| A013M000 | h | Ajudant muntador | 0.2 | 17.19 | 3.44 |
| B7J50010 | dm3 | Massilla segell.,silicona neut. monocomp. | 0.16 | 14.31 | 2.29 |
| B7J50090 | dm3 | Massilla segell.,poliuretà monocomp. | 0.47 | 11.59 | 5.45 |
| BAF3963C | m2 | Finestra alumini lacat blanc,trenc.pont tèrmic,3corred.2carrils, 2,5-3,24m2,perf.preu alt,classif. 2 6A C2,s/persiana (material) | 3.24 | 182 | 589.68 |
| BAN51400 | m | Bastiment base tub acer galv.60x20mm | 6.22 | 8.53 | 53.06 |
| A%AUX001 | % | Despeses auxiliars mà d'obra | 2.5 % | 18.20 | 0.46 |
|  |  | Total |  |  | 669.14 |

**EAF3427C** u Finestra d'alumini lacat gris grafito amb trencament de pont tèrmic, col·locada sobre bastiment de base, amb una fulla oscil.lobatent
2 u × 199.44 (205.42 amb costos indirectes) = 410.84
Finestra d'alumini lacat gris grafito amb trencament de pont tèrmic, col·locada sobre bastiment de base, amb una fulla oscil.lobatent, per a un buit d'obra aproximat de 60x80 cm, elaborada amb perfils de preu alt, classificació mínima 4 de permeabilitat a l'aire segons UNE-EN 12207, classificació mínima 9A d'estanquitat a l'aigua segons UNE-EN 12208 i classificació mínima C5 de resistència al vent segons UNE-EN 12210, sense persiana

| Codi | Ut | Descripció | Rendiment | Preu | Import |
|---|---|---|---|---|---|
| A012M000 | h | Oficial 1a muntador | 0.4 | 18.45 | 7.38 |
| A013M000 | h | Ajudant muntador | 0.1 | 17.19 | 1.72 |
| B7J50010 | dm3 | Massilla segell.,silicona neut. monocomp. | 0.06 | 14.31 | 0.86 |
| B7J50090 | dm3 | Massilla segell.,poliuretà monocomp. | 0.18 | 11.59 | 2.09 |
| BAF3427C | m2 | Finestra alumini lacat blanc,trenc.pont tèrmic,1oscilob., 0,5-0,74m2,perf.preu alt,classif. 3 8A C4,s/persiana (material) | 0.54 | 302.37 | 163.28 |
| BAN51400 | m | Bastiment base tub acer galv.60x20mm | 2.8 | 8.53 | 23.88 |
| A%AUX001 | % | Despeses auxiliars mà d'obra | 2.5 % | 9.10 | 0.23 |
|  |  | Total |  |  | 199.44 |

**EAF3437C** u Finestra alumini ,trenc.pont tèrmic,1oscilob.,60x120cm,preu alt,classif. 3 8A C4,s/persiana
14 u × 261.3 (269.14 amb costos indirectes) = 3767.96
Finestra d'alumini lacat gris grafito amb trencament de pont tèrmic, col·locada sobre bastiment de base, amb una fulla oscil.lobatent, per a un buit d'obra aproximat de 60x120 cm, elaborada amb perfils de preu alt,classificació mínima 4 de permeabilitat a l'aire segons UNE-EN 12207, classificació mínima 9A d'estanquitat a l'aigua segons UNE-EN 12208 i classificació mínima C5 de resistència al vent segons UNE-EN 12210, sense persiana

| Codi | Ut | Descripció | Rendiment | Preu | Import |
|---|---|---|---|---|---|
| A012M000 | h | Oficial 1a muntador | 0.4 | 18.45 | 7.38 |
| A013M000 | h | Ajudant muntador | 0.1 | 17.19 | 1.72 |
| B7J50010 | dm3 | Massilla segell.,silicona neut. monocomp. | 0.07 | 14.31 | 1.00 |
| B7J50090 | dm3 | Massilla segell.,poliuretà monocomp. | 0.22 | 11.59 | 2.55 |
| BAF3427C | m2 | Finestra alumini lacat blanc,trenc.pont tèrmic,1oscilob., 0,5-0,74m2,perf.preu alt,classif. 3 8A C4,s/persiana | 0.72 | 302.37 | 217.71 |
| BAN51400 | m | Bastiment base tub acer galv.60x20mm | 3.6 | 8.53 | 30.71 |
| A%AUX001 | % | Despeses auxiliars mà d'obra | 2.5 % | 9.10 | 0.23 |
|  |  | Total |  |  | 261.3 |

**EAF3H27C** u Finestra alumini trenc.pont tèrmic,1oscilob.+1fulla fixa lat.
1 u × 444.86 (458.21 amb costos indirectes) = 458.21
Conjunt de finestra d'alumini lacat gris grafito amb trencament de pont tèrmic, col·locada sobre bastiment de base, amb una fulla oscil.lobatent de 50x245 cm i fixe de 115x245 cm, elaborada amb perfils de preu alt, classificació mínima 4 de permeabilitat a l'aire segons UNE-EN 12207, classificació mínima 9A d'estanquitat a l'aigua segons UNE-EN 12208 i classificació mínima C5 de resistència al vent segons UNE-EN 12210, sense persiana

| Codi | Ut | Descripció | Rendiment | Preu | Import |
|---|---|---|---|---|---|
| A012M000 | h | Oficial 1a muntador | 0.6 | 18.45 | 11.07 |
| A013M000 | h | Ajudant muntador | 0.15 | 17.19 | 2.58 |
| B7J50010 | dm3 | Massilla segell.,silicona neut. monocomp. | 0.1 | 14.31 | 1.43 |
| B7J50090 | dm3 | Massilla segell.,poliuretà monocomp. | 0.29 | 11.59 | 3.36 |
| BAF3427C | m2 | Finestra alumini lacat blanc,trenc.pont tèrmic,1oscilob., 0,5-0,74m2,perf.preu alt,classif. 3 8A C4,s/persiana | 0.72 | 302.37 | 217.71 |
| BAF3C17C | m2 | Fulla fixa alumini lacat blanc,trenc.pont tèrmic, 0,5-0,89m2,perf.preu alt,classif. 3 8A C4,s/persiana (material) | 0.72 | 112.87 | 81.27 |
| BAN51400 | m | Bastiment base tub acer galv.60x20mm | 14.9 | 8.53 | 127.10 |
| A%AUX001 | % | Despeses auxiliars mà d'obra | 2.5 % | 13.65 | 0.34 |
|  |  | Total |  |  | 444.86 |

**EAF7KH3C** u Balconera alumini lacat 3.7X2.4
1 u × 2331.6 (2401.55 amb costos indirectes) = 2401.55
Balconera d'alumini lacat gris grafito amb trencament de pont tèrmic, col·locada sobre bastiment de base, amb dues fulles corredisses elevables, per a un buit d'obra aproximat de 370x240 cm, elaborada amb perfils de preu alt, classificació mínima p3 de permeabilitat a l'aire segons UNE-EN 12207, classificació mínima 7A d'estanquitat a l'aigua segons UNE-EN 12208 i classificació mínima C5 de resistència al vent segons UNE-EN 12210, sense persiana

| Codi | Ut | Descripció | Rendiment | Preu | Import |
|---|---|---|---|---|---|
| A012M000 | h | Oficial 1a muntador | 1.1 | 18.45 | 20.30 |
| A013M000 | h | Ajudant muntador | 0.22 | 17.19 | 3.78 |
| B7J50010 | dm3 | Massilla segell.,silicona neut. monocomp. | 0.21 | 14.31 | 3.01 |
| B7J50090 | dm3 | Massilla segell.,poliuretà monocomp. | 0.62 | 11.59 | 7.19 |
| BAF3K73C | m2 | Balconera alumini lacat blanc,trenc.pont tèrmic,2corred.elevab., 6,5-7,99m2,perf.preu alt,classif. 2 6A C2,s/persiana (material) | 6.6 | 332.22 | 2192.65 |
| BAN51400 | m | Bastiment base tub acer galv.60x20mm | 12.2 | 8.53 | 104.07 |
| A%AUX001 | % | Despeses auxiliars mà d'obra | 2.5 % | 24.08 | 0.60 |
|  |  | Total |  |  | 2331.6 |

**EAF7KB3C** u Balconera alumini lacat 2.4X2.4
1 u × 1768.89 (1821.96 amb costos indirectes) = 1821.96
Balconera d'alumini lacat gris grafito amb trencament de pont tèrmic, col·locada sobre bastiment de base, amb dues fulles corredisses elevables, per a un buit d'obra aproximat de 240x240 cm, elaborada amb perfils de preu alt,classificació mínima p3 de permeabilitat a l'aire segons UNE-EN 12207, classificació mínima 7A d'estanquitat a l'aigua segons UNE-EN 12208 i classificació mínima C5 de resistència al vent segons UNE-EN 12210, sense persiana

| Codi | Ut | Descripció | Rendiment | Preu | Import |
|---|---|---|---|---|---|
| A012M000 | h | Oficial 1a muntador | 0.9 | 18.45 | 16.61 |
| A013M000 | h | Ajudant muntador | 0.18 | 17.19 | 3.09 |
| B7J50010 | dm3 | Massilla segell.,silicona neut. monocomp. | 0.17 | 14.31 | 2.43 |
| B7J50090 | dm3 | Massilla segell.,poliuretà monocomp. | 0.52 | 11.59 | 6.03 |
| BAF3K53C | m2 | Balconera alumini lacat blanc,trenc.pont tèrmic,2corred.elevab., 4-4,99m2,perf.preu alt,classif. 2 6A C2,s/persiana (material) | 4.62 | 358.95 | 1658.35 |
| BAN51400 | m | Bastiment base tub acer galv.60x20mm | 9.6 | 8.53 | 81.89 |
| A%AUX001 | % | Despeses auxiliars mà d'obra | 2.5 % | 19.70 | 0.49 |
|  |  | Total |  |  | 1768.89 |

**EAF7J93C** u Balconera d'alumini lacat gris grafito amb trencament de pont tèrmic, col·locada sobre bastiment de base, amb dues fulles corredisses elevables, per a un buit d'obra aproximat de 330x240 cm
2 u × 772.91 (796.1 amb costos indirectes) = 1592.20
Balconera d'alumini lacat gris grafito amb trencament de pont tèrmic, col·locada sobre bastiment de base, amb dues fulles corredisses elevables, per a un buit d'obra aproximat de 330x240 cm, elaborada amb perfils de preu alt, classificació mínima p3 de permeabilitat a l'aire segons UNE-EN 12207, classificació mínima 7A d'estanquitat a l'aigua segons UNE-EN 12208 i classificació mínima C5 de resistència al vent segons UNE-EN 12210, sense persiana

| Codi | Ut | Descripció | Rendiment | Preu | Import |
|---|---|---|---|---|---|
| A012M000 | h | Oficial 1a muntador | 0.7 | 18.45 | 12.92 |
| A013M000 | h | Ajudant muntador | 0.15 | 17.19 | 2.58 |
| B7J50010 | dm3 | Massilla segell.,silicona neut. monocomp. | 0.16 | 14.31 | 2.29 |
| B7J50090 | dm3 | Massilla segell.,poliuretà monocomp. | 0.48 | 11.59 | 5.56 |
| BAF3J43C | m2 | Balconera alumini lacat blanc,trenc.pont tèrmic,2corred., 3-3,99m2,perf.preu alt,classif. 2 6A C2,s/persiana (material) | 3.96 | 164.63 | 651.93 |
| BAN51400 | m | Bastiment base tub acer galv.60x20mm | 11.4 | 8.53 | 97.24 |
| A%AUX001 | % | Despeses auxiliars mà d'obra | 2.5 % | 15.50 | 0.39 |
|  |  | Total |  |  | 772.91 |

**EAF7Q83C** u Balconera d'alumini lacat gris grafito amb trencament de pont tèrmic, col·locada sobre bastiment de base, amb dues fulles corredisses elevables,i un fixe lateral
1 u × 1280.97 (1319.4 amb costos indirectes) = 1319.40
Balconera d'alumini lacat gris grafito amb trencament de pont tèrmic, col·locada sobre bastiment de base, amb dues fulles corredisses elevables,i un fixe lateral de 710 cm per a un buit d'obra aproximat de 370x240 cm, elaborada amb perfils de preu alt,classificació mínima p3 de permeabilitat a l'aire segons UNE-EN 12207, classificació mínima 7A d'estanquitat a l'aigua segons UNE-EN 12208 i classificació mínima C5 de resistència al vent segons UNE-EN 12210, sense persiana

| Codi | Ut | Descripció | Rendiment | Preu | Import |
|---|---|---|---|---|---|
| A012M000 | h | Oficial 1a muntador | 1.1 | 18.45 | 20.30 |
| A013M000 | h | Ajudant muntador | 0.22 | 17.19 | 3.78 |
| B7J50010 | dm3 | Massilla segell.,silicona neut. monocomp. | 0.23 | 14.31 | 3.29 |
| B7J50090 | dm3 | Massilla segell.,poliuretà monocomp. | 0.7 | 11.59 | 8.11 |
| BAF3C4AC | m2 | Fulla fixa alumini lacat blanc,trenc.pont tèrmic, 2,25-3,49m2,perf.preu alt,classif. 4 9A C5,s/persiana (material) | 2.64 | 123.25 | 325.38 |
| BAF3J63C | m2 | Balconera alumini lacat blanc,trenc.pont tèrmic,2corred., 5-6,49m2,perf.preu alt,classif. 2 6A C2,s/persiana (material) | 5.28 | 154.44 | 815.44 |
| BAN51400 | m | Bastiment base tub acer galv.60x20mm | 12.2 | 8.53 | 104.07 |
| A%AUX001 | % | Despeses auxiliars mà d'obra | 2.5 % | 24.08 | 0.60 |
|  |  | Total |  |  | 1280.97 |

**EAF3417C** u Finestra alumini lacat 50X120
2 u × 158.59 (163.35 amb costos indirectes) = 326.70
Finestra d'alumini lacat gris grafito amb trencament de pont tèrmic, col·locada sobre bastiment de base, amb una fulla oscil.lobatent, per a un buit d'obra aproximat de 50x120 cm, elaborada amb perfils de preu alt, classificació mínima 4 de permeabilitat a l'aire segons UNE-EN 12207, classificació mínima 9A d'estanquitat a l'aigua segons UNE-EN 12208 i classificació mínima C5 de resistència al vent segons UNE-EN 12210, sense persiana

| Codi | Ut | Descripció | Rendiment | Preu | Import |
|---|---|---|---|---|---|
| A012M000 | h | Oficial 1a muntador | 0.4 | 18.45 | 7.38 |
| A013M000 | h | Ajudant muntador | 0.1 | 17.19 | 1.72 |
| B7J50010 | dm3 | Massilla segell.,silicona neut. monocomp. | 0.05 | 14.31 | 0.72 |
| B7J50090 | dm3 | Massilla segell.,poliuretà monocomp. | 0.14 | 11.59 | 1.62 |
| BAF3417C | m2 | Finestra alumini lacat blanc,trenc.pont tèrmic,1oscilob., 0,25-0,49m2,perf.preu alt,classif. 3 8A C4,s/persiana (material) | 0.36 | 327.56 | 117.92 |
| BAN51400 | m | Bastiment base tub acer galv.60x20mm | 3.4 | 8.53 | 29.00 |
| A%AUX001 | % | Despeses auxiliars mà d'obra | 2.5 % | 9.10 | 0.23 |
|  |  | Total |  |  | 158.59 |

**EAF7L27C** u Balconera d'alumini lacat gris grafito amb trencament de pont tèrmic, col·locada sobre bastiment de base, amb una fulla oscil.lobatent i un fixe lateral
4 u × 537.11 (553.22 amb costos indirectes) = 2212.88
Balconera d'alumini lacat gris grafito amb trencament de pont tèrmic, col·locada sobre bastiment de base, amb una fulla oscil.lobatent i un fixe lateral de 110x240 cm, per a un buit d'obra aproximat de 160x240 cm, elaborada amb perfils de preu alt, classificació mínima p3 de permeabilitat a l'aire segons UNE-EN 12207, classificació mínima 7A d'estanquitat a l'aigua segons UNE-EN 12208 i classificació mínima C5 de resistència al vent segons UNE-EN 12210, sense persiana

| Codi | Ut | Descripció | Rendiment | Preu | Import |
|---|---|---|---|---|---|
| A012M000 | h | Oficial 1a muntador | 0.7 | 18.45 | 12.92 |
| A013M000 | h | Ajudant muntador | 0.15 | 17.19 | 2.58 |
| B7J50010 | dm3 | Massilla segell.,silicona neut. monocomp. | 0.15 | 14.31 | 2.15 |
| B7J50090 | dm3 | Massilla segell.,poliuretà monocomp. | 0.44 | 11.59 | 5.10 |
| BAF3C37C | m2 | Fulla fixa alumini lacat blanc,trenc.pont tèrmic, 1,4-2,24m2,perf.preu alt,classif. 3 8A C4,s/persiana (material) | 1.65 | 106.48 | 175.69 |
| BAF3D27C | m2 | Balconera alumini lacat blanc,trenc.pont tèrmic,1bat., 1,5-1,99m2,perf.preu alt,classif. 3 8A C4,s/persiana (material) | 1.65 | 168.83 | 278.57 |
| BAN51400 | m | Bastiment base tub acer galv.60x20mm | 7 | 8.53 | 59.71 |
| A%AUX001 | % | Despeses auxiliars mà d'obra | 2.5 % | 15.50 | 0.39 |
|  |  | Total |  |  | 537.11 |

**EAF7N37C** u Balconera d'alumini lacat gris grafito amb trencament de pont tèrmic, col·locada sobre bastiment de base, amb dos fulles oscil.lobatents i un fixe centralna
2 u × 783.54 (807.05 amb costos indirectes) = 1614.10
Balconera d'alumini lacat gris grafito amb trencament de pont tèrmic, col·locada sobre bastiment de base, amb dos fulles oscil.lobatents i un fixe central, per a un buit d'obra aproximat de 250x240 cm, elaborada amb perfils de preu alt, classificació mínima p3 de permeabilitat a l'aire segons UNE-EN 12207, classificació mínima 7A d'estanquitat a l'aigua segons UNE-EN 12208 i classificació mínima C5 de resistència al vent segons UNE-EN 12210, sense persiana

| Codi | Ut | Descripció | Rendiment | Preu | Import |
|---|---|---|---|---|---|
| A012M000 | h | Oficial 1a muntador | 0.7 | 18.45 | 12.92 |
| A013M000 | h | Ajudant muntador | 0.15 | 17.19 | 2.58 |
| B7J50010 | dm3 | Massilla segell.,silicona neut. monocomp. | 0.17 | 14.31 | 2.43 |
| B7J50090 | dm3 | Massilla segell.,poliuretà monocomp. | 0.5 | 11.59 | 5.80 |
| BAF3C17C | m2 | Fulla fixa alumini lacat blanc,trenc.pont tèrmic, 0,5-0,89m2,perf.preu alt,classif. 3 8A C4,s/persiana | 0.675 | 112.87 | 76.19 |
| BAF3E47C | m2 | Balconera alumini lacat blanc,trenc.pont tèrmic,2bat., 3-3,99m2,perf.preu alt,classif. 3 8A C4,s/persiana (material) | 3.3 | 181.71 | 599.64 |
| BAN51400 | m | Bastiment base tub acer galv.60x20mm | 9.8 | 8.53 | 83.59 |
| A%AUX001 | % | Despeses auxiliars mà d'obra | 2.5 % | 15.50 | 0.39 |
|  |  | Total |  |  | 783.54 |

**EAF3477C** u Finestra alumini lacat blanc,trenc.pont tèrmic,1oscilob.,90x120cm,preu alt,classif. 3 8A C4,s/persiana
1 u × 337.66 (347.79 amb costos indirectes) = 347.79
Finestra d'alumini lacat gris grafito amb trencament de pont tèrmic, col·locada sobre bastiment de base, amb una fulla oscil.lobatent, per a un buit d'obra aproximat de 80x120 cm, elaborada amb perfils de preu alt,classificació mínima 4 de permeabilitat a l'aire segons UNE-EN 12207, classificació mínima 9A d'estanquitat a l'aigua segons UNE-EN 12208 i classificació mínima C5 de resistència al vent segons UNE-EN 12210, sense persiana

| Codi | Ut | Descripció | Rendiment | Preu | Import |
|---|---|---|---|---|---|
| A012M000 | h | Oficial 1a muntador | 0.4 | 18.45 | 7.38 |
| A013M000 | h | Ajudant muntador | 0.1 | 17.19 | 1.72 |
| B7J50010 | dm3 | Massilla segell.,silicona neut. monocomp. | 0.08 | 14.31 | 1.14 |
| B7J50090 | dm3 | Massilla segell.,poliuretà monocomp. | 0.25 | 11.59 | 2.90 |
| BAF3447C | m2 | Finestra alumini lacat blanc,trenc.pont tèrmic,1oscilob., 1,05-1,49m2,perf.preu alt,classif. 3 8A C4,s/persiana (material) | 1.08 | 267.09 | 288.46 |
| BAN51400 | m | Bastiment base tub acer galv.60x20mm | 4.2 | 8.53 | 35.83 |
| A%AUX001 | % | Despeses auxiliars mà d'obra | 2.5 % | 9.10 | 0.23 |
|  |  | Total |  |  | 337.66 |

**EAF3873C** u Finestra d'alumini lacat gris grafito amb trencament de pont tèrmic, col·locada sobre bastiment de base, amb dues fulles correderes, per a un buit d'obra aproximat de 230x120 cm
1 u × 459.37 (473.15 amb costos indirectes) = 473.15
Finestra d'alumini lacat gris grafito amb trencament de pont tèrmic, col·locada sobre bastiment de base, amb dues fulles correderes, per a un buit d'obra aproximat de 230x120 cm, elaborada amb perfils de preu alt, classificació mínima 4 de permeabilitat a l'aire segons UNE-EN 12207, classificació mínima 9A d'estanquitat a l'aigua segons UNE-EN 12208 i classificació mínima C5 de resistència al vent segons UNE-EN 12210, sense persiana

| Codi | Ut | Descripció | Rendiment | Preu | Import |
|---|---|---|---|---|---|
| A012M000 | h | Oficial 1a muntador | 0.8 | 18.45 | 14.76 |
| A013M000 | h | Ajudant muntador | 0.2 | 17.19 | 3.44 |
| B7J50010 | dm3 | Massilla segell.,silicona neut. monocomp. | 0.13 | 14.31 | 1.86 |
| B7J50090 | dm3 | Massilla segell.,poliuretà monocomp. | 0.4 | 11.59 | 4.64 |
| BAF3863C | m2 | Finestra alumini lacat blanc,trenc.pont tèrmic,2corred., 2,5-3,24m2,perf.preu alt,classif. 2 6A C2,s/persiana | 2.52 | 148.61 | 374.50 |
| BAN51400 | m | Bastiment base tub acer galv.60x20mm | 7 | 8.53 | 59.71 |
| A%AUX001 | % | Despeses auxiliars mà d'obra | 2.5 % | 18.20 | 0.46 |
|  |  | Total |  |  | 459.37 |

**EAF3BF3C** u Finestra d'alumini lacat gris grafito amb trencament de pont tèrmic, col·locada sobre bastiment de base, amb dues fulles correderes, per a un buit d'obra aproximat de 245x120 cm
2 u × 898.55 (925.51 amb costos indirectes) = 1851.02
Finestra d'alumini lacat gris grafito amb trencament de pont tèrmic, col·locada sobre bastiment de base, amb dues fulles correderes, per a un buit d'obra aproximat de 245x120 cm, elaborada amb perfils de preu alt, classificació mínima 4 de permeabilitat a l'aire segons UNE-EN 12207, classificació mínima 9A d'estanquitat a l'aigua segons UNE-EN 12208 i classificació mínima C5 de resistència al vent segons UNE-EN 12210, sense persiana

| Codi | Ut | Descripció | Rendiment | Preu | Import |
|---|---|---|---|---|---|
| A012M000 | h | Oficial 1a muntador | 1 | 18.45 | 18.45 |
| A013M000 | h | Ajudant muntador | 0.25 | 17.19 | 4.30 |
| B7J50010 | dm3 | Massilla segell.,silicona neut. monocomp. | 0.18 | 14.31 | 2.58 |
| B7J50090 | dm3 | Massilla segell.,poliuretà monocomp. | 0.54 | 11.59 | 6.26 |
| BAF3B73C | m2 | Finestra alumini lacat blanc,trenc.pont tèrmic,4corred.2carrils, 3,25-3,99m2,perf.preu alt,classif. 2 6A C2,s/persiana (material) | 3.96 | 203.06 | 804.12 |
| BAN51400 | m | Bastiment base tub acer galv.60x20mm | 7.3 | 8.53 | 62.27 |
| A%AUX001 | % | Despeses auxiliars mà d'obra | 2.5 % | 22.75 | 0.57 |
|  |  | Total |  |  | 898.55 |

**EAF3843C** u Finestra d'alumini lacat gris grafito amb trencament de pont tèrmic, col·locada sobre bastiment de base, amb dues fulles oscil.lobatents, per a un buit d'obra aproximat de 140x120 cm
2 u × 408.96 (421.23 amb costos indirectes) = 842.46
Finestra d'alumini lacat gris grafito amb trencament de pont tèrmic, col·locada sobre bastiment de base, amb dues fulles oscil.lobatents, per a un buit d'obra aproximat de 140x120 cm, elaborada amb perfils de preu alt, classificació mínima 4 de permeabilitat a l'aire segons UNE-EN 12207, classificació mínima 9A d'estanquitat a l'aigua segons UNE-EN 12208 i classificació mínima C5 de resistència al vent segons UNE-EN 12210, sense persiana

| Codi | Ut | Descripció | Rendiment | Preu | Import |
|---|---|---|---|---|---|
| A012M000 | h | Oficial 1a muntador | 0.6 | 18.45 | 11.07 |
| A013M000 | h | Ajudant muntador | 0.15 | 17.19 | 2.58 |
| B7J50010 | dm3 | Massilla segell.,silicona neut. monocomp. | 0.12 | 14.31 | 1.72 |
| B7J50090 | dm3 | Massilla segell.,poliuretà monocomp. | 0.36 | 11.59 | 4.17 |
| BAF3853C | m2 | Finestra alumini lacat blanc,trenc.pont tèrmic,2corred., 2-2,49m2,perf.preu alt,classif. 2 6A C2,s/persiana (material) | 2.25 | 153.21 | 344.72 |
| BAN51400 | m | Bastiment base tub acer galv.60x20mm | 5.2 | 8.53 | 44.36 |
| A%AUX001 | % | Despeses auxiliars mà d'obra | 2.5 % | 13.65 | 0.34 |
|  |  | Total |  |  | 408.96 |

**EAF39A3C** u Finestra d'alumini lacat gris grafito amb trencament de pont tèrmic, col·locada sobre bastiment de base, amb tres fulles oscil.lobatents, per a un buit d'obra aproximat de 220x120 cm
1 u × 717.67 (739.2 amb costos indirectes) = 739.20
Finestra d'alumini lacat gris grafito amb trencament de pont tèrmic, col·locada sobre bastiment de base, amb tres fulles oscil.lobatents, per a un buit d'obra aproximat de 220x120 cm, elaborada amb perfils de preu alt, classificació mínima 4 de permeabilitat a l'aire segons UNE-EN 12207, classificació mínima 9A d'estanquitat a l'aigua segons UNE-EN 12208 i classificació mínima C5 de resistència al vent segons UNE-EN 12210, sense persiana

| Codi | Ut | Descripció | Rendiment | Preu | Import |
|---|---|---|---|---|---|
| A012M000 | h | Oficial 1a muntador | 0.8 | 18.45 | 14.76 |
| A013M000 | h | Ajudant muntador | 0.2 | 17.19 | 3.44 |
| B7J50010 | dm3 | Massilla segell.,silicona neut. monocomp. | 0.16 | 14.31 | 2.29 |
| B7J50090 | dm3 | Massilla segell.,poliuretà monocomp. | 0.47 | 11.59 | 5.45 |
| BAF3973C | m2 | Finestra alumini lacat blanc,trenc.pont tèrmic,3corred.2carrils, 3,25-3,99m2,perf.preu alt,classif. 2 6A C2,s/persiana (material) | 3.6 | 176.38 | 634.97 |
| BAN51400 | m | Bastiment base tub acer galv.60x20mm | 6.6 | 8.53 | 56.30 |
| A%AUX001 | % | Despeses auxiliars mà d'obra | 2.5 % | 18.20 | 0.46 |
|  |  | Total |  |  | 717.67 |

**EAF7JD9C** u Balconera alumini lacat blanc,trenc.pont tèrmic,2corred.,240x220cm,preu alt,3 7A C5,s/persiana
1 u × 1079.99 (1112.39 amb costos indirectes) = 1112.39
Balconera d'alumini lacat gris grafito amb trencament de pont tèrmic, col·locada sobre bastiment de base, amb dues fulles corredisses, per a un buit d'obra aproximat de 240x245 cm, elaborada amb perfils de preu alt,classificació mínima p3 de permeabilitat a l'aire segons UNE-EN 12207, classificació mínima 7A d'estanquitat a l'aigua segons UNE-EN 12208 i classificació mínima C5 de resistència al vent segons UNE-EN 12210, sense persiana

| Codi | Ut | Descripció | Rendiment | Preu | Import |
|---|---|---|---|---|---|
| A012M000 | h | Oficial 1a muntador | 0.9 | 18.45 | 16.61 |
| A013M000 | h | Ajudant muntador | 0.18 | 17.19 | 3.09 |
| B7J50010 | dm3 | Massilla segell.,silicona neut. monocomp. | 0.18 | 14.31 | 2.58 |
| B7J50090 | dm3 | Massilla segell.,poliuretà monocomp. | 0.55 | 11.59 | 6.37 |
| BAF3J69C | m2 | Balconera alumini lacat blanc,trenc.pont tèrmic,2corred., 5-6,49m2,perf.preu alt,classif. 3 7A C5,s/persiana (material) | 5.28 | 186.1 | 982.61 |
| EAN52663 | u | Bastiment base p/balcon.,tub acer galv. | 1 | 68.24 | 68.24 |
| A%AUX001 | % | Despeses auxiliars mà d'obra | 2.5 % | 19.70 | 0.49 |
|  |  | Total |  |  | 1079.99 |

#### RV Vidres
Import: 12176.45

**EC1FM225** m2 Vidr.baix.emi.+lam.,baixa emissivitat 5mm/8mm/lam.segur.incolor3+3mm,2butiral transparent,perf.neop.
106.39 m2 × 64.03 (65.95 amb costos indirectes) = 7016.42
Vidre aïllant amb vidre interior de baixa emissivitat de 5 mm de gruix, cambra d'aire de 8 mm i vidre exterior laminar de seguretat incolor de 3+3 mm de gruix amb 2 butiral transparent, col·locat amb perfils conformats de neoprè sobre alumini o PVC

| Codi | Ut | Descripció | Rendiment | Preu | Import |
|---|---|---|---|---|---|
| A012E000 | h | Oficial 1a vidrier (mà d'obra) | 0.6 | 21.73 | 13.04 |
| BC1FA225 | m2 | Vidr.baix.emi.+lam.,baixa emissivitat 5mm/8mm/lam.segur.incolor3+3mm,2butiral transparent (material) | 1 | 50.79 | 50.79 |
| A%AUX001 | % | Despeses auxiliars mà d'obra | 1.5 % | 13.04 | 0.20 |
|  |  | Total |  |  | 64.03 |

| Amidament | Uts. | Llarg | Ample | Parcial |
|---|---|---|---|---|
| baixa | 1 | 2.600 | 2.450 | 6.370 |
|  | 2 | 0.600 | 0.800 | 0.960 |
|  | 3 | 0.600 | 1.200 | 2.160 |
| soterrani | 1 | 2.750 | 0.400 | 1.100 |
|  | 1 | 2.650 | 0.400 | 1.060 |
| pis 1i 2 | 1 | 3.700 | 2.400 | 8.880 |
|  | 2 | 2.400 | 2.400 | 11.520 |
|  | 2 | 1.600 | 2.400 | 7.680 |
|  | 2 | 2.500 | 2.400 | 12.000 |
|  | 2 | 0.600 | 1.200 | 1.440 |
|  | 2 | 1.650 | 2.400 | 7.920 |
|  | 2 | 3.300 | 2.400 | 15.840 |
|  | 1 | 3.700 | 2.400 | 8.880 |
|  | 2 | 0.600 | 1.200 | 1.440 |
| pis 3 | 1 | 0.800 | 1.200 | 0.960 |
|  | 1 | 2.300 | 1.200 | 2.760 |
|  | 1 | 2.450 | 1.200 | 2.940 |
|  | 7 | 0.600 | 1.200 | 5.040 |
|  | 1 | 2.200 | 1.200 | 2.640 |
|  | 2 | 1.400 | 1.200 | 3.360 |
|  | 2 | 0.600 | 1.200 | 1.440 |
| Total |  |  |  | 106.39 |

**EC1H3G24** m2 Vidre lam.antibala A-20+lluna 6mm+cambra 8mm,col.perf.neop.
24.395 m2 × 205.36 (211.52 amb costos indirectes) = 5160.03
Vidre aïllant d'una lluna incolor i un vidre laminar antibala incolor, amb classificació de resistència a l'impacte de projectils lleugers A-20, amb lluna de 6 mm de gruix baixemisiva , cambra d'aire de 8 mm, i laminar, col·locat amb perfils conformats de neoprè sobre alumini o PVC

| Codi | Ut | Descripció | Rendiment | Preu | Import |
|---|---|---|---|---|---|
| A012E000 | h | Oficial 1a vidrier | 0.9 | 21.73 | 19.56 |
| BC1H3G20 | m2 | Vidre aïlla.1incolora+1lam.antibala incolor A-20,lluna 6mm,cambra 8mm (material) | 1 | 185.31 | 185.31 |
| A%AUX001 | % | Despeses auxiliars mà d'obra | 2.5 % | 19.56 | 0.49 |
|  |  | Total |  |  | 205.36 |

| Amidament | Uts. | Llarg | Ample | Parcial |
|---|---|---|---|---|
| baixa | 1 | 2.800 | 1.900 | 5.320 |
|  | 1 | 2.400 | 2.500 | 6.000 |
|  | 1 | 1.330 | 2.500 | 3.325 |
|  | 1 | 2.250 | 2.500 | 5.625 |
|  | 1 | 1.650 | 2.500 | 4.125 |
| Total |  |  |  | 24.395 |

### PPM De fusta
Import: 3711.58

**1A231331a** m2 Porta.int.pintada,80x200cm,bast.+1bat.+tapajunts fusta,m2 llum bast.
11 m2 × 195.85 (201.73 amb costos indirectes) = 2219.03
Porta block de fulla batent de fusta per a interior, batent, de 35 mm de gruix, amb una llum de pas de 80 cm d'amplària i 210 cm d'alçària, per a un gruix de bastiment de 10 cm, com a màxim, DM lacat, amb fulla cares llises de tauler aglomerat hidròfug xapat, galzes i tapajunts de MDF xapat, ribet de goma, ferramenta de penjar, pany de cop, amb joc de manetes, d'alumini anoditzat, amb placa petita, de preu mitjà

| Codi | Ut | Descripció | Rendiment | Preu | Import |
|---|---|---|---|---|---|
| E89A2BB0 | m2 | Pintat porta fusta,esmalt sint.,1protector+1segelladora+2acab. | 2 | 15.54 | 31.08 |
| EAP37175 | u | Bast.envà p/porta,pi roig p/llum bast.=80cmx200cm | 0.714 | 34.06 | 24.32 |
| EAQDC075 | u | Fulla batent p/porta int.g=35mm,ampl.fins =80cm,alç=200cm ,p/pintar,c.llises+int.cartró,col. | 0.714 | 179.55 | 128.20 |
| EAZ13196 | m | Tapajunts fusta,sec.rectang.llisa,9mmx60mm | 5 | 2.45 | 12.25 |
|  |  | Total |  |  | 195.85 |

**1A231331b** m2 Porta.int.pintada,70x200cm,bast.+1bat.+tapajunts fusta,m2 llum bast.
1 m2 × 205.59 (211.76 amb costos indirectes) = 211.76
Porta block de fulla batent de fusta per a interior, batent, de 35 mm de gruix, amb una llum de pas de 70 cm d'amplària i 210 cm d'alçària, per a un gruix de bastiment de 10 cm, com a màxim, DM lacat, amb fulla cares llises de tauler aglomerat hidròfug xapat, galzes i tapajunts de MDF xapat, ribet de goma, ferramenta de penjar, pany de cop, amb joc de manetes, d'alumini anoditzat, amb placa petita, de preu mitjà

| Codi | Ut | Descripció | Rendiment | Preu | Import |
|---|---|---|---|---|---|
| E89A2BB0 | m2 | Pintat porta fusta,esmalt sint.,1protector+1segelladora+2acab. | 2 | 15.54 | 31.08 |
| EAP37175b | u | Bast.envà p/porta,pi roig p/llum bast.=70cmx200cm | 1 | 34.06 | 34.06 |
| EAQDC075 | u | Fulla batent p/porta int.g=35mm,ampl.fins =80cm,alç=200cm ,p/pintar,c.llises+int.cartró,col. | 0.714 | 179.55 | 128.20 |
| EAZ13196 | m | Tapajunts fusta,sec.rectang.llisa,9mmx60mm | 5 | 2.45 | 12.25 |
|  |  | Total |  |  | 205.59 |

**EAQE41B3** u Porta block bat.fus,int.,2batent,g=35mm,a=80+40cm,h=210cm,roure envernissat,cares llis.+accessoris,joc manetes,alum.anodit.,placa petita,preu mitjà
1 u × 294.2 (303.03 amb costos indirectes) = 303.03
Porta block de fulla batent i fixe de fusta per a interior, doble batent, de 35 mm de gruix, amb una llum de pas de 80+35 cm d'amplària i 210 cm d'alçària, per a un gruix de bastiment de 10 cm, com a màxim, acabat DM lacat, amb fulla cares llises de tauler aglomerat hidròfug xapat, galzes i tapajunts de MDF xapat, ribet de goma, ferramenta de penjar, pany de cop, amb joc de manetes, d'alumini anoditzat, amb placa petita, de preu mitjà

| Codi | Ut | Descripció | Rendiment | Preu | Import |
|---|---|---|---|---|---|
| A012A000 | h | Oficial 1a fuster (mà d'obra) | 2 | 18.17 | 36.34 |
| A013A000 | h | Ajudant fuster (mà d'obra) | 0.1 | 17.32 | 1.73 |
| BAQE41B6 | u | Porta block bat.fus,int.,2batent,g=35mm,a=80+40cm,h=210cm,roure envernissat,cares llis.+accessoris (material) | 1 | 184.69 | 184.69 |
| BAZG1120 | u | Joc manetes,alum.anodit.,placa petita,preu mitjà (material) | 1 | 23.34 | 23.34 |
| EAZ13196 | m | Tapajunts fusta,sec.rectang.llisa,9mmx60mm | 6.714 | 2.45 | 16.45 |
| EAP37175c | u | Bast.envà p/porta,pi roig p/llum bast.=120cmx200cm | 0 | 34.06 | 0.00 |
| E89A2BB0 | m2 | Pintat porta fusta,esmalt sint.,1protector+1segelladora+2acab. | 2 | 15.54 | 31.08 |
| A%AUX001 | % | Despeses auxiliars mà d'obra | 1.5 % | 38.07 | 0.57 |
|  |  | Total |  |  | 294.2 |

| Amidament | Uts. | Parcial |
|---|---|---|
| Porta P3 P.soterrani | 1 | 1.000 |
| Total |  | 1 |

#### PAF Armaris
Import: 977.76

**EAQSC158** u Conjunt d'armari de 2fulles
1 u × 286.7 (295.3 amb costos indirectes) = 295.30
Conjunt de dues fulles batents per a portes d'armari, de DM PER LACAR, de 30 mm de gruix, de cares llises, per unes dimensions totals de 1'05x2'45. s'inclou el subministre dels ferratges i el lacat per deixar la parida totalment acabada

| Codi | Ut | Descripció | Rendiment | Preu | Import |
|---|---|---|---|---|---|
| A012A000 | h | Oficial 1a fuster | 1.896 | 18.17 | 34.45 |
| A013A000 | h | Ajudant fuster | 0.085 | 17.32 | 1.47 |
| BAQQC158 | u | Fulla bat.armari,30mm,c.llises+int.cartró,50cmx240cm (material) | 2 | 86.12 | 172.24 |
| A012D000 | h | Oficial 1a pintor | 0.975 | 17.85 | 17.40 |
| B89ZB000 | kg | Esmalt sint. | 0.868 | 10.38 | 9.01 |
| A013D000 | h | Ajudant pintor | 0.1 | 17.19 | 1.72 |
| B8ZA1000 | kg | Segelladora | 0.383 | 4.25 | 1.63 |
| BAZGD370 | u | Ferramenta p/porta armar.2bat.preu mitjà (material) | 1 | 13.34 | 13.34 |
| EAP37175d | u | Bast.envà p/porta,pi roig p/llum bast.=105x245 | 1 | 34.06 | 34.06 |
| A%AUX001 | % | Despeses auxiliars mà d'obra | 2.5 % | 55.04 | 1.38 |
|  |  | Total |  |  | 286.7 |

| Amidament | Uts. | Parcial |
|---|---|---|
| armari A1- PB | 1 | 1.000 |
| Total |  | 1 |

**EAQSC1581** u Conjunt d'armari de 5fulles
1 u × 662.58 (682.46 amb costos indirectes) = 682.46
Conjunt de dues fulles batents per a portes d'armari, de DM PER LACAR, de 30 mm de gruix, de cares llises, per unes dimensions totals de 3.105x2'45. s'inclou el subministre dels ferratges i el lacat per deixar la parida totalment acabada

| Codi | Ut | Descripció | Rendiment | Preu | Import |
|---|---|---|---|---|---|
| A012A000 | h | Oficial 1a fuster | 3.6 | 18.17 | 65.41 |
| A013A000 | h | Ajudant fuster | 0.159 | 17.32 | 2.75 |
| BAQQC158 | u | Fulla bat.armari,30mm,c.llises+int.cartró,50cmx240cm | 5 | 86.12 | 430.60 |
| A012D000 | h | Oficial 1a pintor | 3.12 | 17.85 | 55.69 |
| B89ZB000 | kg | Esmalt sint. | 2.85 | 10.38 | 29.58 |
| A013D000 | h | Ajudant pintor | 0.328 | 17.19 | 5.64 |
| B8ZA1000 | kg | Segelladora | 1.254 | 4.25 | 5.33 |
| BAZGD370 | u | Ferramenta p/porta armar.2bat.preu mitjà | 3 | 13.34 | 40.02 |
| EAP37175d | u | Bast.envà p/porta,pi roig p/llum bast.=105x245 | 0.714 | 34.06 | 24.32 |
| A%AUX001 | % | Despeses auxiliars mà d'obra | 2.5 % | 129.49 | 3.24 |
|  |  | Total |  |  | 662.58 |

| Amidament | Uts. | Parcial |
|---|---|---|
| armari A2 PB | 1 | 1.000 |
| Total |  | 1 |

### PEA Serralleria
Import: 7520.98

**EABG9A7E** u Porta acer ,barrots,
1 u × 890.48 (917.19 amb costos indirectes) = 917.19
Porta d'acer en perfils laminats d'una fulla batent, per a un buit d'obra de 90x215 cm, amb bastidor de tub de 40x20x1,5 mm, barrots de varilla de 15 mm cada 10 cm i bastiment, pany de cop, acabat esmaltat, col·locada

| Codi | Ut | Descripció | Rendiment | Preu | Import |
|---|---|---|---|---|---|
| A012F000 | h | Oficial 1a manyà (mà d'obra) | 2.5 | 18.14 | 45.35 |
| BABG977E | u | Porta acer galv., 1bat.,90x215cm,tub 40x20x1,5mm,barrots,tub30x20x1,5mm,regist.inf,p.cop,esmalt. (material) | 1 | 724 | 724.00 |
| BAZGC360 | u | Ferramenta p/porta int.1bat.preu mitjà (material) | 1 | 120 | 120.00 |
| A%AUX001 | % | Despeses auxiliars mà d'obra | 2.5 % | 45.35 | 1.13 |
|  |  | Total |  |  | 890.48 |

**EASA81N1** u Porta tallaf.,metàl.,
3 u × 321.19 (330.83 amb costos indirectes) = 992.49
Porta tallafocs metàl·lica, EI2- 45-c5, una fulla batent, per a una llum de 80x210 cm, preu superior, col·locada

| Codi | Ut | Descripció | Rendiment | Preu | Import |
|---|---|---|---|---|---|
| A012F000 | h | Oficial 1a manyà | 0.25 | 18.14 | 4.54 |
| BASA81N1 | u | Porta metàl.,EI2-C 90,1bat.,80x210cm,preu sup. (material) | 1 | 316.54 | 316.54 |
| A%AUX001 | % | Despeses auxiliars mà d'obra | 2.5 % | 4.54 | 0.11 |
|  |  | Total |  |  | 321.19 |

**EB3M4M63** m2 Malla planxa acer galv. exp.romboidal,g=2mm,àrea perf.=50-60%,diag.llarg=30-60mm,diag.curta=15-25mm,ampl.nervi=1-1,5mm,col.
97.52 m2 × 55.86 (57.54 amb costos indirectes) = 5611.30
Malla planxa acer galvanitzat expandit romboidal, de 2 mm de gruix, DEPLOYE, diagonal llarga de 30 a 60 mm, diagonal curta de 15 a 25 mm i amplària del nervi d'1 a 1,5 mm, col·locada

| Codi | Ut | Descripció | Rendiment | Preu | Import |
|---|---|---|---|---|---|
| A012F000 | h | Oficial 1a manyà | 0.7 | 18.14 | 12.70 |
| A013F000 | h | Ajudant manyà (mà d'obra) | 0.7 | 17.26 | 12.08 |
| BB3M4M63 | m2 | Malla planxa acer galv. exp.romboidal,g=2mm,àrea perf.=50-60%,diag.llarg=30-60mm,diag.curta=15-25mm,ampl.nervi=1-1,5mm (material) | 1.05 | 20.49 | 21.51 |
| BB3Z0001 | m2 | P.p.fix.malla met. (material) | 1 | 9.2 | 9.20 |
| A%AUX001 | % | Despeses auxiliars mà d'obra | 1.5 % | 24.78 | 0.37 |
|  |  | Total |  |  | 55.86 |

| Amidament | Uts. | Llarg | Ample | Parcial |
|---|---|---|---|---|
| C/TARRAGONA | 1 | 2.400 | 2.100 | 5.040 |
|  | 1 | 1.600 | 5.400 | 8.640 |
|  | 1 | 6.600 | 5.400 | 35.640 |
| PLAÇA | 2 | 2.500 | 2.500 | 12.500 |
| C/ESCORXADOR | 1 | 1.600 | 8.500 | 13.600 |
|  | 1 | 2.600 | 8.500 | 22.100 |
| Total |  |  |  | 97.52 |

### RM Pintures sobre suport de fusta

#### RMB Vernissos

#### RME Esmalts

#### RML Laques

## INS Instal.lacions (13/08/2014)
Import: 188126.91
INSTAL

### IL Infrastructura de telecomunicacions
Import: 36842.76

#### ILR Equipament per recintes
Import: 36842.76

**1P732172** u Presa senyal tipus univ.,connector RJ45 doble,cat.5e,U/UTP,connexió despl.aïlla.,a/tapa,preu mitjà,a/línia
66 u × 46.76 (48.16 amb costos indirectes) = 3178.56
Presa de senyal de veu i dades, de tipus universal, amb connector RJ45 doble categoria 5e U/UTP, amb connexió per desplaçament de l'aïllament, amb tapa, preu mitjà, encastada, amb marc per a mecanisme universal, amb caixa de derivació rectangular, tub flexible per a protecció de conductors elèctrics de material plàstic, cable per a transmissió de dades amb conductors de coure i caixa per a mecanismes, instal·lada

| Codi | Ut | Descripció | Rendiment | Preu | Import |
|---|---|---|---|---|---|
| EG161611 | u | Caixa deriv.plàstic,130x200mm,prot.IP-40,encastada | 0.5 | 14.7 | 7.35 |
| EG225711 | m | Tub flexible corrugat PVC folrat,DN=20mm,2J,320N,2000V,encastat | 6 | 1 | 6.00 |
| EG611021 | u | Caixa mecanismes,p/1elem.,preu alt,encastada | 1 | 1.8 | 1.80 |
| EG671112 | u | Marc p/mec.universal,1elem.,preu mitjà,col. | 1 | 3.07 | 3.07 |
| EP434510 | m | Cable transm.dades,4par.,cat.5e U/UTP,poliolefina/PVC,n/propag.flama UNE-EN 60332,col.tub/canal | 12 | 0.81 | 9.72 |
| EP731272 | u | Presa senyal,tipus univ.,RJ45 doble,cat.5e U/UTP,despl.aïlla.,a/tapa,preu mitjà,encastada | 1 | 18.82 | 18.82 |
|  |  | Total |  |  | 46.76 |

**EP74W411** u Armari metàl.+bastid.rack 19",47 U,2200x600x600mm,1 comp.,a/porta vidre+pany,a/laterals,desmunt.,col.
1 u × 772.8 (795.98 amb costos indirectes) = 795.98
Armari metàl·lic amb bastidor tipus rack 19", de 47 unitats d'alçària, de 2200 x 600 x 600 mm (alçària x amplària x fondària), d'1 compartiment, amb 1 porta de vidre securitzat amb pany i clau, amb panells laterals i estructura desmuntable, col·locat

| Codi | Ut | Descripció | Rendiment | Preu | Import |
|---|---|---|---|---|---|
| A012M000 | h | Oficial 1a muntador | 1 | 18.45 | 18.45 |
| A013M000 | h | Ajudant muntador | 1 | 17.19 | 17.19 |
| BP74W410 | u | Armari peu metàl.+bastid.rack 19",47U,2200x600x600mm,1comp./porta vidre+pany,a/laterals,estr. desmunt. (material) | 1 | 736.63 | 736.63 |
| A%AUX001 | % | Despeses auxiliars mà d'obra | 1.5 % | 35.64 | 0.53 |
|  |  | Total |  |  | 772.8 |

**EP7Z6414** u Safata fixa xapa acer p/rack 19",fixació frontal s/bastidor,2 U,20kg,400mm,fix.mec.
1 u × 41.05 (42.28 amb costos indirectes) = 42.28
Safata fixa de xapa d'acer per a armari de comunicacions rack 19", sistema de fixació frontal sobre el bastidor, de 2 unitats d'alçària, per a una càrrega màxima de 20 kg i una fondària de 400 mm, fixada mecànicament

| Codi | Ut | Descripció | Rendiment | Preu | Import |
|---|---|---|---|---|---|
| A012M000 | h | Oficial 1a muntador | 0.167 | 18.45 | 3.08 |
| A013M000 | h | Ajudant muntador | 0.167 | 17.19 | 2.87 |
| BP7Z6414 | u | Safata fixa xapa acer p/rack 19",fixació frontal s/bastidor,2U,20kg,400mm (material) | 1 | 35.01 | 35.01 |
| A%AUX001 | % | Despeses auxiliars mà d'obra | 1.5 % | 5.95 | 0.09 |
|  |  | Total |  |  | 41.05 |

**EP7ZA122** u Mòdul ventil.p/rack 19",2 ventilador axial,2 U,230V,Q=320m3/h,a/termòst.+pilot,col.
1 u × 113.4 (116.8 amb costos indirectes) = 116.80
Mòdul de ventiladors per a armari de comunicacions rack 19", amb 2 ventiladors de tipus axial, de 2 unitats d'alçària, 230 V de tensió d'alimentació i un cabal d'aire de 320 m3/h, amb termòstat i pilot, col·locat

| Codi | Ut | Descripció | Rendiment | Preu | Import |
|---|---|---|---|---|---|
| A012M000 | h | Oficial 1a muntador | 0.333 | 18.45 | 6.14 |
| BP7ZA122 | u | Mòdul ventil.p/rack 19",2 axial,2 U,230V,Q=320m3/h,a/termòst.+pilot (material) | 1 | 107.2 | 107.20 |
| A%AUX001 | % | Despeses auxiliars mà d'obra | 1 % | 6.14 | 0.06 |
|  |  | Total |  |  | 113.4 |

**EP7Z983B** u Panell fix telf.,50xRJ45 cat.3,p/rack 19",1U,a/org.cablesfixat mecànicament
5 u × 203.96 (210.08 amb costos indirectes) = 1050.40
Panell fix amb connectors telefònics integrats, equipat amb50 connectors RJ45 categoria 3, per a muntar sobre bastidor rack 19", d'1 unitat d'alçària, amb organitzador de cables, fixat mecànicament

| Codi | Ut | Descripció | Rendiment | Preu | Import |
|---|---|---|---|---|---|
| A012M000 | h | Oficial 1a muntador | 3.5 | 18.45 | 64.58 |
| A013M000 | h | Ajudant muntador | 0.167 | 17.19 | 2.87 |
| BP7Z983B | u | Panell fix telf.,50xRJ45 cat.3,p/rack 19",1U,a/org.cables (material) | 1 | 135.5 | 135.50 |
| A%AUX001 | % | Despeses auxiliars mà d'obra | 1.5 % | 67.45 | 1.01 |
|  |  | Total |  |  | 203.96 |

**EP7EA801** u Switch DE DADES
5 u × 552.39 (568.96 amb costos indirectes) = 2844.80
Switch DE DADES per armari tipus rack de 19" de 24 ports, mcol.locat i conectat

| Codi | Ut | Descripció | Rendiment | Preu | Import |
|---|---|---|---|---|---|
| A012M000 | h | Oficial 1a muntador | 1 | 18.45 | 18.45 |
| BP7EA801 | u | Switch DE DADES per armari tipus rack de 19" de 24 ports (material) | 1 | 533.66 | 533.66 |
| A%AUX001 | % | Despeses auxiliars mà d'obra | 1.5 % | 18.45 | 0.28 |
|  |  | Total |  |  | 552.39 |

**EP7EQ000** u Adaptador xarxa FO 100 Mbps conec. SC, bus PCI de 32 bits,instal.
1 u × 189.57 (195.26 amb costos indirectes) = 195.26
Adaptador per a fibra òptica de xarxa 100 Mbps amb connector SC i bus PCI de 32 bits, instal·lat

| Codi | Ut | Descripció | Rendiment | Preu | Import |
|---|---|---|---|---|---|
| A012M000 | h | Oficial 1a muntador | 0.5 | 18.45 | 9.23 |
| BP7EQ000 | u | Adaptador xarxa FO 100 Mbps conec. SC, bus PCI de 32 bits (material) | 1 | 180.2 | 180.20 |
| A%AUX001 | % | Despeses auxiliars mà d'obra | 1.5 % | 9.23 | 0.14 |
|  |  | Total |  |  | 189.57 |

**EP434A50** m Cable transm.dades,4par.,cat.6a F/UTP,poliolefina/poliolefina,n/propag.flama UNE-EN 60332,col.tub/canal
3975 m × 1.38 (1.42 amb costos indirectes) = 5644.50
Cable per a transmissió de dades amb conductor de coure, de 4 parells, categoria 6a F/UTP, aïllament de poliolefina i coberta de poliolefina, de baixa emissió de fums i opacitat reduïda, no propagador de la flama segons UNE-EN 60332-1-2, col·locat sota tub o canal

| Codi | Ut | Descripció | Rendiment | Preu | Import |
|---|---|---|---|---|---|
| A012M000 | h | Oficial 1a muntador | 0.015 | 18.45 | 0.28 |
| A013M000 | h | Ajudant muntador | 0.015 | 17.19 | 0.26 |
| BP434A50 | m | Cable trans.dades,Cu,4par.,cat.6a F/UTP,poliolefina/poliolefina,n/propag.flama UNE-EN 60332 (material) | 1.05 | 0.79 | 0.83 |
| A%AUX001 | % | Despeses auxiliars mà d'obra | 1.5 % | 0.54 | 0.01 |
|  |  | Total |  |  | 1.38 |

**EG21251H** m Tub rígid PVC,DN=16mm,impacte=2J,resist.compress.=1250N,unió roscada+munt.superf.
187.5 m × 2.24 (2.31 amb costos indirectes) = 433.13
Tub rígid de PVC, de 16 mm de diàmetre nominal, aïllant i no propagador de la flama, amb una resistència a l'impacte de 2 J, resistència a compressió de 1250 N i una rigidesa dielèctrica de 2000 V, amb unió roscada i muntat superficialment

| Codi | Ut | Descripció | Rendiment | Preu | Import |
|---|---|---|---|---|---|
| A012H000 | h | Oficial 1a electricista | 0.035 | 18.45 | 0.65 |
| A013H000 | h | Ajudant electricista | 0.05 | 17.17 | 0.86 |
| BG212510 | m | Tub rígid PVC,DN=16mm,impacte=2J,resist.compress.=1250N (material) | 1.02 | 0.55 | 0.56 |
| BGW21000 | u | P.p.accessoris p/tubs rígids PVC (material) | 1 | 0.15 | 0.15 |
| A%AUX001 | % | Despeses auxiliars mà d'obra | 1.5 % | 1.51 | 0.02 |
|  |  | Total |  |  | 2.24 |

**EG21271H** m Tub rígid PVC,DN=20mm,impacte=2J,resist.compress.=1250N,unió roscada+munt.superf.
65 m × 2.49 (2.56 amb costos indirectes) = 166.40
Tub rígid de PVC, de 20 mm de diàmetre nominal, aïllant i no propagador de la flama, amb una resistència a l'impacte de 2 J, resistència a compressió de 1250 N i una rigidesa dielèctrica de 2000 V, amb unió roscada i muntat superficialment

| Codi | Ut | Descripció | Rendiment | Preu | Import |
|---|---|---|---|---|---|
| A012H000 | h | Oficial 1a electricista | 0.04 | 18.45 | 0.74 |
| A013H000 | h | Ajudant electricista | 0.05 | 17.17 | 0.86 |
| BG212710 | m | Tub rígid PVC,DN=20mm,impacte=2J,resist.compress.=1250N (material) | 1.02 | 0.71 | 0.72 |
| BGW21000 | u | P.p.accessoris p/tubs rígids PVC | 1 | 0.15 | 0.15 |
| A%AUX001 | % | Despeses auxiliars mà d'obra | 1.5 % | 1.60 | 0.02 |
|  |  | Total |  |  | 2.49 |

**EG151421** u Caixa deriv.plàstic,90x90mm,prot.IP-54,encastada
30 u × 4.89 (5.04 amb costos indirectes) = 151.20
Caixa de derivació quadrada de plàstic, de 90x90 mm, amb grau de protecció IP-54, encastada

| Codi | Ut | Descripció | Rendiment | Preu | Import |
|---|---|---|---|---|---|
| A012H000 | h | Oficial 1a electricista | 0.15 | 18.45 | 2.77 |
| A013H000 | h | Ajudant electricista | 0.05 | 17.17 | 0.86 |
| BG151421 | u | Caixa deriv.plàstic,90x90mm,prot.IP-54,p/encastar (material) | 1 | 1.21 | 1.21 |
| A%AUX001 | % | Despeses auxiliars mà d'obra | 1.5 % | 3.63 | 0.05 |
|  |  | Total |  |  | 4.89 |

**EP7E3A00** u Router 1 port ADSL i 4 ports 10 Mbps,comp.ADSL2+
10 u × 106.11 (109.29 amb costos indirectes) = 1092.90
Encaminador (router) d'1port ADSL i 4 ports 10 Mbps, compatible ADSL 2+, amb alimentació a 240V, col·locat i connectat

| Codi | Ut | Descripció | Rendiment | Preu | Import |
|---|---|---|---|---|---|
| A012M000 | h | Oficial 1a muntador | 2 | 18.45 | 36.90 |
| A013M000 | h | Ajudant muntador | 2 | 17.19 | 34.38 |
| BP7E3A00 | u | Router 1port ADSL i 4 ports 10 Mbps,comp.ADSL2+ (material) | 1 | 33.76 | 33.76 |
| A%AUX001 | % | Despeses auxiliars mà d'obra | 1.5 % | 71.28 | 1.07 |
|  |  | Total |  |  | 106.11 |

**EP51U006** u Centraleta telefònica p/3línies ext.digi XDSI,8ext.analògiques+4ext.digitals,col·locada mural
1 u × 2604.17 (2682.3 amb costos indirectes) = 2682.30
Centraleta telefònica per a 3 linies exteriors digitals XDSI, 24 extensions analògiques i 4 extensions digitals, col·locada mural i homologada

| Codi | Ut | Descripció | Rendiment | Preu | Import |
|---|---|---|---|---|---|
| A012M000 | h | Oficial 1a muntador | 1 | 18.45 | 18.45 |
| A013M000 | h | Ajudant muntador | 1 | 17.19 | 17.19 |
| BP51U006 | u | Centraleta telefònica per a 3 linies exteriors digitals XDSI, 24 extensions analògiques i 4 extensions digitals (material) | 1 | 2568 | 2568.00 |
| A%AUX001 | % | Despeses auxiliars mà d'obra | 1.5 % | 35.64 | 0.53 |
|  |  | Total |  |  | 2604.17 |

**EP52U010** u Telèfon XDSI operador centraleta, col.
33 u × 100.86 (103.89 amb costos indirectes) = 3428.37
Telèfon XDSI per a operadora de centraleta, connector tipus RJ12, col·locat

| Codi | Ut | Descripció | Rendiment | Preu | Import |
|---|---|---|---|---|---|
| A012M000 | h | Oficial 1a muntador | 0.25 | 18.45 | 4.61 |
| BP52U010 | u | Telèfon XDSI operador centraleta (material) | 1 | 96.18 | 96.18 |
| A%AUX001 | % | Despeses auxiliars mà d'obra | 1.5 % | 4.61 | 0.07 |
|  |  | Total |  |  | 100.86 |

**EP43F451** u Cable xarxa 4 par.,a/2xRJ45 cat.6a S/FTP,llargària 1,6-3,2m,col.
112 u × 12.77 (13.15 amb costos indirectes) = 1472.80
Cable de xarxa de 4 parells, amb 2 connectors RJ45, categoria 6a S/FTP, d'1,6 a 3,2 m de llargària, col·locat

| Codi | Ut | Descripció | Rendiment | Preu | Import |
|---|---|---|---|---|---|
| A012M000 | h | Oficial 1a muntador | 0.03 | 18.45 | 0.55 |
| A013M000 | h | Ajudant muntador | 0.03 | 17.19 | 0.52 |
| BP43F450 | u | Cable xarxa,4 par.,2xRJ45 cat.6a S/FTP,1,6-3,2m (material) | 1 | 11.68 | 11.68 |
| A%AUX001 | % | Despeses auxiliars mà d'obra | 1.5 % | 1.07 | 0.02 |
|  |  | Total |  |  | 12.77 |

**EG2DB8H8** m Safata xapa llisa+coberta acer galv.calent,60mmx300mm,col.susp/param.horitz.
135 m × 54.58 (56.22 amb costos indirectes) = 7589.70
Safata metàl·lica de xapa llisa amb coberta d'acer galvanitzat en calent, d'alçària 60 mm i amplària 300 mm, col·locada suspesa de paraments horitzontals amb elements de suport

| Codi | Ut | Descripció | Rendiment | Preu | Import |
|---|---|---|---|---|---|
| A012H000 | h | Oficial 1a electricista | 0.273 | 18.45 | 5.04 |
| A013H000 | h | Ajudant electricista | 0.124 | 17.17 | 2.13 |
| BG2DB8H0 | m | Safata xapa llisa acer galv.calent,60mmx300mm (material) | 1 | 17.01 | 17.01 |
| BG2ZAAH0 | m | Coberta safat.met.xapa acer galv.calent,ample=300mm (material) | 1 | 13.23 | 13.23 |
| BGW2DB8H | u | P.p.accessoris p/safat.met.acer galv.calent,,60x300mm (material) | 1 | 6.32 | 6.32 |
| BGY2ABH2 | u | P.p.elem.suport p/safat.met.acer galv.calent ample=300mm,susp/param.horitz. (material) | 1 | 10.74 | 10.74 |
| A%AUX001 | % | Despeses auxiliars mà d'obra | 1.5 % | 7.17 | 0.11 |
|  |  | Total |  |  | 54.58 |

**EP12A670** u Equip capçalera,16 amplif. UHF,amplif. FM,amplif. DAB,amplif. satèl·lit,G=40dB
1 u × 1874.62 (1930.86 amb costos indirectes) = 1930.86
Equip de capçalera format per 16 amplificadors UHF, amplifiador FM , amplifiador DAB i amplifiador satèl·lit , amb 40 dB de guany

| Codi | Ut | Descripció | Rendiment | Preu | Import |
|---|---|---|---|---|---|
| A012H000 | h | Oficial 1a electricista | 5 | 18.45 | 92.25 |
| A013H000 | h | Ajudant electricista | 5 | 17.17 | 85.85 |
| BP12A300 | u | Amplif.UHF,G=40dB (material) | 16 | 73.7 | 1179.20 |
| BP12B500 | u | Amplif.FM,G=43dB (material) | 1 | 54.8 | 54.80 |
| BP12C300 | u | Amplif.DAB,G=40dB (material) | 1 | 59.55 | 59.55 |
| BP12D700 | u | Amplif.satèl·lit,G=45dB (material) | 1 | 93.3 | 93.30 |
| BP12W100 | u | Càrrega resistiva 75Ohm (material) | 7 | 1.2 | 8.40 |
| BP12W500 | u | Marc suport amplificador p/18 mòduls (material) | 2 | 3 | 6.00 |
| BP12X000 | u | Pont connexió (material) | 40 | 3 | 120.00 |
| BP1F1110 | u | Font alimentació modular p/equip capçalera,entrada 230V,sortida 24V (material) | 2 | 86.3 | 172.60 |
| A%AUX001 | % | Despeses auxiliars mà d'obra | 1.5 % | 178.10 | 2.67 |
|  |  | Total |  |  | 1874.62 |

**EP141122** u Presa senyal TV-FM,deriv.final,tipus univ.,a/tapa,preu mitjà,encastada
10 u × 12.43 (12.8 amb costos indirectes) = 128.00
Presa de senyal de TV-FM de derivació final, de tipus universal, amb tapa, de preu mitjà, encastada

| Codi | Ut | Descripció | Rendiment | Preu | Import |
|---|---|---|---|---|---|
| A012M000 | h | Oficial 1a muntador | 0.17 | 18.45 | 3.14 |
| A013M000 | h | Ajudant muntador | 0.133 | 17.19 | 2.29 |
| BP141122 | u | Presa senyal TV-FM,deriv.final,tipus univ.,a/tapa,preu mitjà,p/encastar (material) | 1 | 6.92 | 6.92 |
| A%AUX001 | % | Despeses auxiliars mà d'obra | 1.5 % | 5.43 | 0.08 |
|  |  | Total |  |  | 12.43 |

**EP11AD20** u Antena UHF,470-862MHz (canals 21-69),guany 15dB,fix.mec.
1 u × 161.03 (165.86 amb costos indirectes) = 165.86
Antena receptora de televisió digital terrestre (antena UHF), banda de freqüències de 470 a 862 MHz (canals 21 a 69), guany 15 dB, d'alumini i plàstic ASA, fixada mecànicament

| Codi | Ut | Descripció | Rendiment | Preu | Import |
|---|---|---|---|---|---|
| A012H000 | h | Oficial 1a electricista | 0.25 | 18.45 | 4.61 |
| A013H000 | h | Ajudant electricista | 0.25 | 17.17 | 4.29 |
| BP11AD20 | u | Antena UHF,470-862MHz (canals 21-69),guany 15dB (material) | 1 | 152 | 152.00 |
| A%AUX001 | % | Despeses auxiliars mà d'obra | 1.5 % | 8.90 | 0.13 |
|  |  | Total |  |  | 161.03 |

**EP11F000** u Antena FM,87.5-108MHz,guany 0dB,fix.mec.
1 u × 153.23 (157.83 amb costos indirectes) = 157.83
Antena receptora de ràdio analògica (antena FM), banda de freqüències de 87.5 a 108 MHz, guany 0 dB, d'alumini i plàstic ASA, fixada mecànicament

| Codi | Ut | Descripció | Rendiment | Preu | Import |
|---|---|---|---|---|---|
| A012H000 | h | Oficial 1a electricista | 0.2 | 18.45 | 3.69 |
| A013H000 | h | Ajudant electricista | 0.2 | 17.17 | 3.43 |
| BP11F000 | u | Antena FM,87,5-108MHz,guany 0dB (material) | 1 | 146 | 146.00 |
| A%AUX001 | % | Despeses auxiliars mà d'obra | 1.5 % | 7.12 | 0.11 |
|  |  | Total |  |  | 153.23 |

**EP11H000** u Antena DAB,195-223MHz (blocs 8A-11D),guany 0dB,fix.mec.
1 u × 140.43 (144.64 amb costos indirectes) = 144.64
Antena receptora de ràdio digital (antena DAB), banda de freqüències de 195 a 223 MHz (blocs 8A a 11D), guany 0 dB, d'alumini i plàstic ASA, fixada mecànicament

| Codi | Ut | Descripció | Rendiment | Preu | Import |
|---|---|---|---|---|---|
| A012H000 | h | Oficial 1a electricista | 0.15 | 18.45 | 2.77 |
| A013H000 | h | Ajudant electricista | 0.15 | 17.17 | 2.58 |
| BP11H000 | u | Antena DAB,195-223MHz (blocs 8A-11D),guany 0dB (material) | 1 | 135 | 135.00 |
| A%AUX001 | % | Despeses auxiliars mà d'obra | 1.5 % | 5.35 | 0.08 |
|  |  | Total |  |  | 140.43 |

**EP1Z25E0** u Pal acer galv.,h=3m,d=40mm,g=2mm,fixat teulada +peces esp.fixació
1 u × 84.51 (87.05 amb costos indirectes) = 87.05
Pal d'acer galvanitzat de 3 m d'alçària, de 40 mm de diàmetre i 2 mm de gruix, fixat a la teulada, incloses les peces especials de fixació

| Codi | Ut | Descripció | Rendiment | Preu | Import |
|---|---|---|---|---|---|
| A012M000 | h | Oficial 1a muntador | 0.8 | 18.45 | 14.76 |
| A013M000 | h | Ajudant muntador | 0.8 | 17.19 | 13.75 |
| BP1ZS15E | u | Pal acer galv.,h=3m,d=40mm,g=2mm (material) | 1 | 24.71 | 24.71 |
| BP1ZY240 | u | Conjunt access.mec. p/fixar teulada pal h=<3m,suport+fix.mec.+tensors (material) | 1 | 30.86 | 30.86 |
| A%AUX001 | % | Despeses auxiliars mà d'obra | 1.5 % | 28.51 | 0.43 |
|  |  | Total |  |  | 84.51 |

**EP411124** m Cable coaxial Cu rígid,aïllam.poliolefina,pant.cinta Al/Pet+trena Cu (30%),cob.PVC,n/propag.flama,75Ohm,col.tub
356 m × 1 (1.03 amb costos indirectes) = 366.68
Cable coaxial amb conductor de coure rígid, aïllament de poliolefina, pantalla amb cinta d'alumini / Pet més trena de coure amb cobertura del 30% i coberta de PVC, no propagador de la flama segons UNE-EN 60332-1-2, amb una impedància de 75 Ohm, col·locat en tub

| Codi | Ut | Descripció | Rendiment | Preu | Import |
|---|---|---|---|---|---|
| A012H000 | h | Oficial 1a electricista | 0.015 | 18.45 | 0.28 |
| A013H000 | h | Ajudant electricista | 0.015 | 17.17 | 0.26 |
| BP411120 | m | Cable coaxial Cu rígid,aïllam.poliolefina,pant.cinta Al/Pet+trena Cu (30%),cob.PVC,n/propag.flama,75Ohm (material) | 1.02 | 0.44 | 0.45 |
| A%AUX001 | % | Despeses auxiliars mà d'obra | 1.5 % | 0.54 | 0.01 |
|  |  | Total |  |  | 1 |

**EG21251H** m Tub rígid PVC,DN=16mm,impacte=2J,resist.compress.=1250N,unió roscada+munt.superf.
37 m × 2.24 (2.31 amb costos indirectes) = 85.47

**EG21271H** m Tub rígid PVC,DN=20mm,impacte=2J,resist.compress.=1250N,unió roscada+munt.superf.
60 m × 2.49 (2.56 amb costos indirectes) = 153.60

**EG151421** u Caixa deriv.plàstic,90x90mm,prot.IP-54,encastada
12 u × 4.89 (5.04 amb costos indirectes) = 60.48

**EMP2U005** u Lector targetes s/contacte,dist.lect. 7cm,tipus A(13,65MHz),s/ISO 14443,a/teclat,interior,col.locat
1 u × 564.36 (581.29 amb costos indirectes) = 581.29
Lector de targetes de memòria protegida sense contacte, tipus A a 13,65 MHz, segons ISO 14443, amb teclat, per a interior, amb una distància de lectura de 7cm, amb protecció IP65, col·locat

| Codi | Ut | Descripció | Rendiment | Preu | Import |
|---|---|---|---|---|---|
| A012M000 | h | Oficial 1a muntador | 0.2 | 18.45 | 3.69 |
| A013M000 | h | Ajudant muntador | 0.2 | 17.19 | 3.44 |
| BMP2U005 | u | Lector targetes s/contacte,dist.lectura 7cm,tipus A(13,65MHz),s/ISO 14443,teclat,interior,IP65 (material) | 1 | 557.12 | 557.12 |
| A%AUX001 | % | Despeses auxiliars mà d'obra | 1.5 % | 7.13 | 0.11 |
|  |  | Total |  |  | 564.36 |

**EMP3U001** u Controlador central accés,a/connexió ethernet,32 entrades/sortides
1 u × 1631.9 (1680.86 amb costos indirectes) = 1680.86
Controlador central d'accés, amb connexió Ethernet, i capacitat de connexió de fins a 32 entrades i sortides, instal·lat i connectat

| Codi | Ut | Descripció | Rendiment | Preu | Import |
|---|---|---|---|---|---|
| A012M000 | h | Oficial 1a muntador | 0.4 | 18.45 | 7.38 |
| A013M000 | h | Ajudant muntador | 0.4 | 17.19 | 6.88 |
| BMP3U001 | u | Controlador central accés,a/connexió ethernet,32 entrades/sortides (material) | 1 | 1617.43 | 1617.43 |
| A%AUX001 | % | Despeses auxiliars mà d'obra | 1.5 % | 14.26 | 0.21 |
|  |  | Total |  |  | 1631.9 |

**EMP4U001** u Interface lector targetes-controlador,p/2lectors,inst.
1 u × 402.68 (414.76 amb costos indirectes) = 414.76
Interface entre el lector de targetes i el controlador central d'accés, per a 2 lectors de targetes, instal·lat

| Codi | Ut | Descripció | Rendiment | Preu | Import |
|---|---|---|---|---|---|
| A012M000 | h | Oficial 1a muntador | 0.3 | 18.45 | 5.54 |
| A013M000 | h | Ajudant muntador | 0.3 | 17.19 | 5.16 |
| BMP4U001 | u | Interfície lector targetes-controlador central,p/2 lectors targetes (material) | 1 | 391.82 | 391.82 |
| A%AUX001 | % | Despeses auxiliars mà d'obra | 1.5 % | 10.70 | 0.16 |
|  |  | Total |  |  | 402.68 |

### IA Audiovisuals

#### IAA Xarxa de cables coaxials

#### IAF Xarxa de cables de parells de coure

#### IAO Xarxa de cables de fibra òptica

#### IAM Megafonia (fil musical)

#### IAV Interfonia i vídeo

### IC Calefacció, climatització i A.C.S.
Import: 91497.67

#### ICR Sistemes de conducció d'aire
Import: 91497.67

**EED54192** u Suministre i col.locació d'unitat exterior de climatització
1 u × 22152.59 (22817.17 amb costos indirectes) = 22817.17
Suministre i col.locació d'unitat exterior de climatització VRV II amb recuperador de calor DAIKIN model REYQ36P (REM8P+REM12P+REMQ36P) de 100,5 KW de poténcia frigorifica i 112,5 KW de poténcia calorífica, instal.lació i posta en marxa

| Codi | Ut | Descripció | Rendiment | Preu | Import |
|---|---|---|---|---|---|
| A012G000 | h | Oficial 1a calefactor | 9 | 18.45 | 166.05 |
| A013G000 | h | Ajudant calefactor | 9 | 17.17 | 154.53 |
| BED54192 | u | bomba VRV II (material) | 1 | 21824 | 21824.00 |
| A%AUX001 | % | Despeses auxiliars mà d'obra | 2.5 % | 320.58 | 8.01 |
|  |  | Total |  |  | 22152.59 |

**EEDE11C1** u Suministre i col.locació d'unitat interior 2.2 KW
5 u × 797.21 (821.13 amb costos indirectes) = 4105.65
Suministre i col.locació d'unitat interior, bomba de calor per conductes, baixa silueta Daikin model FXDQ20PB de 2.2 KW de potencia frigorifica i 2,5 KW de potencia calorífica, inclosa instal.lació i posta en marxa

| Codi | Ut | Descripció | Rendiment | Preu | Import |
|---|---|---|---|---|---|
| A012G000 | h | Oficial 1a calefactor | 4.5 | 18.45 | 83.03 |
| A013G000 | h | Ajudant calefactor | 4.5 | 17.17 | 77.27 |
| BEDE11C1 | u | Unit.int.conduc.VRV,2-2,2kW,E=100W,230V,pressió estàndard,R410 A (material) | 1 | 632.9 | 632.90 |
| A%AUX001 | % | Despeses auxiliars mà d'obra | 2.5 % | 160.30 | 4.01 |
|  |  | Total |  |  | 797.21 |

**EEDE11F1** u Suministre i col.locació d'unitat interior 4.5 KW
5 u × 850.25 (875.76 amb costos indirectes) = 4378.80
Suministre i col.locació d'unitat interior, bomba de calor per conductes, baixa silueta Daikin model FXDQ40NB de 4,5 KW de potencia frigorifica i 5 KW de potencia calorífica, inclosa instal.lació i posta en marxa

| Codi | Ut | Descripció | Rendiment | Preu | Import |
|---|---|---|---|---|---|
| A012G000 | h | Oficial 1a calefactor | 4.5 | 18.45 | 83.03 |
| A013G000 | h | Ajudant calefactor | 4.5 | 17.17 | 77.27 |
| BEDE11F1 | u | Unit.int.conduc.VRV,4-4,5kW,E=140W,230V,pressió estàndard,R410 A (material) | 1 | 685.94 | 685.94 |
| A%AUX001 | % | Despeses auxiliars mà d'obra | 2.5 % | 160.30 | 4.01 |
|  |  | Total |  |  | 850.25 |

**EEDE1161** u Suministre i col.locació d'unitat interior 7.1 KW
3 u × 977.39 (1006.71 amb costos indirectes) = 3020.13
Suministre i col.locació d'unitat interior, bomba de calor per conductes, baixa silueta Daikin model FXDQ63NB de 7,1 KW de potencia frigorifica i 8 KW de potencia calorífica, inclosa instal.lació i posta en marxa

| Codi | Ut | Descripció | Rendiment | Preu | Import |
|---|---|---|---|---|---|
| A012G000 | h | Oficial 1a calefactor | 5.5 | 18.45 | 101.48 |
| A013G000 | h | Ajudant calefactor | 5.5 | 17.17 | 94.44 |
| BEDE1161 | u | Unit.int.conduc.VRV,7,5-8,5kW,E=240W,230V,pressió estàndard,R410 A (material) | 1 | 776.57 | 776.57 |
| A%AUX001 | % | Despeses auxiliars mà d'obra | 2.5 % | 195.92 | 4.90 |
|  |  | Total |  |  | 977.39 |

**EEDE1181** u Suministre i col.locació d'unitat interior 11,2 KW
2 u × 1214.46 (1250.89 amb costos indirectes) = 2501.78
Suministre i col.locació d'unitat interior, bomba de calor per conductes, baixa silueta Daikin model FXDQ100NB de 11,2 KW de potencia frigorifica i 12.5 KW de potencia calorífica, inclosa instal.lació i posta en marxa

| Codi | Ut | Descripció | Rendiment | Preu | Import |
|---|---|---|---|---|---|
| A012G000 | h | Oficial 1a calefactor | 6.5 | 18.45 | 119.93 |
| A013G000 | h | Ajudant calefactor | 6.5 | 17.17 | 111.61 |
| BEDE1181 | u | Unit.int.conduc.VRV,10-11,5kW,E=320W,230V,pressió estàndard,R410 A (material) | 1 | 977.13 | 977.13 |
| A%AUX001 | % | Despeses auxiliars mà d'obra | 2.5 % | 231.54 | 5.79 |
|  |  | Total |  |  | 1214.46 |

**EEG13119** u Suministre i col.locació de caixa inversora
15 u × 381.77 (393.22 amb costos indirectes) = 5898.30
Suministre i col.locació de caixa inversora de cicle Daikin model BSVQ100P8B per a unitats Heat Recovery, per a refrigerant R410A

| Codi | Ut | Descripció | Rendiment | Preu | Import |
|---|---|---|---|---|---|
| A012G000 | h | Oficial 1a calefactor | 2 | 18.45 | 36.90 |
| A013G000 | h | Ajudant calefactor | 2 | 17.17 | 34.34 |
| BEG13119 | u | caixa inversora de cicle Daikin model BSVQ100P8B (material) | 1 | 308.75 | 308.75 |
| A%AUX001 | % | Despeses auxiliars mà d'obra | 2.5 % | 71.24 | 1.78 |
|  |  | Total |  |  | 381.77 |

**EEG13129** u Suministre i col.locació de junta de conexió
1 u × 304.02 (313.14 amb costos indirectes) = 313.14
Suministre i col.locació de junta de conexió model BHFQ23P1357

| Codi | Ut | Descripció | Rendiment | Preu | Import |
|---|---|---|---|---|---|
| A012G000 | h | Oficial 1a calefactor | 2 | 18.45 | 36.90 |
| A013G000 | h | Ajudant calefactor | 2 | 17.17 | 34.34 |
| BEG13129 | u | junta de conexió model BHFQ23P1357 (material) | 1 | 231 | 231.00 |
| A%AUX001 | % | Despeses auxiliars mà d'obra | 2.5 % | 71.24 | 1.78 |
|  |  | Total |  |  | 304.02 |

**EEG13139** u Suministre i col.locació de Joc derivacions
15 u × 237.51 (244.64 amb costos indirectes) = 3669.60
Suministre i col.locació de Joc derivacions refnet KHRQ corresponent per a VRV amb recuperador de calor i refrigerant R410A

| Codi | Ut | Descripció | Rendiment | Preu | Import |
|---|---|---|---|---|---|
| A012G000 | h | Oficial 1a calefactor | 1 | 18.45 | 18.45 |
| A013G000 | h | Ajudant calefactor | 1 | 17.17 | 17.17 |
| BEG13139 | u | Joc derivacions refnet KHRQ (material) | 1 | 201 | 201.00 |
| A%AUX001 | % | Despeses auxiliars mà d'obra | 2.5 % | 35.62 | 0.89 |
|  |  | Total |  |  | 237.51 |

**EEG13159** u Suministre i col.locació de comandament a distància
15 u × 50.27 (51.78 amb costos indirectes) = 776.70
Suministre i col.locació de comandament a distància BRC1D52 amb cable amb programació setmanal

| Codi | Ut | Descripció | Rendiment | Preu | Import |
|---|---|---|---|---|---|
| A012G000 | h | Oficial 1a calefactor | 0.5 | 18.45 | 9.23 |
| A013G000 | h | Ajudant calefactor | 0.5 | 17.17 | 8.59 |
| BEG13159 | u | comandament a distància BRC1D52 (material) | 1 | 32 | 32.00 |
| A%AUX001 | % | Despeses auxiliars mà d'obra | 2.5 % | 17.82 | 0.45 |
|  |  | Total |  |  | 50.27 |

**EE51EQ1A** m2 Formació conducte rect.LV,R>=0,75758m2.K/W,kraft Al refor. p/ext.+teixit vid.negre p/int.,encast.cel ras
124.16 m2 × 26.15 (26.93 amb costos indirectes) = 3343.63
Formació de conducte rectangular de llana de vidre ,climaver plus ,amb revestiment exterior d'alumini Kraft i malla de reforç interior, aïllament de 30 mm. d'espesor amb superficie llisa d'alumini amb Kraft reforçat. Classificació M1, muntat encastat en el cel ras, s'inclou part proporcional de colzes, pantalons, derivacions, altres peces, accessoris i soports formatsw per perfil galvanitzat i varilles M6

| Codi | Ut | Descripció | Rendiment | Preu | Import |
|---|---|---|---|---|---|
| A012G000 | h | Oficial 1a calefactor | 0.35 | 18.45 | 6.46 |
| A013G000 | h | Ajudant calefactor | 0.35 | 17.17 | 6.01 |
| BE51HP10 | m2 | Conducte rect.LV,recobr.ext. (material) | 1.15 | 9.62 | 11.06 |
| BEW5B000 | u | Suport estàndard p/conducte rect.llana aïll.,preu alt (material) | 0.5 | 4.34 | 2.17 |
| BEY5B000 | u | P.p.conducte rect.,llana aïll.,preu alt (material) | 1 | 0.26 | 0.26 |
| A%AUX001 | % | Despeses auxiliars mà d'obra | 1.5 % | 12.47 | 0.19 |
|  |  | Total |  |  | 26.15 |

| Amidament | Uts. | Llarg | Ample | Parcial |
|---|---|---|---|---|
| soterrani | 1 | 4.100 | 1.400 | 5.740 |
|  | 1 | 3.500 | 1.000 | 3.500 |
|  | 1 | 1.000 | 1.400 | 1.400 |
|  | 1 | 5.000 | 1.000 | 5.000 |
| baixa | 1 | 1.000 | 1.000 | 1.000 |
|  | 1 | 0.700 | 1.000 | 0.700 |
|  | 1 | 3.300 | 1.000 | 3.300 |
|  | 1 | 0.900 | 1.400 | 1.260 |
|  | 1 | 0.500 | 1.000 | 0.500 |
|  | 1 | 1.300 | 1.200 | 1.560 |
|  | 1 | 1.600 | 1.000 | 1.600 |
|  | 1 | 14.000 | 1.000 | 14.000 |
| primera | 1 | 12.000 | 1.400 | 16.800 |
|  | 2 | 1.700 | 1.000 | 3.400 |
|  | 1 | 18.000 | 1.000 | 18.000 |
| segona | 1 | 0.400 | 1.000 | 0.400 |
|  | 1 | 1.400 | 1.000 | 1.400 |
|  | 1 | 1.600 | 1.000 | 1.600 |
|  | 1 | 2.200 | 1.000 | 2.200 |
|  | 1 | 0.800 | 1.000 | 0.800 |
|  | 1 | 16.000 | 1.000 | 16.000 |
| tercera | 1 | 14.000 | 1.000 | 14.000 |
|  | 1 | 10.000 | 1.000 | 10.000 |
| Total |  |  |  | 124.16 |

**EEK21L47** u Reixeta impuls/retorn orientables,4000x100mm,20mm recta,fixada bastiment
1 u × 293.93 (302.75 amb costos indirectes) = 302.75
Reixeta d'impulsió o retorn, amb una filera d'aletes orientables horitzontals, d'alumini anoditzat platejat, de 4000x100 mm, d'aletes separades 20 mm, de secció recta i fixada amb bastiment

| Codi | Ut | Descripció | Rendiment | Preu | Import |
|---|---|---|---|---|---|
| A012G000 | h | Oficial 1a calefactor | 0.8 | 18.45 | 14.76 |
| A013G000 | h | Ajudant calefactor | 0.8 | 17.17 | 13.74 |
| BEK21L47 | u | Reixeta impuls/retorn orientables 4000x100mm,20mm recta,p/fix.bast. (material) | 1 | 265 | 265.00 |
| A%AUX001 | % | Despeses auxiliars mà d'obra | 1.5 % | 28.50 | 0.43 |
|  |  | Total |  |  | 293.93 |

**EEK21K37** u Reixeta impuls/retorn orientables,2000x100mm,20mm recta,fixada bastiment
1 u × 157.81 (162.54 amb costos indirectes) = 162.54
Reixeta d'impulsió o retorn, amb una filera d'aletes orientables horitzontals, d'alumini anoditzat platejat, de 2000x100 mm, d'aletes separades 20 mm, de secció recta i fixada al bastiment

| Codi | Ut | Descripció | Rendiment | Preu | Import |
|---|---|---|---|---|---|
| A012G000 | h | Oficial 1a calefactor | 0.7 | 18.45 | 12.92 |
| A013G000 | h | Ajudant calefactor | 0.7 | 17.17 | 12.02 |
| BEK21K37 | u | Reixeta impuls/retorn orientables 2000x100mm,20mm recta,p/fix.bast. (material) | 1 | 132.5 | 132.50 |
| A%AUX001 | % | Despeses auxiliars mà d'obra | 1.5 % | 24.94 | 0.37 |
|  |  | Total |  |  | 157.81 |

**EEK21G37** u Reixeta impuls/retorn orientables,900x100mm,20mm recta,fixada bastiment
37 u × 74.1 (76.32 amb costos indirectes) = 2823.84
Reixeta d'impulsió o retorn, amb una filera d'aletes orientables horitzontals, d'alumini anoditzat platejat, de 900x100 mm, d'aletes separades 20 mm, de secció recta i fixada al bastiment

| Codi | Ut | Descripció | Rendiment | Preu | Import |
|---|---|---|---|---|---|
| A012G000 | h | Oficial 1a calefactor | 0.3 | 18.45 | 5.54 |
| A013G000 | h | Ajudant calefactor | 0.3 | 17.17 | 5.15 |
| BEK21G37 | u | Reixeta impuls/retorn orientables 900x100mm,20mm recta,p/fix.bast. (material) | 1 | 63.25 | 63.25 |
| A%AUX001 | % | Despeses auxiliars mà d'obra | 1.5 % | 10.69 | 0.16 |
|  |  | Total |  |  | 74.1 |

**EEK21D37** u Reixeta impuls/retorn orientables,400x100mm,20mm recta,fixada bastiment
1 u × 42.1 (43.36 amb costos indirectes) = 43.36
Reixeta d'impulsió o retorn, amb una filera d'aletes orientables horitzontals, d'alumini anoditzat platejat, de 400x100 mm, d'aletes separades 20 mm, de secció recta i fixada al bastiment

| Codi | Ut | Descripció | Rendiment | Preu | Import |
|---|---|---|---|---|---|
| A012G000 | h | Oficial 1a calefactor | 0.3 | 18.45 | 5.54 |
| A013G000 | h | Ajudant calefactor | 0.3 | 17.17 | 5.15 |
| BEK21D37 | u | Reixeta impuls/retorn orientables 400x100mm,20mm recta,p/fix.bast. (material) | 1 | 31.25 | 31.25 |
| A%AUX001 | % | Despeses auxiliars mà d'obra | 1.5 % | 10.69 | 0.16 |
|  |  | Total |  |  | 42.1 |

**EEK21A37** u Reixeta impuls/retorn orientables,800x100mm,20mm recta,fixada bastiment
1 u × 67.25 (69.27 amb costos indirectes) = 69.27
Reixeta d'impulsió o retorn, amb una filera d'aletes orientables horitzontals, d'alumini anoditzat platejat, de 800x100 mm, d'aletes separades 20 mm, de secció recta i fixada al bastiment

| Codi | Ut | Descripció | Rendiment | Preu | Import |
|---|---|---|---|---|---|
| A012G000 | h | Oficial 1a calefactor | 0.3 | 18.45 | 5.54 |
| A013G000 | h | Ajudant calefactor | 0.3 | 17.17 | 5.15 |
| BEK21A37 | u | Reixeta impuls/retorn orientables 800x100mm,20mm recta,p/fix.bast. (material) | 1 | 56.4 | 56.40 |
| A%AUX001 | % | Despeses auxiliars mà d'obra | 1.5 % | 10.69 | 0.16 |
|  |  | Total |  |  | 67.25 |

**EF5B24B1** m Tub Cu R220 (recuit) DN=1/4",g= 0,8mm soldat capil.,dific. mitjà i col·locat superf.
30 m × 5.88 (6.06 amb costos indirectes) = 181.80
Tub de coure R220 (recuit) 1/4 " de diàmetre nominal i de gruix 0,8 mm, segons norma UNE-EN 12735-1, soldat per capil·laritat amb soldadura forta (T>450ºC) amb grau de dificultat mitjà i col·locat superficialment

| Codi | Ut | Descripció | Rendiment | Preu | Import |
|---|---|---|---|---|---|
| A012M000 | h | Oficial 1a muntador | 0.07 | 18.45 | 1.29 |
| A013M000 | h | Ajudant muntador | 0.07 | 17.19 | 1.20 |
| B0A71100 | u | Abraçadora metàl.,d/int.=6mm (material) | 0.56 | 0.33 | 0.18 |
| BF5B2200 | m | Tub Cu R220 (recuit) DN=1/4",g= 0,8mm (material) | 1.02 | 0.86 | 0.88 |
| BFW5A2B0 | u | Ac.tub Cu inst.frigo DN=1/4",p/soldar capil·lar. (material) | 1.5 | 1.43 | 2.15 |
| BFY5CK00 | u | Pp.elem.munt.,tub Cu frigor. DN=1/4",p/soldar per capilaritat (material) | 0.3 | 0.47 | 0.14 |
| A%AUX001 | % | Despeses auxiliars mà d'obra | 1.5 % | 2.49 | 0.04 |
|  |  | Total |  |  | 5.88 |

**EF5B44B1** m Tub Cu R220 (recuit) DN=3/8",g= 0,8mm soldat capil.,dific. mitjà i col·locat superf.
170 m × 7.18 (7.4 amb costos indirectes) = 1258.00
Tub de coure R220 (recuit) 3/8 " de diàmetre nominal i de gruix 0,8 mm, segons norma UNE-EN 12735-1, soldat per capil·laritat amb soldadura forta (T>450ºC) amb grau de dificultat mitjà i col·locat superficialment

| Codi | Ut | Descripció | Rendiment | Preu | Import |
|---|---|---|---|---|---|
| A012M000 | h | Oficial 1a muntador | 0.09 | 18.45 | 1.66 |
| A013M000 | h | Ajudant muntador | 0.09 | 17.19 | 1.55 |
| B0A71300 | u | Abraçadora metàl.,d/int.=10mm (material) | 0.56 | 0.34 | 0.19 |
| BF5B4200 | m | Tub Cu R220 (recuit) DN=3/8",g= 0,8mm (material) | 1.02 | 1.3 | 1.33 |
| BFW5A4B0 | u | Ac.tub Cu inst.frigo DN=3/8",p/soldar capil·lar. (material) | 1.5 | 1.42 | 2.13 |
| BFY5CL00 | u | Pp.elem.munt.,tub Cu frigor. DN=3/8",p/soldar per capilaritat (material) | 0.3 | 0.9 | 0.27 |
| A%AUX001 | % | Despeses auxiliars mà d'obra | 1.5 % | 3.21 | 0.05 |
|  |  | Total |  |  | 7.18 |

**EF5B54B1** m Tub Cu R220 (recuit) DN=1/2",g= 0,8mm soldat capil.,dific. mitjà i col·locat superf.
170 m × 7.8 (8.03 amb costos indirectes) = 1365.10
Tub de coure R220 (recuit) 1/2 " de diàmetre nominal i de gruix 0,8 mm, segons norma UNE-EN 12735-1, soldat per capil·laritat amb soldadura forta (T>450ºC) amb grau de dificultat mitjà i col·locat superficialment

| Codi | Ut | Descripció | Rendiment | Preu | Import |
|---|---|---|---|---|---|
| A012M000 | h | Oficial 1a muntador | 0.095 | 18.45 | 1.75 |
| A013M000 | h | Ajudant muntador | 0.095 | 17.19 | 1.63 |
| B0A71400 | u | Abraçadora metàl.,d/int.=12mm (material) | 0.56 | 0.34 | 0.19 |
| BF5B5200 | m | Tub Cu R220 (recuit) DN=1/2",g= 0,8mm (material) | 1.02 | 1.75 | 1.79 |
| BFW5A5B0 | u | Ac.tub Cu inst.frigo DN=1/2",p/soldar capil·lar. (material) | 1.5 | 1.39 | 2.09 |
| BFY5CN00 | u | Pp.elem.munt.,tub Cu frigor. DN=1/2",p/soldar per capilaritat (material) | 0.3 | 0.99 | 0.30 |
| A%AUX001 | % | Despeses auxiliars mà d'obra | 1.5 % | 3.38 | 0.05 |
|  |  | Total |  |  | 7.8 |

**EF5B64B1** m Tub Cu R220 (recuit) DN=5/8",g= 0,8mm soldat capil.,dific. mitjà i col·locat superf.
175 m × 7.97 (8.21 amb costos indirectes) = 1436.75
Tub de coure R220 (recuit) 5/8 " de diàmetre nominal i de gruix 0,8 mm, segons norma UNE-EN 12735-1, soldat per capil·laritat amb soldadura forta (T>450ºC) amb grau de dificultat mitjà i col·locat superficialment

| Codi | Ut | Descripció | Rendiment | Preu | Import |
|---|---|---|---|---|---|
| A012M000 | h | Oficial 1a muntador | 0.105 | 18.45 | 1.94 |
| A013M000 | h | Ajudant muntador | 0.105 | 17.19 | 1.80 |
| B0A71600 | u | Abraçadora metàl.,d/int.=16mm (material) | 0.56 | 0.35 | 0.20 |
| BF5B6200 | m | Tub Cu R220 (recuit) DN=5/8",g= 0,8mm (material) | 1.02 | 2.19 | 2.23 |
| BFW5A6B0 | u | Ac.tub Cu inst.frigo DN=5/8",p/soldar capil·lar. (material) | 1.5 | 0.87 | 1.31 |
| BFY5CP00 | u | Pp.elem.munt.,tub Cu frigor. DN=5/8",p/soldar per capilaritat (material) | 0.3 | 1.43 | 0.43 |
| A%AUX001 | % | Despeses auxiliars mà d'obra | 1.5 % | 3.74 | 0.06 |
|  |  | Total |  |  | 7.97 |

**EF5B76B1** m Tub Cu R220 (recuit) DN=3/4",g= 1,0mm soldat capil.,dific. mitjà i col·locat superf.
45 m × 14.29 (14.72 amb costos indirectes) = 662.40
Tub de coure R220 (recuit) 3/4 " de diàmetre nominal i de gruix 1,0 mm, segons norma UNE-EN 12735-1, soldat per capil·laritat amb soldadura forta (T>450ºC) amb grau de dificultat mitjà i col·locat superficialment

| Codi | Ut | Descripció | Rendiment | Preu | Import |
|---|---|---|---|---|---|
| A012M000 | h | Oficial 1a muntador | 0.11 | 18.45 | 2.03 |
| A013M000 | h | Ajudant muntador | 0.11 | 17.19 | 1.89 |
| B0A71700 | u | Abraçadora metàl.,d/int.=18mm (material) | 0.56 | 0.35 | 0.20 |
| BF5B7300 | m | Tub Cu R220 (recuit) DN=3/4",g= 1,0mm (material) | 1.02 | 7.34 | 7.49 |
| BFW5A7B0 | u | Ac.tub Cu inst.frigo DN=3/4",p/soldar capil·lar. (material) | 1.5 | 1.44 | 2.16 |
| BFY5CQ00 | u | Pp.elem.munt.,tub Cu frigor. DN=3/4",p/soldar per capilaritat (material) | 0.3 | 1.53 | 0.46 |
| A%AUX001 | % | Despeses auxiliars mà d'obra | 1.5 % | 3.92 | 0.06 |
|  |  | Total |  |  | 14.29 |

**EF5B86B1** m Tub Cu R220 (recuit) DN=7/8",g= 1,0mm soldat capil.,dific. mitjà i col·locat superf.
15 m × 16.23 (16.72 amb costos indirectes) = 250.80
Tub de coure R220 (recuit) 7/8 " de diàmetre nominal i de gruix 1,0 mm, segons norma UNE-EN 12735-1, soldat per capil·laritat amb soldadura forta (T>450ºC) amb grau de dificultat mitjà i col·locat superficialment

| Codi | Ut | Descripció | Rendiment | Preu | Import |
|---|---|---|---|---|---|
| A012M000 | h | Oficial 1a muntador | 0.12 | 18.45 | 2.21 |
| A013M000 | h | Ajudant muntador | 0.12 | 17.19 | 2.06 |
| B0A71900 | u | Abraçadora metàl.,d/int.=22mm (material) | 1 | 0.37 | 0.37 |
| BF5B8300 | m | Tub Cu R220 (recuit) DN=7/8",g= 1,0mm (material) | 1.02 | 8.57 | 8.74 |
| BFW5A8B0 | u | Ac.tub Cu inst.frigo DN=7/8",p/soldar capil·lar. (material) | 1.5 | 1.5 | 2.25 |
| BFY5CR00 | u | Pp.elem.munt.,tub Cu frigor. DN=7/8",p/soldar per capilaritat (material) | 0.3 | 1.79 | 0.54 |
| A%AUX001 | % | Despeses auxiliars mà d'obra | 1.5 % | 4.27 | 0.06 |
|  |  | Total |  |  | 16.23 |

**EF5AA3B1** m Tub Cu R250 (semidur) DN=1"1/8",g=1,0mmpersoldat capil.amb soldadura forta (T>450ºC)amb grau de dificultatmitjài col·locatsuperficialment
40 m × 16.17 (16.66 amb costos indirectes) = 666.40
Tub de coure R250 (semidur) 1"1/8 " de diàmetre nominal i de gruix 1,0 mm, segons norma UNE-EN 12735-1, per soldat per capil·laritat amb soldadura forta (T>450ºC) amb grau de dificultat mitjà i col·locat superficialment

| Codi | Ut | Descripció | Rendiment | Preu | Import |
|---|---|---|---|---|---|
| A012M000 | h | Oficial 1a muntador | 0.13 | 18.45 | 2.40 |
| A013F000 | h | Ajudant manyà | 0.13 | 17.26 | 2.24 |
| B0A71C00 | u | Abraçadora metàl.,d/int.=28mm (material) | 0.3 | 0.4 | 0.12 |
| BF5AA300 | m | Tub Cu R250 (semidur) DN=1"1/8",g=1,0mm (material) | 1.02 | 9.87 | 10.07 |
| BFW5AAB0 | u | Ac.tub Cu inst.frigo DN=1"1/8",p/soldar capil·lar. (material) | 0.15 | 4.45 | 0.67 |
| BFY5CT00 | u | Pp.elem.munt.,tub Cu frigor. DN=1"1/8",p/soldar per capilaritat (material) | 0.3 | 2 | 0.60 |
| A%AUX001 | % | Despeses auxiliars mà d'obra | 1.5 % | 4.64 | 0.07 |
|  |  | Total |  |  | 16.17 |

**EF5AB4B1** m Tub Cu R250 (semidur) DN=1"3/8",g=1,25mmpersoldat capil.amb soldadura forta (T>450ºC)amb grau de dificultatmitjài col·locatsuperficialment
10 m × 22.7 (23.38 amb costos indirectes) = 233.80
Tub de coure R250 (semidur) 1"3/8 " de diàmetre nominal i de gruix 1,25 mm, segons norma UNE-EN 12735-1, per soldat per capil·laritat amb soldadura forta (T>450ºC) amb grau de dificultat mitjà i col·locat superficialment

| Codi | Ut | Descripció | Rendiment | Preu | Import |
|---|---|---|---|---|---|
| A012M000 | h | Oficial 1a muntador | 0.145 | 18.45 | 2.68 |
| A013F000 | h | Ajudant manyà | 0.145 | 17.26 | 2.50 |
| B0A71E00 | u | Abraçadora metàl.,d/int.=32mm (material) | 0.3 | 0.43 | 0.13 |
| BF5AB400 | m | Tub Cu R250 (semidur) DN=1"3/8",g=1,25mm (material) | 1.02 | 15.42 | 15.73 |
| BFW5ABB0 | u | Ac.tub Cu inst.frigo DN=1"3/8",p/soldar capil·lar. (material) | 0.15 | 5.14 | 0.77 |
| BFY5CV00 | u | Pp.elem.munt.,tub Cu frigor. DN=1"3/8",p/soldar per capilaritat (material) | 0.3 | 2.7 | 0.81 |
| A%AUX001 | % | Despeses auxiliars mà d'obra | 1.5 % | 5.18 | 0.08 |
|  |  | Total |  |  | 22.7 |

**EF5AC4B1** m Tub Cu R250 (semidur) DN=1"5/8",g=1,25mmpersoldat capil.amb soldadura forta (T>450ºC)amb grau de dificultatmitjài col·locatsuperficialment
15 m × 26.93 (27.74 amb costos indirectes) = 416.10
Tub de coure R250 (semidur) 1"5/8 " de diàmetre nominal i de gruix 1,25 mm, segons norma UNE-EN 12735-1, per soldat per capil·laritat amb soldadura forta (T>450ºC) amb grau de dificultat mitjà i col·locat superficialment

| Codi | Ut | Descripció | Rendiment | Preu | Import |
|---|---|---|---|---|---|
| A012M000 | h | Oficial 1a muntador | 0.16 | 18.45 | 2.95 |
| A013F000 | h | Ajudant manyà | 0.16 | 17.26 | 2.76 |
| B0A71G00 | u | Abraçadora metàl.,d/int.=42mm (material) | 0.32 | 0.57 | 0.18 |
| BF5AC400 | m | Tub Cu R250 (semidur) DN=1"5/8",g=1,25mm (material) | 1.02 | 18.4 | 18.77 |
| BFW5ACB0 | u | Ac.tub Cu inst.frigo DN=1"5/8",p/soldar capil·lar. (material) | 0.15 | 7.69 | 1.15 |
| BFY5CW00 | u | Pp.elem.munt.,tub Cu frigor. DN=1"5/8",p/soldar per capilaritat (material) | 0.3 | 3.42 | 1.03 |
| A%AUX001 | % | Despeses auxiliars mà d'obra | 1.5 % | 5.71 | 0.09 |
|  |  | Total |  |  | 26.93 |

**EEV53100** u Sistema de gestió i control DAIKIN intelligent manager , model IM256 III
1 u × 13566.75 (13973.75 amb costos indirectes) = 13973.75

| Codi | Ut | Descripció | Rendiment | Preu | Import |
|---|---|---|---|---|---|
| A012M000 | h | Oficial 1a muntador | 10 | 18.45 | 184.50 |
| A013M000 | h | Ajudant muntador | 10 | 17.19 | 171.90 |
| BEV53100 | u | Sistema de gestió i control DAIKIN intelligent manager , model IM256 III (material) | 1 | 13205 | 13205.00 |
| A%AUX001 | % | Despeses auxiliars mà d'obra | 1.5 % | 356.40 | 5.35 |
|  |  | Total |  |  | 13566.75 |

**EEV32A51** u Suministre i col.locació de tarjeta de control centralitzat
5 u × 620.36 (638.97 amb costos indirectes) = 3194.85
Suministre i col.locació de tarjeta de control centralitzat de fins a 4 equips genèrics model DEC102A51. Disposa de quatre grups de : sortida de marxa/parada, entrada en funcionament i entrada d'averia general.

| Codi | Ut | Descripció | Rendiment | Preu | Import |
|---|---|---|---|---|---|
| A012M000 | h | Oficial 1a muntador | 3 | 18.45 | 55.35 |
| A013M000 | h | Ajudant muntador | 1.5 | 17.19 | 25.79 |
| BEV32A51 | u | tarjeta de control centralitzat (material) | 1 | 538 | 538.00 |
| A%AUX001 | % | Despeses auxiliars mà d'obra | 1.5 % | 81.14 | 1.22 |
|  |  | Total |  |  | 620.36 |

**EEV32A71** u Subministre i col.locació de tarjeta de conexió
7 u × 578.03 (595.37 amb costos indirectes) = 4167.59
Subministre i col.locació de tarjeta de conexió de fins a 4 sondes de temperatura model ZDRT2 TS04 conexió a Bus Decives net.

| Codi | Ut | Descripció | Rendiment | Preu | Import |
|---|---|---|---|---|---|
| A012M000 | h | Oficial 1a muntador | 3 | 18.45 | 55.35 |
| A013M000 | h | Ajudant muntador | 1.5 | 17.19 | 25.79 |
| BEV32A71 | u | tarjeta de conexió (material) | 1 | 495.67 | 495.67 |
| A%AUX001 | % | Despeses auxiliars mà d'obra | 1.5 % | 81.14 | 1.22 |
|  |  | Total |  |  | 578.03 |

**EEV32AA1** u modul de medició de temperatura i humitat
1 u × 625.54 (644.31 amb costos indirectes) = 644.31
Subministre i col.locació de modul de medició de temperatura i humitat exteriors per a control centralitzat Daikin inclou la sonda de temperatura i carcassa

| Codi | Ut | Descripció | Rendiment | Preu | Import |
|---|---|---|---|---|---|
| A012M000 | h | Oficial 1a muntador | 4.5 | 18.45 | 83.03 |
| A013M000 | h | Ajudant muntador | 2.25 | 17.19 | 38.68 |
| BEV32AA1 | u | modul de medició de temperatura i humitat (material) | 1 | 502 | 502.00 |
| A%AUX001 | % | Despeses auxiliars mà d'obra | 1.5 % | 121.71 | 1.83 |
|  |  | Total |  |  | 625.54 |

**EEV32AF1** u modul controlador
1 u × 1758.41 (1811.16 amb costos indirectes) = 1811.16
Suministre i col.locació de modul controlador model ZCJ1W per a monitorització d'entrades i sortides analógiques i medició de temperatures utilitzant protocol de cominicació device-net

| Codi | Ut | Descripció | Rendiment | Preu | Import |
|---|---|---|---|---|---|
| A012M000 | h | Oficial 1a muntador | 6 | 18.45 | 110.70 |
| A013M000 | h | Ajudant muntador | 3 | 17.19 | 51.57 |
| BEV32AF1 | u | controlador model ZCJ1W (material) | 1 | 1593.71 | 1593.71 |
| A%AUX001 | % | Despeses auxiliars mà d'obra | 1.5 % | 162.27 | 2.43 |
|  |  | Total |  |  | 1758.41 |

**EEUH02A0** u Detect. CO2,p/sist.renov.aire+comp.comunicació a/sist.,230V,encastat
5 u × 366.09 (377.07 amb costos indirectes) = 1885.35
Detector de CO2 per a sistema de renovació d'aire, amb component de comunicació al sistema, 230 V de tensió d'alimentació, col·locat encastat

| Codi | Ut | Descripció | Rendiment | Preu | Import |
|---|---|---|---|---|---|
| A012G000 | h | Oficial 1a calefactor | 0.5 | 18.45 | 9.23 |
| A013G000 | h | Ajudant calefactor | 0.5 | 17.17 | 8.59 |
| BEUH02A0 | u | Detect. CO2 p/sist.renov.aire,+comp.comunicació a/sist.,230V,p/encastar (material) | 1 | 348 | 348.00 |
| A%AUX001 | % | Despeses auxiliars mà d'obra | 1.5 % | 17.82 | 0.27 |
|  |  | Total |  |  | 366.09 |

**EEV21D00** u Sonda temperatura canonada beina,munt.+connectada
15 u × 79.41 (81.79 amb costos indirectes) = 1226.85
Sonda de temperatura en canonada amb beina, amb accessoris de muntatge, muntada i connectada

| Codi | Ut | Descripció | Rendiment | Preu | Import |
|---|---|---|---|---|---|
| A012M000 | h | Oficial 1a muntador | 0.6 | 18.45 | 11.07 |
| A013M000 | h | Ajudant muntador | 0.6 | 17.19 | 10.31 |
| BEV21D00 | u | Sonda temperatura canonada beina,acces.muntatge (material) | 1 | 57.71 | 57.71 |
| A%AUX001 | % | Despeses auxiliars mà d'obra | 1.5 % | 21.38 | 0.32 |
|  |  | Total |  |  | 79.41 |

**EEV41210** m Cable de comunicacions p/BUS de dades, 2x1 mm2 trenat i apantallat
800 m × 4.73 (4.87 amb costos indirectes) = 3896.00
Cable de comunicacions per a BUS de dades, 2x1 mm2 trenat i apantallat, instal·lat

| Codi | Ut | Descripció | Rendiment | Preu | Import |
|---|---|---|---|---|---|
| A012M000 | h | Oficial 1a muntador | 0.01 | 18.45 | 0.18 |
| A013M000 | h | Ajudant muntador | 0.01 | 17.19 | 0.17 |
| BEV41210 | m | Cable de comunicacions p/bus de dades, 2x1 mm2 trenat i apantallat (material) | 1.05 | 4.16 | 4.37 |
| A%AUX001 | % | Despeses auxiliars mà d'obra | 1.5 % | 0.35 | 0.01 |
|  |  | Total |  |  | 4.73 |

### IE Elèctriques
Import: 19939.18

#### IEP Connexió a terra

#### IEC Caixes generals de protecció
Import: 290.53

**EG11LH62** u C.G.P.
1 u × 282.07 (290.53 amb costos indirectes) = 290.53
Caixa general de protecció de polièster reforçat amb fibra de vidre , de 400 A, segons esquema Unesa número 12A , seccionable en càrrega (BUC) , inclosa base portafusibles trifàsica (sense fusibles), neutre seccionable, borns de connexió i grau de protecció IP-43, IK09, muntada

| Codi | Ut | Descripció | Rendiment | Preu | Import |
|---|---|---|---|---|---|
| A012H000 | h | Oficial 1a electricista | 1.25 | 18.45 | 23.06 |
| A013H000 | h | Ajudant electricista | 1.25 | 17.17 | 21.46 |
| BG11LH80 | u | C.G.P.polièst.+fibra,400A,UNESA 12A,BUC, IP-43, IK09 (material) | 1 | 224.88 | 224.88 |
| BGW11000 | u | P.p.accessoris caixa gral.protecció (material) | 1 | 12 | 12.00 |
| A%AUX001 | % | Despeses auxiliars mà d'obra | 1.5 % | 44.52 | 0.67 |
|  |  | Total |  |  | 282.07 |

#### IEG Centralització de comptadors
Import: 473.11

**EG1N202F** u Centralització compt.elèc.,vert.,1mòdul,2compt.trif.,munt.
1 u × 459.33 (473.11 amb costos indirectes) = 473.11
Centralització de comptadors elèctrics vertical d'un mòdul, per a 2 comptadors trifàsics, muntada

| Codi | Ut | Descripció | Rendiment | Preu | Import |
|---|---|---|---|---|---|
| A012H000 | h | Oficial 1a electricista | 0.26 | 18.45 | 4.80 |
| A013H000 | h | Ajudant electricista | 0.26 | 17.17 | 4.46 |
| BG1N2020 | u | Centralització compt.,vert.,1mòdul.p/2compt.tri. (material) | 1 | 427.4 | 427.40 |
| BGW1N000 | u | P.p.accessoris p/centralitz.compt. (material) | 1 | 22.53 | 22.53 |
| A%AUX001 | % | Despeses auxiliars mà d'obra | 1.5 % | 9.26 | 0.14 |
|  |  | Total |  |  | 459.33 |

#### IEI Instal·lacions interiors
Import: 19175.54

**1G224201** u Instal·lació elèc.int.planta soterrani electrif.bàsic,5circuits,+ajudes ram de paleta (04/08/2014)
1 u × 2690.36 (2771.07 amb costos indirectes) = 2771.07
Instal·lació elèctrica interior per planta soterrani, subquadre 5 circuits, mecanismes model Simon 75, inclós ajudes de ram de paleta

| Codi | Ut | Descripció | Rendiment | Preu | Import |
|---|---|---|---|---|---|
| EG134701 | u | Caixa comand./prot.,mat.autoexting.+porta,10 mòduls,encastada | 1 | 21.62 | 21.62 |
| EG151D11 | u | Caixa deriv.plàstic,200x200mm,prot.IP-40,encastada | 2 | 12.97 | 25.94 |
| EG161411 | u | Caixa deriv.plàstic,100x160mm,prot.IP-40,encastada | 1 | 11.75 | 11.75 |
| EG161611 | u | Caixa deriv.plàstic,130x200mm,prot.IP-40,encastada | 7 | 14.7 | 102.90 |
| EG222711 | m | Tub flexible corrugat PVC,DN=20mm,1J,320N,2000V,encastat | 180 | 0.84 | 151.20 |
| EG222811 | m | Tub flexible corrugat PVC,DN=25mm,1J,320N,2000V,encastat | 32 | 0.91 | 29.12 |
| EG322124 | m | Cable H07V-R, 1x1,5mm2,col.tub | 325 | 0.78 | 253.50 |
| EG322134 | m | Cable H07V-R, 1x2,5mm2,col.tub | 61 | 0.94 | 57.34 |
| EG322144 | m | Cable H07V-R, 1x4mm2,col.tub | 46 | 1.16 | 53.36 |
| EG322154 | m | Cable H07V-R, 1x6mm2,col.tub | 29 | 2.35 | 68.15 |
| EG41149C | u | Interruptor auto.magnet.I=20A,ICP-M,(2P),tall=6000A,2mòd.DIN,munt.perf.DIN | 1 | 34.08 | 34.08 |
| EG415A99 | u | Interruptor auto.magnet.,I=10A,PIA corbaC,(2P),tall=6000A,2mòd.DIN,munt.perf.DIN | 1 | 18.58 | 18.58 |
| EG415A9B | u | Interruptor auto.magnet.,I=16A,PIA corbaC,(2P),tall=6000A,2mòd.DIN,munt.perf.DIN | 2 | 18.76 | 37.52 |
| EG415A9C | u | Interruptor auto.magnet.,I=20A,PIA corbaC,(2P),tall=6000A,2mòd.DIN,munt.perf.DIN | 1 | 19.06 | 19.06 |
| EG415A9D | u | Interruptor auto.magnet.,I=25A,PIA corbaC,(2P),tall=6000A,2mòd.DIN,munt.perf.DIN | 1 | 19.3 | 19.30 |
| EG42129D | u | Interruptor dif.cl.AC,gam.residen.,I=25A,(2P),0,03A,fix.inst.,2mòd.DIN,munt.perf.DIN | 1 | 34.11 | 34.11 |
| EG482125 | u | Protector p/sobret.perman.+transit.IGA 25Abipol.(1P+N),PIA corbaC,tall=6000A,Imàx=15kA,munt.perf.DIN | 1 | 135.75 | 135.75 |
| EG611021 | u | Caixa mecanismes,p/1elem.,preu alt,encastada | 36 | 1.8 | 64.80 |
| EG613021 | u | Caixa mecanismes,p/3elem.,preu alt,encastada | 1 | 3.15 | 3.15 |
| EG621193 | u | Interruptor,tipus univ.,(1P),10AX/250V,a/tecla,preu alt,encastat | 13 | 8.94 | 116.22 |
| EG621G93 | u | Comm.,tipus univ.,(1P),10AX/250V,a/tecla,preu alt,encastat | 3 | 9.17 | 27.51 |
| EG621J93 | u | Comm.creuam.,tipus univ.,(1P),10AX/250V,a/tecla,preu alt,encastat | 1 | 12.95 | 12.95 |
| EG631153 | u | Presa corrent,tipus univ.(2P+T),16A/250V,a/tapa,preu alt,encastada | 26 | 9.09 | 236.34 |
| EG631EA3 | u | Presa correnttipus univ.espigues planes(2P+T),25A,/250V,a/tapa,preu alt,encastada | 3 | 11.91 | 35.73 |
| EG641177 | u | Pols. tipus univ.,10A/250V,1NA,a/tecla+pilot,preu alt,encastat | 1 | 11.15 | 11.15 |
| EG671113 | u | Marc p/mec.universal,1elem.,preu alt,col. | 38 | 3.5 | 133.00 |
| EG671133 | u | Marc p/mec.universal,3elem.,preu alt,col. | 1 | 7.45 | 7.45 |
| EGA12522 | u | Avisador adossable 230V,musical,preu alt,munt.superf. | 1 | 18.42 | 18.42 |
| EY011322 | m | Obertura regata paret maó for.,m.mec.,tapada guix B1+llisc.C6 | 164 | 3.21 | 526.44 |
| EY01132A | m | Obertura regata paret maó for.,m.mec.,tapada morter 1:4 | 58 | 2.82 | 163.56 |
| EY021312 | u | Formació encast petits elem.paret maó for.,m.man.,collat guix B1+llisc.guix C6 | 28 | 6.23 | 174.44 |
| EY02131A | u | Formació encast petits elem.paret maó for.,m.man.,collat morter 1:4 | 16 | 5.37 | 85.92 |
|  |  | Total |  |  | 2690.36 |

**1G22G301** u Instal·lació elèc.int.planta baixa (04/08/2014)
1 u × 4998.89 (5148.86 amb costos indirectes) = 5148.86
Instal·lació elèctrica interior per planta baixa amb subquadre de 10 circuits, mecanismes simon 75, incloses ajudes de ram de paleta

| Codi | Ut | Descripció | Rendiment | Preu | Import |
|---|---|---|---|---|---|
| EG134901 | u | Caixa comand./prot.,mat.autoexting.+porta,14 mòduls,encastada | 1 | 24.42 | 24.42 |
| EG151D11 | u | Caixa deriv.plàstic,200x200mm,prot.IP-40,encastada | 6 | 12.97 | 77.82 |
| EG161611 | u | Caixa deriv.plàstic,130x200mm,prot.IP-40,encastada | 12 | 14.7 | 176.40 |
| EG222711 | m | Tub flexible corrugat PVC,DN=20mm,1J,320N,2000V,encastat | 250 | 0.84 | 210.00 |
| EG222811 | m | Tub flexible corrugat PVC,DN=25mm,1J,320N,2000V,encastat | 60 | 0.91 | 54.60 |
| EG222911 | m | Tub flexible corrugat PVC,DN=32mm,1J,320N,2000V,encastat | 60 | 1.04 | 62.40 |
| EG222A11 | m | Tub flexible corrugat PVC,DN=40mm,1J,320N,2000V,encastat | 8 | 1.17 | 9.36 |
| EG322124 | m | Cable H07V-R, 1x1,5mm2,col.tub | 540 | 0.78 | 421.20 |
| EG322134 | m | Cable H07V-R, 1x2,5mm2,col.tub | 180 | 0.94 | 169.20 |
| EG322144 | m | Cable H07V-R, 1x4mm2,col.tub | 35 | 1.16 | 40.60 |
| EG322154 | m | Cable H07V-R, 1x6mm2,col.tub | 200 | 2.35 | 470.00 |
| EG322164 | m | Cable H07V-R, 1x10mm2,col.tub | 14 | 2.98 | 41.72 |
| EG41149J | u | Interruptor auto.magnet.I=50A,ICP-M,(2P),tall=6000A,2mòd.DIN,munt.perf.DIN | 1 | 80.48 | 80.48 |
| EG415A99 | u | Interruptor auto.magnet.,I=10A,PIA corbaC,(2P),tall=6000A,2mòd.DIN,munt.perf.DIN | 2 | 18.58 | 37.16 |
| EG415A9B | u | Interruptor auto.magnet.,I=16A,PIA corbaC,(2P),tall=6000A,2mòd.DIN,munt.perf.DIN | 3 | 18.76 | 56.28 |
| EG415A9C | u | Interruptor auto.magnet.,I=20A,PIA corbaC,(2P),tall=6000A,2mòd.DIN,munt.perf.DIN | 1 | 19.06 | 19.06 |
| EG415A9D | u | Interruptor auto.magnet.,I=25A,PIA corbaC,(2P),tall=6000A,2mòd.DIN,munt.perf.DIN | 4 | 19.3 | 77.20 |
| EG42129H | u | Interruptor dif.cl.AC,gam.residen.,I=40A,(2P),0,03A,fix.inst.,2mòd.DIN,munt.perf.DIN | 2 | 34.49 | 68.98 |
| EG482155 | u | Protector p/sobret.perman.+transit.IGA 50Abipol.(1P+N),PIA corbaC,tall=6000A,Imàx=15kA,munt.perf.DIN | 1 | 171.94 | 171.94 |
| EG611021 | u | Caixa mecanismes,p/1elem.,preu alt,encastada | 60 | 1.8 | 108.00 |
| EG613021 | u | Caixa mecanismes,p/3elem.,preu alt,encastada | 2 | 3.15 | 6.30 |
| EG621193 | u | Interruptor,tipus univ.,(1P),10AX/250V,a/tecla,preu alt,encastat | 25 | 8.94 | 223.50 |
| EG621G93 | u | Comm.,tipus univ.,(1P),10AX/250V,a/tecla,preu alt,encastat | 3 | 9.17 | 27.51 |
| EG621J93 | u | Comm.creuam.,tipus univ.,(1P),10AX/250V,a/tecla,preu alt,encastat | 4 | 12.95 | 51.80 |
| EG631153 | u | Presa corrent,tipus univ.(2P+T),16A/250V,a/tapa,preu alt,encastada | 40 | 9.09 | 363.60 |
| EG631EA3 | u | Presa correnttipus univ.espigues planes(2P+T),25A,/250V,a/tapa,preu alt,encastada | 5 | 11.91 | 59.55 |
| EG641177 | u | Pols. tipus univ.,10A/250V,1NA,a/tecla+pilot,preu alt,encastat | 1 | 11.15 | 11.15 |
| EG671113 | u | Marc p/mec.universal,1elem.,preu alt,col. | 80 | 3.5 | 280.00 |
| EG671133 | u | Marc p/mec.universal,3elem.,preu alt,col. | 4 | 7.45 | 29.80 |
| EGA12522 | u | Avisador adossable 230V,musical,preu alt,munt.superf. | 1 | 18.42 | 18.42 |
| EY011322 | m | Obertura regata paret maó for.,m.mec.,tapada guix B1+llisc.C6 | 277 | 3.21 | 889.17 |
| EY01132A | m | Obertura regata paret maó for.,m.mec.,tapada morter 1:4 | 65 | 2.82 | 183.30 |
| EY021312 | u | Formació encast petits elem.paret maó for.,m.man.,collat guix B1+llisc.guix C6 | 50 | 6.23 | 311.50 |
| EY02131A | u | Formació encast petits elem.paret maó for.,m.man.,collat morter 1:4 | 31 | 5.37 | 166.47 |
|  |  | Total |  |  | 4998.89 |

**1G22G300** u Instal·lació elèc.int.pis 1
1 u × 4692.6 (4833.38 amb costos indirectes) = 4833.38
Instal·lació elèctrica interior per planta pis 2 amb subquadre de 10 circuits, mecanismes simon 75, incloses ajudes de ram de paleta

| Codi | Ut | Descripció | Rendiment | Preu | Import |
|---|---|---|---|---|---|
| EG134901 | u | Caixa comand./prot.,mat.autoexting.+porta,14 mòduls,encastada | 1 | 24.42 | 24.42 |
| EG151D11 | u | Caixa deriv.plàstic,200x200mm,prot.IP-40,encastada | 6 | 12.97 | 77.82 |
| EG161611 | u | Caixa deriv.plàstic,130x200mm,prot.IP-40,encastada | 12 | 14.7 | 176.40 |
| EG222711 | m | Tub flexible corrugat PVC,DN=20mm,1J,320N,2000V,encastat | 230 | 0.84 | 193.20 |
| EG222811 | m | Tub flexible corrugat PVC,DN=25mm,1J,320N,2000V,encastat | 50 | 0.91 | 45.50 |
| EG222911 | m | Tub flexible corrugat PVC,DN=32mm,1J,320N,2000V,encastat | 56 | 1.04 | 58.24 |
| EG222A11 | m | Tub flexible corrugat PVC,DN=40mm,1J,320N,2000V,encastat | 6 | 1.17 | 7.02 |
| EG322124 | m | Cable H07V-R, 1x1,5mm2,col.tub | 533 | 0.78 | 415.74 |
| EG322134 | m | Cable H07V-R, 1x2,5mm2,col.tub | 175 | 0.94 | 164.50 |
| EG322144 | m | Cable H07V-R, 1x4mm2,col.tub | 33 | 1.16 | 38.28 |
| EG322154 | m | Cable H07V-R, 1x6mm2,col.tub | 175 | 2.35 | 411.25 |
| EG322164 | m | Cable H07V-R, 1x10mm2,col.tub | 14 | 2.98 | 41.72 |
| EG41149J | u | Interruptor auto.magnet.I=50A,ICP-M,(2P),tall=6000A,2mòd.DIN,munt.perf.DIN | 1 | 80.48 | 80.48 |
| EG415A99 | u | Interruptor auto.magnet.,I=10A,PIA corbaC,(2P),tall=6000A,2mòd.DIN,munt.perf.DIN | 2 | 18.58 | 37.16 |
| EG415A9B | u | Interruptor auto.magnet.,I=16A,PIA corbaC,(2P),tall=6000A,2mòd.DIN,munt.perf.DIN | 3 | 18.76 | 56.28 |
| EG415A9C | u | Interruptor auto.magnet.,I=20A,PIA corbaC,(2P),tall=6000A,2mòd.DIN,munt.perf.DIN | 1 | 19.06 | 19.06 |
| EG415A9D | u | Interruptor auto.magnet.,I=25A,PIA corbaC,(2P),tall=6000A,2mòd.DIN,munt.perf.DIN | 4 | 19.3 | 77.20 |
| EG42129H | u | Interruptor dif.cl.AC,gam.residen.,I=40A,(2P),0,03A,fix.inst.,2mòd.DIN,munt.perf.DIN | 2 | 34.49 | 68.98 |
| EG482155 | u | Protector p/sobret.perman.+transit.IGA 50Abipol.(1P+N),PIA corbaC,tall=6000A,Imàx=15kA,munt.perf.DIN | 1 | 171.94 | 171.94 |
| EG611021 | u | Caixa mecanismes,p/1elem.,preu alt,encastada | 60 | 1.8 | 108.00 |
| EG613021 | u | Caixa mecanismes,p/3elem.,preu alt,encastada | 2 | 3.15 | 6.30 |
| EG621193 | u | Interruptor,tipus univ.,(1P),10AX/250V,a/tecla,preu alt,encastat | 19 | 8.94 | 169.86 |
| EG621G93 | u | Comm.,tipus univ.,(1P),10AX/250V,a/tecla,preu alt,encastat | 2 | 9.17 | 18.34 |
| EG621J93 | u | Comm.creuam.,tipus univ.,(1P),10AX/250V,a/tecla,preu alt,encastat | 3 | 12.95 | 38.85 |
| EG631153 | u | Presa corrent,tipus univ.(2P+T),16A/250V,a/tapa,preu alt,encastada | 38 | 9.09 | 345.42 |
| EG631EA3 | u | Presa correnttipus univ.espigues planes(2P+T),25A,/250V,a/tapa,preu alt,encastada | 3 | 11.91 | 35.73 |
| EG641177 | u | Pols. tipus univ.,10A/250V,1NA,a/tecla+pilot,preu alt,encastat | 1 | 11.15 | 11.15 |
| EG671113 | u | Marc p/mec.universal,1elem.,preu alt,col. | 60 | 3.5 | 210.00 |
| EG671133 | u | Marc p/mec.universal,3elem.,preu alt,col. | 2 | 7.45 | 14.90 |
| EGA12522 | u | Avisador adossable 230V,musical,preu alt,munt.superf. | 1 | 18.42 | 18.42 |
| EY011322 | m | Obertura regata paret maó for.,m.mec.,tapada guix B1+llisc.C6 | 277 | 3.21 | 889.17 |
| EY01132A | m | Obertura regata paret maó for.,m.mec.,tapada morter 1:4 | 65 | 2.82 | 183.30 |
| EY021312 | u | Formació encast petits elem.paret maó for.,m.man.,collat guix B1+llisc.guix C6 | 50 | 6.23 | 311.50 |
| EY02131A | u | Formació encast petits elem.paret maó for.,m.man.,collat morter 1:4 | 31 | 5.37 | 166.47 |
|  |  | Total |  |  | 4692.6 |

**1G22A300** u Instal·lació elèc.int.pis 2
1 u × 3851.51 (3967.06 amb costos indirectes) = 3967.06
Instal·lació elèctrica interior per planta amb subquadre de 8 circuits, mecanismes simon 75, incloses ajudes de ram de paleta

| Codi | Ut | Descripció | Rendiment | Preu | Import |
|---|---|---|---|---|---|
| EG134801 | u | Caixa comand./prot.,mat.autoexting.+porta,12 mòduls,encastada | 1 | 22.24 | 22.24 |
| EG151D11 | u | Caixa deriv.plàstic,200x200mm,prot.IP-40,encastada | 6 | 12.97 | 77.82 |
| EG161611 | u | Caixa deriv.plàstic,130x200mm,prot.IP-40,encastada | 10 | 14.7 | 147.00 |
| EG222711 | m | Tub flexible corrugat PVC,DN=20mm,1J,320N,2000V,encastat | 275 | 0.84 | 231.00 |
| EG222811 | m | Tub flexible corrugat PVC,DN=25mm,1J,320N,2000V,encastat | 40 | 0.91 | 36.40 |
| EG222911 | m | Tub flexible corrugat PVC,DN=32mm,1J,320N,2000V,encastat | 7 | 1.04 | 7.28 |
| EG322124 | m | Cable H07V-R, 1x1,5mm2,col.tub | 376 | 0.78 | 293.28 |
| EG322134 | m | Cable H07V-R, 1x2,5mm2,col.tub | 294 | 0.94 | 276.36 |
| EG322144 | m | Cable H07V-R, 1x4mm2,col.tub | 86 | 1.16 | 99.76 |
| EG322154 | m | Cable H07V-R, 1x6mm2,col.tub | 48 | 2.35 | 112.80 |
| EG41149H | u | Interruptor auto.magnet.I=40A,ICP-M,(2P),tall=6000A,2mòd.DIN,munt.perf.DIN | 1 | 45.03 | 45.03 |
| EG415A99 | u | Interruptor auto.magnet.,I=10A,PIA corbaC,(2P),tall=6000A,2mòd.DIN,munt.perf.DIN | 1 | 18.58 | 18.58 |
| EG415A9B | u | Interruptor auto.magnet.,I=16A,PIA corbaC,(2P),tall=6000A,2mòd.DIN,munt.perf.DIN | 3 | 18.76 | 56.28 |
| EG415A9C | u | Interruptor auto.magnet.,I=20A,PIA corbaC,(2P),tall=6000A,2mòd.DIN,munt.perf.DIN | 1 | 19.06 | 19.06 |
| EG415A9D | u | Interruptor auto.magnet.,I=25A,PIA corbaC,(2P),tall=6000A,2mòd.DIN,munt.perf.DIN | 3 | 19.3 | 57.90 |
| EG42129D | u | Interruptor dif.cl.AC,gam.residen.,I=25A,(2P),0,03A,fix.inst.,2mòd.DIN,munt.perf.DIN | 2 | 34.11 | 68.22 |
| EG482145 | u | Protector p/sobret.perman.+transit.IGA 40Abipol.(1P+N),PIA corbaC,tall=6000A,Imàx=15kA,munt.perf.DIN | 1 | 142.9 | 142.90 |
| EG611021 | u | Caixa mecanismes,p/1elem.,preu alt,encastada | 47 | 1.8 | 84.60 |
| EG613021 | u | Caixa mecanismes,p/3elem.,preu alt,encastada | 1 | 3.15 | 3.15 |
| EG621193 | u | Interruptor,tipus univ.,(1P),10AX/250V,a/tecla,preu alt,encastat | 11 | 8.94 | 98.34 |
| EG621G93 | u | Comm.,tipus univ.,(1P),10AX/250V,a/tecla,preu alt,encastat | 2 | 9.17 | 18.34 |
| EG621J93 | u | Comm.creuam.,tipus univ.,(1P),10AX/250V,a/tecla,preu alt,encastat | 2 | 12.95 | 25.90 |
| EG631153 | u | Presa corrent,tipus univ.(2P+T),16A/250V,a/tapa,preu alt,encastada | 31 | 9.09 | 281.79 |
| EG631EA3 | u | Presa correnttipus univ.espigues planes(2P+T),25A,/250V,a/tapa,preu alt,encastada | 3 | 11.91 | 35.73 |
| EG641177 | u | Pols. tipus univ.,10A/250V,1NA,a/tecla+pilot,preu alt,encastat | 1 | 11.15 | 11.15 |
| EG671113 | u | Marc p/mec.universal,1elem.,preu alt,col. | 47 | 3.5 | 164.50 |
| EG671133 | u | Marc p/mec.universal,3elem.,preu alt,col. | 1 | 7.45 | 7.45 |
| EGA12522 | u | Avisador adossable 230V,musical,preu alt,munt.superf. | 1 | 18.42 | 18.42 |
| EY011322 | m | Obertura regata paret maó for.,m.mec.,tapada guix B1+llisc.C6 | 262 | 3.21 | 841.02 |
| EY01132A | m | Obertura regata paret maó for.,m.mec.,tapada morter 1:4 | 60 | 2.82 | 169.20 |
| EY021312 | u | Formació encast petits elem.paret maó for.,m.man.,collat guix B1+llisc.guix C6 | 36 | 6.23 | 224.28 |
| EY02131A | u | Formació encast petits elem.paret maó for.,m.man.,collat morter 1:4 | 29 | 5.37 | 155.73 |
|  |  | Total |  |  | 3851.51 |

**1G224200** u Instal·lació elèc.int.planta pis 3
1 u × 2383.66 (2455.17 amb costos indirectes) = 2455.17
Instal·lació elèctrica interior per planta pis 3, subquadre 5 circuits, mecanismes model Simon 75, inclós ajudes de ram de paleta

| Codi | Ut | Descripció | Rendiment | Preu | Import |
|---|---|---|---|---|---|
| EG134701 | u | Caixa comand./prot.,mat.autoexting.+porta,10 mòduls,encastada | 1 | 21.62 | 21.62 |
| EG151D11 | u | Caixa deriv.plàstic,200x200mm,prot.IP-40,encastada | 2 | 12.97 | 25.94 |
| EG161411 | u | Caixa deriv.plàstic,100x160mm,prot.IP-40,encastada | 1 | 11.75 | 11.75 |
| EG161611 | u | Caixa deriv.plàstic,130x200mm,prot.IP-40,encastada | 7 | 14.7 | 102.90 |
| EG222711 | m | Tub flexible corrugat PVC,DN=20mm,1J,320N,2000V,encastat | 165 | 0.84 | 138.60 |
| EG222811 | m | Tub flexible corrugat PVC,DN=25mm,1J,320N,2000V,encastat | 25 | 0.91 | 22.75 |
| EG322124 | m | Cable H07V-R, 1x1,5mm2,col.tub | 302 | 0.78 | 235.56 |
| EG322134 | m | Cable H07V-R, 1x2,5mm2,col.tub | 50 | 0.94 | 47.00 |
| EG322144 | m | Cable H07V-R, 1x4mm2,col.tub | 40 | 1.16 | 46.40 |
| EG322154 | m | Cable H07V-R, 1x6mm2,col.tub | 24 | 2.35 | 56.40 |
| EG41149C | u | Interruptor auto.magnet.I=20A,ICP-M,(2P),tall=6000A,2mòd.DIN,munt.perf.DIN | 1 | 34.08 | 34.08 |
| EG415A99 | u | Interruptor auto.magnet.,I=10A,PIA corbaC,(2P),tall=6000A,2mòd.DIN,munt.perf.DIN | 1 | 18.58 | 18.58 |
| EG415A9B | u | Interruptor auto.magnet.,I=16A,PIA corbaC,(2P),tall=6000A,2mòd.DIN,munt.perf.DIN | 2 | 18.76 | 37.52 |
| EG415A9C | u | Interruptor auto.magnet.,I=20A,PIA corbaC,(2P),tall=6000A,2mòd.DIN,munt.perf.DIN | 1 | 19.06 | 19.06 |
| EG415A9D | u | Interruptor auto.magnet.,I=25A,PIA corbaC,(2P),tall=6000A,2mòd.DIN,munt.perf.DIN | 1 | 19.3 | 19.30 |
| EG42129D | u | Interruptor dif.cl.AC,gam.residen.,I=25A,(2P),0,03A,fix.inst.,2mòd.DIN,munt.perf.DIN | 1 | 34.11 | 34.11 |
| EG482125 | u | Protector p/sobret.perman.+transit.IGA 25Abipol.(1P+N),PIA corbaC,tall=6000A,Imàx=15kA,munt.perf.DIN | 1 | 135.75 | 135.75 |
| EG611021 | u | Caixa mecanismes,p/1elem.,preu alt,encastada | 32 | 1.8 | 57.60 |
| EG613021 | u | Caixa mecanismes,p/3elem.,preu alt,encastada | 1 | 3.15 | 3.15 |
| EG621193 | u | Interruptor,tipus univ.,(1P),10AX/250V,a/tecla,preu alt,encastat | 9 | 8.94 | 80.46 |
| EG621G93 | u | Comm.,tipus univ.,(1P),10AX/250V,a/tecla,preu alt,encastat | 2 | 9.17 | 18.34 |
| EG621J93 | u | Comm.creuam.,tipus univ.,(1P),10AX/250V,a/tecla,preu alt,encastat | 1 | 12.95 | 12.95 |
| EG631153 | u | Presa corrent,tipus univ.(2P+T),16A/250V,a/tapa,preu alt,encastada | 20 | 9.09 | 181.80 |
| EG631EA3 | u | Presa correnttipus univ.espigues planes(2P+T),25A,/250V,a/tapa,preu alt,encastada | 2 | 11.91 | 23.82 |
| EG641177 | u | Pols. tipus univ.,10A/250V,1NA,a/tecla+pilot,preu alt,encastat | 1 | 11.15 | 11.15 |
| EG671113 | u | Marc p/mec.universal,1elem.,preu alt,col. | 32 | 3.5 | 112.00 |
| EG671133 | u | Marc p/mec.universal,3elem.,preu alt,col. | 1 | 7.45 | 7.45 |
| EGA12522 | u | Avisador adossable 230V,musical,preu alt,munt.superf. | 1 | 18.42 | 18.42 |
| EY011322 | m | Obertura regata paret maó for.,m.mec.,tapada guix B1+llisc.C6 | 136 | 3.21 | 436.56 |
| EY01132A | m | Obertura regata paret maó for.,m.mec.,tapada morter 1:4 | 54 | 2.82 | 152.28 |
| EY021312 | u | Formació encast petits elem.paret maó for.,m.man.,collat guix B1+llisc.guix C6 | 28 | 6.23 | 174.44 |
| EY02131A | u | Formació encast petits elem.paret maó for.,m.man.,collat morter 1:4 | 16 | 5.37 | 85.92 |
|  |  | Total |  |  | 2383.66 |

### IF Fontaneria
Import: 13969.09

#### IFM Muntants
Import: 1295.21

**EFB4CB51** m Tub poliet.retic.D=40mm,g=3,7mm,sèrie 5 segons UNE-EN ISO 15875-2,connect.pressió,superf.
45 m × 8.04 (8.28 amb costos indirectes) = 372.60
Tub de polietilè reticulat de 40 mm de diàmetre nominal exterior i 3,7 mm de gruix, de la sèrie 5 segons UNE-EN ISO 15875-2, connectat a pressió i col·locat superficialment

| Codi | Ut | Descripció | Rendiment | Preu | Import |
|---|---|---|---|---|---|
| A012M000 | h | Oficial 1a muntador | 0.06 | 18.45 | 1.11 |
| A013M000 | h | Ajudant muntador | 0.06 | 17.19 | 1.03 |
| B0A75F02 | u | Abraçadora plàstica,d/int.=40mm (material) | 1.1 | 0.65 | 0.72 |
| BFB4CB51 | m | Tub poliet.retic.D=40mm,g=3,7mm,sèrie 5 segons UNE-EN ISO 15875-2 (material) | 1.02 | 3.02 | 3.08 |
| BFWB5705 | u | Accessori p/tubs poliet.retic. DN=40mm, metàl·lic,p/connec.pressió (material) | 0.3 | 6.38 | 1.91 |
| BFYB5705 | u | Pp.elem.munt.p/tubs poliet.retic. DN=40mm,connect.pressió (material) | 1 | 0.16 | 0.16 |
| A%AUX001 | % | Despeses auxiliars mà d'obra | 1.5 % | 2.14 | 0.03 |
|  |  | Total |  |  | 8.04 |

**EN316A37** u Vàlvula bola manual rosca,3peces,pas tot.,acer inox.1.4408 (AISI 316),DN=1",PN=64bar,superf.
4 u × 28.97 (29.84 amb costos indirectes) = 119.36
Vàlvula de bola manual amb rosca, de tres peces amb pas total, d'acer inoxidable 1.4408 (AISI 316), de diàmetre nominal 1", de 64 bar de PN i preu alt, muntada superficialment

| Codi | Ut | Descripció | Rendiment | Preu | Import |
|---|---|---|---|---|---|
| A012M000 | h | Oficial 1a muntador | 0.2 | 18.45 | 3.69 |
| A013M000 | h | Ajudant muntador | 0.2 | 17.19 | 3.44 |
| BN316A30 | u | Vàlvula bola manual+rosca,3peces,pas tot.,acer inox.1.4408 (AISI 316),DN=1",PN=64bar (material) | 1 | 21.73 | 21.73 |
| A%AUX001 | % | Despeses auxiliars mà d'obra | 1.5 % | 7.13 | 0.11 |
|  |  | Total |  |  | 28.97 |

**EFQ32EML** m Aïllament tèrmic escum.elastom.,fluids (-50 i 105°C),D=102mm,g=40mm,factor dif.vapor>=5000superf.mitjà
45 m × 17.33 (17.85 amb costos indirectes) = 803.25
Aïllament tèrmic d'escuma elastomèrica per a canonades que transporten fluids a temperatura entre -50°C i 105°C, per a tub de diàmetre exterior 102 mm, de 40 mm de gruix, amb un factor de resistència a la difusió del vapor d'aigua >= 5000, col·locat superficialment amb grau de dificultat mitjà

| Codi | Ut | Descripció | Rendiment | Preu | Import |
|---|---|---|---|---|---|
| A012M000 | h | Oficial 1a muntador | 0.15 | 18.45 | 2.77 |
| A013M000 | h | Ajudant muntador | 0.15 | 17.19 | 2.58 |
| BFQ32EMA | m | Aïllament tèrmic escum.elastom.,fluids (-50 i 105°C),D=102mm,g=40mm,factor dif.vapor>=5000 (material) | 1.02 | 11.4 | 11.63 |
| BFYQ3090 | u | Pp.elem.munt.p/aïll.escum.elastom.,g=40mm (material) | 1 | 0.27 | 0.27 |
| A%AUX001 | % | Despeses auxiliars mà d'obra | 1.5 % | 5.35 | 0.08 |
|  |  | Total |  |  | 17.33 |

#### IFI Instal·lació interior
Import: 12673.88

**1J41A000** u Instal·lació lampisteria planta soterrani
1 u × 963.35 (992.25 amb costos indirectes) = 992.25
Instal·lació de lampisteria en planta soterrani, i ajudes de ram de paleta

| Codi | Ut | Descripció | Rendiment | Preu | Import |
|---|---|---|---|---|---|
| EFB48715 | m | Tub poliet.retic.D=25mm,g=2,3mm,barrera antioxig.,connect.pressió | 8 | 10.19 | 81.52 |
| EFB42431 | m | Tub poliet.retic.D=12mm,g=1,7mm,sèrie 3,2 segons UNE-EN ISO 15875-2,connect.pressió,superf. | 21 | 5.76 | 120.96 |
| EJ2Z4125 | u | Aixeta pas,encastada,llautó cromat,preu alt,sort.D=3/8",entrada D=3/8" | 2 | 21.75 | 43.50 |
| EJ2Z4127 | u | Aixeta pas,encastada,llautó cromat,preu alt,sort.D=1/2",entrada D=1/2" | 4 | 24.21 | 96.84 |
| EN313427 | u | Vàlvula bola manual rosca,2peces,pas tot.,bronze,DN=3/8",PN=16bar,superf. | 2 | 15.56 | 31.12 |
| EFB45615 | m | Tub poliet.retic.D=18mm,g=2,2mm,barrera antioxig.,connect.pressió,superf. | 45 | 9.35 | 420.75 |
| EN315427 | u | Vàlvula bola manual rosca,2peces,pas tot.,bronze,DN=3/4",PN=16bar,superf. | 1 | 19.94 | 19.94 |
| EY011321 | m | Obertura regata paret maó for.,m.mec.,tapada guix B1 | 52 | 2.86 | 148.72 |
|  |  | Total |  |  | 963.35 |

**1J414000** u Instal·lació lampisteria baixa
1 u × 618.11 (636.65 amb costos indirectes) = 636.65
Instal·lació de lampisteria interior en planta baixa, i ajudes de ram de paleta

| Codi | Ut | Descripció | Rendiment | Preu | Import |
|---|---|---|---|---|---|
| EFB42431 | m | Tub poliet.retic.D=12mm,g=1,7mm,sèrie 3,2 segons UNE-EN ISO 15875-2,connect.pressió,superf. | 30 | 5.76 | 172.80 |
| EFB45615 | m | Tub poliet.retic.D=18mm,g=2,2mm,barrera antioxig.,connect.pressió,superf. | 27 | 9.35 | 252.45 |
| EJ2Z4127 | u | Aixeta pas,encastada,llautó cromat,preu alt,sort.D=1/2",entrada D=1/2" | 2 | 24.21 | 48.42 |
| EN314427 | u | Vàlvula bola manual rosca,2peces,pas tot.,bronze,DN=1/2",PN=16bar,superf. | 2 | 16.45 | 32.90 |
| EY011321 | m | Obertura regata paret maó for.,m.mec.,tapada guix B1 | 39 | 2.86 | 111.54 |
|  |  | Total |  |  | 618.11 |

**1J41G000** u Instal·lació lampisteria planta 3
1 u × 1149.89 (1184.39 amb costos indirectes) = 1184.39
Instal·lació de lampisteria interior planta 3, i ajudes de ram de paleta

| Codi | Ut | Descripció | Rendiment | Preu | Import |
|---|---|---|---|---|---|
| EFB48715 | m | Tub poliet.retic.D=25mm,g=2,3mm,barrera antioxig.,connect.pressió | 18 | 10.19 | 183.42 |
| EFB42431 | m | Tub poliet.retic.D=12mm,g=1,7mm,sèrie 3,2 segons UNE-EN ISO 15875-2,connect.pressió,superf. | 36 | 5.76 | 207.36 |
| EFB45615 | m | Tub poliet.retic.D=18mm,g=2,2mm,barrera antioxig.,connect.pressió,superf. | 39 | 9.35 | 364.65 |
| EJ2Z4125 | u | Aixeta pas,encastada,llautó cromat,preu alt,sort.D=3/8",entrada D=3/8" | 2 | 21.75 | 43.50 |
| EJ2Z4127 | u | Aixeta pas,encastada,llautó cromat,preu alt,sort.D=1/2",entrada D=1/2" | 4 | 24.21 | 96.84 |
| EN313427 | u | Vàlvula bola manual rosca,2peces,pas tot.,bronze,DN=3/8",PN=16bar,superf. | 2 | 15.56 | 31.12 |
| EN315427 | u | Vàlvula bola manual rosca,2peces,pas tot.,bronze,DN=3/4",PN=16bar,superf. | 1 | 19.94 | 19.94 |
| EY011321 | m | Obertura regata paret maó for.,m.mec.,tapada guix B1 | 71 | 2.86 | 203.06 |
|  |  | Total |  |  | 1149.89 |

**EFQ33C9K** m Aïllament tèrmic escum.elastom.,fluids (-50 i 105°C)
110 m × 7.11 (7.32 amb costos indirectes) = 805.20
Aïllament tèrmic d'escuma elastomèrica per a canonades que transporten fluids a temperatura entre -50°C i 105°C, amb un factor de resistència a la difusió del vapor d'aigua >= 7000, col·locat superficialment amb grau de dificultat baix

| Codi | Ut | Descripció | Rendiment | Preu | Import |
|---|---|---|---|---|---|
| A012M000 | h | Oficial 1a muntador | 0.08 | 18.45 | 1.48 |
| A013M000 | h | Ajudant muntador | 0.08 | 17.19 | 1.38 |
| BFQ33C9A | m | Aïllament tèrmic escum.elastom.,fluids (-50 i 105°C),D=28mm,g=32mm,factor dif.vapor>=7000 (material) | 1.02 | 4.02 | 4.10 |
| BFYQ3080 | u | Pp.elem.munt.p/aïll.escum.elastom.,g=32mm (material) | 0.5 | 0.22 | 0.11 |
| A%AUX001 | % | Despeses auxiliars mà d'obra | 1.5 % | 2.86 | 0.04 |
|  |  | Total |  |  | 7.11 |

**EJ12M9GC** u Plat dutxa rectang.,pedra,1600x900mm,,preu sup.,encast.pavim.
3 u × 696.69 (717.59 amb costos indirectes) = 2152.77
Plat de dutxa rectangular de 1600x1000 mm aproximadament ,a la italiana fet in situ, acabat amb pedra natural , sant vicens abuixardat d'una peça, amb reixeta de 80x7 cm d'inox, encastat al paviment

| Codi | Ut | Descripció | Rendiment | Preu | Import |
|---|---|---|---|---|---|
| A0122000 | h | Oficial 1a paleta | 0.5 | 17.85 | 8.93 |
| A0140000 | h | Manobre | 0.25 | 16.31 | 4.08 |
| BJ12M9GC | u | Plat dutxa rectang. (material) | 1 | 683.2 | 683.20 |
| D0701641 | m3 | Morter ciment pòrtland+fill.calc. CEM II/B-L,sorra ,250kg/m3 ciment,1:6,5N/mm2,elab.a obra, | 0.002 | 73.73 | 0.15 |
| A%AUX001 | % | Despeses auxiliars mà d'obra | 2.5 % | 13.01 | 0.33 |
|  |  | Total |  |  | 696.69 |

**EJ14BB12** u Inodor porcell.,horitz.,cist.,blanc,preu alt,col.mural
3 u × 233.8 (240.81 amb costos indirectes) = 722.43
Inodor de porcellana esmaltada, amb seient i tapa, cisterna i mecanismes de descàrrega i alimentació incorporats, de color blanc, model Roca Hall , col·locat amb fixacions murals i connectat a la xarxa d'evacuació

| Codi | Ut | Descripció | Rendiment | Preu | Import |
|---|---|---|---|---|---|
| A0122000 | h | Oficial 1a paleta | 0.5 | 17.85 | 8.93 |
| A012J000 | h | Oficial 1a lampista | 1.25 | 18.45 | 23.06 |
| A013J000 | h | Ajudant lampista (mà d'obra) | 0.34 | 17.17 | 5.84 |
| A0140000 | h | Manobre | 0.25 | 16.31 | 4.08 |
| BJ14BA1P | u | Inodor p/col.sob.pavim.,porcell.,vert.,cist.,blanc,preu alt (material) | 1 | 188.9 | 188.90 |
| BJ1ZS000 | kg | Pasta segell.enll. (material) | 0.245 | 7.32 | 1.79 |
| D0701641 | m3 | Morter ciment pòrtland+fill.calc. CEM II/B-L,sorra ,250kg/m3 ciment,1:6,5N/mm2,elab.a obra, | 0.002 | 73.73 | 0.15 |
| A%AUX001 | % | Despeses auxiliars mà d'obra | 2.5 % | 41.91 | 1.05 |
|  |  | Total |  |  | 233.8 |

**EJ17D21A** u Placa turca gres brill.,alim.integ.,blanc,preu sup.,encasta.pavim.
1 u × 75.38 (77.64 amb costos indirectes) = 77.64
Placa turca de gres esmaltat brillant amb alimentació integrada, de color blanc, preu superior, encastada al paviment i connectada a la xarxa d'evacuació

| Codi | Ut | Descripció | Rendiment | Preu | Import |
|---|---|---|---|---|---|
| A0122000 | h | Oficial 1a paleta | 0.5 | 17.85 | 8.93 |
| A0140000 | h | Manobre | 0.3 | 16.31 | 4.89 |
| BJ17D21A | u | Placa turca gres brill.,alim.integ.,c.blanc,preu sup. (material) | 1 | 44.12 | 44.12 |
| BJ1ZR000 | u | Sifó PVC,D=110mm,p/placa turca (material) | 1 | 12.01 | 12.01 |
| BJ1ZS000 | kg | Pasta segell.enll. | 0.245 | 7.32 | 1.79 |
| BJ1ZT000 | u | Maniguet PVC,D=110mm,placa turca (material) | 1 | 3.14 | 3.14 |
| D0701641 | m3 | Morter ciment pòrtland+fill.calc. CEM II/B-L,sorra ,250kg/m3 ciment,1:6,5N/mm2,elab.a obra, | 0.002 | 73.73 | 0.15 |
| A%AUX001 | % | Despeses auxiliars mà d'obra | 2.5 % | 13.82 | 0.35 |
|  |  | Total |  |  | 75.38 |

**EJ13B712** u Lavabo mural porcell.,senz.,ampl.53-75cm,blanc,preu alt,col.mural
1 u × 128.04 (131.88 amb costos indirectes) = 131.88
Lavabo mural de porcellana esmaltada, senzill, model Krona suspés, de color blanc , col·locat amb suports murals

| Codi | Ut | Descripció | Rendiment | Preu | Import |
|---|---|---|---|---|---|
| A012J000 | h | Oficial 1a lampista | 0.4 | 18.45 | 7.38 |
| A013J000 | h | Ajudant lampista | 0.1 | 17.17 | 1.72 |
| B7J50010 | dm3 | Massilla segell.,silicona neut. monocomp. | 0.025 | 14.31 | 0.36 |
| BJ13B712 | u | Lavabo mural porcell.,senz.,ampl.53-75cm,blanc,preu alt (material) | 1 | 118.35 | 118.35 |
| A%AUX001 | % | Despeses auxiliars mà d'obra | 2.5 % | 9.10 | 0.23 |
|  |  | Total |  |  | 128.04 |

**EJ13B61B** u Lavabo p/encastar porcell.,senz.,ampl.<=53cm,blanc,preu alt,encast.taulell
2 u × 108.68 (111.94 amb costos indirectes) = 223.88
Lavabo per a encastar de porcellana esmaltada, Model Meridian encimera de Roca, , encastat a taulell

| Codi | Ut | Descripció | Rendiment | Preu | Import |
|---|---|---|---|---|---|
| A012J000 | h | Oficial 1a lampista | 0.3 | 18.45 | 5.54 |
| A013J000 | h | Ajudant lampista | 0.075 | 17.17 | 1.29 |
| B7J50010 | dm3 | Massilla segell.,silicona neut. monocomp. | 0.025 | 14.31 | 0.36 |
| BJ13B61B | u | Lavabo p/encastar porcell.,senz.,ampl.<=53cm,blanc,preu alt (material) | 1 | 101.32 | 101.32 |
| A%AUX001 | % | Despeses auxiliars mà d'obra | 2.5 % | 6.83 | 0.17 |
|  |  | Total |  |  | 108.68 |

**EQ5AU010** m Taulell HPL g: 16 mm, a:60 cm, cantells bisellats, fixat estr/moble
2.9 m × 88.24 (90.89 amb costos indirectes) = 263.58
Taulell de resines , Silestone Gris Expo de 20 mm de gruix i 60 cm d'amplada, amb cantells bisellats, fixat amb estructura d'acer galvanitzat amagada (inclosa), inclós formació de forats per lavabos i aixetes

| Codi | Ut | Descripció | Rendiment | Preu | Import |
|---|---|---|---|---|---|
| A012M000 | h | Oficial 1a muntador | 0.4 | 18.45 | 7.38 |
| BQ5AU010 | m | Taulell HPL g: 16 mm, a.60 cm, cantells bisellats (material) | 1.02 | 79.17 | 80.75 |
| A%AUX001 | % | Despeses auxiliars mà d'obra | 1.5 % | 7.38 | 0.11 |
|  |  | Total |  |  | 88.24 |

**EJ13U010** u Lavabo antivand.acer inox.,410x265x140mm,acabat ocult,encastat
2 u × 310.23 (319.54 amb costos indirectes) = 639.08
Lavabo antivandàlic d'acer inoxidable de 410x265x140 mm amb acabat especial ocult per evitar autolesions, col·locat encastat

| Codi | Ut | Descripció | Rendiment | Preu | Import |
|---|---|---|---|---|---|
| A012J000 | h | Oficial 1a lampista | 0.46 | 18.45 | 8.49 |
| A013J000 | h | Ajudant lampista | 0.07 | 17.17 | 1.20 |
| BJ13U010 | u | Lavabo antivandàlic acer inox.410x265x140 mm acabat especial p/evitar autolesions (material) | 1 | 300.3 | 300.30 |
| A%AUX001 | % | Despeses auxiliars mà d'obra | 2.5 % | 9.69 | 0.24 |
|  |  | Total |  |  | 310.23 |

**EJ23U010** u Aixeta antirrobatori,temporitzada,polsador antirrob.,aigua freda,encastada
2 u × 73.64 (75.85 amb costos indirectes) = 151.70
Aixeta antirrobatori per a lavabo, temporitzada, amb polsador antirrobatori, per a aigua freda, encastada

| Codi | Ut | Descripció | Rendiment | Preu | Import |
|---|---|---|---|---|---|
| A012J000 | h | Oficial 1a lampista | 0.61 | 18.45 | 11.25 |
| A013J000 | h | Ajudant lampista | 0.22 | 17.17 | 3.78 |
| BJ23U010 | u | Aixeta antirrobatori,temporitzada,polsador antirrob.,aigua freda (material) | 1 | 27.3 | 27.30 |
| BJ2ZU010 | u | Elements enllaç,ràcords (material) | 1 | 4.57 | 4.57 |
| BJ2ZU020 | u | Canella (material) | 1 | 14.6 | 14.60 |
| BJ2ZU030 | u | Polsador antirrobatori (material) | 1 | 11.91 | 11.91 |
| A%AUX001 | % | Despeses auxiliars mà d'obra | 1.5 % | 15.03 | 0.23 |
|  |  | Total |  |  | 73.64 |

**EJ23513A** u Aixeta monocoman.p/lavab.,munt.s/taule.,cromat,preu mitjà,2x1/2"
3 u × 117.15 (120.66 amb costos indirectes) = 361.98
Aixeta monocomandament per a lavabo, muntada superficialment sobre taulell o aparell sanitari, de llautó cromat, preu mitjà, amb dues entrades d'1/2"

| Codi | Ut | Descripció | Rendiment | Preu | Import |
|---|---|---|---|---|---|
| A012J000 | h | Oficial 1a lampista | 0.6 | 18.45 | 11.07 |
| A013J000 | h | Ajudant lampista | 0.15 | 17.17 | 2.58 |
| BJ23513A | u | Aixeta monocoman.p/lavab. mural cromat preu mitjà ,2x1/2" (material) | 1 | 103.3 | 103.30 |
| A%AUX001 | % | Despeses auxiliars mà d'obra | 1.5 % | 13.65 | 0.20 |
|  |  | Total |  |  | 117.15 |

**EJ22C13C** u Aixeta monocoman. tempor.,encastada,p/dutx.,cromat,preu mitjà,2x1/2"-
3 u × 162.17 (167.04 amb costos indirectes) = 501.12
Aixeta monocomandament temporitzada, mural, encastada, per a dutxa, de llautó cromat, preu mitjà, amb dues entrades de 1/2" i sortida de 1/2"

| Codi | Ut | Descripció | Rendiment | Preu | Import |
|---|---|---|---|---|---|
| A012J000 | h | Oficial 1a lampista | 0.4 | 18.45 | 7.38 |
| A013J000 | h | Ajudant lampista | 0.1 | 17.17 | 1.72 |
| BJ22C13C | u | Aixeta monocom. tempor. mural p/encastar p/dutx.,llautó cromat,preu mitjà,2x1/2" i 1/2" (material) | 1 | 152.93 | 152.93 |
| A%AUX001 | % | Despeses auxiliars mà d'obra | 1.5 % | 9.10 | 0.14 |
|  |  | Total |  |  | 162.17 |

**EJ46U020** u Barra mural doble abatible p/bany adaptat,L=800mm,acer inox.,col.fix.mec.
1 u × 267.68 (275.71 amb costos indirectes) = 275.71
Barra mural doble abatible per a bany adaptat, de 800 mm de llargària i 35 mm de D, de tub d'acer inoxidable, col·locat amb fixacions mecàniques

| Codi | Ut | Descripció | Rendiment | Preu | Import |
|---|---|---|---|---|---|
| A0127000 | h | Oficial 1a col·locador | 1 | 17.85 | 17.85 |
| BJ46U020 | u | Barra mural doble abatible p/bany adaptat,L=800mm,acer inox. (material) | 1 | 249.56 | 249.56 |
| A%AUX001 | % | Despeses auxiliars mà d'obra | 1.5 % | 17.85 | 0.27 |
|  |  | Total |  |  | 267.68 |

**EC1K1301** m2 Mirall de lluna incolora g=3mm,col.adherit tauler fusta
3.2 m2 × 48.17 (49.62 amb costos indirectes) = 158.78
Mirall de lluna incolora de 3 mm de gruix, col·locat adherit sobre tauler de fusta

| Codi | Ut | Descripció | Rendiment | Preu | Import |
|---|---|---|---|---|---|
| A012E000 | h | Oficial 1a vidrier | 1 | 21.73 | 21.73 |
| B7J5009A | dm3 | Massilla segell.,poliuretà polimer.ràp. monocomp. (material) | 0.105 | 11.59 | 1.22 |
| BC1K1300 | m2 | Mirall lluna incolora,g=3mm (material) | 1 | 24.68 | 24.68 |
| A%AUX001 | % | Despeses auxiliars mà d'obra | 2.5 % | 21.73 | 0.54 |
|  |  | Total |  |  | 48.17 |

| Amidament | Uts. | Llarg | Ample | Parcial |
|---|---|---|---|---|
|  | 2 | 1.000 | 1.000 | 2.000 |
|  | 1 | 1.200 | 1.000 | 1.200 |
| Total |  |  |  | 3.2 |

**EJ27U010** u Fluxor p/placa turca,encastat
1 u × 129.98 (133.88 amb costos indirectes) = 133.88
Fluxor per a placa turca muntatge encastat, amb aixeta de regulació i tub de descàrrega incorporats, de llautó cromat, preu alt, amb entrada d'1 1/4'', accionament per polsador

| Codi | Ut | Descripció | Rendiment | Preu | Import |
|---|---|---|---|---|---|
| A012J000 | h | Oficial 1a lampista | 1.5 | 18.45 | 27.68 |
| A013J000 | h | Ajudant lampista | 0.4 | 17.17 | 6.87 |
| BJ27U010 | u | Fluxor per/placa turca,preu alt,1 1/4' (material) | 1 | 94.91 | 94.91 |
| A%AUX001 | % | Despeses auxiliars mà d'obra | 1.5 % | 34.55 | 0.52 |
|  |  | Total |  |  | 129.98 |

**EJA2H3D0** u Escalf.acumulador elèct.
1 u × 3165.98 (3260.96 amb costos indirectes) = 3260.96
Suministre i instal.lació de Termo termodinamic amb soport aerotèrmic model Aeromax de Thermor de 270 l. de capacitat, totalment instal.lat i conectat.

| Codi | Ut | Descripció | Rendiment | Preu | Import |
|---|---|---|---|---|---|
| A012J000 | h | Oficial 1a lampista | 4 | 18.45 | 73.80 |
| BJA2G3D0 | u | Termo termodinamic amb soport aerotèrmic model Aeromax de Thermor de 270 l. de capacitat (material) | 1 | 2995 | 2995.00 |
| A013J000 | h | Ajudant lampista | 4 | 17.17 | 68.68 |
| A%AUX001 | % | Despeses auxiliars mà d'obra | 20 % | 142.48 | 28.50 |
|  |  | Total |  |  | 3165.98 |

### II Il·luminació
Import: 14812.41

#### III Interior
Import: 14812.41

**EH1L1141** u Llumen.decor. downlight alumini,4 leds,pot.llum 6W,+font d'alimentació,munt.superf.
197 u × 55.85 (57.53 amb costos indirectes) = 11333.41
Llumenera decorativa tipus ull de bou d'alumini amb leds, de 6 W de potència de la llumenera, , muntada encastada

| Codi | Ut | Descripció | Rendiment | Preu | Import |
|---|---|---|---|---|---|
| A012H000 | h | Oficial 1a electricista | 0.3 | 18.45 | 5.54 |
| A013H000 | h | Ajudant electricista | 0.3 | 17.17 | 5.15 |
| BH1L1141 | u | ull de bou amb làmpara led (material) | 1 | 45 | 45.00 |
| A%AUX001 | % | Despeses auxiliars mà d'obra | 1.5 % | 10.69 | 0.16 |
|  |  | Total |  |  | 55.85 |

| Amidament | Uts. | Parcial |
|---|---|---|
| baixa | 44 | 44.000 |
| pis 1 | 48 | 48.000 |
| pis 2 | 42 | 42.000 |
| pis 3 | 20 | 20.000 |
| soterrani | 43 | 43.000 |
| Total |  | 197 |

**EHB2113B** u Llumenera estanca,s/reflec.,reix.,incand.60-100W,col.suport sostre
4 u × 74.05 (76.27 amb costos indirectes) = 305.08
Llumenera estanca sense reflector amb reixeta i làmpada d'incandescència de 60 a 100 W, cos de fosa d'alumini, IP-55 i muntada amb suport per a sostre

| Codi | Ut | Descripció | Rendiment | Preu | Import |
|---|---|---|---|---|---|
| A012H000 | h | Oficial 1a electricista | 0.15 | 18.45 | 2.77 |
| A013H000 | h | Ajudant electricista | 0.15 | 17.17 | 2.58 |
| BHB21130 | u | Llumenera estanca s/reflec.,reix.,incandescent 60-100W,IP-55 (material) | 1 | 64.93 | 64.93 |
| BHWB2000 | u | P.p.accessoris llum.estan.làmp.incand/descar. (material) | 1 | 3.69 | 3.69 |
| A%AUX001 | % | Despeses auxiliars mà d'obra | 1.5 % | 5.35 | 0.08 |
|  |  | Total |  |  | 74.05 |

| Amidament | Uts. | Parcial |
|---|---|---|
| pis 3 | 4 | 4.000 |
| Total |  | 4 |

**EH328Q12** u Llumenera aplic,alumini extruït,s/difus.,2 làmpades halògenes,20W,munt.superf. param.vert.
4 u × 117.48 (121 amb costos indirectes) = 484.00
Llumenera decorativa tipus aplic en miralls, amb xassís alumini extruït i difusor, amb làmpades led, muntat superficialment en parament vertical

| Codi | Ut | Descripció | Rendiment | Preu | Import |
|---|---|---|---|---|---|
| A012H000 | h | Oficial 1a electricista | 0.2 | 18.45 | 3.69 |
| A013H000 | h | Ajudant electricista | 0.2 | 17.17 | 3.43 |
| BH328Q12 | u | Llumenera aplic alumini extruït,s/difus.,2làmp.halòg.,20W,p/munt.superf. (material) | 1 | 109.25 | 109.25 |
| BHW32000 | u | P.p.accessoris,llums dec.tip.aplic,munt.superf. (material) | 1 | 1 | 1.00 |
| A%AUX001 | % | Despeses auxiliars mà d'obra | 1.5 % | 7.12 | 0.11 |
|  |  | Total |  |  | 117.48 |

| Amidament | Uts. | Parcial |
|---|---|---|
| soterrani | 1 | 1.000 |
| baixa | 1 | 1.000 |
| pis 3 | 2 | 2.000 |
| Total |  | 4 |

**EH61R26A** u Llum emerg.led,permanent,IP4X,classe II,140-170lúmens,auton< 1h, ,forma rect.,policarbon.,preu alt, col.encastat
32 u × 81.61 (84.06 amb costos indirectes) = 2689.92
Llum d'emergència amb làmpada led, amb una vida útil de 100000 h, permanent i no estanca amb grau de protecció IP4X, aïllament classe II, amb un flux aproximat de 140 a 170 lúmens, 1 h d'autonomia, de forma rectangular amb difusor i cos de policarbonat, preu alt, col·locat encastat

| Codi | Ut | Descripció | Rendiment | Preu | Import |
|---|---|---|---|---|---|
| A012H000 | h | Oficial 1a electricista | 0.3 | 18.45 | 5.54 |
| A013H000 | h | Ajudant electricista | 0.3 | 17.17 | 5.15 |
| BH61R76A | u | Llum emerg.led,permanent,IP4X,classe II,140-170lúmens,auton< 1h, ,forma rect.,policarbon.,preu alt (material) | 1 | 66.5 | 66.50 |
| BH6ZCR00 | u | Caixa p/encastar llum d'emergència rect. ,param.vert./horitz. (material) | 1 | 4.26 | 4.26 |
| A%AUX001 | % | Despeses auxiliars mà d'obra | 1.5 % | 10.69 | 0.16 |
|  |  | Total |  |  | 81.61 |

### IO Contra incendis
Import: 502.39

#### IOS Senyalització
Import: 153.65

**EMSB3151** u Retol seny. instal.protecció/incendis,210x210mm2,làmi.polièster/adhes.,col.adherit
7 u × 5.77 (5.94 amb costos indirectes) = 41.58
Rètol senyalització instal·lació de protecció contra incendis, quadrat, de 210x210 mm2 de làmina polièster autoadhesiva, col·locat adherit sobre parament vertical

| Codi | Ut | Descripció | Rendiment | Preu | Import |
|---|---|---|---|---|---|
| A012M000 | h | Oficial 1a muntador | 0.1 | 18.45 | 1.85 |
| BMSB3150 | u | Retol seny. instal.protecció/incendis,210x210mm2,làmi.polièster/adhes. (material) | 1 | 3.89 | 3.89 |
| A%AUX001 | % | Despeses auxiliars mà d'obra | 1.5 % | 1.85 | 0.03 |
|  |  | Total |  |  | 5.77 |

**EMSB7451** u Retol seny. sort.emergència,224x224mm2,làmi.polièster/adhes.,col.adherit
17 u × 4.91 (5.06 amb costos indirectes) = 86.02
Rètol senyalització sortida d'emergència, quadrat, de 224x224 mm2 de làmina polièster autoadhesiva, col·locat adherit sobre parament vertical

| Codi | Ut | Descripció | Rendiment | Preu | Import |
|---|---|---|---|---|---|
| A012M000 | h | Oficial 1a muntador | 0.1 | 18.45 | 1.85 |
| BMSB7450 | u | Retol seny. sort.emergència,224x224mm2,làmi.polièster/adhes. (material) | 1 | 3.03 | 3.03 |
| A%AUX001 | % | Despeses auxiliars mà d'obra | 1.5 % | 1.85 | 0.03 |
|  |  | Total |  |  | 4.91 |

**EMSBCD51** u Retol seny. recorregut evac.sortida emerg.,320x160mm2,làmi.polièster/adhes.,col.adherit
5 u × 5.06 (5.21 amb costos indirectes) = 26.05
Rètol senyalització recorregut d'evacuació a sortida emergència, rectangular, de 320x160 mm2 de làmina polièster autoadhesiva, col·locat adherit sobre parament vertical

| Codi | Ut | Descripció | Rendiment | Preu | Import |
|---|---|---|---|---|---|
| A012M000 | h | Oficial 1a muntador | 0.1 | 18.45 | 1.85 |
| BMSBCD50 | u | Retol seny. recorregut evac.sortida emerg.,320x160mm2,làmi.polièster/adhes. (material) | 1 | 3.18 | 3.18 |
| A%AUX001 | % | Despeses auxiliars mà d'obra | 1.5 % | 1.85 | 0.03 |
|  |  | Total |  |  | 5.06 |

#### IOX Extintors
Import: 348.74

**EM31261J** u Extintor manual pols seca poliv.,6kg,pressió incorpo.,pintat,sup.paret
7 u × 48.37 (49.82 amb costos indirectes) = 348.74
Extintor manual de pols seca polivalent, de càrrega 6 kg, amb pressió incorporada, pintat, instal.lat amb suport a paret

| Codi | Ut | Descripció | Rendiment | Preu | Import |
|---|---|---|---|---|---|
| A012M000 | h | Oficial 1a muntador | 0.2 | 18.45 | 3.69 |
| A013M000 | h | Ajudant muntador | 0.2 | 17.19 | 3.44 |
| BM312611 | u | Extintor pols seca poliv.,6kg,pressió incorpo.pintat (material) | 1 | 40.81 | 40.81 |
| BMY31000 | u | P.p.elements especials p/extint. (material) | 1 | 0.32 | 0.32 |
| A%AUX001 | % | Despeses auxiliars mà d'obra | 1.5 % | 7.13 | 0.11 |
|  |  | Total |  |  | 48.37 |

### IS Salubritat
Import: 10563.41

#### ISC Canalons
Import: 2146.73

**ED111B71** m Desg.ap.sanitari tub PVC-U,paret massissa,àrea aplicació B,DN=110mm
54 m × 19.7 (20.29 amb costos indirectes) = 1095.66
Desguàs d'aparell sanitari amb tub de PVC-U de paret massissa, àrea d'aplicació B segons norma UNE-EN 1329-1, de DN 110 mm,col.lector i baixant, fins a conexió a xarxa existent, totalment instal.lat des de aparell, inclosa conexió d'aquest

| Codi | Ut | Descripció | Rendiment | Preu | Import |
|---|---|---|---|---|---|
| A012J000 | h | Oficial 1a lampista | 0.36 | 18.45 | 6.64 |
| A013J000 | h | Ajudant lampista | 0.18 | 17.17 | 3.09 |
| BD13179B | m | Tub PVC-U paret massissa,àrea aplicació B,DN=110mm,llarg.=5m,p/encolar (material) | 1.25 | 3.84 | 4.80 |
| BDW3B700 | u | Accessori genèric p/tub PVC,D=110mm (material) | 1 | 4.95 | 4.95 |
| BDY3B700 | u | Element munt. p/tub PVC,D=110mm (material) | 1 | 0.07 | 0.07 |
| A%AUX001 | % | Despeses auxiliars mà d'obra | 1.5 % | 9.73 | 0.15 |
|  |  | Total |  |  | 19.7 |

**ED111B21** m Desg.ap.sanitari tub PVC-U,paret massissa,àrea aplicació B,DN=40mm
32 m × 12.1 (12.46 amb costos indirectes) = 398.72
Desguàs d'aparell sanitari amb tub de PVC-U de paret massissa, àrea d'aplicació B segons norma UNE-EN 1329-1, de DN 40 mm, fins a baixant, caixa o clavegueró, tot instal.lat

| Codi | Ut | Descripció | Rendiment | Preu | Import |
|---|---|---|---|---|---|
| A012J000 | h | Oficial 1a lampista | 0.36 | 18.45 | 6.64 |
| A013J000 | h | Ajudant lampista | 0.18 | 17.17 | 3.09 |
| BD13129B | m | Tub PVC-U paret massissa,àrea aplicació B,DN=40mm,llarg.=5m,p/encolar (material) | 1.25 | 1.23 | 1.54 |
| BDW3B200 | u | Accessori genèric p/tub PVC,D=40mm (material) | 1 | 0.67 | 0.67 |
| BDY3B200 | u | Element munt. p/tub PVC,D=40mm (material) | 1 | 0.01 | 0.01 |
| A%AUX001 | % | Despeses auxiliars mà d'obra | 1.5 % | 9.73 | 0.15 |
|  |  | Total |  |  | 12.1 |

**ED111B61** m Desg.ap.sanitari tub PVC-U,paret massissa,àrea aplicació B,DN=90mm
9 m × 16.09 (16.57 amb costos indirectes) = 149.13
Desguàs d'aparell sanitari amb tub de PVC-U de paret massissa, àrea d'aplicació B segons norma UNE-EN 1329-1, de DN 90 mm, fins a baixant, caixa o clavegueró

| Codi | Ut | Descripció | Rendiment | Preu | Import |
|---|---|---|---|---|---|
| A012J000 | h | Oficial 1a lampista | 0.36 | 18.45 | 6.64 |
| A013J000 | h | Ajudant lampista | 0.18 | 17.17 | 3.09 |
| BD13169B | m | Tub PVC-U paret massissa,àrea aplicació B,DN=90mm,llarg.=5m,p/encolar (material) | 1.25 | 2.91 | 3.64 |
| BDW3B600 | u | Accessori genèric p/tub PVC,D=90mm (material) | 1 | 2.53 | 2.53 |
| BDY3B600 | u | Element munt. p/tub PVC,D=90mm (material) | 1 | 0.04 | 0.04 |
| A%AUX001 | % | Despeses auxiliars mà d'obra | 1.5 % | 9.73 | 0.15 |
|  |  | Total |  |  | 16.09 |

**ED1Q1132** m Aïlla.acúst.baixants,d.<=110mm,banda bicap.autoadh.,g=3,9mm,dificult.mitjà,col.adherit superf.
42 m × 10.52 (10.84 amb costos indirectes) = 455.28
Aïllament acústic per a baixants fins a 110 mm de diàmetre, amb banda bicapa autoadhesiva de 3,9 mm de gruix, incloent la part proporcional de reforç de peces especials, amb grau de dificultat mitjà, col·locat adherit superficialment

| Codi | Ut | Descripció | Rendiment | Preu | Import |
|---|---|---|---|---|---|
| A0127000 | h | Oficial 1a col·locador | 0.144 | 17.85 | 2.57 |
| A0137000 | h | Ajudant col·locador | 0.144 | 17.19 | 2.48 |
| B7C7B032 | m | Banda bicap.autoadh.,a=7cm,g=3,9mm,PE,reduc=5dB (material) | 0.168 | 0.96 | 0.16 |
| B7C7B052 | m | Banda bicap.autoadh.,a=13cm,g=3,9mm,PE,reduc=5dB (material) | 0.185 | 1.38 | 0.26 |
| B7C7B096 | m | Banda bicap.autoadh.,a=40cm,g=3,9mm,PE,reduc=12dB (material) | 1.082 | 2.28 | 2.47 |
| BD1Z2200 | u | Brida p/tub PVC,D=75-110mm (material) | 2.1 | 1.19 | 2.50 |
| A%AUX001 | % | Despeses auxiliars mà d'obra | 1.5 % | 5.05 | 0.08 |
|  |  | Total |  |  | 10.52 |

**ED3111B6** u Caixa sifònica encastada PVC,tapa+embell.ac.D=110mm,5x40mm+1x50mm
3 u × 15.51 (15.98 amb costos indirectes) = 47.94
Caixa sifònica amb col·locació encastada, de PVC, amb tapa i embellidor d'acer inoxidable, de D=110 mm,

| Codi | Ut | Descripció | Rendiment | Preu | Import |
|---|---|---|---|---|---|
| A0122000 | h | Oficial 1a paleta | 0.3 | 17.85 | 5.36 |
| A0140000 | h | Manobre | 0.15 | 16.31 | 2.45 |
| BD3111B6 | u | Caix.sifònica PVC,tapa+embell.ac.,D=110mm,5x40mm+1x50mm (material) | 1 | 7.58 | 7.58 |
| A%AUX001 | % | Despeses auxiliars mà d'obra | 1.5 % | 7.81 | 0.12 |
|  |  | Total |  |  | 15.51 |

#### ISK Ventilació forçada
Import: 8416.68

**EEMJ211B** u Grup autoregulable de ventil.lació
5 u × 535.96 (552.04 amb costos indirectes) = 2760.20
Grup autoregulable de ventil.lació mecànica controlada model OZEO-E de Soler&Palau amb mando per radiofrequència, muntat adossat penjat del sostre

| Codi | Ut | Descripció | Rendiment | Preu | Import |
|---|---|---|---|---|---|
| A012G000 | h | Oficial 1a calefactor | 1.5 | 18.45 | 27.68 |
| A013G000 | h | Ajudant calefactor | 1.5 | 17.17 | 25.76 |
| BEMJ2110 | u | Grup autoregulable de ventil.lació (material) | 1 | 453.58 | 453.58 |
| BEW51000 | u | Suport estàndard p/conducte rect.metàl·lic,preu sup. (material) | 2 | 13.8 | 27.60 |
| A%AUX001 | % | Despeses auxiliars mà d'obra | 2.5 % | 53.44 | 1.34 |
|  |  | Total |  |  | 535.96 |

**EEP31135** u Boca de descarga
5 u × 155.76 (160.43 amb costos indirectes) = 802.15
Boca de descarga de 125 mm de diàmetre de connexió i 140 mm de diàmetre exterior,model PAF 125 de Soler&Palau montada en façana

| Codi | Ut | Descripció | Rendiment | Preu | Import |
|---|---|---|---|---|---|
| A012M000 | h | Oficial 1a muntador | 3 | 18.45 | 55.35 |
| A013M000 | h | Ajudant muntador | 3 | 17.19 | 51.57 |
| BEP31130 | u | Boca de descarga de 125 mm (material) | 1 | 47.24 | 47.24 |
| A%AUX001 | % | Despeses auxiliars mà d'obra | 1.5 % | 106.92 | 1.60 |
|  |  | Total |  |  | 155.76 |

**EEP15225** u Boca d'extracció
22 u × 34.6 (35.64 amb costos indirectes) = 784.08
Boca d'extracció d'aire autoregulable model BAR 150 de Soler&Palau instal.lada en fals sotre

| Codi | Ut | Descripció | Rendiment | Preu | Import |
|---|---|---|---|---|---|
| A012M000 | h | Oficial 1a muntador | 0.15 | 18.45 | 2.77 |
| A013M000 | h | Ajudant muntador | 0.15 | 17.19 | 2.58 |
| BEP15220 | u | Boca d'extracció (material) | 1 | 29.17 | 29.17 |
| A%AUX001 | % | Despeses auxiliars mà d'obra | 1.5 % | 5.35 | 0.08 |
|  |  | Total |  |  | 34.6 |

**EFA22745** m Conducte de PVC flexible model GP
65 m × 22.84 (23.53 amb costos indirectes) = 1529.45
Conducte de PVC flexible model GP de Soler¬Palau per a grup OZEO-E de 125 mm. de diàmetre instal.lat

| Codi | Ut | Descripció | Rendiment | Preu | Import |
|---|---|---|---|---|---|
| A012M000 | h | Oficial 1a muntador | 0.115 | 18.45 | 2.12 |
| A013M000 | h | Ajudant muntador | 0.115 | 17.19 | 1.98 |
| B0A75600 | u | Abraçadora plàstica,d/int.=16mm (material) | 1.25 | 0.27 | 0.34 |
| BFA22740 | m | Conducte de PVC flexible model GP (material) | 1.02 | 17.39 | 17.74 |
| BFWA2340 | u | Accessori p/tub cPVC pres.DN=16mm,p/encolar (material) | 0.3 | 1.5 | 0.45 |
| BFYA3340 | u | Pp.p/tub cPVC pres.,D=16mm,encolat (material) | 1 | 0.15 | 0.15 |
| A%AUX001 | % | Despeses auxiliars mà d'obra | 1.5 % | 4.10 | 0.06 |
|  |  | Total |  |  | 22.84 |

| Amidament | Uts. | Llarg | Parcial |
|---|---|---|---|
| baixa | 1 | 17.000 | 17.000 |
| primera | 1 | 10.000 | 10.000 |
| segona | 1 | 14.000 | 14.000 |
| tercera | 1 | 7.000 | 7.000 |
| soterrani | 1 | 17.000 | 17.000 |
| Total |  |  | 65 |

**EEP11115** u Airejador
16 u × 154.17 (158.8 amb costos indirectes) = 2540.80
Airejador d'admissió d'aire higroregulable amb bastidor acústic model ECA HY de Soler&Palau instal.lat en façana

| Codi | Ut | Descripció | Rendiment | Preu | Import |
|---|---|---|---|---|---|
| A012M000 | h | Oficial 1a muntador | 3 | 18.45 | 55.35 |
| A013M000 | h | Ajudant muntador | 3 | 17.19 | 51.57 |
| BEP11110 | u | Airejador d'admissió (material) | 1 | 45.65 | 45.65 |
| A%AUX001 | % | Despeses auxiliars mà d'obra | 1.5 % | 106.92 | 1.60 |
|  |  | Total |  |  | 154.17 |

## S Senyalització i equipament
Import: 7933.03

### SC Façana
Import: 4557.19

#### SCE il.uminació natural
Import: 4557.19

**EF433X82b** m Tub de captació de llum solar (30/07/2014)
11 m × 402.22 (414.29 amb costos indirectes) = 4557.19
Tub de captació de la llum solar, rígid, per anar vist en façana i conduit a soterrani, inclosos accessoris, difusor i embellidors, totalment instal.lat

| Codi | Ut | Descripció | Rendiment | Preu | Import |
|---|---|---|---|---|---|
| A012M000 | h | Oficial 1a muntador | 0.8 | 18.45 | 14.76 |
| A013M000 | h | Ajudant muntador | 0.8 | 17.19 | 13.75 |
| B0A77X00 | u | Abraçadora PP reforç.acer inox.,D=38mm (material) | 1 | 62 | 62.00 |
| BF433X80 | m | Tub acer inox.1.4404 (AISI 316L), 38x4, s/UNE-EN 10216-5 (material) | 1.02 | 267 | 272.34 |
| BFW43F10 | u | Accessori p/tub ac.inox.,junt metàl.bicòn.,D=38mm,p/unió compressió,pres.mitj. (material) | 0.3 | 129.8 | 38.94 |
| A%AUX001 | % | Despeses auxiliars mà d'obra | 1.5 % | 28.51 | 0.43 |
|  |  | Total |  |  | 402.22 |

| Amidament | Uts. | Llarg | Parcial |
|---|---|---|---|
|  | 2 | 5.500 | 11.000 |
| Total |  |  | 11 |

### SZ Zones comuns
Import: 3375.84

**EQ514A81A** m2 Taulell de CORIAN.,g=20mm,preu alt,llarg.=100-149cm,sob/suport,mural encast. (13/08/2014)
2.8 m2 × 477.06 (491.37 amb costos indirectes) = 1375.84
Taulell de CORIAN, de 20 mm de gruix, preu alt, de 100 a 149 cm de llargària, col·locat sobre suport mural i encastat al parament

| Codi | Ut | Descripció | Rendiment | Preu | Import |
|---|---|---|---|---|---|
| BQ514A801 | m2 | Taulell de resines acriliques, CORIAN (material) | 1 | 385 | 385.00 |
| A0122000 | h | Oficial 1a paleta | 1 | 17.85 | 17.85 |
| A0140000 | h | Manobre | 0.5 | 16.31 | 8.16 |
| BJ1ZQ000 | u | Suport mural sanit. (material) | 3.5 | 18.58 | 65.03 |
| D0701641 | m3 | Morter ciment pòrtland+fill.calc. CEM II/B-L,sorra ,250kg/m3 ciment,1:6,5N/mm2,elab.a obra, | 0.005 | 73.73 | 0.37 |
| A%AUX001 | % | Despeses auxiliars mà d'obra | 2.5 % | 26.01 | 0.65 |
|  |  | Total |  |  | 477.06 |

| Amidament | Uts. | Llarg | Ample | Parcial |
|---|---|---|---|---|
| MOSTRADOR RECEPCIO | 1 | 2.800 | 0.600 | 1.680 |
|  | 1 | 2.800 | 0.400 | 1.120 |
| Total |  |  |  | 2.8 |

**XPAURET01** pa retol
1 pa × 1941.748 (2000 amb costos indirectes) = 2000.00
LLetres de POLICIA LOCAL realitzades segons disseny, d'acer inoxidable i totalment col.locades

| Amidament | Uts. | Parcial |
|---|---|---|
| retol POLICIA LOCAL | 1 | 1.000 |
| Total |  | 1 |

## Y Seguretat i salut
Import: 18922.74

### YC Sistemes de protecció col·lectiva
Import: 17376.22

#### YCA Protecció col.lectiva
Import: 17376.22

**E111111** pa pendent de revisió (18/07/2014)
1 pa
pendent de revisio

| Codi | Ut | Descripció | Rendiment |
|---|---|---|---|
| A%AUX001 | % | Despeses auxiliars mà d'obra | 1 % |

**H1510001** m2 Protecció horitzontal sota encofrats sostre xarxa fil trenat
10 m2 × 0.78 (0.8 amb costos indirectes) = 8.00
Protecció horitzontal sota l'encofrat de sostres amb xarxa de fil trenat de poliamida no regenerada, de tenacitat alta, de 4 mm de diàmetre i 80x80 mm de pas de malla, amb corda perimetral de poliamida de 12 mm de diàmetre nuada a la xarxa, unida a l'estructura de sotaponts de l'encofrat mitjançant ganxos metàl·lics cada metre, amb el desmuntatge inclòs

| Codi | Ut | Descripció | Rendiment | Preu | Import |
|---|---|---|---|---|---|
| A01H4000 | h | Manobre p/SiS (mà d'obra) | 0.06 | 10 | 0.60 |
| B15ZG001 | u | Ganxo metàl·lic amb forma de S,p/SiS (material) | 4 | 0.01 | 0.04 |
| B1Z11215 | m2 | Xarxa poliam.n/regen.tenac.alt.,4mm,80x80mm,corda perim.poliam.,10usos,p/SiS (material) | 1 | 0.13 | 0.13 |
| A%AUX001 | % | Despeses auxiliars mà d'obra | 1.5 % | 0.60 | 0.01 |
|  |  | Total |  |  | 0.78 |

**H1512005** m2 Protecció col·lectiva vert. bastides tub./muntacàrr.,+malla polipr. tupida mosquitera,corda D=6mm,desm.
252 m2 × 3.75 (3.86 amb costos indirectes) = 972.72
Protecció col·lectiva vertical de bastides tubulars i/o muntacàrregues amb malla de polipropilè tupida tipus mosquitera, traus perimetrals amb reforç i corda de diàmetre 6 mm i amb el desmuntatge inclòs

| Codi | Ut | Descripció | Rendiment | Preu | Import |
|---|---|---|---|---|---|
| A01H2000 | h | Oficial 1a p/SiS (mà d'obra) | 0.1 | 17.85 | 1.79 |
| A01H4000 | h | Manobre p/SiS | 0.1 | 10 | 1.00 |
| B1510003 | m2 | Malla polipr. tupida mosquitera,traus perim.,p/SiS (material) | 1.2 | 0.69 | 0.83 |
| B15Z1200 | m | Corda poliam.,D=6mm,p/SiS (material) | 0.8 | 0.12 | 0.10 |
| A%AUX001 | % | Despeses auxiliars mà d'obra | 1 % | 2.79 | 0.03 |
|  |  | Total |  |  | 3.75 |

**H1512212** m Protecció vert.perím.sostr.,xarxa prot.caig.,fil trenat,D=4mm,80x80mm,corda perim.poliam.,D=12mm,nuada xarx.,h=5m,fix.c/0,5,ganx.emb.form.,cordes D=12mm,pescant forca fix.c/4,5m,ganx.emb.form.,1a col.,desmunt.
58 m × 10.45 (10.76 amb costos indirectes) = 624.08
Protecció col·lectiva vertical del perímetre del sostre amb xarxa per a proteccions superficials contra caigudes, de fil trenat de poliamida no regenerada, de tenacitat alta, de 4 mm de diàmetre, 80x80 mm de pas de malla, corda perimetral de poliamida de 12 mm de diàmetre nuada a la xarxa, d'alçària 5 m, amb ancoratges d'emborsament inferior, fixada al sostre cada 0,5 amb ganxos embeguts en el formigó, cordes d'hissat i subjecció de 12 mm de diàmetre, pescant metàl·lic de forca fixats al sostre cada 4,5 m amb ganxos embeguts en el formigó, en 1a col·locació i amb el desmuntatge inclòs

| Codi | Ut | Descripció | Rendiment | Preu | Import |
|---|---|---|---|---|---|
| A01H2000 | h | Oficial 1a p/SiS | 0.25 | 17.85 | 4.46 |
| A01H4000 | h | Manobre p/SiS | 0.25 | 10 | 2.50 |
| B151ABB7 | u | Pescant metàl·licforca,h=7,5m 80x40x1,5mm,20usos,p/SiS (material) | 0.23 | 4.83 | 1.11 |
| B15Z1500 | m | Corda poliam.,D=12mm,p/SiS (material) | 0.8 | 0.45 | 0.36 |
| B1Z0B700 | kg | Acer b/corrugada B400S,p/SiS (material) | 2 | 0.57 | 1.14 |
| B1Z11215 | m2 | Xarxa poliam.n/regen.tenac.alt.,4mm,80x80mm,corda perim.poliam.,10usos,p/SiS | 6 | 0.13 | 0.78 |
| A%AUX001 | % | Despeses auxiliars mà d'obra | 1.5 % | 6.96 | 0.10 |
|  |  | Total |  |  | 10.45 |

**H151AJ01** m2 Protecció horitz.obert., D<=1m,fusta,desm.
16 m2 × 9.12 (9.39 amb costos indirectes) = 150.24
Protecció horitzontal d'obertures d'1 m de diàmetre com a màxim, en sostres, amb fusta i amb el desmuntatge inclòs

| Codi | Ut | Descripció | Rendiment | Preu | Import |
|---|---|---|---|---|---|
| A01H2000 | h | Oficial 1a p/SiS | 0.25 | 17.85 | 4.46 |
| A01H4000 | h | Manobre p/SiS | 0.25 | 10 | 2.50 |
| B1Z0A100 | kg | Clau acer,p/SiS (material) | 0.101 | 1.15 | 0.12 |
| B1Z0D230 | m | Tauló fusta pi p/10 usos,p/SiS (material) | 3.6 | 0.43 | 1.55 |
| B1Z0D300 | m3 | Llata fusta pi,p/SiS (material) | 0.002 | 210.79 | 0.42 |
| A%AUX001 | % | Despeses auxiliars mà d'obra | 1 % | 6.96 | 0.07 |
|  |  | Total |  |  | 9.12 |

**H1521431** m Barana prot.p/esca.,h=1m,travesser fusta,fix.suports muntant metàl·lic+mordas.p/sostre,desmunt.inclòs
72 m × 5.11 (5.26 amb costos indirectes) = 378.72
Barana de protecció per cantell de forjat, d'alçària 1 m, amb travesser de tauló de fusta fixada amb suports de muntant metàl·lic amb mordassa per al sostre i amb el desmuntatge inclòs

| Codi | Ut | Descripció | Rendiment | Preu | Import |
|---|---|---|---|---|---|
| A01H2000 | h | Oficial 1a p/SiS | 0.1 | 17.85 | 1.79 |
| A01H4000 | h | Manobre p/SiS | 0.1 | 10 | 1.00 |
| B1526EK6 | u | Muntant metàl·lic p/bara.segur.,h=1m,mordas.p/sostre,15usos (material) | 0.5 | 1.55 | 0.78 |
| B1Z0D230 | m | Tauló fusta pi p/10 usos,p/SiS | 3.5 | 0.43 | 1.51 |
| A%AUX001 | % | Despeses auxiliars mà d'obra | 1 % | 2.79 | 0.03 |
|  |  | Total |  |  | 5.11 |

| Amidament | Uts. | Llarg | Parcial |
|---|---|---|---|
|  | 18 | 4.000 | 72.000 |
| Total |  |  | 72 |

**H152J105** m Cable fiador p/cinturó segur.,fix.ancorat.servei,desmunt.inclòs
25 m × 4.21 (4.34 amb costos indirectes) = 108.50
Cable fiador per al cinturó de seguretat, fixat en ancoratges de servei i amb el desmuntatge inclòs

| Codi | Ut | Descripció | Rendiment | Preu | Import |
|---|---|---|---|---|---|
| A01H2000 | h | Oficial 1a p/SiS | 0.1 | 17.85 | 1.79 |
| A01H4000 | h | Manobre p/SiS | 0.1 | 10 | 1.00 |
| B0AC112D | m | Cable acer galv.ríg.,composició 1x7+0,D=9mm,p/SiS (material) | 1.2 | 1.16 | 1.39 |
| A%AUX001 | % | Despeses auxiliars mà d'obra | 1 % | 2.79 | 0.03 |
|  |  | Total |  |  | 4.21 |

**H152N681** m Barana prot.sobre sostre/llosa,h=1m,enjov.cèrcol form.c/2,5m,desmunt.inclòs
50 m × 5.05 (5.2 amb costos indirectes) = 260.00
Barana de protecció sobre sostre o llosa, d'alçària 1 m, enjovada en cèrcol perimetral de formigó cada 2,5 m i amb el desmuntatge inclòs

| Codi | Ut | Descripció | Rendiment | Preu | Import |
|---|---|---|---|---|---|
| A01H2000 | h | Oficial 1a p/SiS | 0.12 | 17.85 | 2.14 |
| A01H4000 | h | Manobre p/SiS | 0.12 | 10 | 1.20 |
| B0DZSM0K | u | Tub metàl·lic,D=2,3",150usos,p/SiS (material) | 2.4 | 0.12 | 0.29 |
| B1526EK6 | u | Muntant metàl·lic p/bara.segur.,h=1m,mordas.p/sostre,15usos | 0.4 | 1.55 | 0.62 |
| B1Z0D400 | m2 | Post fusta pi,3usos,p/SiS (material) | 0.22 | 3.52 | 0.77 |
| A%AUX001 | % | Despeses auxiliars mà d'obra | 1 % | 3.34 | 0.03 |
|  |  | Total |  |  | 5.05 |

**H1534001** u Bolet vermell p/protecció extrem armadures
800 u × 0.13 (0.13 amb costos indirectes) = 104.00
Peça de plàstic en forma de bolet, de color vermell, per a protecció dels extrems de les armadures per a qualsevol diàmetre, amb desmuntatge inclòs

| Codi | Ut | Descripció | Rendiment | Preu | Import |
|---|---|---|---|---|---|
| A01H4000 | h | Manobre p/SiS | 0.01 | 10 | 0.10 |
| B1534001 | u | Bolet vermell p/protecció extrem armadures (material) | 1 | 0.03 | 0.03 |
| A%AUX001 | % | Despeses auxiliars mà d'obra | 1.5 % | 0.10 | 0.00 |
|  |  | Total |  |  | 0.13 |

**HBBAA005** u Senyal prohib.normalitz.,pictogr.negre s/blanc forma circ.,cantell+banda transv.desc.esq.-dreta 45° vermell,D=29cm,cartell explic.rectang.,p/ser vista <=12m, fixada+desm.incl.
2 u × 24.99 (25.74 amb costos indirectes) = 51.48
Senyal de prohibició, normalitzada amb pictograma negre sobre fons blanc, de forma circular amb cantells i banda transversal descendent d'esquerra a dreta a 45°, en color vermell, diàmetre 29 cm, amb cartell explicatiu rectangular, per ser vista fins 12 m, fixada i amb el desmuntatge inclòs

| Codi | Ut | Descripció | Rendiment | Preu | Import |
|---|---|---|---|---|---|
| A01H4000 | h | Manobre p/SiS | 1 | 10 | 10.00 |
| BBBAA005 | u | Senyal prohib.,normalitzada negre s/blanc,circ.,cantell+banda transv.desc.esq.-dreta 45° vermell,D=29cm,p/ésser vista <=12m,p/SiS (material) | 1 | 5.82 | 5.82 |
| BBBAD015 | u | Cartell explic.senyal,prohibició,text negre s/vermell,rect.,cantell neg.,costat major 29cm,p/ésser vist <=12m,p/SiS (material) | 1 | 9.07 | 9.07 |
| A%AUX001 | % | Despeses auxiliars mà d'obra | 1 % | 10.00 | 0.10 |
|  |  | Total |  |  | 24.99 |

**HBBAB115** u Senyal oblig.normalitz.,pictogr.blanc s/blau forma circ.,cantell blanc,D=29cm,cartell explic.rectang.,p/ser vista <=12m, fixada+desm.incl.
2 u × 23.96 (24.68 amb costos indirectes) = 49.36
Senyal de obligació, normalitzada amb pictograma blanc sobre fons blau, de forma circular amb cantells en color blanc, diàmetre 29 cm, amb cartell explicatiu rectangular, per ser vista fins 12 m, fixada i amb el desmuntatge inclòs

| Codi | Ut | Descripció | Rendiment | Preu | Import |
|---|---|---|---|---|---|
| A01H4000 | h | Manobre p/SiS | 1 | 10 | 10.00 |
| BBBAB115 | u | Senyal oblig.,normalitzada blanc s/blau,circ.,cantell blanc,D=29cm,p/ésser vista <=12m,p/SiS (material) | 1 | 5.82 | 5.82 |
| BBBAD025 | u | Cartell explic.senyal,obligació,text blanc s/blau,rect.,cantell blanc,costat major 29cm,p/ésser vist <=12m,p/SiS (material) | 1 | 8.04 | 8.04 |
| A%AUX001 | % | Despeses auxiliars mà d'obra | 1 % | 10.00 | 0.10 |
|  |  | Total |  |  | 23.96 |

**HBBAC005** u Senyal indicativa ubicació ext.inc.,normalitz.,pictogr.blanc s/vermell,forma rectang/quadr.,cost.major 29cm,p/ser vista<=12m,fixada+desm.incl.
2 u × 18.14 (18.68 amb costos indirectes) = 37.36
Senyal indicativa de la ubicació d'equips d'extinció d'incendis, normalitzada amb pictograma blanc sobre fons vermell, de forma rectangular o quadrada, costat major 29 cm, per ser vista fins 12 m de distància, fixada i amb el desmuntatge inclòs

| Codi | Ut | Descripció | Rendiment | Preu | Import |
|---|---|---|---|---|---|
| A01H4000 | h | Manobre p/SiS | 1 | 10 | 10.00 |
| BBBAC005 | u | Senyal indicativa ubicació ext.inc.,normalitzada blanc s/vermell,rectang/quadr.,costat major 29cm,p/ésser vista <=12m,p/SiS (material) | 1 | 8.04 | 8.04 |
| A%AUX001 | % | Despeses auxiliars mà d'obra | 1 % | 10.00 | 0.10 |
|  |  | Total |  |  | 18.14 |

**HBBAE001** u Rètol adhes.(MIE-RAT.10),maniobra p/quad.contr.elèc.,adherit
2 u × 5.52 (5.69 amb costos indirectes) = 11.38
Rètol adhesiu ( MIE-RAT.10 ) de maniobra per a quadre o pupitre de control elèctric, adherit

| Codi | Ut | Descripció | Rendiment | Preu | Import |
|---|---|---|---|---|---|
| BBBAE001 | u | Rètol adhes.(MIE-RAT.10),maniobra p/quad.contr.elèc.,p/SiS (material) | 1 | 5.52 | 5.52 |
|  |  | Total |  |  | 5.52 |

**HBC19081** m Cinta balisament,suport/5m,desmuntatge inclòs
300 m × 0.89 (0.92 amb costos indirectes) = 276.00
Cinta d'abalisament, amb un suport cada 5 m i amb el desmuntatge inclòs

| Codi | Ut | Descripció | Rendiment | Preu | Import |
|---|---|---|---|---|---|
| A01H4000 | h | Manobre p/SiS | 0.065 | 10 | 0.65 |
| B1Z0B700 | kg | Acer b/corrugada B400S,p/SiS | 0.12 | 0.57 | 0.07 |
| BBC19000 | m | Cinta balisament ,p/SiS (material) | 1 | 0.16 | 0.16 |
| A%AUX001 | % | Despeses auxiliars mà d'obra | 1 % | 0.65 | 0.01 |
|  |  | Total |  |  | 0.89 |

**HBC1KJ00** m Tanca mòbil metàl.,llarg.=2,5m,h=1m,desm.
25 m × 4.97 (5.12 amb costos indirectes) = 128.00
Tanca mòbil metàl·lica de 2,5 m de llargària i 1 m d'alçària i amb el desmuntatge inclòs

| Codi | Ut | Descripció | Rendiment | Preu | Import |
|---|---|---|---|---|---|
| A01H4000 | h | Manobre p/SiS | 0.06 | 10 | 0.60 |
| BBC1KJ04 | m | Tanca mòbil metàl.llarg.=2,5m,h=1m,4usos, p/SiS (material) | 0.4 | 10.89 | 4.36 |
| A%AUX001 | % | Despeses auxiliars mà d'obra | 1 % | 0.60 | 0.01 |
|  |  | Total |  |  | 4.97 |

**H1213251** m2 Munt/desm.bast.tub metàl fixa, bast.70cm,h<=200cm,base+plataform.+escala accés+baran+xarxa, amarrad.c/20m2 façana+transp.recorreg.màx.20km
252 m2 × 5.49 (5.65 amb costos indirectes) = 1423.80
Muntatge i desmuntatge de bastida tubular metàl·lica fixa formada per bastiments de 70 cm i alçària <= 200 cm, amb bases regulables, tubs travessers, tubs de travament, plataformes de treball d'amplària com a mínim de 60 cm, escales d'accés, baranes laterals, sòcols i xarxa de protecció de poliamida, col·locada a tota la cara exterior i amarradors cada 20 m2 de façana, inclosos tots els elements de senyalització normalitzats i el transport amb un recorregut total màxim de 20 km

| Codi | Ut | Descripció | Rendiment | Preu | Import |
|---|---|---|---|---|---|
| A01H2000 | h | Oficial 1a p/SiS | 0.08 | 17.85 | 1.43 |
| A01H3000 | h | Ajudant p/SiS (mà d'obra) | 0.16 | 17.19 | 2.75 |
| C1Z13700 | h | Camió transp.7 t p/SiS (maquinària) | 0.04 | 31.33 | 1.25 |
| A%AUX001 | % | Despeses auxiliars mà d'obra | 1.5 % | 4.18 | 0.06 |
|  |  | Total |  |  | 5.49 |

| Amidament | Uts. | Llarg | Parcial |
|---|---|---|---|
|  | 7 | 12.000 | 84.000 |
|  | 7 | 12.000 | 84.000 |
|  | 7 | 12.000 | 84.000 |
| Total |  |  | 252 |

**H1215250** m2 Amort.dia bast.tub.metàl fixa,bast.70cm,h<=200cm,base+plataform.+escala accés+baran+xarxa,amarrad.c/20m2façana,p/SiS
22680 m2 × 0.12 (0.12 amb costos indirectes) = 2721.60
Amortització diària de bastida tubular metàl·lica fixa, formada per bastiments de 70 cm d'amplària i alçària <= 200 cm, amb bases regulables, tubs travessers, tubs de travament, plataformes de treball d'amplària com a mínim de 60 cm, escales d'accés, baranes laterals, sòcols i xarxa de protecció de poliamida col·locada a tota la cara exterior i amarradors cada 20 m2 de façana, inclosos tots els elements de senyalització normalitzats, per a seguretat i salut

| Codi | Ut | Descripció | Rendiment | Preu | Import |
|---|---|---|---|---|---|
| B1Z0Y250 | m2 | Amort.dia bast.tub. metàl fixa, bast.70cm,h<=200cm,base+plataform.+escala accés+baran+xarxa,amarrad. c/20m2façana,p/SiS (material) | 1 | 0.12 | 0.12 |
|  |  | Total |  |  | 0.12 |

| Amidament | Uts. | Llarg | Parcial |
|---|---|---|---|
|  | 252 | 90.000 | 22680.000 |
| Total |  |  | 22680 |

**H1214361** m Munt/desm.pont penj metàl·lic,plataf.treb. ampl.=90cm+sòcol.+barana h=70cm façana i 100cm, fixat pescants+contrapès+transp.rec.màx.20km
21 m × 35.91 (36.99 amb costos indirectes) = 776.79
Muntatge i desmuntatge de pont penjant metàl·lic format per plataformes de treball a base de mòduls longitudinals i cantoners de 90 cm d'amplària, amb sòcols i barana rígida de 70 cm d'alçària en el costat de façana i 100 cm en la resta, subjectat mitjançant pescants amb contrapès, inclosos tots els elements de protecció i dispositius de seguretat normalitzats i el transport amb un recorregut total màxim de 20 km

| Codi | Ut | Descripció | Rendiment | Preu | Import |
|---|---|---|---|---|---|
| A01H2000 | h | Oficial 1a p/SiS | 0.5 | 17.85 | 8.93 |
| A01H3000 | h | Ajudant p/SiS | 1 | 17.19 | 17.19 |
| C1Z13700 | h | Camió transp.7 t p/SiS | 0.3 | 31.33 | 9.40 |
| A%AUX001 | % | Despeses auxiliars mà d'obra | 1.5 % | 26.12 | 0.39 |
|  |  | Total |  |  | 35.91 |

**H1216360** m Amort.pont penjant metàl·licplataf.treb. ampl.=90cm+sòcol.+barana h=70cm façana 100cm,p/SiS
420 m × 1.88 (1.94 amb costos indirectes) = 814.80
Amortització diària de pont penjant metàl·lic fomat per plataformes de treball a base de mòduls longitudinals i cantoners de 90 cm d'amplària, amb sòcols i barana rígida de 70 cm d'alçària en el costat de façana i 100 cm en la resta, subjectat mitjançant pescants amb contrapès i tots els elements de protecció i dispositius de seguretat normalitzats, per a seguretat i salut

| Codi | Ut | Descripció | Rendiment | Preu | Import |
|---|---|---|---|---|---|
| B1Z0Y360 | m | Amort.pont penjant metàl·lic,plataf.treb. ampl.=90cm+sòcol.+barana h=70cm façana i 100cm, fixat pescants+contrapès,p/SiS (material) | 1 | 1.88 | 1.88 |
|  |  | Total |  |  | 1.88 |

**H6AA2111** m Tanca mòbil h=2m acer galv.malla 90x150mmxd4,5/3,5mm+bast.3,5x2mtub+peus form.,desmunt.
50 m × 67.02 (69.03 amb costos indirectes) = 3451.50
Tanca mòbil, de 2 m d'alçària, d'acer galvanitzat, amb malla electrosoldada de 90x150 mm i de 4,5 i 3,5 mm de D, bastidor de 3,5x2 m de tub de 40 mm de D, fixat a peus prefabricats de formigó, i amb el desmuntatge inclòs

| Codi | Ut | Descripció | Rendiment | Preu | Import |
|---|---|---|---|---|---|
| A01H4000 | h | Manobre p/SiS | 0.1 | 10 | 1.00 |
| B1Z6211A | m | Tanca mòbil h=2m acer galv.malla elecsold. 90x150mmxD4,5/3,5mm+bast.3,5x2m tub+peus form.20 usos p/SiS (material) | 1 | 54 | 54.00 |
| B1Z6AF0A | u | Dau form.p/tanca mòbil,20usos,p/SiS (material) | 0.3 | 40 | 12.00 |
| A%AUX001 | % | Despeses auxiliars mà d'obra | 1.5 % | 1.00 | 0.02 |
|  |  | Total |  |  | 67.02 |

| Amidament | Uts. | Parcial |
|---|---|---|
|  | 30 | 30.000 |
|  | 20 | 20.000 |
| Total |  | 50 |

**H15Z1001** h Brigada segur.p/mantenim.+repos.protec.
50 h × 28.13 (28.97 amb costos indirectes) = 1448.50
Brigada de seguretat per a manteniment i reposició de les proteccions

| Codi | Ut | Descripció | Rendiment | Preu | Import |
|---|---|---|---|---|---|
| A01H2000 | h | Oficial 1a p/SiS | 1 | 17.85 | 17.85 |
| A01H4000 | h | Manobre p/SiS | 1 | 10 | 10.00 |
| A%AUX001 | % | Despeses auxiliars mà d'obra | 1 % | 27.85 | 0.28 |
|  |  | Total |  |  | 28.13 |

**HQU1B130** mes Llog.mòd.pref.sanitaris 2,4x2,6m
10 mes × 42.5 (43.78 amb costos indirectes) = 437.80
Lloguer de mòdul prefabricat per a equipament sanitaris a obra de 2,4x2,6 m amb tancaments formats per placa de dues planxes d'acer prelacat i aïllament interior de 40mm de gruix i paviment format per tauler aglomarat hidròfug amb acabat de PVC sobre xapa galvanitzada i llana de vidre, instal·lació elèctrica 1 punt de llum, interruptor, endolls i protecció diferencial, i equipat amb 1 inodor,2 dutxes,lavabo col·lectiu amb 1 aixeta i termos elèctric 50 litres

| Codi | Ut | Descripció | Rendiment | Preu | Import |
|---|---|---|---|---|---|
| BQU1B130 | mes | Llog. mòd.pref.sanitaris 2,4x2,6m,1inod,2dutx,lav+1aix,term.50l (material) | 1 | 42.5 | 42.50 |
|  |  | Total |  |  | 42.5 |

**HQU1D150** mes Llog.mòd.pref.vestidors 3,7x2,4m
10 mes × 34 (35.02 amb costos indirectes) = 350.20
Lloguer de mòdul prefabricat per equipament de vestidors a obra de 3,7x2,4 m amb tancaments formats per placa de dues planxes d'acer prelacat i aïllament interior de 40mm de gruix i paviment format per tauler aglomarat hidròfug amb acabat de PVC sobre xapa galvanitzada i llana de vidre, instal·lació elèctrica 1 punt de llum, interruptor, endolls i protecció diferencial

| Codi | Ut | Descripció | Rendiment | Preu | Import |
|---|---|---|---|---|---|
| BQU1D150 | mes | Llog.mòd.pref.vestidors 3,7x2,4m (material) | 1 | 34 | 34.00 |
|  |  | Total |  |  | 34 |

**HQU1E150** mes Llog. de mòd.pref.menjador 3,7x2,4m
10 mes × 40.8 (42.02 amb costos indirectes) = 420.20
Lloguer de mòdul prefabricat per a equipament de menjador a obra de 3,7x2,4 m amb tancaments formats per placa de dues planxes d'acer prelacat i aïllament interior de 40mm de gruix i paviment format per tauler aglomarat hidròfug amb acabat de PVC sobre xapa galvanitzada i llana de vidre, instal·lació elèctrica 1 punt de llum, interruptor, endolls i protecció diferencial, i equipat amb aigüera de 1 pica amb aixeta i taulell

| Codi | Ut | Descripció | Rendiment | Preu | Import |
|---|---|---|---|---|---|
| BQU1E150 | mes | Llog. mòd.pref.menjador 3,7x2,4m (material) | 1 | 40.8 | 40.80 |
|  |  | Total |  |  | 40.8 |

**HQUA1100** u Farmaciola armari+contingut segons orden.SiS
1 u × 119.21 (122.79 amb costos indirectes) = 122.79
Farmaciola d'armari, amb el contingut establert a l'ordenança general de seguretat i salut en el treball

| Codi | Ut | Descripció | Rendiment | Preu | Import |
|---|---|---|---|---|---|
| BQUA1100 | u | Farmaciola armari+contingut segons orden.SiS (material) | 1 | 119.21 | 119.21 |
|  |  | Total |  |  | 119.21 |

**HQUA2100** u Farmaciola portàtil urg.+contingut segons orden.SiS
1 u × 118.49 (122.04 amb costos indirectes) = 122.04
Farmaciola portàtil d'urgència, amb el contingut establert a l'ordenança general de seguretat i salut en el treball

| Codi | Ut | Descripció | Rendiment | Preu | Import |
|---|---|---|---|---|---|
| BQUA2100 | u | Farmaciola portàtil urg.+contingut segons orden.SiS (material) | 1 | 118.49 | 118.49 |
|  |  | Total |  |  | 118.49 |

**HQU25701** u Banc fusta,3,5mx0,4m,p/5pers.,col.+desmunt.inclòs
4 u × 23.73 (24.44 amb costos indirectes) = 97.76
Banc de fusta, de 3,5 m de llargària i 0,4 m d'amplària, amb capacitat per a 5 persones, col·locat i amb el desmuntatge inclòs

| Codi | Ut | Descripció | Rendiment | Preu | Import |
|---|---|---|---|---|---|
| A01H4000 | h | Manobre p/SiS | 0.15 | 10 | 1.50 |
| BQU25700 | u | Banc fusta,3,5mx0,4m,p/5pers.p/4 usos,p/SiS (material) | 0.25 | 88.77 | 22.19 |
| A%AUX001 | % | Despeses auxiliars mà d'obra | 2.5 % | 1.50 | 0.04 |
|  |  | Total |  |  | 23.73 |

**HQU27502** u Taula fusta,p/6pers.,col.+desmunt.inclòs
1 u × 15.44 (15.9 amb costos indirectes) = 15.90
Taula de fusta amb capacitat per a 6 persones, col·locada i amb el desmuntatge inclòs

| Codi | Ut | Descripció | Rendiment | Preu | Import |
|---|---|---|---|---|---|
| A01H4000 | h | Manobre p/SiS | 0.35 | 10 | 3.50 |
| BQU27500 | u | Taula fusta,p/6pers.p/4 usos,p/SiS (material) | 0.25 | 47.38 | 11.85 |
| A%AUX001 | % | Despeses auxiliars mà d'obra | 2.5 % | 3.50 | 0.09 |
|  |  | Total |  |  | 15.44 |

**HQU2AF02** u Nevera elèctrica 100l,col.+desmunt.inclòs
1 u × 109.67 (112.96 amb costos indirectes) = 112.96
Nevera elèctrica, de 100 l de capacitat, col·locada i amb el desmuntatge inclòs

| Codi | Ut | Descripció | Rendiment | Preu | Import |
|---|---|---|---|---|---|
| A01H4000 | h | Manobre p/SiS | 0.35 | 10 | 3.50 |
| BQU2AF02 | u | Nevera elèctrica 100l,p/2 usos,p/SiS (material) | 1 | 106.08 | 106.08 |
| A%AUX001 | % | Despeses auxiliars mà d'obra | 2.5 % | 3.50 | 0.09 |
|  |  | Total |  |  | 109.67 |

**HQU2D102** u Planxa elèct.p/menjars,60x45cm,col.+desmunt.inclòs
1 u × 56.64 (58.34 amb costos indirectes) = 58.34
Planxa elèctrica per a escalfar menjars, de 60x45 cm, col·locada i amb el desmuntatge inclòs

| Codi | Ut | Descripció | Rendiment | Preu | Import |
|---|---|---|---|---|---|
| A01H4000 | h | Manobre p/SiS | 0.15 | 10 | 1.50 |
| BQU2D102 | u | Planxa elèct. p/menjars,60x45cm,p/2 usos,p/SiS (material) | 1 | 55.1 | 55.10 |
| A%AUX001 | % | Despeses auxiliars mà d'obra | 2.5 % | 1.50 | 0.04 |
|  |  | Total |  |  | 56.64 |

**HQU2GF01** u Recipient p/escombraries,100l,col.+desmunt.inclòs
1 u × 53.94 (55.56 amb costos indirectes) = 55.56
Recipient per a recollida d'escombraries, de 100 l de capacitat, col·locat i amb el desmuntatge inclòs

| Codi | Ut | Descripció | Rendiment | Preu | Import |
|---|---|---|---|---|---|
| A01H4000 | h | Manobre p/SiS | 0.1 | 10 | 1.00 |
| BQU2GF00 | u | Recipient p/escombraries,100l,p/SiS (material) | 1 | 52.91 | 52.91 |
| A%AUX001 | % | Despeses auxiliars mà d'obra | 2.5 % | 1.00 | 0.03 |
|  |  | Total |  |  | 53.94 |

**HQU2E001** u Forn microones p/menjars,col.+desmunt.inclòs
1 u × 89.75 (92.44 amb costos indirectes) = 92.44
Forn microones per a escalfar menjars, col·locat i amb el desmuntatge inclòs

| Codi | Ut | Descripció | Rendiment | Preu | Import |
|---|---|---|---|---|---|
| A01H4000 | h | Manobre p/SiS | 0.05 | 10 | 0.50 |
| BQU2E002 | u | Forn microones,p/2usos,p/SiS (material) | 1 | 89.24 | 89.24 |
| A%AUX001 | % | Despeses auxiliars mà d'obra | 2.5 % | 0.50 | 0.01 |
|  |  | Total |  |  | 89.75 |

**HQU2P001** u Penja-robes dutxa col.+desmunt.inclòs
20 u × 1.43 (1.47 amb costos indirectes) = 29.40
Penja-robes per a dutxa, col·locat i amb el desmuntatge inclòs

| Codi | Ut | Descripció | Rendiment | Preu | Import |
|---|---|---|---|---|---|
| A01H4000 | h | Manobre p/SiS | 0.05 | 10 | 0.50 |
| BQZ1P000 | u | Penja-robes dutxa,p/SiS (material) | 1 | 0.92 | 0.92 |
| A%AUX001 | % | Despeses auxiliars mà d'obra | 2.5 % | 0.50 | 0.01 |
|  |  | Total |  |  | 1.43 |

**HQUZM000** h Mà obra,neteja+conservació instal·lacions
160 h × 10.1 (10.4 amb costos indirectes) = 1664.00
Mà d'obra per a neteja i conservació de les instal·lacions

| Codi | Ut | Descripció | Rendiment | Preu | Import |
|---|---|---|---|---|---|
| A01H4000 | h | Manobre p/SiS | 1 | 10 | 10.00 |
| A%AUX001 | % | Despeses auxiliars mà d'obra | 1 % | 10.00 | 0.10 |
|  |  | Total |  |  | 10.1 |

### YI Equips de protecció individual
Import: 1546.52

#### YIC protecció individual
Import: 1546.52

**H1411111** u Casc seguretat,p/ús normal,contra cops,PE,p<=400g
21 u × 5.91 (6.09 amb costos indirectes) = 127.89
Casc de seguretat per a ús normal, contra cops, de polietilè amb un pes màxim de 400 g, homologat segons UNE-EN 812

| Codi | Ut | Descripció | Rendiment | Preu | Import |
|---|---|---|---|---|---|
| B1411111 | u | Casc seguretat p/ús normal,contra cops,PE,p<=400g (material) | 1 | 5.91 | 5.91 |
|  |  | Total |  |  | 5.91 |

**H1411117** u Casc seguretat,p/ús normal,contra cops,PE,p<=400g+protect.auditius
4 u × 30.92 (31.85 amb costos indirectes) = 127.40
Casc de seguretat per a ús normal, contra cops, de polietilè amb un pes màxim de 400 g, amb protectors auditius, homologat segons UNE-EN 812 i UNE-EN 352-3

| Codi | Ut | Descripció | Rendiment | Preu | Import |
|---|---|---|---|---|---|
| B1411117 | u | Casc seguretat p/ús normal,contra cops,PE,p<=400g,+protect.auditius (material) | 1 | 30.92 | 30.92 |
|  |  | Total |  |  | 30.92 |

**H1421110** u Ulleres antiimp.st.,muntura univ.,visor transp.c/entelam.
8 u × 5.97 (6.15 amb costos indirectes) = 49.20
Ulleres de seguretat antiimpactes estàndard, amb muntura universal, amb visor transparent i tractament contra l'entelament, homologades segons UNE-EN 167 i UNE-EN 168

| Codi | Ut | Descripció | Rendiment | Preu | Import |
|---|---|---|---|---|---|
| B1421110 | u | Ulleres antiimp.st.,muntura univ.,visor transp.c/entelam. (material) | 1 | 5.97 | 5.97 |
|  |  | Total |  |  | 5.97 |

**H142AC60** u Pantalla p/sold.elèct.,marc abat.,suport polièst.reforç.FV vul.g=1,35mm,visor inactínic
1 u × 8.15 (8.39 amb costos indirectes) = 8.39
Pantalla facial per a soldadura elèctrica, amb marc abatible de mà i suport de polièster reforçat amb fibra de vidre vulcanitzada d'1,35 mm de gruix, amb visor inactínic semifosc amb protecció DIN 12, homologada segons UNE-EN 175

| Codi | Ut | Descripció | Rendiment | Preu | Import |
|---|---|---|---|---|---|
| B142AC60 | u | Pantalla p/sold.elèct.,marc abat.,suport polièst.reforç.FV vul.g=1,35mm,visor inactínic (material) | 1 | 8.15 | 8.15 |
|  |  | Total |  |  | 8.15 |

**H1433115** u Protector tipus orellera,acoplable casc seguretat
6 u × 15.01 (15.46 amb costos indirectes) = 92.76
Protector auditiu tipus orellera acoplable a casc industrial de seguretat, homologat segons UNE-EN 352, UNE-EN 397 i UNE-EN 458

| Codi | Ut | Descripció | Rendiment | Preu | Import |
|---|---|---|---|---|---|
| B1433115 | u | Protector tipus orellera,acoplable casc seguretat (material) | 1 | 15.01 | 15.01 |
|  |  | Total |  |  | 15.01 |

**H1445003** u Mascareta,protecció respiratòria
50 u × 1.62 (1.67 amb costos indirectes) = 83.50
Mascareta de protecció respiratòria, homologada segons UNE-EN 140

| Codi | Ut | Descripció | Rendiment | Preu | Import |
|---|---|---|---|---|---|
| B1445003 | u | Mascareta,protecció respiratòria (material) | 1 | 1.62 | 1.62 |
|  |  | Total |  |  | 1.62 |

**H1455710** u Guants alta resis.tall abras.ferrall.,cautxú+cotó,subj.canell
42 u × 2.4 (2.47 amb costos indirectes) = 103.74
Parella de guants d'alta resistència al tall i a l'abrassió per a ferrallista, amb dits i palmell de cautxú rugós sobre suport de cotó, i subjecció elàstica al canell, homologats segons UNE-EN 388 i UNE-EN 420

| Codi | Ut | Descripció | Rendiment | Preu | Import |
|---|---|---|---|---|---|
| B1455710 | u | Guants alta resis.tall abras.ferrall.,cautxú+cotó,subj.canell (material) | 1 | 2.4 | 2.40 |
|  |  | Total |  |  | 2.4 |

**H1459630** u Guants p/sold.,pell,màniga llarga dril
2 u × 6.74 (6.94 amb costos indirectes) = 13.88
Parella de guants per a soldador, amb palmell de pell, folre interior de cotó, i màniga llarga de serratge folrada de dril fort, homologats segons UNE-EN 407 i UNE-EN 420

| Codi | Ut | Descripció | Rendiment | Preu | Import |
|---|---|---|---|---|---|
| B1459630 | u | Guants p/sold.,pell,màniga llarga dril (material) | 1 | 6.74 | 6.74 |
|  |  | Total |  |  | 6.74 |

**H145K153** u Guants material aïlla.,p/treballs elèctrics,cl.00,logotip beix,tensió màx.500V
2 u × 21.31 (21.95 amb costos indirectes) = 43.90
Parella de guants de material aïllant per a treballs elèctrics, classe 00, logotip color beix, tensió màxima 500 V, homologats segons UNE-EN 420

| Codi | Ut | Descripció | Rendiment | Preu | Import |
|---|---|---|---|---|---|
| B145K153 | u | Guants material aïlla.,p/treballs elèctrics,cl.00,logotip beix,tensió màx.500V (material) | 1 | 21.31 | 21.31 |
|  |  | Total |  |  | 21.31 |

**H1461164** u Parella botes aigua,PVC,canya alta,p/posada obra form.,plant.metàl.+sola antillisc.
4 u × 16.73 (17.23 amb costos indirectes) = 68.92
Parella de botes d'aigua de PVC de canya alta, per posada en obra del formigó, amb plantilla metàl·lica, amb sola antilliscant i folrades de niló rentable, homologades segons UNE-EN ISO 20344, UNE-EN ISO 20345, UNE-EN ISO 20346 i UNE-EN ISO 20347

| Codi | Ut | Descripció | Rendiment | Preu | Import |
|---|---|---|---|---|---|
| B1461164 | u | Parella botes aigua,PVC,canya alta,p/posada obra form.,plant.metàl.+sola antillisc. (material) | 1 | 16.73 | 16.73 |
|  |  | Total |  |  | 16.73 |

**H1465275** u Parella botesbaixes,seguretat industrial,p/treballs construcció,resist.humit.,pell rectif.,punt.metàl.+sola antillisc.
17 u × 23.52 (24.23 amb costos indirectes) = 411.91
Parella de botes baixes de seguretat industrial per a treballs de construcció en general, resistents a la humitat, de pell rectificada, amb turmellera encoixinada, amb puntera metàl·lica, sola antilliscant, falca amortidora d'impactes al taló i sense plantilla metàl·lica, homologades segons UNE-EN ISO 20344, UNE-EN ISO 20345, UNE-EN ISO 20346 i UNE-EN ISO 20347

| Codi | Ut | Descripció | Rendiment | Preu | Import |
|---|---|---|---|---|---|
| B1465275 | u | Parella botesbaixes,seguretat industrial,p/treballs construcció,resist.humit.,pell rectif.,punt.metàl.+sola antillisc. (material) | 1 | 23.52 | 23.52 |
|  |  | Total |  |  | 23.52 |

**H1465277** u Parella botesbaixes,seguretat industrial,p/encofrador,resist.humit.,pell rectif.,punt.metàl.,sola antillisc.
4 u × 26.5 (27.3 amb costos indirectes) = 109.20
Parella de botes baixes de seguretat industrial per a encofrador, resistents a la humitat, de pell rectificada, amb turmellera encoixinada, amb puntera metàl·lica, sola antilliscant, falca amortidora d'impactes al taló i amb plantilla metàl·lica, homologades segons UNE-EN ISO 20344, UNE-EN ISO 20345, UNE-EN ISO 20346 i UNE-EN ISO 20347

| Codi | Ut | Descripció | Rendiment | Preu | Import |
|---|---|---|---|---|---|
| B1465277 | u | Parella botesbaixes,seguretat industrial,p/encofrador,resist.humit.,pell rectif.,punt.metàl.,sola antillisc. (material) | 1 | 26.5 | 26.50 |
|  |  | Total |  |  | 26.5 |

**H1474600** u Cinturó antivib.,ajust./transpi.
2 u × 14.37 (14.8 amb costos indirectes) = 29.60
Cinturó antivibració, ajustable i de teixit transpirable

| Codi | Ut | Descripció | Rendiment | Preu | Import |
|---|---|---|---|---|---|
| B1474600 | u | Cinturó antivib.,ajust./transpi. (material) | 1 | 14.37 | 14.37 |
|  |  | Total |  |  | 14.37 |

**H147D102** u Sistema anticaiguda amb arnès anticaiguda+tirants,incorp.terminal manufacturat
2 u × 54.04 (55.66 amb costos indirectes) = 111.32
Sistema anticaiguda compost per un arnès anticaiguda amb tirants, bandes secundàries, bandes subglúties, bandes de cuixa, recolzament dorsal per a subjecció, elements d'ajust, element dorsal d'enganxament d'arnès anticaiguda i sivella, incorporat a un element d'amarrament composat per un terminal manufacturat, homologat segons UNE-EN 361, UNE-EN 362, UNE-EN 364, UNE-EN 365 i UNE-EN 354

| Codi | Ut | Descripció | Rendiment | Preu | Import |
|---|---|---|---|---|---|
| B147D102 | u | Sistema anticaiguda amb un arnès anticaiguda+tirants,incorp.terminal manufacturat (material) | 1 | 54.04 | 54.04 |
|  |  | Total |  |  | 54.04 |

**H147K602** u Sistema subjecció en pos.treball+pèrdua equilibri,amb band.cintura+sivell+rec.dorsal
2 u × 31.1 (32.03 amb costos indirectes) = 64.06
Sistema de subjecció en posició de treball i prevenció de pèrdua d'equilibri, compost d'una banda de cintura, sivella, recolzament dorsal, elements d'enganxament, connector, element d'amarrament del sistema d'ajust de longitud, homologat segons UNE EN 358, UNE EN 362, UNE EN 354 i UNE EN 364

| Codi | Ut | Descripció | Rendiment | Preu | Import |
|---|---|---|---|---|---|
| B147K602 | u | Sistema subjecció en pos.treball+pèrdua equilibri,amb band.cintura+sivell+rec.dorsal (material) | 1 | 31.1 | 31.10 |
|  |  | Total |  |  | 31.1 |

**H1485800** u Armilla reflectant,tires reflect.cint./pit/esqu.
3 u × 17.52 (18.05 amb costos indirectes) = 54.15
Armilla reflectant amb tires reflectants a la cintura, al pit i a l'esquena, homologada segons UNE-EN 471

| Codi | Ut | Descripció | Rendiment | Preu | Import |
|---|---|---|---|---|---|
| B1485800 | u | Armilla reflectant,tires reflect.cint./pit/esqu. (material) | 1 | 17.52 | 17.52 |
|  |  | Total |  |  | 17.52 |

**H1487350** u Impermeable jaq.+cap.+pant.,p/edif.,PVC sold.,g=0,3mm
10 u × 4.53 (4.67 amb costos indirectes) = 46.70
Impermeable amb jaqueta, caputxa i pantalons, per a edificació, de PVC soldat de 0,3 mm de gruix, homologat segons UNE-EN 340

| Codi | Ut | Descripció | Rendiment | Preu | Import |
|---|---|---|---|---|---|
| B1487350 | u | Impermeable jaq.+cap.+pant.,p/edif.,PVC sold.,g=0,3mm (material) | 1 | 4.53 | 4.53 |
|  |  | Total |  |  | 4.53 |

## Z Varis
Import: 19870.74

### ZV varis
Import: 19870.74

#### ZVM varis
Import: 19870.74

**EY011121** pa Ajudes generals de paleteria a l'obra
1 pa × 7723.98 (7955.7 amb costos indirectes) = 7955.70

| Codi | Ut | Descripció | Rendiment | Preu | Import |
|---|---|---|---|---|---|
| A0122000 | h | Oficial 1a paleta | 200 | 17.85 | 3570.00 |
| A0140000 | h | Manobre | 200 | 16.31 | 3262.00 |
| B0111000 | m3 | Aigua (material) | 5 | 1.5 | 7.50 |
| B0521100 | kg | Guix B1/20/2 (material) | 4000 | 0.1 | 400.00 |
| C200G000 | h | Màquina de regates (maquinària) | 200 | 1.91 | 382.00 |
| A%AUX001 | % | Despeses auxiliars mà d'obra | 1.5 % | 6832.00 | 102.48 |
|  |  | Total |  |  | 7723.98 |

**HQUZM000B** pa Neteja final d'obra (12/08/2014)
1 pa × 1818 (1872.54 amb costos indirectes) = 1872.54
Neteja final d'obra. Inclou treballs d'eliminació de brutícia i pols acumulada en paraments i tancaments metàl.lics, neteja i desinfecció de banys i lavabos, neteja de paviments i enrajolats i vidres, eliminació de taques i restes d'obra o guix o morters, recollida i retirada de plàstics i cartarons, amb mitjans manuals i retirada a abocador autoritzat.

| Codi | Ut | Descripció | Rendiment | Preu | Import |
|---|---|---|---|---|---|
| A01H4000 | h | Manobre p/SiS | 180 | 10 | 1800.00 |
| A%AUX001 | % | Despeses auxiliars mà d'obra | 1 % | 1800.00 | 18.00 |
|  |  | Total |  |  | 1818 |

**XPAUR002** pa Legalització instal.lacions
1 pa × 2000 (2060 amb costos indirectes) = 2060.00
Partida alçada a justificar corresponent a la legalització de les instal.lacions eléctriques, de climatització i telecomunicacions

**XPAU0000** pa ampliació potencia electrica
1 pa × 2000 (2060 amb costos indirectes) = 2060.00
Partida alçada a justificar segons pressupost d'execució material de la companyia, corresponent a l'ampliació de la potencia eléctrica fins a 69kw.

**XPAU0001** pa escomesa aigua
1 pa × 1750 (1802.5 amb costos indirectes) = 1802.50
Partida alçada a justificar amb el pressupost d'execució material de la companyia, corresponent al punt de conexió (escomesa) de fontaneria o en el cas de que no sigui necessàri una nova escomesa, ampliació de la pòlissa existent de suministre d'aigua

**XPAU0003** pa escomesa sanejament
1 pa × 2000 (2060 amb costos indirectes) = 2060.00
Partida alçada a justificar segons pressupost d'execució material de la companyia, corresponent a l'escomesa de sanejament, pluvial i residual.

**XPAU0004** pa escomesa de telecomunicacions
1 pa × 2000 (2060 amb costos indirectes) = 2060.00
Partida alçada a justificar segons pressupost d'execució material de la companyia, corresponent a l'escomesa de telecomunicacions

## Preus auxiliars

**E32516H4** m3 Formigó p/murs cont.,h<=3m,HA-30/B/20/IIa,bomba
Preu: 91.93
Formigó per a murs de contenció de 3 m d'alçària com a màxim, HA-30/B/20/IIa de consistència tova i grandària màxima del granulat 20 mm i abocat amb bomba

| Codi | Ut | Descripció | Rendiment | Preu | Import |
|---|---|---|---|---|---|
| A0122000 | h | Oficial 1a paleta | 0.06 | 17.85 | 1.07 |
| A0140000 | h | Manobre | 0.24 | 16.31 | 3.91 |
| B065E60B | m3 | Formigó HA-30/B/20/IIa,>=275kg/m3 ciment (material) | 1.05 | 67.76 | 71.15 |
| C1701100 | h | Camió bomba formigonar (maquinària) | 0.1 | 156.75 | 15.68 |
| A%AUX001 | % | Despeses auxiliars mà d'obra | 2.5 % | 4.98 | 0.12 |
|  |  | Total |  |  | 91.93 |

**E32B300P** kg Armadura p/murs cont. AP500S barres corrug.,h<=3m
Preu: 1.13
Armadura per a murs de contenció AP500 S, d'una alçària màxima de 3 m, d'acer en barres corrugades B500S de límit elàstic >= 500 N/mm2

| Codi | Ut | Descripció | Rendiment | Preu | Import |
|---|---|---|---|---|---|
| A0124000 | h | Oficial 1a ferrallista (mà d'obra) | 0.008 | 17.85 | 0.14 |
| A0134000 | h | Ajudant ferrallista (mà d'obra) | 0.01 | 17.19 | 0.17 |
| B0A14200 | kg | Filferro recuit,D=1,3mm (material) | 0.006 | 1.09 | 0.01 |
| D0B2A100 | kg | Acer b/corrug.obra man.taller B500S | 1 | 0.81 | 0.81 |
| A%AUX001 | % | Despeses auxiliars mà d'obra | 1.5 % | 0.31 | 0.00 |
|  |  | Total |  |  | 1.13 |

**E7883202** m2 Imperm.parament,em.bitum.imperm. ED <=2kg/m2,2capes
Preu: 7.45
Impermeabilització de parament amb emulsió bituminosa per a impermeabilització tipus ED amb una dotació de <= 2 kg/m2 aplicada en dues capes

| Codi | Ut | Descripció | Rendiment | Preu | Import |
|---|---|---|---|---|---|
| A0127000 | h | Oficial 1a col·locador | 0.15 | 17.85 | 2.68 |
| A0140000 | h | Manobre | 0.15 | 16.31 | 2.45 |
| B7Z24000 | kg | Emulsió bituminosa, tipus ED (material) | 2.2 | 1.02 | 2.24 |
| A%AUX001 | % | Despeses auxiliars mà d'obra | 1.5 % | 5.13 | 0.08 |
|  |  | Total |  |  | 7.45 |

**ED5L2583** m2 Làmina drenant nodular PEAD,1geotèx.PP,h.nòd=8mm,,r.compr.=150kN/m2,fix.mec.,vert.
Preu: 8.92
Làmina drenant nodular de polietilè d'alta densitat, amb un geotèxtil de polipropilè adherit en una de les seves cares, amb nòduls de 8 mm d'alçària aproximada i una resistència a la compressió aproximada de 150 kN/m2, fixada mecànicament sobre parament vertical

| Codi | Ut | Descripció | Rendiment | Preu | Import |
|---|---|---|---|---|---|
| A0127000 | h | Oficial 1a col·locador | 0.066 | 17.85 | 1.18 |
| A0137000 | h | Ajudant col·locador | 0.033 | 17.19 | 0.57 |
| B0A61600 | u | Tac niló D=6-8mm,+vis | 2 | 0.15 | 0.30 |
| BD5L2580 | m2 | Làmina drenant nodular PEAD,1geotèx.PP,h.nòd=8mm,,r.compr.=150kN/m2 (material) | 1.1 | 6.22 | 6.84 |
| A%AUX001 | % | Despeses auxiliars mà d'obra | 1.5 % | 1.75 | 0.03 |
|  |  | Total |  |  | 8.92 |

**E3C51BH4** m3 Formigó p/llosa fonam.HA-30/B/20/IIa,bomba
Preu: 87.81
Formigó per a lloses de fonaments, HA-30/B/20/IIa, de consistència tova i grandària màxima del granulat 30 mm, abocat amb bomba

| Codi | Ut | Descripció | Rendiment | Preu | Import |
|---|---|---|---|---|---|
| A0122000 | h | Oficial 1a paleta | 0.096 | 17.85 | 1.71 |
| A0140000 | h | Manobre | 0.144 | 16.31 | 2.35 |
| B065E60B | m3 | Formigó HA-30/B/20/IIa,>=275kg/m3 ciment | 1.05 | 67.76 | 71.15 |
| C1701100 | h | Camió bomba formigonar | 0.08 | 156.75 | 12.54 |
| A%AUX001 | % | Despeses auxiliars mà d'obra | 1.5 % | 4.06 | 0.06 |
|  |  | Total |  |  | 87.81 |

**E3CB3000** kg Armadura p/llosa fonam. AP500S barres corrug.
Preu: 1.1
Armadura per a lloses de fonaments AP500 S d'acer en barres corrugades B500S de límit elàstic >= 500 N/mm2

| Codi | Ut | Descripció | Rendiment | Preu | Import |
|---|---|---|---|---|---|
| A0124000 | h | Oficial 1a ferrallista | 0.006 | 17.85 | 0.11 |
| A0134000 | h | Ajudant ferrallista | 0.01 | 17.19 | 0.17 |
| B0A14200 | kg | Filferro recuit,D=1,3mm | 0.005 | 1.09 | 0.01 |
| D0B2A100 | kg | Acer b/corrug.obra man.taller B500S | 1 | 0.81 | 0.81 |
| A%AUX001 | % | Despeses auxiliars mà d'obra | 1.5 % | 0.28 | 0.00 |
|  |  | Total |  |  | 1.1 |

**E3CDD100** m2 Encofrat tauler p/llosa fonam.
Preu: 21.95
Encofrat amb tauler de fusta per a lloses de fonaments

| Codi | Ut | Descripció | Rendiment | Preu | Import |
|---|---|---|---|---|---|
| A0123000 | h | Oficial 1a encofrador | 0.5 | 17.85 | 8.93 |
| A0133000 | h | Ajudant encofrador | 0.55 | 17.19 | 9.45 |
| B0A31000 | kg | Clau acer | 0.15 | 1.15 | 0.17 |
| B0D21030 | m | Tauló fusta pi p/10 usos | 3 | 0.43 | 1.29 |
| B0D31000 | m3 | Llata fusta pi (material) | 0.002 | 210.79 | 0.42 |
| B0D71130 | m2 | Tauler pi,g=22mm,10 usos (material) | 1.1 | 1.21 | 1.33 |
| B0DZA000 | l | Desencofrant | 0.03 | 2.63 | 0.08 |
| A%AUX001 | % | Despeses auxiliars mà d'obra | 1.5 % | 18.38 | 0.28 |
|  |  | Total |  |  | 21.95 |

**E45118C4** m3 Formigó p/pilar, HA-25/B/10/IIa, bomba
Preu: 124.46
Formigó per a pilars, HA-25/B/10/IIa, de consistència tova i grandària màxima del granulat 10 mm, abocat amb bomba

| Codi | Ut | Descripció | Rendiment | Preu | Import |
|---|---|---|---|---|---|
| A0122000 | h | Oficial 1a paleta | 0.36 | 17.85 | 6.43 |
| A0140000 | h | Manobre | 1.44 | 16.31 | 23.49 |
| B065760B | m3 | Formigó HA-25/B/10/IIa,>=275kg/m3 ciment (material) | 1.05 | 66.93 | 70.28 |
| C1701100 | h | Camió bomba formigonar | 0.15 | 156.75 | 23.51 |
| A%AUX001 | % | Despeses auxiliars mà d'obra | 2.5 % | 29.92 | 0.75 |
|  |  | Total |  |  | 124.46 |

**E4B13000** kg Arm.pilars AP500S barres corrug.
Preu: 1.06
Armadura per a pilars AP500 S d'acer en barres corrugades B500S de límit elàstic >= 500 N/mm2

| Codi | Ut | Descripció | Rendiment | Preu | Import |
|---|---|---|---|---|---|
| A0124000 | h | Oficial 1a ferrallista | 0.007 | 17.85 | 0.12 |
| A0134000 | h | Ajudant ferrallista | 0.007 | 17.19 | 0.12 |
| B0A14200 | kg | Filferro recuit,D=1,3mm | 0.005 | 1.09 | 0.01 |
| D0B2A100 | kg | Acer b/corrug.obra man.taller B500S | 1 | 0.81 | 0.81 |
| A%AUX001 | % | Despeses auxiliars mà d'obra | 1.5 % | 0.24 | 0.00 |
|  |  | Total |  |  | 1.06 |

**E4D11103** m2 Muntatge+desmunt.encofrat plafons,pilar rect.,p/revestir,h<=3m
Preu: 15.19
Muntatge i desmuntatge d'encofrat amb plafons metàl·lics per a pilars de secció rectangular, per a revestir, d'alçària fins a 3 m

| Codi | Ut | Descripció | Rendiment | Preu | Import |
|---|---|---|---|---|---|
| A0123000 | h | Oficial 1a encofrador | 0.35 | 17.85 | 6.25 |
| A0133000 | h | Ajudant encofrador | 0.4 | 17.19 | 6.88 |
| B0D625A0 | cu | Puntal metàl·lic telescòpic h=3m,150usos | 0.011 | 8.56 | 0.09 |
| B0D81280 | m2 | Plafó metàl·lic50x50cm,50usos (material) | 1.2 | 1.01 | 1.21 |
| B0DZA000 | l | Desencofrant | 0.08 | 2.63 | 0.21 |
| B0DZP200 | u | Part propor.elem.aux.plafó met.50x50cm (material) | 1 | 0.22 | 0.22 |
| A%AUX001 | % | Despeses auxiliars mà d'obra | 2.5 % | 13.13 | 0.33 |
|  |  | Total |  |  | 15.19 |

**E45C1AC4** m3 Formigó p/llosa, HA-30/B/10/IIIa,abocat bomba
Preu: 95.88
Formigó per a lloses, HA-30/B/10/IIIa, de consistència tova i grandària màxima del granulat 10 mm, abocat amb bomba

| Codi | Ut | Descripció | Rendiment | Preu | Import |
|---|---|---|---|---|---|
| A0122000 | h | Oficial 1a paleta | 0.054 | 17.85 | 0.96 |
| A0140000 | h | Manobre | 0.216 | 16.31 | 3.52 |
| B065CH0B | m3 | Formigó HA-30/B/10/IIIa,>=300kg/m3 ciment (material) | 1.02 | 75.67 | 77.18 |
| C1701100 | h | Camió bomba formigonar | 0.09 | 156.75 | 14.11 |
| A%AUX001 | % | Despeses auxiliars mà d'obra | 2.5 % | 4.48 | 0.11 |
|  |  | Total |  |  | 95.88 |

**E4BC3000** kg Armadura p/llosa estruc.AP500S barres corrug.
Preu: 1.21
Armadura per a lloses d'estructura AP500 S d'acer en barres corrugades B500S de límit elàstic >= 500 N/mm2

| Codi | Ut | Descripció | Rendiment | Preu | Import |
|---|---|---|---|---|---|
| A0124000 | h | Oficial 1a ferrallista | 0.012 | 17.85 | 0.21 |
| A0134000 | h | Ajudant ferrallista | 0.01 | 17.19 | 0.17 |
| B0A14200 | kg | Filferro recuit,D=1,3mm | 0.012 | 1.09 | 0.01 |
| D0B2A100 | kg | Acer b/corrug.obra man.taller B500S | 1 | 0.81 | 0.81 |
| A%AUX001 | % | Despeses auxiliars mà d'obra | 1.5 % | 0.38 | 0.01 |
|  |  | Total |  |  | 1.21 |

**E4DC1D02** m2 Muntatge+desmunt.encofrat p/llosa,h<=3m,tauler,+taul.fen. form.vist
Preu: 37.94
Muntatge i desmuntatge d'encofrat per a lloses, a una alçària <= 3 m, amb tauler de fusta de pi folrat amb tauler fenòlic per a deixar el formigó vist

| Codi | Ut | Descripció | Rendiment | Preu | Import |
|---|---|---|---|---|---|
| A0123000 | h | Oficial 1a encofrador | 0.8 | 17.85 | 14.28 |
| A0133000 | h | Ajudant encofrador | 0.7 | 17.19 | 12.03 |
| B0A31000 | kg | Clau acer | 0.101 | 1.15 | 0.12 |
| B0D21030 | m | Tauló fusta pi p/10 usos | 0.99 | 0.43 | 0.43 |
| B0D31000 | m3 | Llata fusta pi | 0.002 | 210.79 | 0.42 |
| B0D625A0 | cu | Puntal metàl·lic telescòpic h=3m,150usos | 0.015 | 8.56 | 0.13 |
| B0D71130 | m2 | Tauler pi,g=22mm,10 usos | 1.1 | 1.21 | 1.33 |
| B0D75000 | m2 | Tauler aglomerat hidr.2 cares plast.,g=10mm,1 ús (material) | 1.15 | 7.29 | 8.38 |
| B0DZA000 | l | Desencofrant | 0.06 | 2.63 | 0.16 |
| A%AUX001 | % | Despeses auxiliars mà d'obra | 2.5 % | 26.31 | 0.66 |
|  |  | Total |  |  | 37.94 |

**E45C19C4** m3 Formigó p/llosa, HA-30/B/10/IIb,abocat bomba
Preu: 95.69
Formigó per a lloses, HA-30/B/10/IIb, de consistència tova i grandària màxima del granulat 10 mm, abocat amb bomba

| Codi | Ut | Descripció | Rendiment | Preu | Import |
|---|---|---|---|---|---|
| A0122000 | h | Oficial 1a paleta | 0.054 | 17.85 | 0.96 |
| A0140000 | h | Manobre | 0.216 | 16.31 | 3.52 |
| B065CD0B | m3 | Formigó HA-30/B/10/IIb,>=300kg/m3 ciment (material) | 1.02 | 75.48 | 76.99 |
| C1701100 | h | Camió bomba formigonar | 0.09 | 156.75 | 14.11 |
| A%AUX001 | % | Despeses auxiliars mà d'obra | 2.5 % | 4.48 | 0.11 |
|  |  | Total |  |  | 95.69 |

**E45B18D4** m3 Formigó p/sostre retic., HA-25/F/10/IIa,abocat bomba
Preu: 106.09
Formigó per a sostre nervat reticular, HA-25/F/10/IIa de consistència fluïda i grandària màxima del granulat 10 mm, abocat amb bomba

| Codi | Ut | Descripció | Rendiment | Preu | Import |
|---|---|---|---|---|---|
| A0122000 | h | Oficial 1a paleta | 0.226 | 17.85 | 4.03 |
| A0140000 | h | Manobre | 0.904 | 16.31 | 14.74 |
| B065760A | m3 | Formigó HA-25/F/10/IIa,>=275kg/m3 ciment (material) | 1.05 | 69.28 | 72.74 |
| C1701100 | h | Camió bomba formigonar | 0.09 | 156.75 | 14.11 |
| A%AUX001 | % | Despeses auxiliars mà d'obra | 2.5 % | 18.77 | 0.47 |
|  |  | Total |  |  | 106.09 |

**E4BB3000** kg Armadura p/sostre retic. AP500S barres corrug.
Preu: 1.18
Armadura per a sostre nervat reticular AP500 S d'acer en barres corrugades B500S de límit elàstic >= 500 N/mm2

| Codi | Ut | Descripció | Rendiment | Preu | Import |
|---|---|---|---|---|---|
| A0124000 | h | Oficial 1a ferrallista | 0.01 | 17.85 | 0.18 |
| A0134000 | h | Ajudant ferrallista | 0.01 | 17.19 | 0.17 |
| B0A14200 | kg | Filferro recuit,D=1,3mm | 0.008 | 1.09 | 0.01 |
| D0B2A100 | kg | Acer b/corrug.obra man.taller B500S | 1 | 0.81 | 0.81 |
| A%AUX001 | % | Despeses auxiliars mà d'obra | 1.5 % | 0.35 | 0.01 |
|  |  | Total |  |  | 1.18 |

**E4BBDA66** m2 Armadura p/sostre retic. AP500T,malla el.b/corrug.ME 15x15cm,D:5-5mm,6x2,2m B500T
Preu: 2.64
Armadura per a sostre nervat reticular AP500 T amb malla electrosoldada de barres corrugades d'acer ME 15x15 cm D:5-5 mm 6x2,2 m B500T UNE-EN 10080

| Codi | Ut | Descripció | Rendiment | Preu | Import |
|---|---|---|---|---|---|
| A0124000 | h | Oficial 1a ferrallista | 0.018 | 17.85 | 0.32 |
| A0134000 | h | Ajudant ferrallista | 0.018 | 17.19 | 0.31 |
| B0A14200 | kg | Filferro recuit,D=1,3mm | 0.012 | 1.09 | 0.01 |
| B0B34133 | m2 | Malla el.b/corrug.ME 15x15cm,D:5-5mm,6x2,2m B500T (material) | 1.2 | 1.66 | 1.99 |
| A%AUX001 | % | Despeses auxiliars mà d'obra | 1.5 % | 0.63 | 0.01 |
|  |  | Total |  |  | 2.64 |

**E4D93EC7** m2 Alleug. p/sostre nervat amb casset.mort.ciment 70x23cm h=22cm
Preu: 7.52
Alleugeridor per a sostre nervat amb cassetons de morter de ciment de 70x23 cm i 22 cm d'alçària

| Codi | Ut | Descripció | Rendiment | Preu | Import |
|---|---|---|---|---|---|
| A0121000 | h | Oficial 1a | 0.01 | 17.85 | 0.18 |
| A0140000 | h | Manobre | 0.035 | 16.31 | 0.57 |
| B4D93EC7 | u | Cassetó p/sostre nerv.mort.ciment 70x23cm h=22cm (material) | 6.825 | 0.99 | 6.76 |
| A%AUX001 | % | Despeses auxiliars mà d'obra | 1.5 % | 0.75 | 0.01 |
|  |  | Total |  |  | 7.52 |

**E4DB1DX0** m2 Muntatge+desmunt.encofrat p/sostre retic.,h<=3m tauler,entram.desmunt.
Preu: 19.49
Muntatge i desmuntatge d'encofrat per a sostre nervat reticular, a una alçària <= 3 m, amb tauler de fusta de pi sobre entramat desmuntable

| Codi | Ut | Descripció | Rendiment | Preu | Import |
|---|---|---|---|---|---|
| A0123000 | h | Oficial 1a encofrador | 0.45 | 17.85 | 8.03 |
| A0133000 | h | Ajudant encofrador | 0.35 | 17.19 | 6.02 |
| B0A31000 | kg | Clau acer | 0.101 | 1.15 | 0.12 |
| B0D21030 | m | Tauló fusta pi p/10 usos | 0.499 | 0.43 | 0.21 |
| B0D31000 | m3 | Llata fusta pi | 0.002 | 210.79 | 0.42 |
| B0D625A0 | cu | Puntal metàl·lic telescòpic h=3m,150usos | 0.015 | 8.56 | 0.13 |
| B0D71130 | m2 | Tauler pi,g=22mm,10 usos | 1.15 | 1.21 | 1.39 |
| B0DZJ0K6 | m2 | Perfil met.desmunt.p/supo.encof.sost.,25usos (material) | 1.099 | 2.57 | 2.82 |
| A%AUX001 | % | Despeses auxiliars mà d'obra | 2.5 % | 14.05 | 0.35 |
|  |  | Total |  |  | 19.49 |

**D070A4D1** m3 Morter mixt ciment pòrtland+fill.calc. CEM II/B-L,calç,sorra ,200kg/m3 ciment,1:2:10,2,5N/mm2,elab.a obra,
Preu: 151.65
Morter mixt de ciment pòrtland amb filler calcari CEM II/B-L, calç i sorra, amb 200 kg/m3 de ciment, amb una proporció en volum 1:2:10 i 2,5 N/mm2 de resistència a compressió, elaborat a l'obra

| Codi | Ut | Descripció | Rendiment | Preu | Import |
|---|---|---|---|---|---|
| A0150000 | h | Manobre especialista | 1.05 | 16.82 | 17.66 |
| B0111000 | m3 | Aigua | 0.2 | 1.5 | 0.30 |
| B0310020 | t | Sorra p/morters (material) | 1.53 | 18.02 | 27.57 |
| B0512401 | t | Ciment pòrtland+fill.calc. CEM II/B-L 32,5R,sacs (material) | 0.2 | 103.3 | 20.66 |
| B0532310 | kg | Calç aèria CL 90,sacs (material) | 400 | 0.21 | 84.00 |
| C1705600 | h | Formigonera 165l (maquinària) | 0.725 | 1.77 | 1.28 |
| A%AUX001 | % | Despeses auxiliars mà d'obra | 1 % | 17.66 | 0.18 |
|  |  | Total |  |  | 151.65 |

**D0701821** m3 Morter ciment pòrtland+fill.calc. CEM II/B-L,sorra ,380kg/m3 ciment,1:4,10N/mm2,elab.a obra,
Preu: 85.17
Morter de ciment pòrtland amb filler calcari CEM II/B-L i sorra, amb 380 kg/m3 de ciment, amb una proporció en volum 1:4 i 10 N/mm2 de resistència a compressió, elaborat a l'obra

| Codi | Ut | Descripció | Rendiment | Preu | Import |
|---|---|---|---|---|---|
| A0150000 | h | Manobre especialista | 1 | 16.82 | 16.82 |
| B0111000 | m3 | Aigua | 0.2 | 1.5 | 0.30 |
| B0310020 | t | Sorra p/morters | 1.52 | 18.02 | 27.39 |
| B0512401 | t | Ciment pòrtland+fill.calc. CEM II/B-L 32,5R,sacs | 0.38 | 103.3 | 39.25 |
| C1705600 | h | Formigonera 165l | 0.7 | 1.77 | 1.24 |
| A%AUX001 | % | Despeses auxiliars mà d'obra | 1 % | 16.82 | 0.17 |
|  |  | Total |  |  | 85.17 |

**D0701641** m3 Morter ciment pòrtland+fill.calc. CEM II/B-L,sorra ,250kg/m3 ciment,1:6,5N/mm2,elab.a obra,
Preu: 73.73
Morter de ciment pòrtland amb filler calcari CEM II/B-L i sorra, amb 250 kg/m3 de ciment, amb una proporció en volum 1:6 i 5 N/mm2 de resistència a compressió, elaborat a l'obra

| Codi | Ut | Descripció | Rendiment | Preu | Import |
|---|---|---|---|---|---|
| A0150000 | h | Manobre especialista | 1 | 16.82 | 16.82 |
| B0111000 | m3 | Aigua | 0.2 | 1.5 | 0.30 |
| B0310020 | t | Sorra p/morters | 1.63 | 18.02 | 29.37 |
| B0512401 | t | Ciment pòrtland+fill.calc. CEM II/B-L 32,5R,sacs | 0.25 | 103.3 | 25.83 |
| C1705600 | h | Formigonera 165l | 0.7 | 1.77 | 1.24 |
| A%AUX001 | % | Despeses auxiliars mà d'obra | 1 % | 16.82 | 0.17 |
|  |  | Total |  |  | 73.73 |

**L1213251** m2 andami
Preu: 12.11

| Codi | Ut | Descripció | Rendiment | Preu | Import |
|---|---|---|---|---|---|
| A012M000 | h | Oficial 1a muntador | 0.3 | 18.45 | 5.54 |
| A013M000 | h | Ajudant muntador | 0.3 | 17.19 | 5.16 |
| C1501700 | h | Camió transp.7 t | 0.04 | 31.33 | 1.25 |
| A%AUX001 | % | Despeses auxiliars mà d'obra | 1.5 % | 10.70 | 0.16 |
|  |  | Total |  |  | 12.11 |

**E6185M1K** m2 Paret divis. p/revestir,gruix=20cm,bloc foradat mort.ciment,400x200x200mm,llis, col.morter 1:2:10
Preu: 28.54
Paret divisòria per a revestir de 20 cm de gruix de bloc foradat de morter ciment, de 400x200x200 mm, llis, categoria I segons la norma UNE-EN 771-3 , col·locat amb morter mixt 1:2:10 de ciment pòrtland amb filler calcari

| Codi | Ut | Descripció | Rendiment | Preu | Import |
|---|---|---|---|---|---|
| A0122000 | h | Oficial 1a paleta | 0.42 | 17.85 | 7.50 |
| A0140000 | h | Manobre | 0.21 | 16.31 | 3.43 |
| B0E244L1 | u | Bloc foradat morter ciment,llis 400x200x200mm,p/revest. (material) | 11.963 | 1.26 | 15.07 |
| D070A4D1 | m3 | Morter mixt ciment pòrtland+fill.calc. CEM II/B-L,calç,sorra ,200kg/m3 ciment,1:2:10,2,5N/mm2,elab.a obra, | 0.015 | 151.65 | 2.27 |
| A%AUX001 | % | Despeses auxiliars mà d'obra | 2.5 % | 10.93 | 0.27 |
|  |  | Total |  |  | 28.54 |

**E61Z300H** kg Acer b/corrugada B500S,p/arm.paret bloc mort.
Preu: 2.64
Acer en barres corrugades B500S de límit elàstic >= 500 N/mm2 per a l'armadura de parets de blocs de morter de ciment

| Codi | Ut | Descripció | Rendiment | Preu | Import |
|---|---|---|---|---|---|
| A0124000 | h | Oficial 1a ferrallista | 0.1 | 17.85 | 1.79 |
| B0A14200 | kg | Filferro recuit,D=1,3mm | 0.005 | 1.09 | 0.01 |
| D0B2A100 | kg | Acer b/corrug.obra man.taller B500S | 1 | 0.81 | 0.81 |
| A%AUX001 | % | Despeses auxiliars mà d'obra | 1.5 % | 1.79 | 0.03 |
|  |  | Total |  |  | 2.64 |

**E61ZR045** m3 Formigó HA-25/P/20/I,manual.,p/parets blocs mort.
Preu: 100.95
Formigó HA-25/P/20/I de consistència plàstica i grandària màxima del granulat 20 mm, col·locat manualment, per a parets de blocs de morter de ciment

| Codi | Ut | Descripció | Rendiment | Preu | Import |
|---|---|---|---|---|---|
| A0122000 | h | Oficial 1a paleta | 0.4 | 17.85 | 7.14 |
| A0140000 | h | Manobre | 1.6 | 16.31 | 26.10 |
| B065910C | m3 | Formigó HA-25/P/20/I,>=250kg/m3 ciment (material) | 1.05 | 64.01 | 67.21 |
| A%AUX001 | % | Despeses auxiliars mà d'obra | 1.5 % | 33.24 | 0.50 |
|  |  | Total |  |  | 100.95 |

**E511PJFB** m2 Acabat terrat,2 rajoles,ceràm.comú+fina,28x14cm,col.mort.asf.,1:2:10
Preu: 29.46
Acabat de terrat amb paviment format per dues capes de rajola ceràmica, una de ceràmica comuna i una de mecànica amb acabat fi, de color vermell i de 28x14 cm, col·locades la 1a amb morter asfàltic i la 2a amb morter mixt 1:2:10

| Codi | Ut | Descripció | Rendiment | Preu | Import |
|---|---|---|---|---|---|
| A0122000 | h | Oficial 1a paleta | 0.6 | 17.85 | 10.71 |
| A0140000 | h | Manobre | 0.3 | 16.31 | 4.89 |
| B0FG2JA3 | u | Rajola ceràm.comú rect.,el.mec. 28x14x1cm,vermell (material) | 26.52 | 0.12 | 3.18 |
| B0FG3JA3 | u | Rajola ceràm.fina rect.,el.mec. 28x14x1cm,vermell (material) | 26.51 | 0.14 | 3.71 |
| D070A4D1 | m3 | Morter mixt ciment pòrtland+fill.calc. CEM II/B-L,calç,sorra ,200kg/m3 ciment,1:2:10,2,5N/mm2,elab.a obra, | 0.014 | 151.65 | 2.12 |
| D0771011 | m3 | Morter asfàltic,dosificació 1:4, | 0.016 | 288.79 | 4.62 |
| A%AUX001 | % | Despeses auxiliars mà d'obra | 1.5 % | 15.60 | 0.23 |
|  |  | Total |  |  | 29.46 |

**E5Z15A2B** m2 Formació pendents form.150kg/m3,g=10cm,remolinat
Preu: 11.65
Formació de pendents amb formigó de dosificació 150 kg/m3 de ciment pòrtland amb filler calcari CEM II/B-L 32,5 R, de 10 cm de gruix mitjà, amb acabat remolinat

| Codi | Ut | Descripció | Rendiment | Preu | Import |
|---|---|---|---|---|---|
| A0122000 | h | Oficial 1a paleta | 0.125 | 17.85 | 2.23 |
| A0140000 | h | Manobre | 0.125 | 16.31 | 2.04 |
| D060M021 | m3 | Formigó 150kg/m3,1:4:8,ciment pòrtland+fill.calc. CEM II/B-L 32,5R+pedra calc. 20mm,elab.a obra,formigonera 165l | 0.101 | 72.49 | 7.32 |
| A%AUX001 | % | Despeses auxiliars mà d'obra | 1.5 % | 4.27 | 0.06 |
|  |  | Total |  |  | 11.65 |

**E713KA98** m2 Membrana PN-6,2làm.,7,2kg/m2,LO-40-FP-130g/m2,adh.en cal.
Preu: 20.14
Membrana per a impermeabilització de cobertes PN-6 segons la norma UNE 104402 de dues làmines, de densitat superficial 7,2 kg/m2 formada per làmina bituminosa d'oxiasfalt LO-40 FP amb armadura de feltre de polièster de 130 g/m2, adherides entre elles en calent i col·locades sobre capa separadora amb geotèxtil

| Codi | Ut | Descripció | Rendiment | Preu | Import |
|---|---|---|---|---|---|
| A0127000 | h | Oficial 1a col·locador | 0.3 | 17.85 | 5.36 |
| A0137000 | h | Ajudant col·locador | 0.15 | 17.19 | 2.58 |
| B7114090 | m2 | Làm.bitum.LO-40-FP 130g/m2 (material) | 2.2 | 5.16 | 11.35 |
| B7B11170 | m2 | Geotèxtil feltre PP no teix.lligat mecàn.,70-90g/m2 (material) | 1.1 | 0.66 | 0.73 |
| A%AUX001 | % | Despeses auxiliars mà d'obra | 1.5 % | 7.94 | 0.12 |
|  |  | Total |  |  | 20.14 |

**E7A24A0L** m2 Barrera vap./estanq.1vel poliet.,g=50µm,col.n/adh.
Preu: 0.98
Barrera de vapor/estanquitat amb vel de polietilè de 50 µm i 48 g/m2, col·locada no adherida

| Codi | Ut | Descripció | Rendiment | Preu | Import |
|---|---|---|---|---|---|
| A0127000 | h | Oficial 1a col·locador | 0.03 | 17.85 | 0.54 |
| A0137000 | h | Ajudant col·locador | 0.015 | 17.19 | 0.26 |
| B7711A00 | m2 | Vel poliet.,g=50µm,48g/m2 (material) | 1.1 | 0.15 | 0.17 |
| A%AUX001 | % | Despeses auxiliars mà d'obra | 1.5 % | 0.80 | 0.01 |
|  |  | Total |  |  | 0.98 |

**E7C29671** m2 Aïllam.planxa (XPS),g=60mm,resist.compress.>=300kPa,res.tèrmica ,1,935-1,765m2.K/W,llisa cantell mitjamossacol.s/adh.
Preu: 9.27
Aïllament de planxa de poliestirè extruït (XPS) UNE-EN 13164 de 60 mm de gruix i resistència a compressió >= 300 kPa, resistència tèrmica entre 1,935 i 1,765 m2.K/W, amb la superfície llisa i amb cantell mitjamossa, col·locada sense adherir

| Codi | Ut | Descripció | Rendiment | Preu | Import |
|---|---|---|---|---|---|
| A0122000 | h | Oficial 1a paleta | 0.06 | 17.85 | 1.07 |
| A0140000 | h | Manobre | 0.03 | 16.31 | 0.49 |
| B7C29670 | m2 | Planxa (XPS),g=60mm,resist.compress.>=300kPa,res.tèrmica ,1,935-1,765m2.K/W,llisa cantell mitjamossa (material) | 1.05 | 7.32 | 7.69 |
| A%AUX001 | % | Despeses auxiliars mà d'obra | 1.5 % | 1.56 | 0.02 |
|  |  | Total |  |  | 9.27 |

**E6186P1K** m2 Paret divis. p/revestir,gruix=30cm,bloc foradat mort.ciment,400x300x200mm,llis, col.morter 1:2:10
Preu: 33.42
Paret divisòria per a revestir de 30 cm de gruix de bloc foradat de morter ciment, de 400x300x200 mm, llis, categoria I segons la norma UNE-EN 771-3 , col·locat amb morter mixt 1:2:10 de ciment pòrtland amb filler calcari

| Codi | Ut | Descripció | Rendiment | Preu | Import |
|---|---|---|---|---|---|
| A0122000 | h | Oficial 1a paleta | 0.46 | 17.85 | 8.21 |
| A0140000 | h | Manobre | 0.23 | 16.31 | 3.75 |
| B0E244W1 | u | Bloc foradat morter ciment,llis 400x300x200mm,p/revest. (material) | 11.963 | 1.49 | 17.82 |
| D070A4D1 | m3 | Morter mixt ciment pòrtland+fill.calc. CEM II/B-L,calç,sorra ,200kg/m3 ciment,1:2:10,2,5N/mm2,elab.a obra, | 0.022 | 151.65 | 3.34 |
| A%AUX001 | % | Despeses auxiliars mà d'obra | 2.5 % | 11.96 | 0.30 |
|  |  | Total |  |  | 33.42 |

**E5Z15N40** m2 Formació pendents form.cel·lular 300kg/m3 g=15cm
Preu: 12.17
Formació de pendents amb formigó cel·lular sense granulat, de densitat 300 kg/m3, de 15 cm de gruix mitjà

| Codi | Ut | Descripció | Rendiment | Preu | Import |
|---|---|---|---|---|---|
| A0122000 | h | Oficial 1a paleta | 0.14 | 17.85 | 2.50 |
| A0140000 | h | Manobre | 0.14 | 16.31 | 2.28 |
| D07AA000 | m3 | Form. cel·lular s/granulat,dens.=300kg/m3 | 0.152 | 48.13 | 7.32 |
| A%AUX001 | % | Despeses auxiliars mà d'obra | 1.5 % | 4.78 | 0.07 |
|  |  | Total |  |  | 12.17 |

**E5Z26D31** m2 Capa prot. morter ciment 1:6 g=3cm,remolinat
Preu: 8.72
Capa de protecció de morter de ciment 1:6 de 3 cm de gruix, amb acabat remolinat

| Codi | Ut | Descripció | Rendiment | Preu | Import |
|---|---|---|---|---|---|
| A0122000 | h | Oficial 1a paleta | 0.15 | 17.85 | 2.68 |
| A0140000 | h | Manobre | 0.22 | 16.31 | 3.59 |
| D0701641 | m3 | Morter ciment pòrtland+fill.calc. CEM II/B-L,sorra ,250kg/m3 ciment,1:6,5N/mm2,elab.a obra, | 0.032 | 73.73 | 2.36 |
| A%AUX001 | % | Despeses auxiliars mà d'obra | 1.5 % | 6.27 | 0.09 |
|  |  | Total |  |  | 8.72 |

**E721GCK3** m2 Membrana GA-1,1làm.,6,6kg/m2,LBM(SBS)-50/G-FP-150g/m2,acab.color estànd.,adh.oxiasf.OA 80/25
Preu: 20.85
Membrana per a impermeabilització de cobertes GA-1 segons UNE 104402, d'una làmina, de densitat superficial 6,6 kg/m2 formada per làmina de betum modificat LBM (SBS)-50/G amb una armadura FP de feltre de polièster de 150 g/m2 i acabat de color estàndard, adherida amb oxiasfalt OA 80/25, prèvia imprimació

| Codi | Ut | Descripció | Rendiment | Preu | Import |
|---|---|---|---|---|---|
| A0127000 | h | Oficial 1a col·locador | 0.3 | 17.85 | 5.36 |
| A0137000 | h | Ajudant col·locador | 0.15 | 17.19 | 2.58 |
| B09412C0 | kg | Oxiasfalt sacs,OA 80/25,en cal. (material) | 1.5 | 0.89 | 1.34 |
| B712A0XA | m2 | Làmina bet.modif.autoprot.miner.LBM(SBS) 50/G-FP 150g/m2 reforçada acab.color estànd. (material) | 1.1 | 9.97 | 10.97 |
| B7Z22000 | kg | Emulsió bituminosa, tipus EB (material) | 0.3 | 1.6 | 0.48 |
| A%AUX001 | % | Despeses auxiliars mà d'obra | 1.5 % | 7.94 | 0.12 |
|  |  | Total |  |  | 20.85 |

**E7A1220N** m2 Barrera vapor/estanq.emul.bitum.,tipus ED,dotació<=2kg/m2,2capes
Preu: 3.31
Barrera de vapor/estanquitat amb una pel·lícula d'emulsió bituminosa tipus ED, amb una dotació <= 2 kg/m2, aplicada en dues capes

| Codi | Ut | Descripció | Rendiment | Preu | Import |
|---|---|---|---|---|---|
| A0127000 | h | Oficial 1a col·locador | 0.04 | 17.85 | 0.71 |
| A0137000 | h | Ajudant col·locador | 0.02 | 17.19 | 0.34 |
| B7Z24000 | kg | Emulsió bituminosa, tipus ED | 2.2 | 1.02 | 2.24 |
| A%AUX001 | % | Despeses auxiliars mà d'obra | 1.5 % | 1.05 | 0.02 |
|  |  | Total |  |  | 3.31 |

**E7B111A0** m2 Geotèxtil feltre PP no teix. lligat mecàn.,100-110g/m2,s/adh.
Preu: 1.88
Geotèxtil format per feltre de polipropilè no teixit lligat mecànicament de 100 a 110 g/m2, col·locat sense adherir

| Codi | Ut | Descripció | Rendiment | Preu | Import |
|---|---|---|---|---|---|
| A0127000 | h | Oficial 1a col·locador | 0.04 | 17.85 | 0.71 |
| A0137000 | h | Ajudant col·locador | 0.02 | 17.19 | 0.34 |
| B7B111A0 | m2 | Geotèxtil feltre PP no teix.lligat mecàn.,100-110g/m2 (material) | 1.1 | 0.74 | 0.81 |
| A%AUX001 | % | Despeses auxiliars mà d'obra | 1.5 % | 1.05 | 0.02 |
|  |  | Total |  |  | 1.88 |

**E7C29631** m2 Aïllam.planxa (XPS),g=60mm,resist.compress.>=300kPa,res.tèrmica ,1,935-1,765m2.K/W,llisa cantell encadellatcol.s/adh.
Preu: 9.3
Aïllament de planxa de poliestirè extruït (XPS) UNE-EN 13164 de 60 mm de gruix i resistència a compressió >= 300 kPa, resistència tèrmica entre 1,935 i 1,765 m2.K/W, amb la superfície llisa i amb cantell encadellat, col·locada sense adherir

| Codi | Ut | Descripció | Rendiment | Preu | Import |
|---|---|---|---|---|---|
| A0122000 | h | Oficial 1a paleta | 0.06 | 17.85 | 1.07 |
| A0140000 | h | Manobre | 0.03 | 16.31 | 0.49 |
| B7C29630 | m2 | Planxa (XPS),g=60mm,resist.compress.>=300kPa,res.tèrmica ,1,935-1,765m2.K/W,llisa cantell encadellat (material) | 1.05 | 7.35 | 7.72 |
| A%AUX001 | % | Despeses auxiliars mà d'obra | 1.5 % | 1.56 | 0.02 |
|  |  | Total |  |  | 9.3 |

**E5ZD2G0U** m Minvell c/parament,rajola ceràm.fina,col.mort.asf.
Preu: 6.45
Minvell contra parament, de rajola ceràmica fina, col·locada amb morter asfàltic

| Codi | Ut | Descripció | Rendiment | Preu | Import |
|---|---|---|---|---|---|
| A0122000 | h | Oficial 1a paleta | 0.15 | 17.85 | 2.68 |
| A0140000 | h | Manobre | 0.075 | 16.31 | 1.22 |
| B0FG3JA3 | u | Rajola ceràm.fina rect.,el.mec. 28x14x1cm,vermell | 7.497 | 0.14 | 1.05 |
| D0771011 | m3 | Morter asfàltic,dosificació 1:4, | 0.005 | 288.79 | 1.44 |
| A%AUX001 | % | Despeses auxiliars mà d'obra | 1.5 % | 3.90 | 0.06 |
|  |  | Total |  |  | 6.45 |

**E7J1AUZ0** m2 Formació junt dilat.,planxa EPS,g=50mm
Preu: 11.96
Formació de junt de dilatació, en peces formigonades "in situ", amb planxa de poliestirè expandit, de 50 mm de gruix

| Codi | Ut | Descripció | Rendiment | Preu | Import |
|---|---|---|---|---|---|
| A0123000 | h | Oficial 1a encofrador | 0.28 | 17.85 | 5.00 |
| A0133000 | h | Ajudant encofrador | 0.14 | 17.19 | 2.41 |
| B7C23500 | m2 | Planxa EPS,g=50mm,tens.compres.=30kPa,res.tèrmica=1,1m2.K/Wcara llisa i cantell llis (material) | 1.08 | 4.11 | 4.44 |
| A%AUX001 | % | Despeses auxiliars mà d'obra | 1.5 % | 7.41 | 0.11 |
|  |  | Total |  |  | 11.96 |

**E7Z1JWD2** m2 Arrebossat bona vista p/suport memb.morter 1:6,remolinat
Preu: 22.29
Arrebossat a bona vista de faixa horitzontal, per a suport de membranes, amb morter de ciment 1:6 amb acabat remolinat

| Codi | Ut | Descripció | Rendiment | Preu | Import |
|---|---|---|---|---|---|
| A0122000 | h | Oficial 1a paleta | 0.8 | 17.85 | 14.28 |
| A0140000 | h | Manobre | 0.4 | 16.31 | 6.52 |
| D0701641 | m3 | Morter ciment pòrtland+fill.calc. CEM II/B-L,sorra ,250kg/m3 ciment,1:6,5N/mm2,elab.a obra, | 0.016 | 73.73 | 1.18 |
| A%AUX001 | % | Despeses auxiliars mà d'obra | 1.5 % | 20.80 | 0.31 |
|  |  | Total |  |  | 22.29 |

**E7Z327P5** m2 Reforç lin. membr.LO-30-FP 130g/m2,adh.calent
Preu: 18.57
Reforç lineal de membrana, amb làmina bituminosa d'oxiasfalt LO-30-FP amb armadura de feltre de polièster de 130 g/m2, adherida en calent, prèvia imprimació

| Codi | Ut | Descripció | Rendiment | Preu | Import |
|---|---|---|---|---|---|
| A0127000 | h | Oficial 1a col·locador | 0.5 | 17.85 | 8.93 |
| A0137000 | h | Ajudant col·locador | 0.25 | 17.19 | 4.30 |
| B7113090 | m2 | Làm.bitum.LO-30-FP 130g/m2 (material) | 1.1 | 4.38 | 4.82 |
| B7Z24000 | kg | Emulsió bituminosa, tipus ED | 0.315 | 1.02 | 0.32 |
| A%AUX001 | % | Despeses auxiliars mà d'obra | 1.5 % | 13.23 | 0.20 |
|  |  | Total |  |  | 18.57 |

**E5ZD3G0D** m2 Minvell c/parament part sup.horitz.,rajola ceràm.fina,col.morter 1:6
Preu: 27.12
Minvell contra parament, amb la part superior horitzontal i la inferior seguint el pendent, de rajola ceràmica fina, col·locada amb morter de ciment 1:6

| Codi | Ut | Descripció | Rendiment | Preu | Import |
|---|---|---|---|---|---|
| A0122000 | h | Oficial 1a paleta | 0.85 | 17.85 | 15.17 |
| A0140000 | h | Manobre | 0.425 | 16.31 | 6.93 |
| B0FG3JA3 | u | Rajola ceràm.fina rect.,el.mec. 28x14x1cm,vermell | 24.003 | 0.14 | 3.36 |
| D0701641 | m3 | Morter ciment pòrtland+fill.calc. CEM II/B-L,sorra ,250kg/m3 ciment,1:6,5N/mm2,elab.a obra, | 0.018 | 73.73 | 1.33 |
| A%AUX001 | % | Despeses auxiliars mà d'obra | 1.5 % | 22.10 | 0.33 |
|  |  | Total |  |  | 27.12 |

**E5ZG1EE1** m Cavalló p/junt dilat.peça prefab.form.cim.blanc ampl.=45cm,s/adh.
Preu: 30.75
Cavalló per a junt de dilatació de peça prefabricada de formigó de ciment blanc d'amplària 45 cm, col·locada sense adherir al suport

| Codi | Ut | Descripció | Rendiment | Preu | Import |
|---|---|---|---|---|---|
| A0122000 | h | Oficial 1a paleta | 0.35 | 17.85 | 6.25 |
| A0140000 | h | Manobre | 0.175 | 16.31 | 2.85 |
| B5ZG0EE0 | m | Peça form.cim.blanc 45x5cm (material) | 1 | 20.82 | 20.82 |
| B7422CMF | m2 | Làmina PVC p/intemp.,g=1,2mm,+arm. malla FV (material) | 0.11 | 6.28 | 0.69 |
| A%AUX001 | % | Despeses auxiliars mà d'obra | 1.5 % | 9.10 | 0.14 |
|  |  | Total |  |  | 30.75 |

**E61A331K** m2 Paredó tanc.10cm,bloc foradat llis 500x200x100mm,I UNE-EN 771-3,p/revestir,col.mort.1:2:10
Preu: 16.28
Paredó de tancament de 10 cm de gruix, de bloc d'argila expandida foradat llis de 500x200x100 mm, categoria I, segons la norma UNE-EN 771-3, per a revestir, col·locat amb morter mixt 1:2:10

| Codi | Ut | Descripció | Rendiment | Preu | Import |
|---|---|---|---|---|---|
| A0122000 | h | Oficial 1a paleta | 0.34 | 17.85 | 6.07 |
| A0140000 | h | Manobre | 0.17 | 16.31 | 2.77 |
| B0E945A0 | u | Bloc arg.expandida foradat 500x200x100mm,categoria I,UNE-EN 771-3 (material) | 9.996 | 0.57 | 5.70 |
| D070A4D1 | m3 | Morter mixt ciment pòrtland+fill.calc. CEM II/B-L,calç,sorra ,200kg/m3 ciment,1:2:10,2,5N/mm2,elab.a obra, | 0.01 | 151.65 | 1.52 |
| A%AUX001 | % | Despeses auxiliars mà d'obra | 2.5 % | 8.84 | 0.22 |
|  |  | Total |  |  | 16.28 |

**E71387RK** m2 Membrana PN-1,1làm.,3,8kg/m2,LBM(SBS)-40-FV-50g/m2+feltre polièst.-130g/m2
Preu: 15.91
Membrana per a impermeabilització de cobertes PN-1 segons la norma UNE 104402 d'una làmina, de densitat superficial 3,8 kg/m2 formada per làmina de betum modificat LBM (SBS)-40-FV, amb armadura de feltre de fibra de vidre de 50 g/m2 i feltre de polièster de 130 g/m2, col·locada sobre capa separadora amb geotèxtil

| Codi | Ut | Descripció | Rendiment | Preu | Import |
|---|---|---|---|---|---|
| A0127000 | h | Oficial 1a col·locador | 0.2 | 17.85 | 3.57 |
| A0137000 | h | Ajudant col·locador | 0.1 | 17.19 | 1.72 |
| B71190R0 | m2 | Làmina bet.modif.n/proteg.LBM(SBS) 40-FV+FP 50g/m2,130g/m2 (material) | 1.1 | 8.92 | 9.81 |
| B7B11170 | m2 | Geotèxtil feltre PP no teix.lligat mecàn.,70-90g/m2 | 1.1 | 0.66 | 0.73 |
| A%AUX001 | % | Despeses auxiliars mà d'obra | 1.5 % | 5.29 | 0.08 |
|  |  | Total |  |  | 15.91 |

**E7Z15MD0** m Matarracó,radi=6cm morter 1:6
Preu: 6.75
Matarracó de radi 6 cm, fet amb morter de ciment 1:6

| Codi | Ut | Descripció | Rendiment | Preu | Import |
|---|---|---|---|---|---|
| A0122000 | h | Oficial 1a paleta | 0.25 | 17.85 | 4.46 |
| A0140000 | h | Manobre | 0.125 | 16.31 | 2.04 |
| D0701641 | m3 | Morter ciment pòrtland+fill.calc. CEM II/B-L,sorra ,250kg/m3 ciment,1:6,5N/mm2,elab.a obra, | 0.002 | 73.73 | 0.15 |
| A%AUX001 | % | Despeses auxiliars mà d'obra | 1.5 % | 6.50 | 0.10 |
|  |  | Total |  |  | 6.75 |

**E7Z325R5** m2 Reforç lin. membr.LBM(SBS)-40-FV 50g/m2+FP 130g/m2,adh.calent
Preu: 23.56
Reforç lineal de membrana, amb làmina de betum modificat LBM (SBS)-40-FV amb armadura de feltre de fibra de vidre de 50 g/m2 i amb armadura FP de feltre de polièster de 130 g/m2, adherida en calent, prèvia imprimació

| Codi | Ut | Descripció | Rendiment | Preu | Import |
|---|---|---|---|---|---|
| A0127000 | h | Oficial 1a col·locador | 0.5 | 17.85 | 8.93 |
| A0137000 | h | Ajudant col·locador | 0.25 | 17.19 | 4.30 |
| B71190R0 | m2 | Làmina bet.modif.n/proteg.LBM(SBS) 40-FV+FP 50g/m2,130g/m2 | 1.1 | 8.92 | 9.81 |
| B7Z24000 | kg | Emulsió bituminosa, tipus ED | 0.315 | 1.02 | 0.32 |
| A%AUX001 | % | Despeses auxiliars mà d'obra | 1.5 % | 13.23 | 0.20 |
|  |  | Total |  |  | 23.56 |

**D07J1100** m3 Pasta guix B1
Preu: 97.37
Pasta de guix B1

| Codi | Ut | Descripció | Rendiment | Preu | Import |
|---|---|---|---|---|---|
| A0149000 | h | Manobre guixaire | 1 | 16.31 | 16.31 |
| B0111000 | m3 | Aigua | 0.6 | 1.5 | 0.90 |
| B0521100 | kg | Guix B1/20/2 | 800 | 0.1 | 80.00 |
| A%AUX001 | % | Despeses auxiliars mà d'obra | 1 % | 16.31 | 0.16 |
|  |  | Total |  |  | 97.37 |

**EAN52663** u Bastiment base p/balcon.,tub acer galv.
Preu: 68.24
Bastiment de base per a balconera, de tub d'acer galvanitzat de secció 60x20 mm2,

| Codi | Ut | Descripció | Rendiment | Preu | Import |
|---|---|---|---|---|---|
| BAN51400 | m | Bastiment base tub acer galv.60x20mm | 8 | 8.53 | 68.24 |
|  |  | Total |  |  | 68.24 |

**E89A2BB0** m2 Pintat porta fusta,esmalt sint.,1protector+1segelladora+2acab.
Preu: 15.54
Pintat de portes cegues de fusta, a l'esmalt sintètic, amb una capa de protector químic insecticida-fungicida, una segelladora i dues d'acabat

| Codi | Ut | Descripció | Rendiment | Preu | Import |
|---|---|---|---|---|---|
| A012D000 | h | Oficial 1a pintor | 0.52 | 17.85 | 9.28 |
| A013D000 | h | Ajudant pintor | 0.05 | 17.19 | 0.86 |
| B89ZB000 | kg | Esmalt sint. | 0.347 | 10.38 | 3.60 |
| B8ZA1000 | kg | Segelladora | 0.153 | 4.25 | 0.65 |
| B8ZA3000 | kg | Protector p/fusta (TP8) | 0.15 | 6.68 | 1.00 |
| A%AUX001 | % | Despeses auxiliars mà d'obra | 1.5 % | 10.14 | 0.15 |
|  |  | Total |  |  | 15.54 |

**EAP37175** u Bast.envà p/porta,pi roig p/llum bast.=80cmx200cm
Preu: 34.06
Bastiment d'envà per a porta, de fulles batents, de fusta de pi roig per a pintar per a una llum de bastiment de 80 cm d'amplària i 200 cm d'alçària

| Codi | Ut | Descripció | Rendiment | Preu | Import |
|---|---|---|---|---|---|
| BAP37175 | u | Bast.envà p/porta pi roig p/llum bast.fins =120cmx200cm (material) | 1 | 34.06 | 34.06 |
|  |  | Total |  |  | 34.06 |

**EAQDC075** u Fulla batent p/porta int.g=35mm,ampl.fins =80cm,alç=200cm ,p/pintar,c.llises+int.cartró,col.
Preu: 179.55
Fulla batent per a porta interior, de 35 mm de gruix,fins 80 cm d'amplària i 200 cm alçària , per a pintar, de cares llises i estructura interior de cartró, col·locada

| Codi | Ut | Descripció | Rendiment | Preu | Import |
|---|---|---|---|---|---|
| A012A000 | h | Oficial 1a fuster | 0.855 | 18.17 | 15.54 |
| A013A000 | h | Ajudant fuster | 0.038 | 17.32 | 0.66 |
| BAQDC175 | u | Fulla bat.porta int.fusta 35mm,c.llises+int.cartró,fins 80cmx200cm (material) | 1 | 42.94 | 42.94 |
| BAZGC360 | u | Ferramenta p/porta int.1bat.preu mitjà | 1 | 120 | 120.00 |
| A%AUX001 | % | Despeses auxiliars mà d'obra | 2.5 % | 16.20 | 0.41 |
|  |  | Total |  |  | 179.55 |

**EAZ13196** m Tapajunts fusta,sec.rectang.llisa,9mmx60mm
Preu: 2.45
Tapajunts de fusta per a pintar de secció rectangular llisa de 9 mm de gruix i de 60 mm d'amplària

| Codi | Ut | Descripció | Rendiment | Preu | Import |
|---|---|---|---|---|---|
| A012A000 | h | Oficial 1a fuster | 0.031 | 18.17 | 0.56 |
| B0A31000 | kg | Clau acer | 0.01 | 1.15 | 0.01 |
| BAZ13196 | m | Tapajunts fusta p/pintar,sec.rectang.llisa,9mmx60mm (material) | 1.05 | 1.78 | 1.87 |
| A%AUX001 | % | Despeses auxiliars mà d'obra | 1.5 % | 0.56 | 0.01 |
|  |  | Total |  |  | 2.45 |

**EAP37175b** u Bast.envà p/porta,pi roig p/llum bast.=70cmx200cm
Preu: 34.06
Bastiment d'envà per a porta, de fulles batents, de fusta de pi roig per a pintar per a una llum de bastiment de 70 cm d'amplària i 200 cm d'alçària

| Codi | Ut | Descripció | Rendiment | Preu | Import |
|---|---|---|---|---|---|
| BAP37175 | u | Bast.envà p/porta pi roig p/llum bast.fins =120cmx200cm | 1 | 34.06 | 34.06 |
|  |  | Total |  |  | 34.06 |

**EAP37175c** u Bast.envà p/porta,pi roig p/llum bast.=120cmx200cm
Preu: 34.06
Bastiment d'envà per a porta, de fulles batents, de fusta de pi roig per a pintar per a una llum de bastiment de 120 cm d'amplària i 200 cm d'alçària

| Codi | Ut | Descripció | Rendiment | Preu | Import |
|---|---|---|---|---|---|
| BAP37175 | u | Bast.envà p/porta pi roig p/llum bast.fins =120cmx200cm | 1 | 34.06 | 34.06 |
|  |  | Total |  |  | 34.06 |

**EAP37175d** u Bast.envà p/porta,pi roig p/llum bast.=105x245
Preu: 34.06
Bastiment d'envà per a porta, de fulles batents, de fusta de pi roig per a pintar per a una llum de bastiment de 105 cm d'amplària i 245 cm d'alçària

| Codi | Ut | Descripció | Rendiment | Preu | Import |
|---|---|---|---|---|---|
| BAP37175 | u | Bast.envà p/porta pi roig p/llum bast.fins =120cmx200cm | 1 | 34.06 | 34.06 |
|  |  | Total |  |  | 34.06 |

**EG161611** u Caixa deriv.plàstic,130x200mm,prot.IP-40,encastada
Preu: 14.7
Caixa de derivació rectangular de plàstic, de 130x200 mm, amb grau de protecció IP-40, encastada

| Codi | Ut | Descripció | Rendiment | Preu | Import |
|---|---|---|---|---|---|
| A012H000 | h | Oficial 1a electricista | 0.5 | 18.45 | 9.23 |
| A013H000 | h | Ajudant electricista | 0.15 | 17.17 | 2.58 |
| BG161611 | u | Caixa deriv.plàstic,130x200mm,prot.IP-40,p/encastar (material) | 1 | 2.71 | 2.71 |
| A%AUX001 | % | Despeses auxiliars mà d'obra | 1.5 % | 11.81 | 0.18 |
|  |  | Total |  |  | 14.7 |

**EG225711** m Tub flexible corrugat PVC folrat,DN=20mm,2J,320N,2000V,encastat
Preu: 1
Tub flexible corrugat de PVC folrat exteriorment, de 20 mm de diàmetre nominal, aïllant i no propagador de la flama, resistència a l'impacte de 2 J, resistència a compressió de 320 N i una rigidesa dielèctrica de 2000 V, muntat encastat

| Codi | Ut | Descripció | Rendiment | Preu | Import |
|---|---|---|---|---|---|
| A012H000 | h | Oficial 1a electricista | 0.016 | 18.45 | 0.30 |
| A013H000 | h | Ajudant electricista | 0.02 | 17.17 | 0.34 |
| BG225710 | m | Tub flexible corrugat PVC,folrat,DN=20mm,2J,320N,2000V (material) | 1.02 | 0.34 | 0.35 |
| A%AUX001 | % | Despeses auxiliars mà d'obra | 1.5 % | 0.64 | 0.01 |
|  |  | Total |  |  | 1 |

**EG611021** u Caixa mecanismes,p/1elem.,preu alt,encastada
Preu: 1.8
Caixa de mecanismes, per a un element, preu alt, encastada

| Codi | Ut | Descripció | Rendiment | Preu | Import |
|---|---|---|---|---|---|
| A012H000 | h | Oficial 1a electricista | 0.02 | 18.45 | 0.37 |
| A013H000 | h | Ajudant electricista | 0.02 | 17.17 | 0.34 |
| BG611020 | u | Caixa mecanismes,p/1elem.,preu alt (material) | 1 | 1.08 | 1.08 |
| A%AUX001 | % | Despeses auxiliars mà d'obra | 1.5 % | 0.71 | 0.01 |
|  |  | Total |  |  | 1.8 |

**EG671112** u Marc p/mec.universal,1elem.,preu mitjà,col.
Preu: 3.07
Marc per a mecanisme universal, d'1 element, preu mitjà, col·locat

| Codi | Ut | Descripció | Rendiment | Preu | Import |
|---|---|---|---|---|---|
| A012H000 | h | Oficial 1a electricista | 0.03 | 18.45 | 0.55 |
| A013H000 | h | Ajudant electricista | 0.016 | 17.17 | 0.27 |
| BG671112 | u | Marc p/mec.universal,1elem.,preu mitjà (material) | 1 | 2.24 | 2.24 |
| A%AUX001 | % | Despeses auxiliars mà d'obra | 1.5 % | 0.82 | 0.01 |
|  |  | Total |  |  | 3.07 |

**EP434510** m Cable transm.dades,4par.,cat.5e U/UTP,poliolefina/PVC,n/propag.flama UNE-EN 60332,col.tub/canal
Preu: 0.81
Cable per a transmissió de dades amb conductor de coure, de 4 parells, categoria 5e U/UTP, aïllament de poliolefina i coberta de PVC, no propagador de la flama segons UNE-EN 60332-1-2, col·locat sota tub o canal

| Codi | Ut | Descripció | Rendiment | Preu | Import |
|---|---|---|---|---|---|
| A012M000 | h | Oficial 1a muntador | 0.015 | 18.45 | 0.28 |
| A013M000 | h | Ajudant muntador | 0.015 | 17.19 | 0.26 |
| BP434510 | m | Cable trans.dades,Cu,4par.,cat.5e U/UTP,poliolefina/PVC,n/propag.flama UNE-EN 60332 (material) | 1.05 | 0.25 | 0.26 |
| A%AUX001 | % | Despeses auxiliars mà d'obra | 1.5 % | 0.54 | 0.01 |
|  |  | Total |  |  | 0.81 |

**EP731272** u Presa senyal,tipus univ.,RJ45 doble,cat.5e U/UTP,despl.aïlla.,a/tapa,preu mitjà,encastada
Preu: 18.82
Presa de senyal de veu i dades, de tipus universal, amb connector RJ45 doble, categoria 5e U/UTP, amb connexió per desplaçament de l'aïllament, amb tapa, preu mitjà, encastada

| Codi | Ut | Descripció | Rendiment | Preu | Import |
|---|---|---|---|---|---|
| A012M000 | h | Oficial 1a muntador | 0.22 | 18.45 | 4.06 |
| BP731272 | u | Presa senyal,tipus univ.,RJ45 doble,cat.5e U/UTP,despl.aïlla.,a/tapa,preu mitjà,p/encastar (material) | 1 | 14.7 | 14.70 |
| A%AUX001 | % | Despeses auxiliars mà d'obra | 1.5 % | 4.06 | 0.06 |
|  |  | Total |  |  | 18.82 |

**EG134701** u Caixa comand./prot.,mat.autoexting.+porta,10 mòduls,encastada
Preu: 21.62
Caixa per a quadre de comandaments i protecció, de material autoextingible, amb porta, per a deu mòduls i encastada

| Codi | Ut | Descripció | Rendiment | Preu | Import |
|---|---|---|---|---|---|
| A012H000 | h | Oficial 1a electricista | 0.1 | 18.45 | 1.85 |
| A013H000 | h | Ajudant electricista | 0.08 | 17.17 | 1.37 |
| BG134701 | u | Caixa comand./prot.,mat.autoexting.+porta,10 mòduls,p/encastar (material) | 1 | 18.35 | 18.35 |
| A%AUX001 | % | Despeses auxiliars mà d'obra | 1.5 % | 3.22 | 0.05 |
|  |  | Total |  |  | 21.62 |

**EG151D11** u Caixa deriv.plàstic,200x200mm,prot.IP-40,encastada
Preu: 12.97
Caixa de derivació quadrada de plàstic, de 200x200 mm, amb grau de protecció IP-40, encastada

| Codi | Ut | Descripció | Rendiment | Preu | Import |
|---|---|---|---|---|---|
| A012H000 | h | Oficial 1a electricista | 0.5 | 18.45 | 9.23 |
| A013H000 | h | Ajudant electricista | 0.05 | 17.17 | 0.86 |
| BG151D11 | u | Caixa deriv.plàstic,200x200mm,prot.IP-40,p/encastar (material) | 1 | 2.73 | 2.73 |
| A%AUX001 | % | Despeses auxiliars mà d'obra | 1.5 % | 10.09 | 0.15 |
|  |  | Total |  |  | 12.97 |

**EG161411** u Caixa deriv.plàstic,100x160mm,prot.IP-40,encastada
Preu: 11.75
Caixa de derivació rectangular de plàstic, de 100x160 mm, amb grau de protecció IP-40, encastada

| Codi | Ut | Descripció | Rendiment | Preu | Import |
|---|---|---|---|---|---|
| A012H000 | h | Oficial 1a electricista | 0.5 | 18.45 | 9.23 |
| A013H000 | h | Ajudant electricista | 0.05 | 17.17 | 0.86 |
| BG161411 | u | Caixa deriv.plàstic,100x160mm,prot.IP-40,p/encastar (material) | 1 | 1.51 | 1.51 |
| A%AUX001 | % | Despeses auxiliars mà d'obra | 1.5 % | 10.09 | 0.15 |
|  |  | Total |  |  | 11.75 |

**EG222711** m Tub flexible corrugat PVC,DN=20mm,1J,320N,2000V,encastat
Preu: 0.84
Tub flexible corrugat de PVC, de 20 mm de diàmetre nominal, aïllant i no propagador de la flama, resistència a l'impacte d'1 J, resistència a compressió de 320 N i una rigidesa dielèctrica de 2000 V, muntat encastat

| Codi | Ut | Descripció | Rendiment | Preu | Import |
|---|---|---|---|---|---|
| A012H000 | h | Oficial 1a electricista | 0.016 | 18.45 | 0.30 |
| A013H000 | h | Ajudant electricista | 0.02 | 17.17 | 0.34 |
| BG222710 | m | Tub flexible corrugat PVC,DN=20mm,1J,320N,2000V (material) | 1.02 | 0.19 | 0.19 |
| A%AUX001 | % | Despeses auxiliars mà d'obra | 1.5 % | 0.64 | 0.01 |
|  |  | Total |  |  | 0.84 |

**EG222811** m Tub flexible corrugat PVC,DN=25mm,1J,320N,2000V,encastat
Preu: 0.91
Tub flexible corrugat de PVC, de 25 mm de diàmetre nominal, aïllant i no propagador de la flama, resistència a l'impacte d'1 J, resistència a compressió de 320 N i una rigidesa dielèctrica de 2000 V, muntat encastat

| Codi | Ut | Descripció | Rendiment | Preu | Import |
|---|---|---|---|---|---|
| A012H000 | h | Oficial 1a electricista | 0.016 | 18.45 | 0.30 |
| A013H000 | h | Ajudant electricista | 0.02 | 17.17 | 0.34 |
| BG222810 | m | Tub flexible corrugat PVC,DN=25mm,1J,320N,2000V (material) | 1.02 | 0.25 | 0.26 |
| A%AUX001 | % | Despeses auxiliars mà d'obra | 1.5 % | 0.64 | 0.01 |
|  |  | Total |  |  | 0.91 |

**EG322124** m Cable H07V-R, 1x1,5mm2,col.tub
Preu: 0.78
Cable amb conductor de coure 450/750 V de tensió assignada, amb designació H07V-R, unipolar, de secció 1 x 1,5 mm2, amb aïllament PVC, col·locat en tub

| Codi | Ut | Descripció | Rendiment | Preu | Import |
|---|---|---|---|---|---|
| A012H000 | h | Oficial 1a electricista | 0.015 | 18.45 | 0.28 |
| A013H000 | h | Ajudant electricista | 0.015 | 17.17 | 0.26 |
| BG322120 | m | Cable H07V-R, 1x1,5mm2 (material) | 1.02 | 0.23 | 0.23 |
| A%AUX001 | % | Despeses auxiliars mà d'obra | 1.5 % | 0.54 | 0.01 |
|  |  | Total |  |  | 0.78 |

**EG322134** m Cable H07V-R, 1x2,5mm2,col.tub
Preu: 0.94
Cable amb conductor de coure 450/750 V de tensió assignada, amb designació H07V-R, unipolar, de secció 1 x 2,5 mm2, amb aïllament PVC, col·locat en tub

| Codi | Ut | Descripció | Rendiment | Preu | Import |
|---|---|---|---|---|---|
| A012H000 | h | Oficial 1a electricista | 0.015 | 18.45 | 0.28 |
| A013H000 | h | Ajudant electricista | 0.015 | 17.17 | 0.26 |
| BG322130 | m | Cable H07V-R, 1x2,5mm2 (material) | 1.02 | 0.38 | 0.39 |
| A%AUX001 | % | Despeses auxiliars mà d'obra | 1.5 % | 0.54 | 0.01 |
|  |  | Total |  |  | 0.94 |

**EG322144** m Cable H07V-R, 1x4mm2,col.tub
Preu: 1.16
Cable amb conductor de coure 450/750 V de tensió assignada, amb designació H07V-R, unipolar, de secció 1 x 4 mm2, amb aïllament PVC, col·locat en tub

| Codi | Ut | Descripció | Rendiment | Preu | Import |
|---|---|---|---|---|---|
| A012H000 | h | Oficial 1a electricista | 0.015 | 18.45 | 0.28 |
| A013H000 | h | Ajudant electricista | 0.015 | 17.17 | 0.26 |
| BG322140 | m | Cable H07V-R, 1x4mm2 (material) | 1.02 | 0.6 | 0.61 |
| A%AUX001 | % | Despeses auxiliars mà d'obra | 1.5 % | 0.54 | 0.01 |
|  |  | Total |  |  | 1.16 |

**EG322154** m Cable H07V-R, 1x6mm2,col.tub
Preu: 2.35
Cable amb conductor de coure 450/750 V de tensió assignada, amb designació H07V-R, unipolar, de secció 1 x 6 mm2, amb aïllament PVC, col·locat en tub

| Codi | Ut | Descripció | Rendiment | Preu | Import |
|---|---|---|---|---|---|
| A012H000 | h | Oficial 1a electricista | 0.04 | 18.45 | 0.74 |
| A013H000 | h | Ajudant electricista | 0.04 | 17.17 | 0.69 |
| BG322150 | m | Cable H07V-R, 1x6mm2 (material) | 1.02 | 0.88 | 0.90 |
| A%AUX001 | % | Despeses auxiliars mà d'obra | 1.5 % | 1.43 | 0.02 |
|  |  | Total |  |  | 2.35 |

**EG41149C** u Interruptor auto.magnet.I=20A,ICP-M,(2P),tall=6000A,2mòd.DIN,munt.perf.DIN
Preu: 34.08
Interruptor automàtic magnetotèrmic de 20 A d'intensitat nominal, tipus ICP-M, bipolar (2P), de 6000 A de poder de tall segons UNE 20317, de 2 mòduls DIN de 18 mm d'amplària, muntat en perfil DIN

| Codi | Ut | Descripció | Rendiment | Preu | Import |
|---|---|---|---|---|---|
| A012H000 | h | Oficial 1a electricista | 0.2 | 18.45 | 3.69 |
| A013H000 | h | Ajudant electricista | 0.2 | 17.17 | 3.43 |
| BG41149C | u | Interruptor auto.magnet.,I=20A,ICP-M,(2P),tall=6000A,2mòd.DIN,p/munt.perf.DIN (material) | 1 | 26.45 | 26.45 |
| BGW41000 | u | P.p.accessoris p/interr.magnetot. (material) | 1 | 0.4 | 0.40 |
| A%AUX001 | % | Despeses auxiliars mà d'obra | 1.5 % | 7.12 | 0.11 |
|  |  | Total |  |  | 34.08 |

**EG415A99** u Interruptor auto.magnet.,I=10A,PIA corbaC,(2P),tall=6000A,2mòd.DIN,munt.perf.DIN
Preu: 18.58
Interruptor automàtic magnetotèrmic de 10 A d'intensitat nominal, tipus PIA corba C, bipolar (2P), de 6000 A de poder de tall segons UNE-EN 60898, de 2 mòduls DIN de 18 mm d'amplària, muntat en perfil DIN

| Codi | Ut | Descripció | Rendiment | Preu | Import |
|---|---|---|---|---|---|
| A012H000 | h | Oficial 1a electricista | 0.2 | 18.45 | 3.69 |
| A013H000 | h | Ajudant electricista | 0.2 | 17.17 | 3.43 |
| BG415A99 | u | Interruptor auto.magnet.,I=10A,PIA corbaC,(2P),tall=6000A,,2mòd.DIN p/munt.perf.DIN (material) | 1 | 10.95 | 10.95 |
| BGW41000 | u | P.p.accessoris p/interr.magnetot. | 1 | 0.4 | 0.40 |
| A%AUX001 | % | Despeses auxiliars mà d'obra | 1.5 % | 7.12 | 0.11 |
|  |  | Total |  |  | 18.58 |

**EG415A9B** u Interruptor auto.magnet.,I=16A,PIA corbaC,(2P),tall=6000A,2mòd.DIN,munt.perf.DIN
Preu: 18.76
Interruptor automàtic magnetotèrmic de 16 A d'intensitat nominal, tipus PIA corba C, bipolar (2P), de 6000 A de poder de tall segons UNE-EN 60898, de 2 mòduls DIN de 18 mm d'amplària, muntat en perfil DIN

| Codi | Ut | Descripció | Rendiment | Preu | Import |
|---|---|---|---|---|---|
| A012H000 | h | Oficial 1a electricista | 0.2 | 18.45 | 3.69 |
| A013H000 | h | Ajudant electricista | 0.2 | 17.17 | 3.43 |
| BG415A9B | u | Interruptor auto.magnet.,I=16A,PIA corbaC,(2P),tall=6000A,,2mòd.DIN p/munt.perf.DIN (material) | 1 | 11.13 | 11.13 |
| BGW41000 | u | P.p.accessoris p/interr.magnetot. | 1 | 0.4 | 0.40 |
| A%AUX001 | % | Despeses auxiliars mà d'obra | 1.5 % | 7.12 | 0.11 |
|  |  | Total |  |  | 18.76 |

**EG415A9C** u Interruptor auto.magnet.,I=20A,PIA corbaC,(2P),tall=6000A,2mòd.DIN,munt.perf.DIN
Preu: 19.06
Interruptor automàtic magnetotèrmic de 20 A d'intensitat nominal, tipus PIA corba C, bipolar (2P), de 6000 A de poder de tall segons UNE-EN 60898, de 2 mòduls DIN de 18 mm d'amplària, muntat en perfil DIN

| Codi | Ut | Descripció | Rendiment | Preu | Import |
|---|---|---|---|---|---|
| A012H000 | h | Oficial 1a electricista | 0.2 | 18.45 | 3.69 |
| A013H000 | h | Ajudant electricista | 0.2 | 17.17 | 3.43 |
| BG415A9C | u | Interruptor auto.magnet.,I=20A,PIA corbaC,(2P),tall=6000A,,2mòd.DIN p/munt.perf.DIN (material) | 1 | 11.43 | 11.43 |
| BGW41000 | u | P.p.accessoris p/interr.magnetot. | 1 | 0.4 | 0.40 |
| A%AUX001 | % | Despeses auxiliars mà d'obra | 1.5 % | 7.12 | 0.11 |
|  |  | Total |  |  | 19.06 |

**EG415A9D** u Interruptor auto.magnet.,I=25A,PIA corbaC,(2P),tall=6000A,2mòd.DIN,munt.perf.DIN
Preu: 19.3
Interruptor automàtic magnetotèrmic de 25 A d'intensitat nominal, tipus PIA corba C, bipolar (2P), de 6000 A de poder de tall segons UNE-EN 60898, de 2 mòduls DIN de 18 mm d'amplària, muntat en perfil DIN

| Codi | Ut | Descripció | Rendiment | Preu | Import |
|---|---|---|---|---|---|
| A012H000 | h | Oficial 1a electricista | 0.2 | 18.45 | 3.69 |
| A013H000 | h | Ajudant electricista | 0.2 | 17.17 | 3.43 |
| BG415A9D | u | Interruptor auto.magnet.,I=25A,PIA corbaC,(2P),tall=6000A,,2mòd.DIN p/munt.perf.DIN (material) | 1 | 11.67 | 11.67 |
| BGW41000 | u | P.p.accessoris p/interr.magnetot. | 1 | 0.4 | 0.40 |
| A%AUX001 | % | Despeses auxiliars mà d'obra | 1.5 % | 7.12 | 0.11 |
|  |  | Total |  |  | 19.3 |

**EG42129D** u Interruptor dif.cl.AC,gam.residen.,I=25A,(2P),0,03A,fix.inst.,2mòd.DIN,munt.perf.DIN
Preu: 34.11
Interruptor diferencial de la classe AC, gamma residencial, de 25 A d'intensitat nominal, bipolar (2P), de sensibilitat 0,03 A, de desconnexió fix instantani, amb botó de test incorporat i indicador mecànic de defecte, construït segons les especificacions de la norma UNE-EN 61008-1, de 2 mòduls DIN de 18 mm d'amplària, muntat en perfil DIN

| Codi | Ut | Descripció | Rendiment | Preu | Import |
|---|---|---|---|---|---|
| A012H000 | h | Oficial 1a electricista | 0.35 | 18.45 | 6.46 |
| A013H000 | h | Ajudant electricista | 0.2 | 17.17 | 3.43 |
| BG42129D | u | Interruptor dif.cl.AC,gam.residen.,I=25A,(2P),0,03A,fix.inst.,2mòd.DIN,p/munt.perf.DIN (material) | 1 | 23.71 | 23.71 |
| BGW42000 | u | P.p.accessoris p/interr.difer. (material) | 1 | 0.36 | 0.36 |
| A%AUX001 | % | Despeses auxiliars mà d'obra | 1.5 % | 9.89 | 0.15 |
|  |  | Total |  |  | 34.11 |

**EG482125** u Protector p/sobret.perman.+transit.IGA 25Abipol.(1P+N),PIA corbaC,tall=6000A,Imàx=15kA,munt.perf.DIN
Preu: 135.75
Protector per a sobretensions permanents i transitòries amb IGA integrat d'intensitat nominal 25 A, bipolar (1P+N), PIA corba C, de poder de tall segons UNE-EN 60898 de 6000 A, intensitat màxima transitòria 15 kA, muntat en perfil DIN

| Codi | Ut | Descripció | Rendiment | Preu | Import |
|---|---|---|---|---|---|
| A012H000 | h | Oficial 1a electricista | 0.2 | 18.45 | 3.69 |
| A013H000 | h | Ajudant electricista | 0.2 | 17.17 | 3.43 |
| BG482125 | u | Protector p/sobret.perman.+transit.,IGA 25A,bipol.(1P+N),PIA corbaC,tall=6000A,Imàx=15kA,p/munt.perf.DIN (material) | 1 | 128.12 | 128.12 |
| BGW48000 | u | P.p.accessoris p/protect.sobretens. (material) | 1 | 0.4 | 0.40 |
| A%AUX001 | % | Despeses auxiliars mà d'obra | 1.5 % | 7.12 | 0.11 |
|  |  | Total |  |  | 135.75 |

**EG613021** u Caixa mecanismes,p/3elem.,preu alt,encastada
Preu: 3.15
Caixa de mecanismes, per a tres elements, preu alt, encastada

| Codi | Ut | Descripció | Rendiment | Preu | Import |
|---|---|---|---|---|---|
| A012H000 | h | Oficial 1a electricista | 0.02 | 18.45 | 0.37 |
| A013H000 | h | Ajudant electricista | 0.02 | 17.17 | 0.34 |
| BG613020 | u | Caixa mecanismes,p/3elem.,preu alt (material) | 1 | 2.43 | 2.43 |
| A%AUX001 | % | Despeses auxiliars mà d'obra | 1.5 % | 0.71 | 0.01 |
|  |  | Total |  |  | 3.15 |

**EG621193** u Interruptor,tipus univ.,(1P),10AX/250V,a/tecla,preu alt,encastat
Preu: 8.94
Interruptor, de tipus universal, unipolar (1P), 10 AX/250 V, amb tecla, preu alt, encastat

| Codi | Ut | Descripció | Rendiment | Preu | Import |
|---|---|---|---|---|---|
| A012H000 | h | Oficial 1a electricista | 0.15 | 18.45 | 2.77 |
| A013H000 | h | Ajudant electricista | 0.133 | 17.17 | 2.28 |
| BG621193 | u | Interruptor,tipus univ.,(1P),10AX/250V,a/tecla,preu alt,p/encastar (material) | 1 | 3.81 | 3.81 |
| A%AUX001 | % | Despeses auxiliars mà d'obra | 1.5 % | 5.05 | 0.08 |
|  |  | Total |  |  | 8.94 |

**EG621G93** u Comm.,tipus univ.,(1P),10AX/250V,a/tecla,preu alt,encastat
Preu: 9.17
Commutador, de tipus universal, unipolar (1P), 10 AX/250 V, amb tecla, preu alt, encastat

| Codi | Ut | Descripció | Rendiment | Preu | Import |
|---|---|---|---|---|---|
| A012H000 | h | Oficial 1a electricista | 0.15 | 18.45 | 2.77 |
| A013H000 | h | Ajudant electricista | 0.133 | 17.17 | 2.28 |
| BG621G93 | u | Comm.,tipus univ.,(1P),10AX/250V,a/tecla,preu alt,p/encastar (material) | 1 | 4.04 | 4.04 |
| A%AUX001 | % | Despeses auxiliars mà d'obra | 1.5 % | 5.05 | 0.08 |
|  |  | Total |  |  | 9.17 |

**EG621J93** u Comm.creuam.,tipus univ.,(1P),10AX/250V,a/tecla,preu alt,encastat
Preu: 12.95
Commutador de creuament, de tipus universal, unipolar (1P), 10 AX/250 V, amb tecla, preu alt, encastat

| Codi | Ut | Descripció | Rendiment | Preu | Import |
|---|---|---|---|---|---|
| A012H000 | h | Oficial 1a electricista | 0.15 | 18.45 | 2.77 |
| A013H000 | h | Ajudant electricista | 0.133 | 17.17 | 2.28 |
| BG621J93 | u | Comm.creuam.,tipus univ.,(1P),10AX/250V,a/tecla,preu alt,p/encastar (material) | 1 | 7.82 | 7.82 |
| A%AUX001 | % | Despeses auxiliars mà d'obra | 1.5 % | 5.05 | 0.08 |
|  |  | Total |  |  | 12.95 |

**EG631153** u Presa corrent,tipus univ.(2P+T),16A/250V,a/tapa,preu alt,encastada
Preu: 9.09
Presa de corrent de tipus universal, bipolar amb presa de terra lateral (2P+T), 16 A 250 V, amb tapa, preu alt, encastada

| Codi | Ut | Descripció | Rendiment | Preu | Import |
|---|---|---|---|---|---|
| A012H000 | h | Oficial 1a electricista | 0.15 | 18.45 | 2.77 |
| A013H000 | h | Ajudant electricista | 0.133 | 17.17 | 2.28 |
| BG631153 | u | Presa corrent,tipus univ.,(2P+T),16A/250V,a/tapa,preu alt,p/encastar (material) | 1 | 3.96 | 3.96 |
| A%AUX001 | % | Despeses auxiliars mà d'obra | 1.5 % | 5.05 | 0.08 |
|  |  | Total |  |  | 9.09 |

**EG631EA3** u Presa correnttipus univ.espigues planes(2P+T),25A,/250V,a/tapa,preu alt,encastada
Preu: 11.91
Presa de corrent tipus universal, d'espigues planes (2P+T), 25 A 250 V, amb tapa, preu alt, encastada

| Codi | Ut | Descripció | Rendiment | Preu | Import |
|---|---|---|---|---|---|
| A012H000 | h | Oficial 1a electricista | 0.15 | 18.45 | 2.77 |
| A013H000 | h | Ajudant electricista | 0.133 | 17.17 | 2.28 |
| BG631EA3 | u | Presa corrent,tipus univ.,espigues planes,(2P+T),25A/250V,a/tapa,preu alt,p/encastar (material) | 1 | 6.78 | 6.78 |
| A%AUX001 | % | Despeses auxiliars mà d'obra | 1.5 % | 5.05 | 0.08 |
|  |  | Total |  |  | 11.91 |

**EG641177** u Pols. tipus univ.,10A/250V,1NA,a/tecla+pilot,preu alt,encastat
Preu: 11.15
Polsador de tipus universal, 10 A 250 V, amb 1 contacte NA, amb tecla i làmpada pilot, preu alt, encastat

| Codi | Ut | Descripció | Rendiment | Preu | Import |
|---|---|---|---|---|---|
| A012H000 | h | Oficial 1a electricista | 0.15 | 18.45 | 2.77 |
| A013H000 | h | Ajudant electricista | 0.133 | 17.17 | 2.28 |
| BG641177 | u | Pols. tipus univ.,10A/250V,1NA,a/tecla+pilot,preu altp/encastar (material) | 1 | 6.02 | 6.02 |
| A%AUX001 | % | Despeses auxiliars mà d'obra | 1.5 % | 5.05 | 0.08 |
|  |  | Total |  |  | 11.15 |

**EG671113** u Marc p/mec.universal,1elem.,preu alt,col.
Preu: 3.5
Marc per a mecanisme universal, d'1 element, preu alt, col·locat

| Codi | Ut | Descripció | Rendiment | Preu | Import |
|---|---|---|---|---|---|
| A012H000 | h | Oficial 1a electricista | 0.03 | 18.45 | 0.55 |
| A013H000 | h | Ajudant electricista | 0.016 | 17.17 | 0.27 |
| BG671113 | u | Marc p/mec.universal,1elem.,preu alt (material) | 1 | 2.67 | 2.67 |
| A%AUX001 | % | Despeses auxiliars mà d'obra | 1.5 % | 0.82 | 0.01 |
|  |  | Total |  |  | 3.5 |

**EG671133** u Marc p/mec.universal,3elem.,preu alt,col.
Preu: 7.45
Marc per a mecanisme universal, de 3 elements, preu alt, col·locat

| Codi | Ut | Descripció | Rendiment | Preu | Import |
|---|---|---|---|---|---|
| A012H000 | h | Oficial 1a electricista | 0.03 | 18.45 | 0.55 |
| A013H000 | h | Ajudant electricista | 0.016 | 17.17 | 0.27 |
| BG671133 | u | Marc p/mec.universal,3elem.,preu alt (material) | 1 | 6.62 | 6.62 |
| A%AUX001 | % | Despeses auxiliars mà d'obra | 1.5 % | 0.82 | 0.01 |
|  |  | Total |  |  | 7.45 |

**EGA12522** u Avisador adossable 230V,musical,preu alt,munt.superf.
Preu: 18.42
Avisador acústic adossable de 230 V, de so musical, preu alt, muntat superficialment

| Codi | Ut | Descripció | Rendiment | Preu | Import |
|---|---|---|---|---|---|
| A012H000 | h | Oficial 1a electricista | 0.15 | 18.45 | 2.77 |
| A013H000 | h | Ajudant electricista | 0.183 | 17.17 | 3.14 |
| BGA12520 | u | Avisador adossable 230V,musical,preu alt (material) | 1 | 12.1 | 12.10 |
| BGWA1000 | u | P.p.accessoris p/avis.acúst.munt.superf. (material) | 1 | 0.32 | 0.32 |
| A%AUX001 | % | Despeses auxiliars mà d'obra | 1.5 % | 5.91 | 0.09 |
|  |  | Total |  |  | 18.42 |

**EY011322** m Obertura regata paret maó for.,m.mec.,tapada guix B1+llisc.C6
Preu: 3.21
Obertura de regata en paret de maó foradat, amb mitjans mecànics i tapada amb guix B1 i acabat lliscat amb guix C6

| Codi | Ut | Descripció | Rendiment | Preu | Import |
|---|---|---|---|---|---|
| A0122000 | h | Oficial 1a paleta | 0.12 | 17.85 | 2.14 |
| A0140000 | h | Manobre | 0.04 | 16.31 | 0.65 |
| B0111000 | m3 | Aigua | 0.002 | 1.5 | 0.00 |
| B0521100 | kg | Guix B1/20/2 | 3.03 | 0.1 | 0.30 |
| B0521200 | kg | Guix C6/20/2 | 0.04 | 0.1 | 0.00 |
| C200G000 | h | Màquina de regates | 0.04 | 1.91 | 0.08 |
| A%AUX001 | % | Despeses auxiliars mà d'obra | 1.5 % | 2.79 | 0.04 |
|  |  | Total |  |  | 3.21 |

**EY01132A** m Obertura regata paret maó for.,m.mec.,tapada morter 1:4
Preu: 2.82
Obertura de regata en paret de maó foradat, amb mitjans mecànics i tapada amb morter de ciment 1:4

| Codi | Ut | Descripció | Rendiment | Preu | Import |
|---|---|---|---|---|---|
| A0122000 | h | Oficial 1a paleta | 0.1 | 17.85 | 1.79 |
| A0140000 | h | Manobre | 0.04 | 16.31 | 0.65 |
| C200G000 | h | Màquina de regates | 0.04 | 1.91 | 0.08 |
| D0701821 | m3 | Morter ciment pòrtland+fill.calc. CEM II/B-L,sorra ,380kg/m3 ciment,1:4,10N/mm2,elab.a obra, | 0.003 | 85.17 | 0.26 |
| A%AUX001 | % | Despeses auxiliars mà d'obra | 1.5 % | 2.44 | 0.04 |
|  |  | Total |  |  | 2.82 |

**EY021312** u Formació encast petits elem.paret maó for.,m.man.,collat guix B1+llisc.guix C6
Preu: 6.23
Formació d'encast per a petits elements a paret de maó foradat, amb mitjans manuals, i collat amb guix B1 i acabat lliscat amb guix C6

| Codi | Ut | Descripció | Rendiment | Preu | Import |
|---|---|---|---|---|---|
| A0122000 | h | Oficial 1a paleta | 0.25 | 17.85 | 4.46 |
| A0140000 | h | Manobre | 0.1 | 16.31 | 1.63 |
| B0111000 | m3 | Aigua | 0.001 | 1.5 | 0.00 |
| B0521100 | kg | Guix B1/20/2 | 0.505 | 0.1 | 0.05 |
| B0521200 | kg | Guix C6/20/2 | 0.005 | 0.1 | 0.00 |
| A%AUX001 | % | Despeses auxiliars mà d'obra | 1.5 % | 6.09 | 0.09 |
|  |  | Total |  |  | 6.23 |

**EY02131A** u Formació encast petits elem.paret maó for.,m.man.,collat morter 1:4
Preu: 5.37
Formació d'encast per a petits elements a paret de maó foradat, amb mitjans manuals, i collat amb morter de ciment 1:4

| Codi | Ut | Descripció | Rendiment | Preu | Import |
|---|---|---|---|---|---|
| A0122000 | h | Oficial 1a paleta | 0.2 | 17.85 | 3.57 |
| A0140000 | h | Manobre | 0.1 | 16.31 | 1.63 |
| D0701821 | m3 | Morter ciment pòrtland+fill.calc. CEM II/B-L,sorra ,380kg/m3 ciment,1:4,10N/mm2,elab.a obra, | 0.001 | 85.17 | 0.09 |
| A%AUX001 | % | Despeses auxiliars mà d'obra | 1.5 % | 5.20 | 0.08 |
|  |  | Total |  |  | 5.37 |

**EG134901** u Caixa comand./prot.,mat.autoexting.+porta,14 mòduls,encastada
Preu: 24.42
Caixa per a quadre de comandaments i protecció, de material autoextingible, amb porta, per a catorze mòduls i encastada

| Codi | Ut | Descripció | Rendiment | Preu | Import |
|---|---|---|---|---|---|
| A012H000 | h | Oficial 1a electricista | 0.1 | 18.45 | 1.85 |
| A013H000 | h | Ajudant electricista | 0.08 | 17.17 | 1.37 |
| BG134901 | u | Caixa comand./prot.,mat.autoexting.+porta,14 mòduls,p/encastar (material) | 1 | 21.15 | 21.15 |
| A%AUX001 | % | Despeses auxiliars mà d'obra | 1.5 % | 3.22 | 0.05 |
|  |  | Total |  |  | 24.42 |

**EG222911** m Tub flexible corrugat PVC,DN=32mm,1J,320N,2000V,encastat
Preu: 1.04
Tub flexible corrugat de PVC, de 32 mm de diàmetre nominal, aïllant i no propagador de la flama, resistència a l'impacte d'1 J, resistència a compressió de 320 N i una rigidesa dielèctrica de 2000 V, muntat encastat

| Codi | Ut | Descripció | Rendiment | Preu | Import |
|---|---|---|---|---|---|
| A012H000 | h | Oficial 1a electricista | 0.016 | 18.45 | 0.30 |
| A013H000 | h | Ajudant electricista | 0.02 | 17.17 | 0.34 |
| BG222910 | m | Tub flexible corrugat PVC,DN=32mm,1J,320N,2000V (material) | 1.02 | 0.38 | 0.39 |
| A%AUX001 | % | Despeses auxiliars mà d'obra | 1.5 % | 0.64 | 0.01 |
|  |  | Total |  |  | 1.04 |

**EG222A11** m Tub flexible corrugat PVC,DN=40mm,1J,320N,2000V,encastat
Preu: 1.17
Tub flexible corrugat de PVC, de 40 mm de diàmetre nominal, aïllant i no propagador de la flama, resistència a l'impacte d'1 J, resistència a compressió de 320 N i una rigidesa dielèctrica de 2000 V, muntat encastat

| Codi | Ut | Descripció | Rendiment | Preu | Import |
|---|---|---|---|---|---|
| A012H000 | h | Oficial 1a electricista | 0.016 | 18.45 | 0.30 |
| A013H000 | h | Ajudant electricista | 0.02 | 17.17 | 0.34 |
| BG222A10 | m | Tub flexible corrugat PVC,DN=40mm,1J,320N,2000V (material) | 1.02 | 0.51 | 0.52 |
| A%AUX001 | % | Despeses auxiliars mà d'obra | 1.5 % | 0.64 | 0.01 |
|  |  | Total |  |  | 1.17 |

**EG322164** m Cable H07V-R, 1x10mm2,col.tub
Preu: 2.98
Cable amb conductor de coure 450/750 V de tensió assignada, amb designació H07V-R, unipolar, de secció 1 x 10 mm2, amb aïllament PVC, col·locat en tub

| Codi | Ut | Descripció | Rendiment | Preu | Import |
|---|---|---|---|---|---|
| A012H000 | h | Oficial 1a electricista | 0.04 | 18.45 | 0.74 |
| A013H000 | h | Ajudant electricista | 0.04 | 17.17 | 0.69 |
| BG322160 | m | Cable H07V-R, 1x10mm2 (material) | 1.02 | 1.5 | 1.53 |
| A%AUX001 | % | Despeses auxiliars mà d'obra | 1.5 % | 1.43 | 0.02 |
|  |  | Total |  |  | 2.98 |

**EG41149J** u Interruptor auto.magnet.I=50A,ICP-M,(2P),tall=6000A,2mòd.DIN,munt.perf.DIN
Preu: 80.48
Interruptor automàtic magnetotèrmic de 50 A d'intensitat nominal, tipus ICP-M, bipolar (2P), de 6000 A de poder de tall segons UNE 20317, de 2 mòduls DIN de 18 mm d'amplària, muntat en perfil DIN

| Codi | Ut | Descripció | Rendiment | Preu | Import |
|---|---|---|---|---|---|
| A012H000 | h | Oficial 1a electricista | 0.3 | 18.45 | 5.54 |
| A013H000 | h | Ajudant electricista | 0.2 | 17.17 | 3.43 |
| BG41149J | u | Interruptor auto.magnet.,I=50A,ICP-M,(2P),tall=6000A,2mòd.DIN,p/munt.perf.DIN (material) | 1 | 70.98 | 70.98 |
| BGW41000 | u | P.p.accessoris p/interr.magnetot. | 1 | 0.4 | 0.40 |
| A%AUX001 | % | Despeses auxiliars mà d'obra | 1.5 % | 8.97 | 0.13 |
|  |  | Total |  |  | 80.48 |

**EG42129H** u Interruptor dif.cl.AC,gam.residen.,I=40A,(2P),0,03A,fix.inst.,2mòd.DIN,munt.perf.DIN
Preu: 34.49
Interruptor diferencial de la classe AC, gamma residencial, de 40 A d'intensitat nominal, bipolar (2P), de sensibilitat 0,03 A, de desconnexió fix instantani, amb botó de test incorporat i indicador mecànic de defecte, construït segons les especificacions de la norma UNE-EN 61008-1, de 2 mòduls DIN de 18 mm d'amplària, muntat en perfil DIN

| Codi | Ut | Descripció | Rendiment | Preu | Import |
|---|---|---|---|---|---|
| A012H000 | h | Oficial 1a electricista | 0.35 | 18.45 | 6.46 |
| A013H000 | h | Ajudant electricista | 0.2 | 17.17 | 3.43 |
| BG42129H | u | Interruptor dif.cl.AC,gam.residen.,I=40A,(2P),0,03A,fix.inst.,2mòd.DIN,p/munt.perf.DIN (material) | 1 | 24.09 | 24.09 |
| BGW42000 | u | P.p.accessoris p/interr.difer. | 1 | 0.36 | 0.36 |
| A%AUX001 | % | Despeses auxiliars mà d'obra | 1.5 % | 9.89 | 0.15 |
|  |  | Total |  |  | 34.49 |

**EG482155** u Protector p/sobret.perman.+transit.IGA 50Abipol.(1P+N),PIA corbaC,tall=6000A,Imàx=15kA,munt.perf.DIN
Preu: 171.94
Protector per a sobretensions permanents i transitòries amb IGA integrat d'intensitat nominal 50 A, bipolar (1P+N), PIA corba C, de poder de tall segons UNE-EN 60898 de 6000 A, intensitat màxima transitòria 15 kA, muntat en perfil DIN

| Codi | Ut | Descripció | Rendiment | Preu | Import |
|---|---|---|---|---|---|
| A012H000 | h | Oficial 1a electricista | 0.3 | 18.45 | 5.54 |
| A013H000 | h | Ajudant electricista | 0.2 | 17.17 | 3.43 |
| BG482155 | u | Protector p/sobret.perman.+transit.,IGA 50A,bipol.(1P+N),PIA corbaC,tall=6000A,Imàx=15kA,p/munt.perf.DIN (material) | 1 | 162.44 | 162.44 |
| BGW48000 | u | P.p.accessoris p/protect.sobretens. | 1 | 0.4 | 0.40 |
| A%AUX001 | % | Despeses auxiliars mà d'obra | 1.5 % | 8.97 | 0.13 |
|  |  | Total |  |  | 171.94 |

**EG134801** u Caixa comand./prot.,mat.autoexting.+porta,12 mòduls,encastada
Preu: 22.24
Caixa per a quadre de comandaments i protecció, de material autoextingible, amb porta, per a dotze mòduls i encastada

| Codi | Ut | Descripció | Rendiment | Preu | Import |
|---|---|---|---|---|---|
| A012H000 | h | Oficial 1a electricista | 0.1 | 18.45 | 1.85 |
| A013H000 | h | Ajudant electricista | 0.08 | 17.17 | 1.37 |
| BG134801 | u | Caixa comand./prot.,mat.autoexting.+porta,12 mòduls,p/encastar (material) | 1 | 18.97 | 18.97 |
| A%AUX001 | % | Despeses auxiliars mà d'obra | 1.5 % | 3.22 | 0.05 |
|  |  | Total |  |  | 22.24 |

**EG41149H** u Interruptor auto.magnet.I=40A,ICP-M,(2P),tall=6000A,2mòd.DIN,munt.perf.DIN
Preu: 45.03
Interruptor automàtic magnetotèrmic de 40 A d'intensitat nominal, tipus ICP-M, bipolar (2P), de 6000 A de poder de tall segons UNE 20317, de 2 mòduls DIN de 18 mm d'amplària, muntat en perfil DIN

| Codi | Ut | Descripció | Rendiment | Preu | Import |
|---|---|---|---|---|---|
| A012H000 | h | Oficial 1a electricista | 0.2 | 18.45 | 3.69 |
| A013H000 | h | Ajudant electricista | 0.2 | 17.17 | 3.43 |
| BG41149H | u | Interruptor auto.magnet.,I=40A,ICP-M,(2P),tall=6000A,2mòd.DIN,p/munt.perf.DIN (material) | 1 | 37.4 | 37.40 |
| BGW41000 | u | P.p.accessoris p/interr.magnetot. | 1 | 0.4 | 0.40 |
| A%AUX001 | % | Despeses auxiliars mà d'obra | 1.5 % | 7.12 | 0.11 |
|  |  | Total |  |  | 45.03 |

**EG482145** u Protector p/sobret.perman.+transit.IGA 40Abipol.(1P+N),PIA corbaC,tall=6000A,Imàx=15kA,munt.perf.DIN
Preu: 142.9
Protector per a sobretensions permanents i transitòries amb IGA integrat d'intensitat nominal 40 A, bipolar (1P+N), PIA corba C, de poder de tall segons UNE-EN 60898 de 6000 A, intensitat màxima transitòria 15 kA, muntat en perfil DIN

| Codi | Ut | Descripció | Rendiment | Preu | Import |
|---|---|---|---|---|---|
| A012H000 | h | Oficial 1a electricista | 0.2 | 18.45 | 3.69 |
| A013H000 | h | Ajudant electricista | 0.2 | 17.17 | 3.43 |
| BG482145 | u | Protector p/sobret.perman.+transit.,IGA 40A,bipol.(1P+N),PIA corbaC,tall=6000A,Imàx=15kA,p/munt.perf.DIN (material) | 1 | 135.27 | 135.27 |
| BGW48000 | u | P.p.accessoris p/protect.sobretens. | 1 | 0.4 | 0.40 |
| A%AUX001 | % | Despeses auxiliars mà d'obra | 1.5 % | 7.12 | 0.11 |
|  |  | Total |  |  | 142.9 |

**EFB48715** m Tub poliet.retic.D=25mm,g=2,3mm,barrera antioxig.,connect.pressió
Preu: 10.19
Tub de polietilè reticulat de 25 mm de diàmetre nominal exterior i 2,3 mm de gruix, amb barrera antioxigen , connectat a pressió i col·locat encastat

| Codi | Ut | Descripció | Rendiment | Preu | Import |
|---|---|---|---|---|---|
| A012M000 | h | Oficial 1a muntador | 0.2 | 18.45 | 3.69 |
| A013M000 | h | Ajudant muntador | 0.2 | 17.19 | 3.44 |
| B0A75Y00 | u | Abraçadora plàstica,d/int.=25mm (material) | 0.5 | 0.35 | 0.18 |
| BFB48715 | m | Tub poliet.retic.D=25mm,g=2,3mm,barrera antioxig. (material) | 1.02 | 1.78 | 1.82 |
| BFWB5505 | u | Accessori p/tubs poliet.retic. DN=25mm, metàl·lic,p/connec.pressió (material) | 0.3 | 2.97 | 0.89 |
| BFYB5505 | u | Pp.elem.munt.p/tubs poliet.retic. DN=25mm,connect.pressió (material) | 1 | 0.06 | 0.06 |
| A%AUX001 | % | Despeses auxiliars mà d'obra | 1.5 % | 7.13 | 0.11 |
|  |  | Total |  |  | 10.19 |

**EFB42431** m Tub poliet.retic.D=12mm,g=1,7mm,sèrie 3,2 segons UNE-EN ISO 15875-2,connect.pressió,superf.
Preu: 5.76
Tub de polietilè reticulat de 12 mm de diàmetre nominal exterior i 1,7 mm de gruix, de la sèrie 3,2 segons UNE-EN ISO 15875-2, connectat a pressió i col·locat superficialment

| Codi | Ut | Descripció | Rendiment | Preu | Import |
|---|---|---|---|---|---|
| A012M000 | h | Oficial 1a muntador | 0.12 | 18.45 | 2.21 |
| A013M000 | h | Ajudant muntador | 0.12 | 17.19 | 2.06 |
| B0A75400 | u | Abraçadora plàstica,d/int.=12mm (material) | 1.6 | 0.23 | 0.37 |
| BFB42431 | m | Tub poliet.retic.D=12mm,g=1,7mm,sèrie 3,2 segons UNE-EN ISO 15875-2 (material) | 1.02 | 0.36 | 0.37 |
| BFWB5V05 | u | Accessori p/tubs poliet.retic. DN=12mm, metàl·lic,p/connec.pressió (material) | 0.3 | 1.3 | 0.39 |
| BFYB5V05 | u | Pp.elem.munt.p/tubs poliet.retic. DN=12mm,connect.pressió (material) | 1 | 0.3 | 0.30 |
| A%AUX001 | % | Despeses auxiliars mà d'obra | 1.5 % | 4.27 | 0.06 |
|  |  | Total |  |  | 5.76 |

**EJ2Z4125** u Aixeta pas,encastada,llautó cromat,preu alt,sort.D=3/8",entrada D=3/8"
Preu: 21.75
Aixeta de pas, encastada, de llautó cromat, preu alt, amb sortida de diàmetre 3/8" i entrada de 3/8"

| Codi | Ut | Descripció | Rendiment | Preu | Import |
|---|---|---|---|---|---|
| A012J000 | h | Oficial 1a lampista | 0.3 | 18.45 | 5.54 |
| A013J000 | h | Ajudant lampista | 0.075 | 17.17 | 1.29 |
| BJ2Z4125 | u | Aixeta pas mural,p/encastar,cromat,preu alt,sortida 3/8" i entrada 3/8" (material) | 1 | 14.82 | 14.82 |
| A%AUX001 | % | Despeses auxiliars mà d'obra | 1.5 % | 6.83 | 0.10 |
|  |  | Total |  |  | 21.75 |

**EJ2Z4127** u Aixeta pas,encastada,llautó cromat,preu alt,sort.D=1/2",entrada D=1/2"
Preu: 24.21
Aixeta de pas, encastada, de llautó cromat, preu alt, amb sortida de diàmetre 1/2" i entrada de 1/2"

| Codi | Ut | Descripció | Rendiment | Preu | Import |
|---|---|---|---|---|---|
| A012J000 | h | Oficial 1a lampista | 0.3 | 18.45 | 5.54 |
| A013J000 | h | Ajudant lampista | 0.075 | 17.17 | 1.29 |
| BJ2Z4127 | u | Aixeta pas mural,p/encastar,cromat,preu alt,sortida 1/2" i entrada 1/2" (material) | 1 | 17.28 | 17.28 |
| A%AUX001 | % | Despeses auxiliars mà d'obra | 1.5 % | 6.83 | 0.10 |
|  |  | Total |  |  | 24.21 |

**EN313427** u Vàlvula bola manual rosca,2peces,pas tot.,bronze,DN=3/8",PN=16bar,superf.
Preu: 15.56
Vàlvula de bola manual amb rosca, de dues peces amb pas total, de bronze, de diàmetre nominal 3/8", de 16 bar de PN i preu alt, muntada superficialment

| Codi | Ut | Descripció | Rendiment | Preu | Import |
|---|---|---|---|---|---|
| A012M000 | h | Oficial 1a muntador | 0.165 | 18.45 | 3.04 |
| A013M000 | h | Ajudant muntador | 0.165 | 17.19 | 2.84 |
| BN313420 | u | Vàlvula bola manual+rosca,2peces,pas tot.,bronze,DN=3/8",PN=16bar (material) | 1 | 9.59 | 9.59 |
| A%AUX001 | % | Despeses auxiliars mà d'obra | 1.5 % | 5.88 | 0.09 |
|  |  | Total |  |  | 15.56 |

**EFB45615** m Tub poliet.retic.D=18mm,g=2,2mm,barrera antioxig.,connect.pressió,superf.
Preu: 9.35
Tub de polietilè reticulat de 18 mm de diàmetre nominal exterior i 2,2 mm de gruix, amb barrera antioxigen , connectat a pressió i col·locat superficialment

| Codi | Ut | Descripció | Rendiment | Preu | Import |
|---|---|---|---|---|---|
| A012M000 | h | Oficial 1a muntador | 0.17 | 18.45 | 3.14 |
| A013M000 | h | Ajudant muntador | 0.17 | 17.19 | 2.92 |
| B0A75700 | u | Abraçadora plàstica,d/int.=18mm (material) | 1.45 | 0.28 | 0.41 |
| BFB45615 | m | Tub poliet.retic.D=18mm,g=2,2mm,barrera antioxig. (material) | 1.02 | 1.88 | 1.92 |
| BFWB5Y05 | u | Accessori p/tubs poliet.retic. DN=18mm, metàl·lic,p/connec.pressió (material) | 0.3 | 2.5 | 0.75 |
| BFYB5Y05 | u | Pp.elem.munt.p/tubs poliet.retic. DN=18mm,connect.pressió (material) | 1 | 0.12 | 0.12 |
| A%AUX001 | % | Despeses auxiliars mà d'obra | 1.5 % | 6.06 | 0.09 |
|  |  | Total |  |  | 9.35 |

**EN315427** u Vàlvula bola manual rosca,2peces,pas tot.,bronze,DN=3/4",PN=16bar,superf.
Preu: 19.94
Vàlvula de bola manual amb rosca, de dues peces amb pas total, de bronze, de diàmetre nominal 3/4", de 16 bar de PN i preu alt, muntada superficialment

| Codi | Ut | Descripció | Rendiment | Preu | Import |
|---|---|---|---|---|---|
| A012M000 | h | Oficial 1a muntador | 0.165 | 18.45 | 3.04 |
| A013M000 | h | Ajudant muntador | 0.165 | 17.19 | 2.84 |
| BN315420 | u | Vàlvula bola manual+rosca,2peces,pas tot.,bronze,DN=3/4",PN=16bar (material) | 1 | 13.97 | 13.97 |
| A%AUX001 | % | Despeses auxiliars mà d'obra | 1.5 % | 5.88 | 0.09 |
|  |  | Total |  |  | 19.94 |

**EY011321** m Obertura regata paret maó for.,m.mec.,tapada guix B1
Preu: 2.86
Obertura de regata en paret de maó foradat, amb mitjans mecànics i tapada amb guix B1

| Codi | Ut | Descripció | Rendiment | Preu | Import |
|---|---|---|---|---|---|
| A0122000 | h | Oficial 1a paleta | 0.1 | 17.85 | 1.79 |
| A0140000 | h | Manobre | 0.04 | 16.31 | 0.65 |
| B0111000 | m3 | Aigua | 0.002 | 1.5 | 0.00 |
| B0521100 | kg | Guix B1/20/2 | 3.03 | 0.1 | 0.30 |
| C200G000 | h | Màquina de regates | 0.04 | 1.91 | 0.08 |
| A%AUX001 | % | Despeses auxiliars mà d'obra | 1.5 % | 2.44 | 0.04 |
|  |  | Total |  |  | 2.86 |

**EN314427** u Vàlvula bola manual rosca,2peces,pas tot.,bronze,DN=1/2",PN=16bar,superf.
Preu: 16.45
Vàlvula de bola manual amb rosca, de dues peces amb pas total, de bronze, de diàmetre nominal 1/2", de 16 bar de PN i preu alt, muntada superficialment

| Codi | Ut | Descripció | Rendiment | Preu | Import |
|---|---|---|---|---|---|
| A012M000 | h | Oficial 1a muntador | 0.165 | 18.45 | 3.04 |
| A013M000 | h | Ajudant muntador | 0.165 | 17.19 | 2.84 |
| BN314420 | u | Vàlvula bola manual+rosca,2peces,pas tot.,bronze,DN=1/2",PN=16bar (material) | 1 | 10.48 | 10.48 |
| A%AUX001 | % | Despeses auxiliars mà d'obra | 1.5 % | 5.88 | 0.09 |
|  |  | Total |  |  | 16.45 |

**D060M021** m3 Formigó 150kg/m3,1:4:8,ciment pòrtland+fill.calc. CEM II/B-L 32,5R+pedra calc. 20mm,elab.a obra,formigonera 165l
Preu: 72.49
Formigó de 150 kg/m3, amb una proporció en volum 1:4:8, amb ciment pòrtland amb filler calcari CEM II/B-L 32,5 R i granulat de pedra calcària de grandària màxima 20 mm, elaborat a l'obra amb formigonera de 165 l

| Codi | Ut | Descripció | Rendiment | Preu | Import |
|---|---|---|---|---|---|
| A0150000 | h | Manobre especialista | 1.1 | 16.82 | 18.50 |
| B0111000 | m3 | Aigua | 0.18 | 1.5 | 0.27 |
| B0311010 | t | Sorra pedra calc. p/forms. (material) | 0.65 | 16.79 | 10.91 |
| B0331Q10 | t | Grava pedra calc.20mm p/forms. (material) | 1.55 | 16.81 | 26.06 |
| B0512401 | t | Ciment pòrtland+fill.calc. CEM II/B-L 32,5R,sacs | 0.15 | 103.3 | 15.50 |
| C1705600 | h | Formigonera 165l | 0.6 | 1.77 | 1.06 |
| A%AUX001 | % | Despeses auxiliars mà d'obra | 1 % | 18.50 | 0.19 |
|  |  | Total |  |  | 72.49 |

**D0771011** m3 Morter asfàltic,dosificació 1:4,
Preu: 288.79
Morter asfàltic de dosificació 1:4 elaborat a l'obra

| Codi | Ut | Descripció | Rendiment | Preu | Import |
|---|---|---|---|---|---|
| A0150000 | h | Manobre especialista | 2 | 16.82 | 33.64 |
| B0310020 | t | Sorra p/morters | 1.54 | 18.02 | 27.75 |
| B7Z24000 | kg | Emulsió bituminosa, tipus ED | 220 | 1.02 | 224.40 |
| C1705600 | h | Formigonera 165l | 1.5 | 1.77 | 2.66 |
| A%AUX001 | % | Despeses auxiliars mà d'obra | 1 % | 33.64 | 0.34 |
|  |  | Total |  |  | 288.79 |

**D07AA000** m3 Form. cel·lular s/granulat,dens.=300kg/m3
Preu: 48.13
Formigó cel·lular sense granulat, de densitat 300 kg/m3

| Codi | Ut | Descripció | Rendiment | Preu | Import |
|---|---|---|---|---|---|
| A0140000 | h | Manobre | 0.5 | 16.31 | 8.16 |
| B0111000 | m3 | Aigua | 0.33 | 1.5 | 0.50 |
| B0512401 | t | Ciment pòrtland+fill.calc. CEM II/B-L 32,5R,sacs | 0.33 | 103.3 | 34.09 |
| B7C100N0 | kg | Escumant form.cel. (material) | 5 | 1.06 | 5.30 |
| A%AUX001 | % | Despeses auxiliars mà d'obra | 1 % | 8.16 | 0.08 |
|  |  | Total |  |  | 48.13 |

**D0B2A100** kg Acer b/corrug.obra man.taller B500S
Preu: 0.81
Acer en barres corrugades elaborat a l'obra i manipulat a taller B500S, de límit elàstic >= 500 N/mm2

| Codi | Ut | Descripció | Rendiment | Preu | Import |
|---|---|---|---|---|---|
| A0124000 | h | Oficial 1a ferrallista | 0.005 | 17.85 | 0.09 |
| A0134000 | h | Ajudant ferrallista | 0.005 | 17.19 | 0.09 |
| B0A14200 | kg | Filferro recuit,D=1,3mm | 0.01 | 1.09 | 0.01 |
| B0B2A000 | kg | Acer b/corrugada B500S (material) | 1.05 | 0.59 | 0.62 |
| A%AUX001 | % | Despeses auxiliars mà d'obra | 1 % | 0.18 | 0.00 |
|  |  | Total |  |  | 0.81 |

## Recursos

**C2001000** h Martell trenc.man
Martell trencador manual

**A%AUX001** % Despeses auxiliars mà d'obra
Despeses auxiliars sobre la mà d'obra

**C1101200** h Compressor+dos martells pneumàtics
Compressor amb dos martells pneumàtics

**C1313330** h Retroexcavadora s/pneumàtics 8-10t
Retroexcavadora sobre pneumàtics de 8 a 10 t

**C200S000** h Equip tall oxiacetilènic
Equip i elements auxiliars per a tall oxiacetilènic

**C150G900** h Grua autopropulsada 20t
Grua autopropulsada de 20 t

**C1RAP100** m3 Subministr.cont.estruc.reixa metàl.,1m3 +recollida res.especials
Subministrament de contenidor paletitzat amb estructura de reixa metàl·lica d'1 m3 de capacitat i recollida amb residus especials

**C1311440** h Pala carregadora s/pneumàtics 15-20t
Pala carregadora sobre pneumàtics de 15 a 20 t

**C1501800** h Camió transp.12 t
Camió per a transport de 12 t

**C1312340** h Pala excavadora giratoria s/pneumàtics 15-20t
Pala excavadora giratoria sobre pneumàtics de 15 a 20 t

**B0332020** t Grava pedra granit.p/drens
Grava de pedrera de pedra granítica, per a drens

**C133A0K0** h Safata vibrant,plac.60cm
Safata vibrant amb placa de 60 cm

**BV1D8208** u Ass.picon.mèt.Proc.modif. 1most.sòl
Assaig de piconatge pel mètode del Proctor modificat d'una mostra de sòl, segons la norma UNE 103501

**C1311430** h Pala carregadora s/pneumàtics 8-14t
Pala carregadora sobre pneumàtics de 8 a 14 t

**C1501700** h Camió transp.7 t
Camió per a transport de 7 t

**B06NLA2C** m3 Formigó neteja HL-150/P/20
Formigó de neteja, amb una dosificació de 150 kg/m3 de ciment, consistència plàstica i grandària màxima del granulat 20 mm, HL-150/P/20

**B0D21030** m Tauló fusta pi p/10 usos
Tauló de fusta de pi per a 10 usos

**B0D625A0** cu Puntal metàl·lic telescòpic h=3m,150usos
Puntal metàl·lic i telescòpic per a 3 m d'alçària i 150 usos

**B0D81680** m2 Plafó metàl·lic50x250cm,50usos
Plafó metàl·lic de 50x250 cm per a 50 usos

**B0DZP600** u Part propor.elem.aux.plafó met.50x250cm
Part proporcional d'elements auxiliars per a plafons metàl·lics, de 50x250 cm

**B7J205B0** m Junt expans.+aigua,poliuretà,2x0,5cm
Junt expansiu en contacte amb l'aigua, de poliuretà, de secció 2x0,5 cm

**B755BH13** kg Morter impermeab. obturació ciment + resina adorm.ultraràpid
Morter impermeabilitzant pel mètode d'obturació, monocomponent, de base ciment + resina, d'adormiment ultraràpid

**B755BA21** kg Morter impermeab. memb.elàstica ciment
Morter impermeabilitzant pel mètode de membrana elàstica, bicomponent, de base ciment

**C1704200** h Mesc.cont. sacs
Mesclador continu per a morter preparat en sacs

**B0DFK220** m2 Motlle cartró encof.pilars,D=35cm,h<3m
Motlle circular de cartró, per a encofrat de pilars de diàmetre 35 cm i fins a 3 m d'alçària

**B0DG1111** m2 Amortització bastidor+fenòl. acer,p/pilar,p/formigó vist,p.p.accessoris
Amortització de bastidors metàl·lics modulars amb tauler fenòlic, amb estructura d'acer, per a pilar de formigó vist, amb part proporcional d'accessoris

**BV216450** u Elab.+cura+recapç.+ass.compr.,1prov.cil.15x30cm qualsev.edat<3 dies
Elaboració, cura, recapçament i assaig a compressió d'una proveta cilíndrica de 15x30 cm a qualsevol edat inferior a 3 dies

**B0FA12A0** u Totxana 290x140x100mm,categoria I,LD,UNE-EN 771-1
Totxana de 290x140x100 mm, categoria I, LD, segons la norma UNE-EN 771-1

**B0FA12N0** u Totxana 290x140x75mm,categoria I,LD,UNE-EN 771-1
Totxana de 290x140x75 mm, categoria I, LD, segons la norma UNE-EN 771-1

**B0G1U040** m Peça p/coronament paret,g=28-32cm,amb pedra calc.nat.,buixardada,2cantells escaire
Peça per a coronament de paret de 28 a 32 cm de gruix, amb pedra calcària natural, buixardada, amb dos cantells en escaire

**B0A5AA00** u Cargol autorosc.,voland
Cargol autoroscant amb volandera

**B0CHSE13** m Remat plan.acer pl. prelacat g=0,6mm, desenv.<15cm 3 plecs, p/junt dilat
Remat de planxa d'acer plegada amb acabat prelacat, de 0,6 mm de gruix, 15 cm de desenvolupament, com a màxim, amb 3 plecs, per a junt de dilatació

**B7JZ00F6** m Perf.estanq.p/remats acer pleg
Perfil d'estanquitat per a remats de planxa d'acer plegada

**B89Z6000** kg Pintura siloxans
Pintura de siloxans

**B8ZAL000** kg Imprimació antihum. acrílica
Imprimació antihumitat acrílica

**BV2JN10B** u Determ.estat conservació,1most.pint
Determinació de l'estat de conservació d'una mostra de pintura, segons la norma INTA 16.02.26

**B0F1D2A1** u Maó calat,290x140x100mm,p/revestir,categoria I,HD,UNE-EN 771-1
Maó calat, de 290x140x100 mm, per a revestir, categoria I, HD, segons la norma UNE-EN 771-1

**B0A44000** cu Visos p/guix lam
Visos per a plaques de guix laminat

**B0A4A400** cu Visos,galvanitzats
Visos galvanitzats

**B0A61600** u Tac niló D=6-8mm,+vis
Tac de niló de 6 a 8 mm de diàmetre, amb vis

**B0CC1310** m2 Placa guix lamin. A i gruix 12,5mm
Placa de guix laminat estàndard (A) i gruix 12,5 mm, segons la norma UNE-EN 520

**B6B11311** m Muntant planxa acer galv.params.vert.,ampl.=70mm
Muntant de planxa d'acer galvanitzat, en paraments verticals amb perfils 70 mm d'amplària

**B6B12311** m Canal planxa acer galv.params.horitz.,ampl.=70mm
Canal de planxa d'acer galvanitzat, en paraments horitzontals amb perfils 70 mm d'amplària

**B6BZ1A10** m Banda acústica autoadh.,ampl.=<=50mm,p/junts plaques guix laminat
Banda acústica autoadhesiva fins a 50 mm d'amplària per a junts de plaques de guix laminat

**B7C9H8M0** m2 Placa semiríg.MW-roca,UNE-EN 13162 26-35kg/m3,g=60mm,cond.tèrmica <=0,037W/mK
Placa semirígida de llana de roca UNE-EN 13162, de densitat 26 a 35 kg/m3 de 60 mm de gruix, amb una conductivitat tèrmica <= 0,037 W/mK, resistència tèrmica >= 1,622 m2.K/W

**B7J500ZZ** kg Massilla p/junt cartró-guix
Massilla per a junt de plaques de cartró-guix

**B7JZ00E1** m Cinta pap.resist., p/junts plaques guix laminat
Cinta de paper resistent per a junts de plaques de guix laminat

**B0CC2310** m2 Placa guix lamin. H i gruix 12,5mm
Placa de guix laminat hidròfuga (H) i gruix 12,5 mm, segons la norma UNE-EN 520

**B0CC3310** m2 Placa guix lamin. F i gruix 12,5mm
Placa de guix laminat resistent al foc (F) i gruix 12,5 mm, segons la norma UNE-EN 520

**B66E0328** m2 Mampara modular,g=80mm,vidre simp. 3+3mm
Mampara modular de 80 mm de gruix, formada per simple vidre laminar de seguretat de 3+3 mm de gruix, amb sistema de suspensió sobre perfileria oculta d'alumini extrusionat i junts termoplàstics per al segellat dels vidres i del perímetre dels taulers

**B66E0538** m2 Mampara modular,g=80mm,tauler part.aglom.fusta+vidre+melamina,simp. vidre 3+3mm
Mampara modular de 80 mm de gruix, formada per doble tauler de partícules aglomerades de fusta i vidre revestit amb melamina de 16 mm de gruix a la part inferior, i envidriament amb simple vidre laminar de seguretat de 3+3 de gruix, espai interior reblert de llana de roca, sòcol inferior i remat superior d'alumini, amb sistema de suspensió sobre perfileria oculta d'alumini extrusionat i junts termoplàstics per al segellat dels vidres i del perímetre dels taulers, obertures amb mecanismes i manetes

**B7C100AE** m3 Escuma poliuretà 35kg/m3,prep.p/projec
Escuma formada per poliuretà de densitat 35 kg/m3, preparada per a projectar

**B7C916C0** m2 Feltre MW-roca 20-25kg/m3 g=50mm,làm.alu.paral.fibr
Feltre de llana de roca de 20 a 25 kg/m3 de 50 mm de gruix amb làmina d'alumini en la mateixa direcció de les fibres

**B0351000** t Palet riera D=16-32 mm
Palet de riera de diàmetre 16 a 32 mm

**B05A2203** kg Beurada p/ceràmica CG2 (UNE-EN 13888),color
Material per a rejuntat de rajoles ceràmiques CG2 segons norma UNE-EN 13888, de color

**B0711024** kg Adhesiu cimentós C2 TE (UNE-EN 12004)
Adhesiu cimentós tipus C2 TE segons norma UNE-EN 12004

**B0FH7173** m2 Rajola gres porcell.premsat polit,rectang/quadr. 16-25 peces/m2,preu mitjà
Rajola de gres porcellànic premsat polit de forma rectangular o quadrada, de 40x20 cm, preu mitjà, grup BIa (UNE-EN 14411)

**B0711020** kg Adhesiu cimentós C2 (UNE-EN 12004)
Adhesiu cimentós tipus C2 segons norma UNE-EN 12004

**B05A2103** kg Beurada p/ceràmica CG1 (UNE-EN 13888),color
Material per a rejuntat de rajoles ceràmiques CG1 segons norma UNE-EN 13888, de color

**B0711010** kg Adhesiu cimentós C1 (UNE-EN 12004)
Adhesiu cimentós tipus C1 segons norma UNE-EN 12004

**B9V3DF26** m Peça gres porcell.premsat polit vora recta,1-2 peces/m,preu sup. antillisc. p/est.esgl
Peça de gres porcellànic premsat polit amb vora recta, 1 a 2 peces/m, preu superior, acabat antilliscant, per a l'estesa de l'esglaó

**B0521200** kg Guix C6/20/2
Guix de designació C6/20/2, segons la norma UNE-EN 13279-1

**B0731773** kg Pasta autoaniv.ciment CT-C30-F7-A12(UNE-EN 13813),sacs
Pasta autoanivellant de ciment tipus CT amb classe C30 de resistència a compressió, classe F7 de resistència a flexió i classe A12 de resistència al desgast Böhme, segons UNE-EN 13813, subministrada en sacs

**B0FH7193** m2 Rajola gres porcell.premsat polit,rectang/quadr. 1-5 peces/m2,preu mitjà
Rajola de gres porcellànic premsat polit de forma rectangular o quadrada, antilliscant, d'1 a 5 peces/m2, preu mitjà, grup BIa (UNE-EN 14411)

**B8ZA3000** kg Protector p/fusta (TP8)
Protector químic insecticida-fungicida per a fusta (TP8)

**B0A61500** u Tac niló D<=5mm,+vis
Tac de niló de 5 mm de diàmetre, com a màxim, amb vis

**B9U7U110** m Sòcol fusta DM hidròfug G=25mm,p/pintar-envernissar,H=10cm
Sòcol de fusta de tauler hidròfug, de DM de 25 mm de gruix, per a pintar o envernissar, de 10 cm d´alçària,

**B0FHU270** m2 Rajola gres porcel.antillisc.premsat s/esmalt.,rect. 76-115 p/m2,preu alt
Rajola de gres porcel·lànic premsat antilliscant sense esmaltar de forma rectangular, de 76 a 115 peces/m2, preu alt

**B071P000** kg Morter anivellament
Morter d'anivellament

**B0A62F90** u Tac acer D=10mm,carg./voland./fem
Tac d'acer de d 10 mm, amb cargol, volandera i femella

**B9Z5U010** m Perfil p/junts dilatació en pav.,neoprè,alum.,40mm,p/sostre,prèv.pav
Perfil per a junts de dilatació en paviments, amb neoprè i suport d'alumini de 40 mm d'amplada nominal, per a col·locar sobre sostre, prèviament al paviment

**B0CC1410** m2 Placa guix lamin. A i gruix 15mm
Placa de guix laminat estàndard (A) i gruix 15 mm, segons la norma UNE-EN 520

**B84Z5610** m2 Entramat estruc.senzilla acer galv.p/cel ras continu pl.guix lam. perfils cada 600mm +vareta de suspensió
Entramat d'estructura senzilla d'acer galvanitzat per a cel ras continu de plaques de guix laminat format per perfils col·locats cada 600 mm com a màxim , per a fixar al sostre mitjançant vareta de suspensió cada 1,2 m, per a suportar una càrrega de fins a 15 kg

**B0CC2410** m2 Placa guix lamin. H i gruix 15mm
Placa de guix laminat hidròfuga (H) i gruix 15 mm, segons la norma UNE-EN 520

**B84ZG1A0** u Portella 50x50cm2 p/registre de cel ras guix lam., marc alumini i fulla PGL (H) g=15mm
Portella de 50x50 cm2 per a registre de cel ras de plaques de guix laminat formada per marc d'alumini i fulla de placa guix laminat hidròfuga (H) amb un gruix total de 15 mm, amb tanca de pressió i dispositiu de retenció

**B8431211** m2 Placa cel ras,fibres veget., cara vista fib.mitja, 60x120cm,g=15mm,cant.recte(A)
Placa de cel ras de fibres vegetals, amb acabat de la cara vista de fibra vegetal mitja, de 60x120 cm i 15 mm de gruix, amb cantell recte (A) , segons UNE-EN 13964, amb classificació de resistència al foc B-s1, d0

**B84Z8520** m2 Estructura acer galv.vista 1sentit p/cel ras plac.1200x600mm,perf.princip.omega c/0,6m vareta susp. +perf.dist.seg.c/2m
Estructura d'acer galvanitzat vista en un sentit per a cel ras de plaques de 1200x600 mm formada per perfils principals tipus omega 17x30x20mmcol·locats cada 0,6 m per a fixar al sostre mitjançant vareta de suspensió cada 1,2 m, amb perfils distanciadors de seguretat cada 2 m aproximadament fixats als perfils principals, inclòs part proporcional de perfils de remat, suspensors i fixacions, per a suportar una càrrega de fins a 14 kg

**B89ZPD00** kg Pintura plàstica,p/int
Pintura plàstica per a interiors

**BAFAT80L** m2 Porta alumini lacat blanc,5repleg.,7,25-8,49m2,perf.preu sup
Porta d'alumini lacat blanc, per a col·locar sobre l'obra, amb cinc fulles replegables, per a un buit d'obra de 7,25 a 8,49 m2, elaborada amb perfils de preu superior

**BAN51400** m Bastiment base tub acer galv.60x20mm
Bastiment de base de tub d'acer galvanitzat de secció 60x20 mm

**B7J50010** dm3 Massilla segell.,silicona neut. monocomp
Massilla per a segellats, d'aplicació amb pistola, de base silicona neutra monocomponent

**B7J50090** dm3 Massilla segell.,poliuretà monocomp
Massilla per a segellats, d'aplicació amb pistola, de base poliuretà monocomponent

**BAFA650L** m2 Porta alumini lacat blanc,1bat.+2fix.,4,25-5,24m2,perf.preu sup
Porta d'alumini lacat blanc, per a col·locar sobre bastiment de base, amb una fulla batent, una fixa lateral i una fixa superior, per a un buit d'obra de 4,25 a 5,24 m2, elaborada amb perfils de preu superior

**BAF3K63C** m2 Balconera alumini lacat blanc,trenc.pont tèrmic,2corred.elevab., 5-6,49m2,perf.preu alt,classif. 2 6A C2,s/persiana
Balconera d'alumini lacat blanc, amb trencament de pont tèrmic, per a col·locar sobre bastiment de base, amb dues fulles corredisses elevables, per a un buit d'obra de 5 a 6,49 m2 de superfície, elaborada amb perfils de preu alt, classificació mínima 2 de permeabilitat a l'aire segons UNE-EN 12207, classificació mínima 6A d'estanquitat a l'aigua segons UNE-EN 12208 i classificació mínima C2 de resistència al vent segons UNE-EN 12210, sense persiana

**BAF3863C** m2 Finestra alumini lacat blanc,trenc.pont tèrmic,2corred., 2,5-3,24m2,perf.preu alt,classif. 2 6A C2,s/persiana
Finestra d'alumini lacat blanc, amb trencament de pont tèrmic, per a col·locar sobre bastiment de base, amb dues fulles corredisses, per a un buit d'obra de 2,5 a 3,24 m2 de superfície, elaborada amb perfils de preu alt, classificació mínima 2 de permeabilitat a l'aire segons UNE-EN 12207, classificació mínima 6A d'estanquitat a l'aigua segons UNE-EN 12208 i classificació mínima C2 de resistència al vent segons UNE-EN 12210, sense persiana

**BAF3963C** m2 Finestra alumini lacat blanc,trenc.pont tèrmic,3corred.2carrils, 2,5-3,24m2,perf.preu alt,classif. 2 6A C2,s/persiana
Finestra d'alumini lacat blanc, amb trencament de pont tèrmic, per a col·locar sobre bastiment de base, amb tres fulles corredisses sobre dos carrils, per a un buit d'obra de 2,5 a 3,24 m2 de superfície, elaborada amb perfils de preu alt, classificació mínima 2 de permeabilitat a l'aire segons UNE-EN 12207, classificació mínima 6A d'estanquitat a l'aigua segons UNE-EN 12208 i classificació mínima C2 de resistència al vent segons UNE-EN 12210, sense persiana

**BAF3427C** m2 Finestra alumini lacat blanc,trenc.pont tèrmic,1oscilob., 0,5-0,74m2,perf.preu alt,classif. 3 8A C4,s/persiana
Finestra d'alumini lacat blanc, amb trencament de pont tèrmic, per a col·locar sobre bastiment de base, amb una fulla oscilobatent, per a un buit d'obra de 0,5 a 0,74 m2 de superfície, elaborada amb perfils de preu alt, classificació mínima 3 de permeabilitat a l'aire segons UNE-EN 12207, classificació mínima 8A d'estanquitat a l'aigua segons UNE-EN 12208 i classificació mínima C4 de resistència al vent segons UNE-EN 12210, sense persiana

**BAF3C17C** m2 Fulla fixa alumini lacat blanc,trenc.pont tèrmic, 0,5-0,89m2,perf.preu alt,classif. 3 8A C4,s/persiana
Fulla fixa d'alumini lacat blanc, amb trencament de pont tèrmic, per a col·locar sobre bastiment de base, per a un buit d'obra de 0,5 a 0,89 m2 de superfície, elaborada amb perfils de preu alt, classificació mínima 3 de permeabilitat a l'aire segons UNE-EN 12207, classificació mínima 8A d'estanquitat a l'aigua segons UNE-EN 12208 i classificació mínima C4 de resistència al vent segons UNE-EN 12210, sense persiana

**BAF3K73C** m2 Balconera alumini lacat blanc,trenc.pont tèrmic,2corred.elevab., 6,5-7,99m2,perf.preu alt,classif. 2 6A C2,s/persiana
Balconera d'alumini lacat blanc, amb trencament de pont tèrmic, per a col·locar sobre bastiment de base, amb dues fulles corredisses elevables, per a un buit d'obra de 6,5 a 7,99 m2 de superfície, elaborada amb perfils de preu alt, classificació mínima 2 de permeabilitat a l'aire segons UNE-EN 12207, classificació mínima 6A d'estanquitat a l'aigua segons UNE-EN 12208 i classificació mínima C2 de resistència al vent segons UNE-EN 12210, sense persiana

**BAF3K53C** m2 Balconera alumini lacat blanc,trenc.pont tèrmic,2corred.elevab., 4-4,99m2,perf.preu alt,classif. 2 6A C2,s/persiana
Balconera d'alumini lacat blanc, amb trencament de pont tèrmic, per a col·locar sobre bastiment de base, amb dues fulles corredisses elevables, per a un buit d'obra de 4 a 4,99 m2 de superfície, elaborada amb perfils de preu alt, classificació mínima 2 de permeabilitat a l'aire segons UNE-EN 12207, classificació mínima 6A d'estanquitat a l'aigua segons UNE-EN 12208 i classificació mínima C2 de resistència al vent segons UNE-EN 12210, sense persiana

**BAF3J43C** m2 Balconera alumini lacat blanc,trenc.pont tèrmic,2corred., 3-3,99m2,perf.preu alt,classif. 2 6A C2,s/persiana
Balconera d'alumini lacat blanc, amb trencament de pont tèrmic, per a col·locar sobre bastiment de base, amb dues fulles corredisses, per a un buit d'obra de 3 a 3,99 m2 de superfície, elaborada amb perfils de preu alt, classificació mínima 2 de permeabilitat a l'aire segons UNE-EN 12207, classificació mínima 6A d'estanquitat a l'aigua segons UNE-EN 12208 i classificació mínima C2 de resistència al vent segons UNE-EN 12210, sense persiana

**BAF3C4AC** m2 Fulla fixa alumini lacat blanc,trenc.pont tèrmic, 2,25-3,49m2,perf.preu alt,classif. 4 9A C5,s/persiana
Fulla fixa d'alumini lacat blanc, amb trencament de pont tèrmic, per a col·locar sobre bastiment de base, per a un buit d'obra de 2,25 a 3,49 m2 de superfície, elaborada amb perfils de preu alt, classificació mínima 4 de permeabilitat a l'aire segons UNE-EN 12207, classificació mínima 9A d'estanquitat a l'aigua segons UNE-EN 12208 i classificació mínima C5 de resistència al vent segons UNE-EN 12210, sense persiana

**BAF3J63C** m2 Balconera alumini lacat blanc,trenc.pont tèrmic,2corred., 5-6,49m2,perf.preu alt,classif. 2 6A C2,s/persiana
Balconera d'alumini lacat blanc, amb trencament de pont tèrmic, per a col·locar sobre bastiment de base, amb dues fulles corredisses, per a un buit d'obra de 5 a 6,49 m2 de superfície, elaborada amb perfils de preu alt, classificació mínima 2 de permeabilitat a l'aire segons UNE-EN 12207, classificació mínima 6A d'estanquitat a l'aigua segons UNE-EN 12208 i classificació mínima C2 de resistència al vent segons UNE-EN 12210, sense persiana

**BAF3417C** m2 Finestra alumini lacat blanc,trenc.pont tèrmic,1oscilob., 0,25-0,49m2,perf.preu alt,classif. 3 8A C4,s/persiana
Finestra d'alumini lacat blanc, amb trencament de pont tèrmic, per a col·locar sobre bastiment de base, amb una fulla oscilobatent, per a un buit d'obra de 0,25 a 0,49 m2 de superfície, elaborada amb perfils de preu alt, classificació mínima 3 de permeabilitat a l'aire segons UNE-EN 12207, classificació mínima 8A d'estanquitat a l'aigua segons UNE-EN 12208 i classificació mínima C4 de resistència al vent segons UNE-EN 12210, sense persiana

**BAF3C37C** m2 Fulla fixa alumini lacat blanc,trenc.pont tèrmic, 1,4-2,24m2,perf.preu alt,classif. 3 8A C4,s/persiana
Fulla fixa d'alumini lacat blanc, amb trencament de pont tèrmic, per a col·locar sobre bastiment de base, per a un buit d'obra d'1,4 a 2,24 m2 de superfície, elaborada amb perfils de preu alt, classificació mínima 3 de permeabilitat a l'aire segons UNE-EN 12207, classificació mínima 8A d'estanquitat a l'aigua segons UNE-EN 12208 i classificació mínima C4 de resistència al vent segons UNE-EN 12210, sense persiana

**BAF3D27C** m2 Balconera alumini lacat blanc,trenc.pont tèrmic,1bat., 1,5-1,99m2,perf.preu alt,classif. 3 8A C4,s/persiana
Balconera d'alumini lacat blanc, amb trencament de pont tèrmic, per a col·locar sobre bastiment de base, amb una fulla batent, per a un buit d'obra d'1,5 a 1,99 m2 de superfície, elaborada amb perfils de preu alt, classificació mínima 3 de permeabilitat a l'aire segons UNE-EN 12207, classificació mínima 8A d'estanquitat a l'aigua segons UNE-EN 12208 i classificació mínima C4 de resistència al vent segons UNE-EN 12210, sense persiana

**BAF3E47C** m2 Balconera alumini lacat blanc,trenc.pont tèrmic,2bat., 3-3,99m2,perf.preu alt,classif. 3 8A C4,s/persiana
Balconera d'alumini lacat blanc, amb trencament de pont tèrmic, per a col·locar sobre bastiment de base, amb dues fulles batents, per a un buit d'obra de 3 a 3,99 m2 de superfície, elaborada amb perfils de preu alt, classificació mínima 3 de permeabilitat a l'aire segons UNE-EN 12207, classificació mínima 8A d'estanquitat a l'aigua segons UNE-EN 12208 i classificació mínima C4 de resistència al vent segons UNE-EN 12210, sense persiana

**BAF3447C** m2 Finestra alumini lacat blanc,trenc.pont tèrmic,1oscilob., 1,05-1,49m2,perf.preu alt,classif. 3 8A C4,s/persiana
Finestra d'alumini lacat blanc, amb trencament de pont tèrmic, per a col·locar sobre bastiment de base, amb una fulla oscilobatent, per a un buit d'obra d'1,05 a 1,49 m2 de superfície, elaborada amb perfils de preu alt, classificació mínima 3 de permeabilitat a l'aire segons UNE-EN 12207, classificació mínima 8A d'estanquitat a l'aigua segons UNE-EN 12208 i classificació mínima C4 de resistència al vent segons UNE-EN 12210, sense persiana

**BAF3B73C** m2 Finestra alumini lacat blanc,trenc.pont tèrmic,4corred.2carrils, 3,25-3,99m2,perf.preu alt,classif. 2 6A C2,s/persiana
Finestra d'alumini lacat blanc, amb trencament de pont tèrmic, per a col·locar sobre bastiment de base, amb quatre fulles corredisses sobre dos carrils, per a un buit d'obra de 3,25 a 3,99 m2 de superfície, elaborada amb perfils de preu alt, classificació mínima 2 de permeabilitat a l'aire segons UNE-EN 12207, classificació mínima 6A d'estanquitat a l'aigua segons UNE-EN 12208 i classificació mínima C2 de resistència al vent segons UNE-EN 12210, sense persiana

**BAF3853C** m2 Finestra alumini lacat blanc,trenc.pont tèrmic,2corred., 2-2,49m2,perf.preu alt,classif. 2 6A C2,s/persiana
Finestra d'alumini lacat blanc, amb trencament de pont tèrmic, per a col·locar sobre bastiment de base, amb dues fulles corredisses, per a un buit d'obra de 2 a 2,49 m2 de superfície, elaborada amb perfils de preu alt, classificació mínima 2 de permeabilitat a l'aire segons UNE-EN 12207, classificació mínima 6A d'estanquitat a l'aigua segons UNE-EN 12208 i classificació mínima C2 de resistència al vent segons UNE-EN 12210, sense persiana

**BAF3973C** m2 Finestra alumini lacat blanc,trenc.pont tèrmic,3corred.2carrils, 3,25-3,99m2,perf.preu alt,classif. 2 6A C2,s/persiana
Finestra d'alumini lacat blanc, amb trencament de pont tèrmic, per a col·locar sobre bastiment de base, amb tres fulles corredisses sobre dos carrils, per a un buit d'obra de 3,25 a 3,99 m2 de superfície, elaborada amb perfils de preu alt, classificació mínima 2 de permeabilitat a l'aire segons UNE-EN 12207, classificació mínima 6A d'estanquitat a l'aigua segons UNE-EN 12208 i classificació mínima C2 de resistència al vent segons UNE-EN 12210, sense persiana

**BAF3J69C** m2 Balconera alumini lacat blanc,trenc.pont tèrmic,2corred., 5-6,49m2,perf.preu alt,classif. 3 7A C5,s/persiana
Balconera d'alumini lacat blanc, amb trencament de pont tèrmic, per a col·locar sobre bastiment de base, amb dues fulles corredisses, per a un buit d'obra de 5 a 6,49 m2 de superfície, elaborada amb perfils de preu alt, classificació mínima 3 de permeabilitat a l'aire segons UNE-EN 12207, classificació mínima 7A d'estanquitat a l'aigua segons UNE-EN 12208 i classificació mínima C5 de resistència al vent segons UNE-EN 12210, sense persiana

**BC1FA225** m2 Vidr.baix.emi.+lam.,baixa emissivitat 5mm/8mm/lam.segur.incolor3+3mm,2butiral transparent
Vidre aïllant d'una lluna de baixa emissivitat i un vidre laminar, amb vidre interior de baixa emissivitat de 5 mm de gruix, cambra d'aire de 8 mm i vidre exterior laminar de seguretat incolor de 3+3 mm de gruix amb 2 butiral transparent

**BC1H3G20** m2 Vidre aïlla.1incolora+1lam.antibala incolor A-20,lluna 6mm,cambra 8mm
Vidre aïllant d'una lluna incolora i un vidre laminar antibala incolor, amb classificació de resistència a l'impacte de projectils lleugers A-20, amb lluna de 6 mm de gruix i cambra d'aire de 8 mm

**BAQE41B6** u Porta block bat.fus,int.,2batent,g=35mm,a=80+40cm,h=210cm,roure envernissat,cares llis.+accessoris
Porta block de fulles batents de fusta per a interior, doble batent, de 35 mm de gruix, amb una llum de pas de 80+40 cm d'amplària i 210 cm d'alçària, per a un gruix de bastiment de 10 cm, com a màxim, acabat roure envernissat, amb fulla cares llises de tauler aglomerat hidròfug xapat, galzes i tapajunts de MDF xapat, ribet de goma, ferramenta de penjar, pany de cop

**BAZG1120** u Joc manetes,alum.anodit.,placa petita,preu mitjà
Joc de manetes, d'alumini anoditzat, amb placa petita, de preu mitjà

**BAQQC158** u Fulla bat.armari,30mm,c.llises+int.cartró,50cmx240cm
Fulla batent per a porta d'armari, de fusta per a pintar, de 30 mm de gruix, de cares llises i estructura interior de cartró de 50 cm d'amplària i de 240 cm d'alçària

**BAZGD370** u Ferramenta p/porta armar.2bat.preu mitjà
Ferramenta per a porta d'armari de dues fulles batents, de preu mitjà

**BABG977E** u Porta acer galv., 1bat.,90x215cm,tub 40x20x1,5mm,barrots,tub30x20x1,5mm,regist.inf,p.cop,esmalt
Porta d'acer galvanitzat en perfils laminats d'una fulla batent, per a un buit d'obra de 90x215 cm, amb bastidor de tub de 40x20x1,5 mm, barrots de tub de 30x20x1,5 mm cada 10 cm i bastiment, registre inferior, pany de cop, acabat esmaltat

**BAZGC360** u Ferramenta p/porta int.1bat.preu mitjà
Ferramenta per a porta d'interior d'una fulla batent, de preu mitjà

**BASA81N1** u Porta metàl.,EI2-C 90,1bat.,80x210cm,preu sup
Porta tallafocs metàl·lica, EI2-C 90 una fulla batent per a una llum de 80x210 cm, preu superior

**BB3M4M63** m2 Malla planxa acer galv. exp.romboidal,g=2mm,àrea perf.=50-60%,diag.llarg=30-60mm,diag.curta=15-25mm,ampl.nervi=1-1,5mm
Malla planxa acer galvanitzat expandit romboidal, de 2 mm de gruix, amb una àrea perforada de 50 a 60 %, diagonal llarga de 30 a 60 mm, diagonal curta de 15 a 25 mm i amplària del nervi d'1 a 1,5 mm

**BB3Z0001** m2 P.p.fix.malla met
Part proporcional d'elements de fixació per a malles i teixits metàl·lics

**BP74W410** u Armari peu metàl.+bastid.rack 19",47U,2200x600x600mm,1comp./porta vidre+pany,a/laterals,estr. desmunt
Armari de peu metàl·lic amb bastidor tipus rack 19", de 47 unitats d'alçària, de 2200x600x600 mm (alçària x amplària x fondària), d'1 compartiment, amb 1 porta de vidre securitzat amb pany i clau, amb panells laterals i estructura desmuntable

**BP7Z6414** u Safata fixa xapa acer p/rack 19",fixació frontal s/bastidor,2U,20kg,400mm
Safata fixa de xapa d'acer per a armari de comunicacions rack 19", sistema de fixació frontal sobre el bastidor, de 2 unitats d'alçària, per a una càrrega màxima de 20 kg i una fondària de 400 mm

**BP7ZA122** u Mòdul ventil.p/rack 19",2 axial,2 U,230V,Q=320m3/h,a/termòst.+pilot
Mòdul de ventiladors per a armari de comunicacions rack 19", amb 2 ventiladors de tipus axial, de 2 unitats d'alçària, 230 V de tensió d'alimentació i un cabal d'aire de 320 m3/h, amb termòstat i pilot

**BP7Z983B** u Panell fix telf.,50xRJ45 cat.3,p/rack 19",1U,a/org.cables
Panell fix amb connectors telefònics integrats, equipat amb50 connectors RJ45 categoria 3, per a muntar sobre bastidor rack 19", d'1 unitat d'alçària, amb organitzador de cables

**BP7EQ000** u Adaptador xarxa FO 100 Mbps conec. SC, bus PCI de 32 bits
Adaptador per a fibra òptica de xarxa 100 Mbps amb conector SC i bus PCI de 32 bits

**BP434A50** m Cable trans.dades,Cu,4par.,cat.6a F/UTP,poliolefina/poliolefina,n/propag.flama UNE-EN 60332
Cable per a transmissió de dades amb conductors de coure, de 4 parells, categoria 6a F/UTP, aïllament de poliolefina i coberta de poliolefina, de baixa emissió de fums i opacitat reduïda, no propagador de la flama segons UNE-EN 60332-1-2

**BG212510** m Tub rígid PVC,DN=16mm,impacte=2J,resist.compress.=1250N
Tub rígid de PVC, de 16 mm de diàmetre nominal, aïllant i no propagador de la flama, amb una resistència a l'impacte de 2 J, resistència a compressió de 1250 N i una rigidesa dielèctrica de 2000 V

**BGW21000** u P.p.accessoris p/tubs rígids PVC
Part proporcional d'accessoris per a tubs rígids de PVC

**BG212710** m Tub rígid PVC,DN=20mm,impacte=2J,resist.compress.=1250N
Tub rígid de PVC, de 20 mm de diàmetre nominal, aïllant i no propagador de la flama, amb una resistència a l'impacte de 2 J, resistència a compressió de 1250 N i una rigidesa dielèctrica de 2000 V

**BG151421** u Caixa deriv.plàstic,90x90mm,prot.IP-54,p/encastar
Caixa de derivació quadrada de plàstic, de 90x90 mm, amb grau de protecció IP-54 i per a encastar

**BP7E3A00** u Router 1port ADSL i 4 ports 10 Mbps,comp.ADSL2+
Encaminador (router) d'1port ADSL i 4 ports 10 Mbps, compatible ADSL 2+, amb alimentació a 240V

**BP52U010** u Telèfon XDSI operador centraleta
Telèfon XDSI per a operadora de centraleta, connector tipus RJ12

**BP43F450** u Cable xarxa,4 par.,2xRJ45 cat.6a S/FTP,1,6-3,2m
Cable de xarxa de 4 parells, amb 2 connectors RJ45 categoria 6a S/FTP, d'1,6 a 3,2 m de llargària

**BG2DB8H0** m Safata xapa llisa acer galv.calent,60mmx300mm
Safata metàl·lica de xapa llisa d'acer galvanitzat en calent, d'alçària 60 mm i amplària 300 mm

**BG2ZAAH0** m Coberta safat.met.xapa acer galv.calent,ample=300mm
Coberta per a safata metàl·lica de xapa, d'acer galvanitzat en calent, de 300 mm d'amplària

**BGW2DB8H** u P.p.accessoris p/safat.met.acer galv.calent,,60x300mm
Part proporcional d'accessoris i elements d'acabat per a safates metàl·liques d'acer galvanitzat en calent, de 60 mm d'alçària i 300 mm d'amplària

**BGY2ABH2** u P.p.elem.suport p/safat.met.acer galv.calent ample=300mm,susp/param.horitz
Part proporcional d'elements de suport per a safates metàl·liques d'acer galvanitzat en calent de 300 mm d'amplària, per a instal·lació suspesa de paraments horitzontals

**BP12A300** u Amplif.UHF,G=40dB
Amplificador monocanal UHF, canal adjacent, 40 dB de guany, segons UNE-EN 50083-5

**BP12B500** u Amplif.FM,G=43dB
Amplificador FM, 43 dB de guany, segons UNE-EN 50083-5

**BP12C300** u Amplif.DAB,G=40dB
Amplificador DAB, 40 dB de guany, segons UNE-EN 50083-5

**BP12D700** u Amplif.satèl·lit,G=45dB
Amplificador satèl·lit, 45 dB de guany, segons UNE-EN 50083-5

**BP12W100** u Càrrega resistiva 75Ohm
Càrrega resistiva de 75 Ohm

**BP12W500** u Marc suport amplificador p/18 mòduls
Marc de suport per a amplificadors modulars amb capacitat per a 18u

**BP12X000** u Pont connexió
Pont de connexió per a amplificadors modulars

**BP1F1110** u Font alimentació modular p/equip capçalera,entrada 230V,sortida 24V
Font d'alimentació modular per a equip de capçalera, 230 V d'entrada i 24 V de sortida

**BP141122** u Presa senyal TV-FM,deriv.final,tipus univ.,a/tapa,preu mitjà,p/encastar
Presa de senyal de TV-FM de derivació final, de tipus universal, amb tapa, de preu mitjà, per a encastar

**BP11AD20** u Antena UHF,470-862MHz (canals 21-69),guany 15dB
Antena receptora de televisió digital terrestre (antena UHF), banda de freqüències de 470 a 862 MHz (canals 21 a 69), guany 15 dB, d'alumini i plàstic ASA

**BP11F000** u Antena FM,87,5-108MHz,guany 0dB
Antena receptora de ràdio analògica (antena FM), banda de freqüències de 87,5 a 108 MHz, guany 0 dB, d'alumini i plàstic ASA

**BP11H000** u Antena DAB,195-223MHz (blocs 8A-11D),guany 0dB
Antena receptora de ràdio digital (antena DAB), banda de freqüències de 195 a 223 MHz (blocs 8A a 11D), guany 0 dB, d'alumini i plàstic ASA

**BP1ZS15E** u Pal acer galv.,h=3m,d=40mm,g=2mm
Pal d'acer galvanitzat de 3 m de llargària, de 40 mm de diàmetre i 2 mm de gruix

**BP1ZY240** u Conjunt access.mec. p/fixar teulada pal h=<3m,suport+fix.mec.+tensors
Conjunt d'accessoris mecànics per a fixar a una teulada un pal de 3 m d'alçària com a màxim, format pel suport de recolzament col·locat amb fixacions mecàniques i atirantat amb cables d'acer galvanitzat amb tensors als extrems

**BP411120** m Cable coaxial Cu rígid,aïllam.poliolefina,pant.cinta Al/Pet+trena Cu (30%),cob.PVC,n/propag.flama,75Ohm
Cable coaxial amb conductor de coure rígid, aïllament de poliolefina, pantalla amb cinta d'alumini / Pet més trena de coure amb cobertura del 30% i coberta de PVC, no propagador de la flama segons UNE-EN 60332-1-2, amb una impedància de 75 Ohm

**BMP2U005** u Lector targetes s/contacte,dist.lectura 7cm,tipus A(13,65MHz),s/ISO 14443,teclat,interior,IP65
Lector de targetes de memòria protegida sense contacte, tipus A a 13,65 MHz, segons ISO 14443, amb teclat, per a interior, amb una distància de lectura de 7cm, amb protecció IP65

**BMP3U001** u Controlador central accés,a/connexió ethernet,32 entrades/sortides
Controlador central d'accés, amb connexió Ethernet, i capacitat de connexió de fins a 32 entrades i sortides

**BMP4U001** u Interfície lector targetes-controlador central,p/2 lectors targetes
Interfície entre el lector de targetes i el controlador central d'accés, per a 2 lectors de targetes

**BEDE11C1** u Unit.int.conduc.VRV,2-2,2kW,E=100W,230V,pressió estàndard,R410 A
Unitat interior per a conductes d'equips de cabal variable de refrigerant, de 2 a 2,2 kW de potència tèrmica aproximada tant en fred com en calor, de 100 W de potència elèctrica total absorbida, amb alimentació monofàsica de 230 V, de pressió estàndard, per a instal·lacions amb fluid frigorífic R410 A

**BEDE11F1** u Unit.int.conduc.VRV,4-4,5kW,E=140W,230V,pressió estàndard,R410 A
Unitat interior per a conductes d'equips de cabal variable de refrigerant, de 4 a 4,5 kW de potència tèrmica aproximada tant en fred com en calor, de 140 W de potència elèctrica total absorbida, amb alimentació monofàsica de 230 V, de pressió estàndard, per a instal·lacions amb fluid frigorífic R410 A

**BEDE1161** u Unit.int.conduc.VRV,7,5-8,5kW,E=240W,230V,pressió estàndard,R410 A
Unitat interior per a conductes d'equips de cabal variable de refrigerant, de 7,5 a 8,5 kW de potència tèrmica aproximada tant en fred com en calor, de 240 W de potència elèctrica total absorbida, amb alimentació monofàsica de 230 V, de pressió estàndard, per a instal·lacions amb fluid frigorífic R410 A

**BEDE1181** u Unit.int.conduc.VRV,10-11,5kW,E=320W,230V,pressió estàndard,R410 A
Unitat interior per a conductes d'equips de cabal variable de refrigerant, de 10 a 11,5 kW de potència tèrmica aproximada tant en fred com en calor, de 320 W de potència elèctrica total absorbida, amb alimentació monofàsica de 230 V, de pressió estàndard, per a instal·lacions amb fluid frigorífic R410 A

**BE51HP10** m2 Conducte rect.LV,recobr.ext
Conducte rectangular de llana de vidre segons UNE-EN 13162,

**BEW5B000** u Suport estàndard p/conducte rect.llana aïll.,preu alt
Suport estàndard per a conducte rectangular llana aïllant, preu alt

**BEY5B000** u P.p.conducte rect.,llana aïll.,preu alt
Part proporcional d'elements de muntatge per a conducte rectangular de llana aïllant, de preu alt

**BEK21K37** u Reixeta impuls/retorn orientables 2000x100mm,20mm recta,p/fix.bast
Reixeta d'impulsió o retorn, amb una filera d'aletes orientables horitzontals, d'alumini anoditzat platejat, de 2000x100 mm, d'aletes separades 20 mm, de secció recta i per a fixar al bastiment

**BEK21G37** u Reixeta impuls/retorn orientables 900x100mm,20mm recta,p/fix.bast
Reixeta d'impulsió o retorn, amb una filera d'aletes orientables horitzontals, d'alumini anoditzat platejat, de 900x100 mm, d'aletes separades 20 mm, de secció recta i per a fixar al bastiment

**BEK21D37** u Reixeta impuls/retorn orientables 400x100mm,20mm recta,p/fix.bast
Reixeta d'impulsió o retorn, amb una filera d'aletes orientables horitzontals, d'alumini anoditzat platejat, de 400x100 mm, d'aletes separades 20 mm, de secció recta i per a fixar al bastiment

**BEK21A37** u Reixeta impuls/retorn orientables 800x100mm,20mm recta,p/fix.bast
Reixeta d'impulsió o retorn, amb una filera d'aletes orientables horitzontals, d'alumini anoditzat platejat, de 800x100 mm, d'aletes separades 20 mm, de secció recta i per a fixar al bastiment

**B0A71100** u Abraçadora metàl.,d/int.=6mm
Abraçadora metàl·lica, de 6 mm de diàmetre interior

**BF5B2200** m Tub Cu R220 (recuit) DN=1/4",g= 0,8mm
Tub de coure R220 (recuit) 1/4 " de diàmetre nominal i de gruix 0,8 mm, segons norma UNE-EN 12735-1

**BFW5A2B0** u Ac.tub Cu inst.frigo DN=1/4",p/soldar capil·lar
Accessori per a tub de coure per a instal·lacions frigorífiques d'1/4 " de diàmetre nominal, per a soldar per capil·laritat

**BFY5CK00** u Pp.elem.munt.,tub Cu frigor. DN=1/4",p/soldar per capilaritat
Part proporcional d'elements de muntatge , per a tub de coure frigorífic d'1/4 " de diàmetre nominal, per a soldar per capilaritat

**B0A71300** u Abraçadora metàl.,d/int.=10mm
Abraçadora metàl·lica, de 10 mm de diàmetre interior

**BF5B4200** m Tub Cu R220 (recuit) DN=3/8",g= 0,8mm
Tub de coure R220 (recuit) 3/8 " de diàmetre nominal i de gruix 0,8 mm, segons norma UNE-EN 12735-1

**BFW5A4B0** u Ac.tub Cu inst.frigo DN=3/8",p/soldar capil·lar
Accessori per a tub de coure per a instal·lacions frigorífiques de 3/8 " de diàmetre nominal, per a soldar per capil·laritat

**BFY5CL00** u Pp.elem.munt.,tub Cu frigor. DN=3/8",p/soldar per capilaritat
Part proporcional d'elements de muntatge , per a tub de coure frigorífic de 3/8 " de diàmetre nominal, per a soldar per capilaritat

**B0A71400** u Abraçadora metàl.,d/int.=12mm
Abraçadora metàl·lica, de 12 mm de diàmetre interior

**BF5B5200** m Tub Cu R220 (recuit) DN=1/2",g= 0,8mm
Tub de coure R220 (recuit) 1/2 " de diàmetre nominal i de gruix 0,8 mm, segons norma UNE-EN 12735-1

**BFW5A5B0** u Ac.tub Cu inst.frigo DN=1/2",p/soldar capil·lar
Accessori per a tub de coure per a instal·lacions frigorífiques d'1/2 " de diàmetre nominal, per a soldar per capil·laritat

**BFY5CN00** u Pp.elem.munt.,tub Cu frigor. DN=1/2",p/soldar per capilaritat
Part proporcional d'elements de muntatge , per a tub de coure frigorífic d'1/2 " de diàmetre nominal, per a soldar per capilaritat

**B0A71600** u Abraçadora metàl.,d/int.=16mm
Abraçadora metàl·lica, de 16 mm de diàmetre interior

**BF5B6200** m Tub Cu R220 (recuit) DN=5/8",g= 0,8mm
Tub de coure R220 (recuit) 5/8 " de diàmetre nominal i de gruix 0,8 mm, segons norma UNE-EN 12735-1

**BFW5A6B0** u Ac.tub Cu inst.frigo DN=5/8",p/soldar capil·lar
Accessori per a tub de coure per a instal·lacions frigorífiques de 5/8 " de diàmetre nominal, per a soldar per capil·laritat

**BFY5CP00** u Pp.elem.munt.,tub Cu frigor. DN=5/8",p/soldar per capilaritat
Part proporcional d'elements de muntatge , per a tub de coure frigorífic de 5/8 " de diàmetre nominal, per a soldar per capilaritat

**B0A71700** u Abraçadora metàl.,d/int.=18mm
Abraçadora metàl·lica, de 18 mm de diàmetre interior

**BF5B7300** m Tub Cu R220 (recuit) DN=3/4",g= 1,0mm
Tub de coure R220 (recuit) 3/4 " de diàmetre nominal i de gruix 1,0 mm, segons norma UNE-EN 12735-1

**BFW5A7B0** u Ac.tub Cu inst.frigo DN=3/4",p/soldar capil·lar
Accessori per a tub de coure per a instal·lacions frigorífiques de 3/4 " de diàmetre nominal, per a soldar per capil·laritat

**BFY5CQ00** u Pp.elem.munt.,tub Cu frigor. DN=3/4",p/soldar per capilaritat
Part proporcional d'elements de muntatge , per a tub de coure frigorífic de 3/4 " de diàmetre nominal, per a soldar per capilaritat

**B0A71900** u Abraçadora metàl.,d/int.=22mm
Abraçadora metàl·lica, de 22 mm de diàmetre interior

**BF5B8300** m Tub Cu R220 (recuit) DN=7/8",g= 1,0mm
Tub de coure R220 (recuit) 7/8 " de diàmetre nominal i de gruix 1,0 mm, segons norma UNE-EN 12735-1

**BFW5A8B0** u Ac.tub Cu inst.frigo DN=7/8",p/soldar capil·lar
Accessori per a tub de coure per a instal·lacions frigorífiques de 7/8 " de diàmetre nominal, per a soldar per capil·laritat

**BFY5CR00** u Pp.elem.munt.,tub Cu frigor. DN=7/8",p/soldar per capilaritat
Part proporcional d'elements de muntatge , per a tub de coure frigorífic de 7/8 " de diàmetre nominal, per a soldar per capilaritat

**B0A71C00** u Abraçadora metàl.,d/int.=28mm
Abraçadora metàl·lica, de 28 mm de diàmetre interior

**BF5AA300** m Tub Cu R250 (semidur) DN=1"1/8",g=1,0mm
Tub de coure R250 (semidur) 1"1/8 " de diàmetre nominal i de gruix 1,0 mm, segons norma UNE-EN 12735-1

**BFW5AAB0** u Ac.tub Cu inst.frigo DN=1"1/8",p/soldar capil·lar
Accessori per a tub de coure per a instal·lacions frigorífiques d'1"1/8 " de diàmetre nominal, per a soldar per capil·laritat

**BFY5CT00** u Pp.elem.munt.,tub Cu frigor. DN=1"1/8",p/soldar per capilaritat
Part proporcional d'elements de muntatge , per a tub de coure frigorífic d'1"1/8 " de diàmetre nominal, per a soldar per capilaritat

**B0A71E00** u Abraçadora metàl.,d/int.=32mm
Abraçadora metàl·lica, de 32 mm de diàmetre interior

**BF5AB400** m Tub Cu R250 (semidur) DN=1"3/8",g=1,25mm
Tub de coure R250 (semidur) 1"3/8 " de diàmetre nominal i de gruix 1,25 mm, segons norma UNE-EN 12735-1

**BFW5ABB0** u Ac.tub Cu inst.frigo DN=1"3/8",p/soldar capil·lar
Accessori per a tub de coure per a instal·lacions frigorífiques d'1"3/8 " de diàmetre nominal, per a soldar per capil·laritat

**BFY5CV00** u Pp.elem.munt.,tub Cu frigor. DN=1"3/8",p/soldar per capilaritat
Part proporcional d'elements de muntatge , per a tub de coure frigorífic d'1"3/8 " de diàmetre nominal, per a soldar per capilaritat

**B0A71G00** u Abraçadora metàl.,d/int.=42mm
Abraçadora metàl·lica, de 42 mm de diàmetre interior

**BF5AC400** m Tub Cu R250 (semidur) DN=1"5/8",g=1,25mm
Tub de coure R250 (semidur) 1"5/8 " de diàmetre nominal i de gruix 1,25 mm, segons norma UNE-EN 12735-1

**BFW5ACB0** u Ac.tub Cu inst.frigo DN=1"5/8",p/soldar capil·lar
Accessori per a tub de coure per a instal·lacions frigorífiques d'1"5/8 " de diàmetre nominal, per a soldar per capil·laritat

**BFY5CW00** u Pp.elem.munt.,tub Cu frigor. DN=1"5/8",p/soldar per capilaritat
Part proporcional d'elements de muntatge , per a tub de coure frigorífic d'1"5/8 " de diàmetre nominal, per a soldar per capilaritat

**BEV53100** u Sistema de gestió i control DAIKIN intelligent manager , model IM256 III
Sistema de gestió i control DAIKIN intelligent manager , model IM256 III
Estació de procés de dades model DAM602B51 de fins 256 unitats interiors i fins 40 unitats exteriors de VRV 1 IM BIC256 sofware i configuració d'usuari de fins 256 unitats. Inclou suministre d'ordinador PC compatible i impresora d'injecció de tinta. Inclou configuració i posada en marxa.

**BEUH02A0** u Detect. CO2 p/sist.renov.aire,+comp.comunicació a/sist.,230V,p/encastar
Detector de CO2 per a sistema de renovació d'aire, amb component de comunicació al sistema, 230 V de tensió d'alimentació, per a encastar

**BEV21D00** u Sonda temperatura canonada beina,acces.muntatge
Sonda de temperatura en canonada amb beina, amb accessoris de muntatge

**BEV41210** m Cable de comunicacions p/bus de dades, 2x1 mm2 trenat i apantallat
Cable de comunicacions per a bus de dades, 2x1 mm2 trenat i apantallat

**BG11LH80** u C.G.P.polièst.+fibra,400A,UNESA 12A,BUC, IP-43, IK09
Caixa general de protecció de polièster reforçat amb fibra de vidre , de 400 A, segons esquema Unesa número 12A , seccionable en càrrega (BUC) , inclosa base portafusibles trifàsica (sense fusibles), neutre seccionable, borns de connexió i grau de protecció IP-43, IK09

**BGW11000** u P.p.accessoris caixa gral.protecció
Part proporcional d'accessoris de caixa general de protecció

**BG1N2020** u Centralització compt.,vert.,1mòdul.p/2compt.tri
Centralització de comptadors vertical d'un mòdul i per a 2 comptadors trifàsics

**BGW1N000** u P.p.accessoris p/centralitz.compt
Part proporcional d'accessoris per a centralització de comptadors

**B0A75F02** u Abraçadora plàstica,d/int.=40mm
Abraçadora plàstica, de 40 mm de diàmetre interior

**BFB4CB51** m Tub poliet.retic.D=40mm,g=3,7mm,sèrie 5 segons UNE-EN ISO 15875-2
Tub de polietilè reticulat de 40 mm de diàmetre nominal exterior i 3,7 mm de gruix, de la sèrie 5 segons UNE-EN ISO 15875-2

**BFWB5705** u Accessori p/tubs poliet.retic. DN=40mm, metàl·lic,p/connec.pressió
Accessori per a tubs de polietilè reticulat, de 40 mm de diàmetre nominal exterior, metàl·lic, per a connectar a pressió

**BFYB5705** u Pp.elem.munt.p/tubs poliet.retic. DN=40mm,connect.pressió
Part proporcional d'elements de muntatge per a tubs de polietilè reticulat, de 40 mm de diàmetre nominal exterior, connectat a pressió

**BN316A30** u Vàlvula bola manual+rosca,3peces,pas tot.,acer inox.1.4408 (AISI 316),DN=1",PN=64bar
Vàlvula de bola manual amb rosca, de tres peces amb pas total, d'acer inoxidable 1.4408 (AISI 316), de diàmetre nominal 1", de 64 bar de PN i preu alt

**BFQ32EMA** m Aïllament tèrmic escum.elastom.,fluids (-50 i 105°C),D=102mm,g=40mm,factor dif.vapor>=5000
Aïllament tèrmic d'escuma elastomèrica per a canonades que transporten fluids a temperatura entre -50°C i 105°C, per a tub de diàmetre exterior 102 mm, de 40 mm de gruix, amb un factor de resistència a la difusió del vapor d'aigua >= 5000

**BFYQ3090** u Pp.elem.munt.p/aïll.escum.elastom.,g=40mm
Part proporcional d'elements de muntatge per a aïllament tèrmic d'escuma elastomèrica, de 40 mm de gruix

**BFQ33C9A** m Aïllament tèrmic escum.elastom.,fluids (-50 i 105°C),D=28mm,g=32mm,factor dif.vapor>=7000
Aïllament tèrmic d'escuma elastomèrica per a canonades que transporten fluids a temperatura entre -50°C i 105°C, per a tub de diàmetre exterior 28 mm, de 32 mm de gruix, amb un factor de resistència a la difusió del vapor d'aigua >= 7000

**BFYQ3080** u Pp.elem.munt.p/aïll.escum.elastom.,g=32mm
Part proporcional d'elements de muntatge per a aïllament tèrmic d'escuma elastomèrica, de 32 mm de gruix

**BJ12M9GC** u Plat dutxa rectang
Plat de dutxa rectangular de , de 1600x1000 mm,
preu superior

**BJ14BA1P** u Inodor p/col.sob.pavim.,porcell.,vert.,cist.,blanc,preu alt
Inodor per a col·locar sobre el paviment de porcellana esmaltada, de sortida vertical, amb seient i tapa, cisterna i mecanismes de descàrrega i alimentació incorporats, color blanc i preu alt

**BJ1ZS000** kg Pasta segell.enll
Pasta per a segellar l'enllaç d'inodors, abocadors i plaques turques

**BJ17D21A** u Placa turca gres brill.,alim.integ.,c.blanc,preu sup
Placa turca de gres esmaltat brillant amb alimentació integrada, de color blanc, preu superior

**BJ1ZR000** u Sifó PVC,D=110mm,p/placa turca
Sifó de PVC de diàmetre 110 mm per a placa turca

**BJ1ZT000** u Maniguet PVC,D=110mm,placa turca
Maniguet de PVC de diàmetre 110 mm per a placa turca

**BJ13B712** u Lavabo mural porcell.,senz.,ampl.53-75cm,blanc,preu alt
Lavabo mural de porcellana esmaltada, senzill, d'amplària 53 a 75 cm, de color blanc i preu alt

**BJ13B61B** u Lavabo p/encastar porcell.,senz.,ampl.<=53cm,blanc,preu alt
Lavabo per a encastar de porcellana esmaltada, senzill, d'amplària <= 53 cm, de color blanc i preu alt

**BQ5AU010** m Taulell HPL g: 16 mm, a.60 cm, cantells bisellats
Taulell de resines sintètiques termoenduribles reforçada amb fibres de fusta HPL, de 16 mm de gruix i 60 cm d'amplada, amb cantells bisellats

**BJ13U010** u Lavabo antivandàlic acer inox.410x265x140 mm acabat especial p/evitar autolesions
Lavabo antivandàlic d'acer inoxidable de 410x265x140 mm amb acabat especial per evitar autolesions

**BJ23U010** u Aixeta antirrobatori,temporitzada,polsador antirrob.,aigua freda
Aixeta antirrobatori per a lavabo, temporitzada, amb polsador antirrobatori, per aigua freda

**BJ2ZU010** u Elements enllaç,ràcords
Elements d'enllaç i ràcords

**BJ23513A** u Aixeta monocoman.p/lavab. mural cromat preu mitjà ,2x1/2"
Aixeta monocomandament per a lavabo, mural, de llautó cromat, preu mitjà, amb dues entrades d'1/2"

**BJ22C13C** u Aixeta monocom. tempor. mural p/encastar p/dutx.,llautó cromat,preu mitjà,2x1/2" i 1/2"
Aixeta monocomandament temporitzada, mural, per a encastar, per a dutxa, de llautó cromat, preu mitjà, amb dues entrades de 1/2" i sortida de 1/2"

**BJ46U020** u Barra mural doble abatible p/bany adaptat,L=800mm,acer inox
Barra mural doble abatible per a bany adaptat, de 800 mm de llargària i 35 mm de D, de tub d'acer inoxidable

**B7J5009A** dm3 Massilla segell.,poliuretà polimer.ràp. monocomp
Massilla per a segellats, d'aplicació amb pistola, de base poliuretà de polimerització ràpida monocomponent

**BC1K1300** m2 Mirall lluna incolora,g=3mm
Mirall de lluna incolora de gruix 3 mm

**BJ27U010** u Fluxor per/placa turca,preu alt,1 1/4'
Fluxor per a placa turca per a muntar encastat, amb aixeta de regulació i tub de descàrrega incorporats, de llautó cromat, preu alt, amb entrada d'1 1/4'', accionament per polsador

**BHB21130** u Llumenera estanca s/reflec.,reix.,incandescent 60-100W,IP-55
Llumenera estanca sense reflector amb reixeta i làmpada d'incandescència de 60 a 100 W amb cos de fosa d'alumini, IP-55

**BHWB2000** u P.p.accessoris llum.estan.làmp.incand/descar
Part proporcional d'accessoris de llums estancs amb làmpades d'incandescència o descàrrega

**BH328Q12** u Llumenera aplic alumini extruït,s/difus.,2làmp.halòg.,20W,p/munt.superf
Llumenera decorativa tipus aplic, amb xassís d'alumini extruït i sense difusor, amb 2 làmpades halògenes de 20 W, per a muntar superficialment

**BHW32000** u P.p.accessoris,llums dec.tip.aplic,munt.superf
Part proporcional d'accessoris de llums decoratius tipus aplic, muntats superficialment

**BH61R76A** u Llum emerg.led,permanent,IP4X,classe II,140-170lúmens,auton< 1h, ,forma rect.,policarbon.,preu alt
Llum d'emergència amb làmpada led, amb una vida útil de 100000 h, permanent i no estanca amb grau de protecció IP4X, aïllament classe II, amb un flux aproximat de 140 a 170 lúmens, 1 h d'autonomia, de forma rectangular amb difusor i cos de policarbonat, preu alt

**BH6ZCR00** u Caixa p/encastar llum d'emergència rect. ,param.vert./horitz
Caixa per encastar llum d'emergència rectangular en parament vertical o horitzontal

**BMSB3150** u Retol seny. instal.protecció/incendis,210x210mm2,làmi.polièster/adhes
Rètol senyalització instal·lació de protecció contra incendis, quadrat, de 210x210 mm2 de làmina polièster autoadhesiva

**BMSB7450** u Retol seny. sort.emergència,224x224mm2,làmi.polièster/adhes
Rètol senyalització sortida d'emergència, quadrat, de 224x224 mm2 de làmina polièster autoadhesiva

**BMSBCD50** u Retol seny. recorregut evac.sortida emerg.,320x160mm2,làmi.polièster/adhes
Rètol senyalització recorregut d'evacuació a sortida emergència, rectangular, de 320x160 mm2 de làmina polièster autoadhesiva

**BM312611** u Extintor pols seca poliv.,6kg,pressió incorpo.pintat
Extintor de pols seca polivalent, de càrrega 6 kg, amb pressió incorporada, pintat

**BMY31000** u P.p.elements especials p/extint
Part proporcional d'elements especials per a extintors

**BD13179B** m Tub PVC-U paret massissa,àrea aplicació B,DN=110mm,llarg.=5m,p/encolar
Tub de PVC-U de paret massissa, àrea d'aplicació B segons norma UNE-EN 1329-1, de DN 110 mm i de llargària 5 m, per a encolar

**BDW3B700** u Accessori genèric p/tub PVC,D=110mm
Accessori genèric per a tub de PVC de D=110 mm

**BDY3B700** u Element munt. p/tub PVC,D=110mm
Element de muntatge per a tub de PVC de D=110 mm

**BD13129B** m Tub PVC-U paret massissa,àrea aplicació B,DN=40mm,llarg.=5m,p/encolar
Tub de PVC-U de paret massissa, àrea d'aplicació B segons norma UNE-EN 1329-1, de DN 40 mm i de llargària 5 m, per a encolar

**BDW3B200** u Accessori genèric p/tub PVC,D=40mm
Accessori genèric per a tub de PVC de D=40 mm

**BDY3B200** u Element munt. p/tub PVC,D=40mm
Element de muntatge per a tub de PVC de D=40 mm

**BD13169B** m Tub PVC-U paret massissa,àrea aplicació B,DN=90mm,llarg.=5m,p/encolar
Tub de PVC-U de paret massissa, àrea d'aplicació B segons norma UNE-EN 1329-1, de DN 90 mm i de llargària 5 m, per a encolar

**BDW3B600** u Accessori genèric p/tub PVC,D=90mm
Accessori genèric per a tub de PVC de D=90 mm

**BDY3B600** u Element munt. p/tub PVC,D=90mm
Element de muntatge per a tub de PVC de D=90 mm

**B7C7B032** m Banda bicap.autoadh.,a=7cm,g=3,9mm,PE,reduc=5dB
Banda bicapa autoadhesiva de 7 cm d'amplària i 3,9 mm de gruix, formada per una membrana d'alta densitat recoberta amb polietilè reticulat i termosoldat, amb una reducció del nivell acústic de 5 dB

**B7C7B052** m Banda bicap.autoadh.,a=13cm,g=3,9mm,PE,reduc=5dB
Banda bicapa autoadhesiva de 13 cm d'amplària i 3,9 mm de gruix, formada per una membrana d'alta densitat recoberta amb polietilè reticulat i termosoldat, amb una reducció del nivell acústic de 5 dB

**B7C7B096** m Banda bicap.autoadh.,a=40cm,g=3,9mm,PE,reduc=12dB
Banda bicapa autoadhesiva de 40 cm d'amplària i 3,9 mm de gruix, formada per una membrana d'alta densitat recoberta amb polietilè reticulat i termosoldat, amb una reducció del nivell acústic de 12 dB

**BD1Z2200** u Brida p/tub PVC,D=75-110mm
Brida per a tub de PVC de diàmetre entre 75 i 110 mm

**BD3111B6** u Caix.sifònica PVC,tapa+embell.ac.,D=110mm,5x40mm+1x50mm
Caixa sifònica per a encastar de PVC, amb tapa i embellidor d'acer inoxidable de D=110 mm amb 5 entrades de 40 mm i sortida de 50 mm

**BEW51000** u Suport estàndard p/conducte rect.metàl·lic,preu sup
Suport estàndard per a conducte rectangular metàl·lic, preu superior

**B0A75600** u Abraçadora plàstica,d/int.=16mm
Abraçadora plàstica, de 16 mm de diàmetre interior

**BFWA2340** u Accessori p/tub cPVC pres.DN=16mm,p/encolar
Accessori per a tub de cPVC a pressió, de 16 mm de diàmetre nominal exterior, per a encolar

**BFYA3340** u Pp.p/tub cPVC pres.,D=16mm,encolat
Part proporcional d'elements de muntatge per a tub de cPVC a pressió, de 16 mm de diàmetre nominal exterior, encolat

**B0A77X00** u Abraçadora PP reforç.acer inox.,D=38mm
Abraçadora de polipropilè reforçada amb plaques d'acer inoxidable, de 38 mm de diàmetre interior

**BF433X80** m Tub acer inox.1.4404 (AISI 316L), 38x4, s/UNE-EN 10216-5
Tub d'acer inoxidable 1.4404 (AISI 316L) sense soldadura, de 38 mm de diàmetre exterior i de 4 mm de gruix de paret, segons UNE-EN 10216-5

**BFW43F10** u Accessori p/tub ac.inox.,junt metàl.bicòn.,D=38mm,p/unió compressió,pres.mitj
Accessori per a tubs d'acer inoxidable, amb junt metàl·lic bicònic, de 38 mm de diàmetre, per a unió a compressió i pressió mitjana

**BQ514A801** m2 Taulell de resines acriliques, CORIAN
Pedra natural granítica nacional per a taulells, de 20 mm de gruix, preu alt, de 100 a 149 cm de llargària

**BJ1ZQ000** u Suport mural sanit
Suport mural d'acer galvanitzat per a aigüeres, safareigs i lavabos col·lectius

**A01H4000** h Manobre p/SiS
Manobre per a seguretat i salut

**B15ZG001** u Ganxo metàl·lic amb forma de S,p/SiS
Ganxo metàl·lic amb forma de S, per a seguretat i salut

**B1Z11215** m2 Xarxa poliam.n/regen.tenac.alt.,4mm,80x80mm,corda perim.poliam.,10usos,p/SiS
Xarxa de fil trenat de poliamida no regenerada, de tenacitat alta, de 4 mm de D i 80x80 mm de pas de malla, amb corda perimetral de poliamida de 12 mm de diàmetre nuada a la xarxa, per a 10 usos, per a seguretat i salut

**A01H2000** h Oficial 1a p/SiS
Oficial 1a per a seguretat i salut

**B1510003** m2 Malla polipr. tupida mosquitera,traus perim.,p/SiS
Malla de polipropilè tupida tipus mosquitera i traus perimetrals, per a seguretat i salut

**B15Z1200** m Corda poliam.,D=6mm,p/SiS
Corda de poliamida de 6 mm de diàmetre, per a seguretat i salut

**B151ABB7** u Pescant metàl·licforca,h=7,5m 80x40x1,5mm,20usos,p/SiS
Pescant metàl·lic de forca, de 7,5 m d'alçària i de 80x40x1,5 mm de secció, per a 20 usos, per a seguretat i salut

**B15Z1500** m Corda poliam.,D=12mm,p/SiS
Corda de poliamida de 12 mm de diàmetre, per a seguretat i salut

**B1Z0B700** kg Acer b/corrugada B400S,p/SiS
Acer en barres corrugades B400S de límit elàstic >= 400 N/mm2, per a seguretat i salut

**B1Z0A100** kg Clau acer,p/SiS
Clau acer, per a seguretat i salut

**B1Z0D230** m Tauló fusta pi p/10 usos,p/SiS
Tauló de fusta de pi per a 10 usos, per a seguretat i salut

**B1Z0D300** m3 Llata fusta pi,p/SiS
Llata de fusta de pi, per a seguretat i salut

**B1526EK6** u Muntant metàl·lic p/bara.segur.,h=1m,mordas.p/sostre,15usos
Muntant metàl·lic per a barana de seguretat, d'1 m d'alçària, amb mordassa per al sostre, per a 15 usos

**B0AC112D** m Cable acer galv.ríg.,composició 1x7+0,D=9mm,p/SiS
Cable d'acer galvanitzat rígid de composició 1x7+0 i diàmetre 9 mm, per a seguretat i salut

**B0DZSM0K** u Tub metàl·lic,D=2,3",150usos,p/SiS
Tub metàl·lic de 2,3" de diàmetre, per a 150 usos, per a seguretat i salut

**B1Z0D400** m2 Post fusta pi,3usos,p/SiS
Post de fusta de pi per a 3 usos, per a seguretat i salut

**B1534001** u Bolet vermell p/protecció extrem armadures
Peça de plàstic en forma de bolet, de color vermell, per a protecció dels extrems de les armadures per a qualsevol diametre per a 5 usos

**BBBAA005** u Senyal prohib.,normalitzada negre s/blanc,circ.,cantell+banda transv.desc.esq.-dreta 45° vermell,D=29cm,p/ésser vista
Senyal de prohibició, normalitzada amb pictograma negre sobre fons blanc, de forma circular amb cantells i banda transversal descendent d'esquerra a dreta a 45° en color vermell, de diàmetre 29 cm, per ésser vista fins 12 m, per a seguretat i salut

**BBBAD015** u Cartell explic.senyal,prohibició,text negre s/vermell,rect.,cantell neg.,costat major 29cm,p/ésser vist <=12m,p/SiS
Cartell explicatiu del contingut de la senyal, amb llegenda indicativa de prohibició, amb el text en negre sobre fons vermell, de forma rectangular, amb el cantell negre, costat major 29 cm, per ésser vist fins 12 m, per a seguretat i salut

**BBBAB115** u Senyal oblig.,normalitzada blanc s/blau,circ.,cantell blanc,D=29cm,p/ésser vista <=12m,p/SiS
Senyal de obligació, normalitzada amb pictograma blanc sobre fons blau, de forma circular amb cantells en color blanc, de diàmetre 29 cm, per ésser vista fins 12 m, per a seguretat i salut

**BBBAD025** u Cartell explic.senyal,obligació,text blanc s/blau,rect.,cantell blanc,costat major 29cm,p/ésser vist <=12m,p/SiS
Cartell explicatiu del contingut de la senyal, amb llegenda indicativa d'obligació, amb el text en blanc sobre fons blau, de forma rectangular, amb el cantell blanc, costat major 29 cm, per ésser vist fins 12 m, per a seguretat i salut

**BBBAC005** u Senyal indicativa ubicació ext.inc.,normalitzada blanc s/vermell,rectang/quadr.,costat major 29cm,p/ésser vista
Senyal indicativa de la ubicació d'equips d'extinció d'incendis, normalitzada amb pictograma blanc sobre fons vermell, de forma rectangular o quadrada, costat major 29 cm, per ésser vista fins 12 m de distància, per a seguretat i salut

**BBBAE001** u Rètol adhes.(MIE-RAT.10),maniobra p/quad.contr.elèc.,p/SiS
Rètol adhesiu ( MIE-RAT.10 ) de maniobra per a quadre o pupitre de control elèctric, per a seguretat i salut

**BBC19000** m Cinta balisament ,p/SiS
Cinta d'abalisament , per a seguretat i salut

**BBC1KJ04** m Tanca mòbil metàl.llarg.=2,5m,h=1m,4usos, p/SiS
Tanca mòbil metàl·lica de 2,5 m de llargària i 1 m d'alçària, per a 4 usos, per a seguretat i salut

**A01H3000** h Ajudant p/SiS
Ajudant per a seguretat i salut

**C1Z13700** h Camió transp.7 t p/SiS
Camió per a transport de 7 t, per a seguretat i salut

**B1Z0Y250** m2 Amort.dia bast.tub. metàl fixa, bast.70cm,h<=200cm,base+plataform.+escala accés+baran+xarxa,amarrad. c/20m2façana,p/SiS
Amortització diària de bastida tubular metàl·lica fixa, formada per bastiments de 70 cm d'amplària i alçària <= 200 cm, amb bases regulables, tubs travessers, tubs de travament, plataformes de treball d'amplària com a mínim de 60 cm, escales d'accés, baranes laterals, sòcols i xarxa de protecció de poliamida, col·locada a tota la cara exterior i amarradors cada 20 m2 de façana, inclosos tots els elements de senyalització normalitzats, per a seguretat i salut

**B1Z0Y360** m Amort.pont penjant metàl·lic,plataf.treb. ampl.=90cm+sòcol.+barana h=70cm façana i 100cm, fixat pescants+contrapès,p/SiS
Amortització diària de pont penjant metàl·lic format per plataformes de treball a base de mòduls longitudinals i cantoners de 90 cm d'amplària, amb sòcols i barana rígida a tot el perímetre de 70 cm d'alçària en el costat de façana i 100 cm en la resta, subjectat mitjançant pescants amb contrapès i amb tots els elements de protecció i dispositius de seguretat normalitzats, per a seguretat i salut

**B1Z6211A** m Tanca mòbil h=2m acer galv.malla elecsold. 90x150mmxD4,5/3,5mm+bast.3,5x2m tub+peus form.20 usos p/SiS
Tanca mòbil, de 2 m d'alçària, d'acer galvanitzat, amb malla electrosoldada de 90x150 mm i de 4,5 i 3,5 mm de diàmetre, bastidor de 3,5x2 m de tub de 40 mm de diàmetre per a fixar a peus prefabricats de formigó, per a 20 usos, per a seguretat i salut

**B1Z6AF0A** u Dau form.p/tanca mòbil,20usos,p/SiS
Dau de formigó de 38 kg per a peu de tanca mòbil de malla d'acer i per a 20 usos, per a seguretat i salut

**BQU1B130** mes Llog. mòd.pref.sanitaris 2,4x2,6m,1inod,2dutx,lav+1aix,term.50l
Lloguer de mòdul prefabricat per a equipament sanitaris a obra de 2,4x2,6 m amb tancaments formats per placa de dues planxes d'acer prelacat i aïllament interior de 40mm de gruix i paviment format per tauler aglomarat hidròfug amb acabat de PVC sobre xapa galvanitzada i llana de vidre, instal·lació elèctrica amb 1 punt de llum, interruptor, endolls i protecció diferencial, i equipat amb 1 inodor,2 dutxes,lavabo col·lectiu amb 1 aixeta i termos elèctric 50 litres

**BQU1D150** mes Llog.mòd.pref.vestidors 3,7x2,4m
Lloguer de mòdul prefabricat per equipament de vestidors a obra de 3,7x2,4 m amb tancaments formats per placa de dues planxes d'acer prelacat i aïllament interior de 40mm de gruix i paviment format per tauler aglomarat hidròfug amb acabat de PVC sobre xapa galvanitzada i llana de vidre, instal·lació elèctrica amb 1 punt de llum, interruptor, endolls i protecció diferencial

**BQU1E150** mes Llog. mòd.pref.menjador 3,7x2,4m
Lloguer de mòdul prefabricat per a equipament de menjador a obra de 3,7x2,4 m amb tancaments formats per placa de dues planxes d'acer prelacat i aïllament interior de 40mm de gruix i paviment format per tauler aglomarat hidròfug amb acabat de PVC sobre xapa galvanitzada i llana de vidre, instalació elèctrica amb 1 punt de llum, interruptor, endolls i protecció diferencial, i equipat amb aigüera de 1 pica amb aixeta i taulell

**BQUA1100** u Farmaciola armari+contingut segons orden.SiS
Farmaciola tipus armari, amb el contingut establert a l'ordenança general de seguretat i salut en el treball

**BQUA2100** u Farmaciola portàtil urg.+contingut segons orden.SiS
Farmaciola portàtil d'urgència, amb el contingut establert a l'ordenança general de seguretat i salut en el treball

**BQU25700** u Banc fusta,3,5mx0,4m,p/5pers.p/4 usos,p/SiS
Banc de fusta de 3,5 m de llargària i 0,4 m d'amplària, amb capacitat per a 5 persones per a 4 usos , per a seguretat i salut

**BQU27500** u Taula fusta,p/6pers.p/4 usos,p/SiS
Taula de fusta, amb capacitat per a 6 persones per a 4 usos , per a seguretat i salut

**BQU2AF02** u Nevera elèctrica 100l,p/2 usos,p/SiS
Nevera elèctrica, de 100 l de capacitat, per a 2 usos, per a seguretat i salut

**BQU2D102** u Planxa elèct. p/menjars,60x45cm,p/2 usos,p/SiS
Planxa elèctrica per a escalfar menjars, de 60x45 cm, per a 2 usos, per a seguretat i salut

**BQU2GF00** u Recipient p/escombraries,100l,p/SiS
Recipient per a recollida d'escombraries de 100 l de capacitat, per a seguretat i salut

**BQU2E002** u Forn microones,p/2usos,p/SiS
Forn microones, per a 2 usos, per a seguretat i salut

**BQZ1P000** u Penja-robes dutxa,p/SiS
Penja-robes per a dutxa, per a seguretat i salut

**B1411111** u Casc seguretat p/ús normal,contra cops,PE,p<=400g
Casc de seguretat per a ús normal, contra cops, de polietilè amb un pes màxim de 400 g, homologat segons UNE-EN 812

**B1411117** u Casc seguretat p/ús normal,contra cops,PE,p<=400g,+protect.auditius
Casc de seguretat per a ús normal, contra cops, de polietilè amb un pes màxim de 400 g, amb protectors auditius, homologat segons UNE-EN 812 i UNE-EN 352-3

**B1421110** u Ulleres antiimp.st.,muntura univ.,visor transp.c/entelam
Ulleres de seguretat antiimpactes estàndard, amb muntura universal, amb visor transparent i tractament contra l'entelament, homologades segons UNE-EN 167 i UNE-EN 168

**B142AC60** u Pantalla p/sold.elèct.,marc abat.,suport polièst.reforç.FV vul.g=1,35mm,visor inactínic
Pantalla facial per a soldadura elèctrica, amb marc abatible de mà i suport de polièster reforçat amb fibra de vidre vulcanitzada d'1,35 mm de gruix, amb visor inactínic semifosc amb protecció DIN 12, homologada segons UNE-EN 175

**B1433115** u Protector tipus orellera,acoplable casc seguretat
Protector auditiu tipus orellera acoplable a casc industrial de seguretat, homologat segons UNE-EN 352, UNE-EN 397 i UNE-EN 458

**B1445003** u Mascareta,protecció respiratòria
Mascareta de protecció respiratòria, homologada segons UNE-EN 140

**B1455710** u Guants alta resis.tall abras.ferrall.,cautxú+cotó,subj.canell
Parella de guants d'alta resistència al tall i a l'abrassió per a ferrallista, amb dits i palmell de cautxú rugós sobre suport de cotó i subjecció elàstica al canell, homologats segons UNE-EN 388 i UNE-EN 420

**B1459630** u Guants p/sold.,pell,màniga llarga dril
Parella de guants per a soldador, amb palmell de pell, folre interior de cotó i màniga llarga de serratge folrada de dril fort, homologats segons UNE-EN 407 i UNE-EN 420

**B145K153** u Guants material aïlla.,p/treballs elèctrics,cl.00,logotip beix,tensió màx.500V
Parella de guants de material aïllant per a treballs elèctrics, classe 00, logotip color beix, tensió màxima 500 V, homologats segons UNE-EN 420

**B1461164** u Parella botes aigua,PVC,canya alta,p/posada obra form.,plant.metàl.+sola antillisc
Parella de botes d'aigua de PVC de canya alta, per posada en obra del formigó, amb plantilla metàl·lica, amb sola antilliscant i folrades de niló rentable, homologades segons UNE-EN ISO 20344, UNE-EN ISO 20345, UNE-EN ISO 20346 i UNE-EN ISO 20347

**B1465275** u Parella botesbaixes,seguretat industrial,p/treballs construcció,resist.humit.,pell rectif.,punt.metàl.+sola antillisc
Parella de botes baixes de seguretat industrial per a treballs de construcció en general, resistents a la humitat, de pell rectificada, amb turmellera encoixinada, amb puntera metàl·lica, sola antilliscant, falca amortidora d'impactes al taló i sense plantilla metàl·lica, homologades segons UNE-EN ISO 20344, UNE-EN ISO 20345, UNE-EN ISO 20346 i UNE-EN ISO 20347

**B1465277** u Parella botesbaixes,seguretat industrial,p/encofrador,resist.humit.,pell rectif.,punt.metàl.,sola antillisc
Parella de botes baixes de seguretat industrial per a encofrador, resistents a la humitat, de pell rectificada, amb turmellera encoixinada, amb puntera metàl·lica, sola antilliscant, falca amortidora d'impactes al taló i amb plantilla metàl·lica, homologades segons UNE-EN ISO 20344, UNE-EN ISO 20345, UNE-EN ISO 20346 i UNE-EN ISO 20347

**B1474600** u Cinturó antivib.,ajust./transpi
Cinturó antivibració, ajustable i de teixit transpirable

**B147D102** u Sistema anticaiguda amb un arnès anticaiguda+tirants,incorp.terminal manufacturat
Sistema anticaiguda compost per un arnès anticaiguda amb tirants, bandes secundàries, bandes subglúties, bandes de cuixa, recolzament dorsal per a subjecció, elements d'ajust, element dorsal d'enganxament d'arnès anticaiguda i sivella, incorporat a un element d'amarrament composat per un terminal manufacturat, homologat segons UNE-EN 361, UNE-EN 362, UNE-EN 364, UNE-EN 365 i UNE-EN 354

**B147K602** u Sistema subjecció en pos.treball+pèrdua equilibri,amb band.cintura+sivell+rec.dorsal
Sistema de subjecció en posició de treball i prevenció de pèrdua d'equilibri, compost d'una banda de cintura, sivella, recolzament dorsal, elements d'enganxament, connector, element d'amarrament del sistema d'ajust de longitud, homologat segons UNE EN 358, UNE EN 362, UNE EN 354 i UNE EN 364

**B1485800** u Armilla reflectant,tires reflect.cint./pit/esqu
Armilla reflectant amb tires reflectants a la cintura, al pit i a l'esquena, homologada segons UNE-EN 471

**B1487350** u Impermeable jaq.+cap.+pant.,p/edif.,PVC sold.,g=0,3mm
Impermeable amb jaqueta, caputxa i pantalons, per a edificació, de PVC soldat de 0,3 mm de gruix, homologat segons UNE-EN 340

**B0521100** kg Guix B1/20/2
Guix de designació B1/20/2, segons la norma UNE-EN 13279-1

**C200G000** h Màquina de regates
Màquina de fer regates

**B0310020** t Sorra p/morters
Sorra de pedrera per a morters

**B0311010** t Sorra pedra calc. p/forms
Sorra de pedrera de pedra calcària per a formigons

**B0331Q10** t Grava pedra calc.20mm p/forms
Grava de pedrera de pedra calcària, de grandària màxima 20 mm, per a formigons

**B0512401** t Ciment pòrtland+fill.calc. CEM II/B-L 32,5R,sacs
Ciment pòrtland amb filler calcari CEM II/B-L 32,5 R segons UNE-EN 197-1, en sacs

**B0532310** kg Calç aèria CL 90,sacs
Calç aèria CL 90, en sacs

**B065760A** m3 Formigó HA-25/F/10/IIa,>=275kg/m3 ciment
Formigó HA-25/F/10/IIa de consistència fluïda, grandària màxima del granulat 10 mm, amb >= 275 kg/m3 de ciment, apte per a classe d'exposició IIa

**B065760B** m3 Formigó HA-25/B/10/IIa,>=275kg/m3 ciment
Formigó HA-25/B/10/IIa de consistència tova, grandària màxima del granulat 10 mm, amb >= 275 kg/m3 de ciment, apte per a classe d'exposició IIa

**B065910C** m3 Formigó HA-25/P/20/I,>=250kg/m3 ciment
Formigó HA-25/P/20/I de consistència plàstica, grandària màxima del granulat 20 mm, amb >= 250 kg/m3 de ciment, apte per a classe d'exposició I

**B065CD0B** m3 Formigó HA-30/B/10/IIb,>=300kg/m3 ciment
Formigó HA-30/B/10/IIb de consistència tova, grandària màxima del granulat 10 mm, amb >= 300 kg/m3 de ciment, apte per a classe d'exposició IIb

**B065CH0B** m3 Formigó HA-30/B/10/IIIa,>=300kg/m3 ciment
Formigó HA-30/B/10/IIIa de consistència tova, grandària màxima del granulat 10 mm, amb >= 300 kg/m3 de ciment, apte per a classe d'exposició IIIa

**B065E60B** m3 Formigó HA-30/B/20/IIa,>=275kg/m3 ciment
Formigó HA-30/B/20/IIa de consistència tova, grandària màxima del granulat 20 mm, amb >= 275 kg/m3 de ciment, apte per a classe d'exposició IIa

**B09412C0** kg Oxiasfalt sacs,OA 80/25,en cal
Oxiasfalt en sacs tipus OA 80/25 d'aplicació en calent

**B0A14200** kg Filferro recuit,D=1,3mm
Filferro recuit de diàmetre 1,3 mm

**B0A75400** u Abraçadora plàstica,d/int.=12mm
Abraçadora plàstica, de 12 mm de diàmetre interior

**B0A75700** u Abraçadora plàstica,d/int.=18mm
Abraçadora plàstica, de 18 mm de diàmetre interior

**B0A75Y00** u Abraçadora plàstica,d/int.=25mm
Abraçadora plàstica, de 25 mm de diàmetre interior

**B0B2A000** kg Acer b/corrugada B500S
Acer en barres corrugades B500S de límit elàstic >= 500 N/mm2

**B0B34133** m2 Malla el.b/corrug.ME 15x15cm,D:5-5mm,6x2,2m B500T
Malla electrosoldada de barres corrugades d'acer ME 15x15 cm D:5-5 mm 6x2,2 m B500T UNE-EN 10080

**B0D31000** m3 Llata fusta pi
Llata de fusta de pi

**B0D71130** m2 Tauler pi,g=22mm,10 usos
Tauler elaborat amb fusta de pi, de 22 mm de gruix, per a 10 usos

**B0D75000** m2 Tauler aglomerat hidr.2 cares plast.,g=10mm,1 ús
Tauler elaborat amb aglomerat hidròfug amb 2 cares plastificades, de 10 mm de gruix, per a 1 ús

**B0D81280** m2 Plafó metàl·lic50x50cm,50usos
Plafó metàl·lic de 50x50 cm per a 50 usos

**B0DZJ0K6** m2 Perfil met.desmunt.p/supo.encof.sost.,25usos
Perfil metàl·lic desmuntable per a suport d'encofrat de sostres, per a 25 usos

**B0DZP200** u Part propor.elem.aux.plafó met.50x50cm
Part proporcional d'elements auxiliars per a plafons metàl·lics, de 50x50 cm

**B0E244L1** u Bloc foradat morter ciment,llis 400x200x200mm,p/revest
Bloc foradat de morter de ciment, llis, de 400x200x200 mm, per a revestir, categoria I segons norma UNE-EN 771-3

**B0E244W1** u Bloc foradat morter ciment,llis 400x300x200mm,p/revest
Bloc foradat de morter de ciment, llis, de 400x300x200 mm, per a revestir, categoria I segons norma UNE-EN 771-3

**B0E945A0** u Bloc arg.expandida foradat 500x200x100mm,categoria I,UNE-EN 771-3
Bloc de morter d'argila expandida, foradat llis, de 500x200x100 mm, categoria I, segons la norma UNE-EN 771-3

**B0FG2JA3** u Rajola ceràm.comú rect.,el.mec. 28x14x1cm,vermell
Rajola ceràmica comuna de forma rectangular i elaboració mecànica, de 28x14x1 cm, de color vermell

**B0FG3JA3** u Rajola ceràm.fina rect.,el.mec. 28x14x1cm,vermell
Rajola ceràmica fina de forma rectangular i elaboració mecànica, de 28x14x1 cm, de color vermell

**B4D93EC7** u Cassetó p/sostre nerv.mort.ciment 70x23cm h=22cm
Cassetó per a sostre nervat de morter de ciment de 70x23 cm i 22 cm d'alçària

**B5ZG0EE0** m Peça form.cim.blanc 45x5cm
Peça de formigó de ciment blanc de 45x5 cm

**B7113090** m2 Làm.bitum.LO-30-FP 130g/m2
Làmina bituminosa d'oxiasfalt LO-30-FP amb armadura de feltre de material polièster de 130 g/m2

**B7114090** m2 Làm.bitum.LO-40-FP 130g/m2
Làmina bituminosa d'oxiasfalt LO-40-FP amb armadura de feltre de material polièster de 130 g/m2

**B71190R0** m2 Làmina bet.modif.n/proteg.LBM(SBS) 40-FV+FP 50g/m2,130g/m2
Làmina de betum modificat no protegida LBM (SBS) 40-FV+FP amb doble armadura de feltre de fibra de vidre de 50 g/m2 i feltre de polièster de 130 g/m2

**B712A0XA** m2 Làmina bet.modif.autoprot.miner.LBM(SBS) 50/G-FP 150g/m2 reforçada acab.color estànd
Làmina de betum modificat amb autoprotecció mineral LBM (SBS) 50/G-FP amb armadura de feltre de polièster de 150 g/m2 reforçada i acabat de color estàndard

**B7422CMF** m2 Làmina PVC p/intemp.,g=1,2mm,+arm. malla FV
Làmina de PVC flexible resistent a la intempèrie de gruix 1,2 mm i amb armadura de malla de fibra de vidre

**B7711A00** m2 Vel poliet.,g=50µm,48g/m2
Vel de polietilè de gruix 50 µm i de pes 48 g/m2

**B7B11170** m2 Geotèxtil feltre PP no teix.lligat mecàn.,70-90g/m2
Geotèxtil format per feltre de polipropilè no teixit, lligat mecànicament de 70 a 90 g/m2

**B7B111A0** m2 Geotèxtil feltre PP no teix.lligat mecàn.,100-110g/m2
Geotèxtil format per feltre de polipropilè no teixit, lligat mecànicament de 100 a 110 g/m2

**B7C100N0** kg Escumant form.cel
Escumant per a formigó cel·lular

**B7C23500** m2 Planxa EPS,g=50mm,tens.compres.=30kPa,res.tèrmica=1,1m2.K/Wcara llisa i cantell llis
Planxa de poliestirè expandit EPS segons, UNE-EN 13163 de 50 mm de gruix, de 30 kPa de tensió a la compressió, d'1,1 m2.K/W de resistència tèrmica, amb una cara llisa i cantell llis

**B7C29630** m2 Planxa (XPS),g=60mm,resist.compress.>=300kPa,res.tèrmica ,1,935-1,765m2.K/W,llisa cantell encadellat
Planxa de poliestirè extruït (XPS) UNE-EN 13164 de 60 mm de gruix i resistència a compressió >= 300 kPa, resistència tèrmica entre 1,935 i 1,765 m2.K/W, amb la superfície llisa i amb cantell encadellat

**B7C29670** m2 Planxa (XPS),g=60mm,resist.compress.>=300kPa,res.tèrmica ,1,935-1,765m2.K/W,llisa cantell mitjamossa
Planxa de poliestirè extruït (XPS) UNE-EN 13164 de 60 mm de gruix i resistència a compressió >= 300 kPa, resistència tèrmica entre 1,935 i 1,765 m2.K/W, amb la superfície llisa i amb cantell mitjamossa

**BAP37175** u Bast.envà p/porta pi roig p/llum bast.fins =120cmx200cm
Bastiment d'envà per a porta, de fulles batents de fusta de pi roig per a pintar, per a una llum de bastiment de 120
cm d'amplària i de 200 cm d'alçària

**BAQDC175** u Fulla bat.porta int.fusta 35mm,c.llises+int.cartró,fins 80cmx200cm
Fulla batent per a porta interior, de fusta per a pintar, de 35 mm de gruix, de cares llises i estructura interior de cartró, de fins 80 cm d'amplària i de 200 cm d'alçària

**BAZ13196** m Tapajunts fusta p/pintar,sec.rectang.llisa,9mmx60mm
Tapajunts de fusta per a pintar de secció rectangular llisa de 9 mm de gruix i de 60 mm d'amplària

**BD5L2580** m2 Làmina drenant nodular PEAD,1geotèx.PP,h.nòd=8mm,,r.compr.=150kN/m2
Làmina drenant nodular de polietilè d'alta densitat, amb un geotèxtil de polipropilè adherit en una de les seves cares, amb nòduls de 8 mm d'alçària aproximada i una resistència a la compressió aproximada de 150 kN/m2

**BFB42431** m Tub poliet.retic.D=12mm,g=1,7mm,sèrie 3,2 segons UNE-EN ISO 15875-2
Tub de polietilè reticulat de 12 mm de diàmetre nominal exterior i 1,7 mm de gruix, de la sèrie 3,2 segons UNE-EN ISO 15875-2

**BFB45615** m Tub poliet.retic.D=18mm,g=2,2mm,barrera antioxig
Tub de polietilè reticulat de 18 mm de diàmetre nominal exterior i 2,2 mm de gruix, amb barrera antioxigen

**BFB48715** m Tub poliet.retic.D=25mm,g=2,3mm,barrera antioxig
Tub de polietilè reticulat de 25 mm de diàmetre nominal exterior i 2,3 mm de gruix, amb barrera antioxigen

**BFWB5505** u Accessori p/tubs poliet.retic. DN=25mm, metàl·lic,p/connec.pressió
Accessori per a tubs de polietilè reticulat, de 25 mm de diàmetre nominal exterior, metàl·lic, per a connectar a pressió

**BFWB5V05** u Accessori p/tubs poliet.retic. DN=12mm, metàl·lic,p/connec.pressió
Accessori per a tubs de polietilè reticulat, de 12 mm de diàmetre nominal exterior, metàl·lic, per a connectar a pressió

**BFWB5Y05** u Accessori p/tubs poliet.retic. DN=18mm, metàl·lic,p/connec.pressió
Accessori per a tubs de polietilè reticulat, de 18 mm de diàmetre nominal exterior, metàl·lic, per a connectar a pressió

**BFYB5505** u Pp.elem.munt.p/tubs poliet.retic. DN=25mm,connect.pressió
Part proporcional d'elements de muntatge per a tubs de polietilè reticulat, de 25 mm de diàmetre nominal exterior, connectat a pressió

**BFYB5V05** u Pp.elem.munt.p/tubs poliet.retic. DN=12mm,connect.pressió
Part proporcional d'elements de muntatge per a tubs de polietilè reticulat, de 12 mm de diàmetre nominal exterior, connectat a pressió

**BFYB5Y05** u Pp.elem.munt.p/tubs poliet.retic. DN=18mm,connect.pressió
Part proporcional d'elements de muntatge per a tubs de polietilè reticulat, de 18 mm de diàmetre nominal exterior, connectat a pressió

**BG134701** u Caixa comand./prot.,mat.autoexting.+porta,10 mòduls,p/encastar
Caixa per a quadre de comandament i protecció, de material autoextingible, amb porta, amb deu mòduls i per a encastar

**BG134801** u Caixa comand./prot.,mat.autoexting.+porta,12 mòduls,p/encastar
Caixa per a quadre de comandament i protecció, de material autoextingible, amb porta, amb dotze mòduls i per a encastar

**BG134901** u Caixa comand./prot.,mat.autoexting.+porta,14 mòduls,p/encastar
Caixa per a quadre de comandament i protecció, de material autoextingible, amb porta, amb catorze mòduls i per a encastar

**BG151D11** u Caixa deriv.plàstic,200x200mm,prot.IP-40,p/encastar
Caixa de derivació quadrada de plàstic, de 200x200 mm, amb grau de protecció IP-40 i per a encastar

**BG161411** u Caixa deriv.plàstic,100x160mm,prot.IP-40,p/encastar
Caixa de derivació rectangular de plàstic, de 100x160 mm, amb grau de protecció IP-40 i per a encastar

**BG161611** u Caixa deriv.plàstic,130x200mm,prot.IP-40,p/encastar
Caixa de derivació rectangular de plàstic, de 130x200 mm, amb grau de protecció IP-40 i per a encastar

**BG222710** m Tub flexible corrugat PVC,DN=20mm,1J,320N,2000V
Tub flexible corrugat de PVC, de 20 mm de diàmetre nominal, aïllant i no propagador de la flama, resistència a l'impacte d'1 J, resistència a compressió de 320 N i una rigidesa dielèctrica de 2000 V

**BG222810** m Tub flexible corrugat PVC,DN=25mm,1J,320N,2000V
Tub flexible corrugat de PVC, de 25 mm de diàmetre nominal, aïllant i no propagador de la flama, resistència a l'impacte d'1 J, resistència a compressió de 320 N i una rigidesa dielèctrica de 2000 V

**BG222910** m Tub flexible corrugat PVC,DN=32mm,1J,320N,2000V
Tub flexible corrugat de PVC, de 32 mm de diàmetre nominal, aïllant i no propagador de la flama, resistència a l'impacte d'1 J, resistència a compressió de 320 N i una rigidesa dielèctrica de 2000 V

**BG222A10** m Tub flexible corrugat PVC,DN=40mm,1J,320N,2000V
Tub flexible corrugat de PVC, de 40 mm de diàmetre nominal, aïllant i no propagador de la flama, resistència a l'impacte d'1 J, resistència a compressió de 320 N i una rigidesa dielèctrica de 2000 V

**BG225710** m Tub flexible corrugat PVC,folrat,DN=20mm,2J,320N,2000V
Tub flexible corrugat de PVC folrat exteriorment, de 20 mm de diàmetre nominal, aïllant i no propagador de la flama, resistència a l'impacte de 2 J, resistència a compressió de 320 N i una rigidesa dielèctrica de 2000 V

**BG322120** m Cable H07V-R, 1x1,5mm2
Cable amb conductor de coure 450/750 V de tensió assignada, amb designació H07V-R, unipolar, de secció 1 x 1,5 mm2, amb aïllament PVC

**BG322130** m Cable H07V-R, 1x2,5mm2
Cable amb conductor de coure 450/750 V de tensió assignada, amb designació H07V-R, unipolar, de secció 1 x 2,5 mm2, amb aïllament PVC

**BG322140** m Cable H07V-R, 1x4mm2
Cable amb conductor de coure 450/750 V de tensió assignada, amb designació H07V-R, unipolar, de secció 1 x 4 mm2, amb aïllament PVC

**BG322150** m Cable H07V-R, 1x6mm2
Cable amb conductor de coure 450/750 V de tensió assignada, amb designació H07V-R, unipolar, de secció 1 x 6 mm2, amb aïllament PVC

**BG322160** m Cable H07V-R, 1x10mm2
Cable amb conductor de coure 450/750 V de tensió assignada, amb designació H07V-R, unipolar, de secció 1 x 10 mm2, amb aïllament PVC

**BG41149C** u Interruptor auto.magnet.,I=20A,ICP-M,(2P),tall=6000A,2mòd.DIN,p/munt.perf.DIN
Interruptor automàtic magnetotèrmic, de 20 A d'intensitat nominal, tipus ICP-M, bipolar (2P), de 6000 A de poder de tall segons UNE 20317, de 2 mòduls DIN de 18 mm d'amplària, per a muntar en perfil DIN

**BG41149H** u Interruptor auto.magnet.,I=40A,ICP-M,(2P),tall=6000A,2mòd.DIN,p/munt.perf.DIN
Interruptor automàtic magnetotèrmic, de 40 A d'intensitat nominal, tipus ICP-M, bipolar (2P), de 6000 A de poder de tall segons UNE 20317, de 2 mòduls DIN de 18 mm d'amplària, per a muntar en perfil DIN

**BG41149J** u Interruptor auto.magnet.,I=50A,ICP-M,(2P),tall=6000A,2mòd.DIN,p/munt.perf.DIN
Interruptor automàtic magnetotèrmic, de 50 A d'intensitat nominal, tipus ICP-M, bipolar (2P), de 6000 A de poder de tall segons UNE 20317, de 2 mòduls DIN de 18 mm d'amplària, per a muntar en perfil DIN

**BG415A99** u Interruptor auto.magnet.,I=10A,PIA corbaC,(2P),tall=6000A,,2mòd.DIN p/munt.perf.DIN
Interruptor automàtic magnetotèrmic de 10 A d'intensitat nominal, tipus PIA corba C, bipolar (2P), de 6000 A de poder de tall segons UNE-EN 60898, de 2 mòduls DIN de 18 mm d'amplària, per a muntar en perfil DIN

**BG415A9B** u Interruptor auto.magnet.,I=16A,PIA corbaC,(2P),tall=6000A,,2mòd.DIN p/munt.perf.DIN
Interruptor automàtic magnetotèrmic de 16 A d'intensitat nominal, tipus PIA corba C, bipolar (2P), de 6000 A de poder de tall segons UNE-EN 60898, de 2 mòduls DIN de 18 mm d'amplària, per a muntar en perfil DIN

**BG415A9C** u Interruptor auto.magnet.,I=20A,PIA corbaC,(2P),tall=6000A,,2mòd.DIN p/munt.perf.DIN
Interruptor automàtic magnetotèrmic de 20 A d'intensitat nominal, tipus PIA corba C, bipolar (2P), de 6000 A de poder de tall segons UNE-EN 60898, de 2 mòduls DIN de 18 mm d'amplària, per a muntar en perfil DIN

**BG415A9D** u Interruptor auto.magnet.,I=25A,PIA corbaC,(2P),tall=6000A,,2mòd.DIN p/munt.perf.DIN
Interruptor automàtic magnetotèrmic de 25 A d'intensitat nominal, tipus PIA corba C, bipolar (2P), de 6000 A de poder de tall segons UNE-EN 60898, de 2 mòduls DIN de 18 mm d'amplària, per a muntar en perfil DIN

**BG42129D** u Interruptor dif.cl.AC,gam.residen.,I=25A,(2P),0,03A,fix.inst.,2mòd.DIN,p/munt.perf.DIN
Interruptor diferencial de la classe AC, gamma residencial, de 25 A d'intensitat nominal, bipolar (2P), de 0,03 A de sensibilitat, de desconnexió fix instantani, amb botó de test incorporat i indicador mecànic de defecte, construït segons les especificacions de la norma UNE-EN 61008-1, de 2 mòduls DIN de 18 mm d'amplària, per a muntar en perfil DIN

**BG42129H** u Interruptor dif.cl.AC,gam.residen.,I=40A,(2P),0,03A,fix.inst.,2mòd.DIN,p/munt.perf.DIN
Interruptor diferencial de la classe AC, gamma residencial, de 40 A d'intensitat nominal, bipolar (2P), de 0,03 A de sensibilitat, de desconnexió fix instantani, amb botó de test incorporat i indicador mecànic de defecte, construït segons les especificacions de la norma UNE-EN 61008-1, de 2 mòduls DIN de 18 mm d'amplària, per a muntar en perfil DIN

**BG482125** u Protector p/sobret.perman.+transit.,IGA 25A,bipol.(1P+N),PIA corbaC,tall=6000A,Imàx=15kA,p/munt.perf.DIN
Protector per a sobretensions permanents i transitòries amb IGA integrat d'intensitat nominal 25 A, bipolar (1P+N), PIA corba C, de poder de tall segons UNE-EN 60898 de 6000 A, intensitat màxima transitòria 15 kA, per a muntar en perfil DIN

**BG482145** u Protector p/sobret.perman.+transit.,IGA 40A,bipol.(1P+N),PIA corbaC,tall=6000A,Imàx=15kA,p/munt.perf.DIN
Protector per a sobretensions permanents i transitòries amb IGA integrat d'intensitat nominal 40 A, bipolar (1P+N), PIA corba C, de poder de tall segons UNE-EN 60898 de 6000 A, intensitat màxima transitòria 15 kA, per a muntar en perfil DIN

**BG482155** u Protector p/sobret.perman.+transit.,IGA 50A,bipol.(1P+N),PIA corbaC,tall=6000A,Imàx=15kA,p/munt.perf.DIN
Protector per a sobretensions permanents i transitòries amb IGA integrat d'intensitat nominal 50 A, bipolar (1P+N), PIA corba C, de poder de tall segons UNE-EN 60898 de 6000 A, intensitat màxima transitòria 15 kA, per a muntar en perfil DIN

**BG611020** u Caixa mecanismes,p/1elem.,preu alt
Caixa per a mecanismes, per a un element, preu alt

**BG613020** u Caixa mecanismes,p/3elem.,preu alt
Caixa per a mecanismes, per a tres elements, preu alt

**BG621193** u Interruptor,tipus univ.,(1P),10AX/250V,a/tecla,preu alt,p/encastar
Interruptor, de tipus universal, unipolar (1P), 10 AX/250 V, amb tecla, preu alt, per a encastar

**BG621G93** u Comm.,tipus univ.,(1P),10AX/250V,a/tecla,preu alt,p/encastar
Commutador, de tipus universal, unipolar (1P), 10 AX/250 V, amb tecla, preu alt, per a encastar

**BG621J93** u Comm.creuam.,tipus univ.,(1P),10AX/250V,a/tecla,preu alt,p/encastar
Commutador de creuament, de tipus universal, unipolar (1P), 10 AX/250 V, amb tecla, preu alt, per a encastar

**BG631153** u Presa corrent,tipus univ.,(2P+T),16A/250V,a/tapa,preu alt,p/encastar
Presa de corrent de tipus universal, bipolar amb presa de terra lateral (2P+T), 16 A 250 V, amb tapa, preu alt, per a encastar

**BG631EA3** u Presa corrent,tipus univ.,espigues planes,(2P+T),25A/250V,a/tapa,preu alt,p/encastar
Presa de corrent tipus universal, d'espigues planes, (2P+T), 25 A 250 V, amb tapa, preu alt, per a encastar

**BG641177** u Pols. tipus univ.,10A/250V,1NA,a/tecla+pilot,preu altp/encastar
Polsador de tipus universal, 10 A 250 V, amb 1 contacte NA, amb tecla i làmpada pilot, preu alt, per a encastar

**BG671112** u Marc p/mec.universal,1elem.,preu mitjà
Marc per a mecanisme universal, d'1 element, preu mitjà

**BG671113** u Marc p/mec.universal,1elem.,preu alt
Marc per a mecanisme universal, d'1 element, preu alt

**BG671133** u Marc p/mec.universal,3elem.,preu alt
Marc per a mecanisme universal, de 3 elements, preu alt

**BGA12520** u Avisador adossable 230V,musical,preu alt
Avisador acústic adossable de 230 V, de so musical, preu alt

**BGW41000** u P.p.accessoris p/interr.magnetot
Part proporcional d'accessoris per a interruptors magnetotèrmics

**BGW42000** u P.p.accessoris p/interr.difer
Part proporcional d'accessoris per a interruptors diferencials

**BGW48000** u P.p.accessoris p/protect.sobretens
Part proporcional d'accessoris per a protectors de sobretensions

**BGWA1000** u P.p.accessoris p/avis.acúst.munt.superf
Part proporcional d'accessoris per a avisadors acústics muntats superficialment

**BJ2Z4125** u Aixeta pas mural,p/encastar,cromat,preu alt,sortida 3/8" i entrada 3/8"
Aixeta de pas mural, per a encastar, de llautó cromat, preu alt, amb sortida de 3/8" i entrada de 3/8"

**BJ2Z4127** u Aixeta pas mural,p/encastar,cromat,preu alt,sortida 1/2" i entrada 1/2"
Aixeta de pas mural, per a encastar, de llautó cromat, preu alt, amb sortida de 1/2" i entrada de 1/2"

**BN313420** u Vàlvula bola manual+rosca,2peces,pas tot.,bronze,DN=3/8",PN=16bar
Vàlvula de bola manual amb rosca, de dues peces amb pas total, de bronze, de diàmetre nominal 3/8", de 16 bar de PN i preu alt

**BN314420** u Vàlvula bola manual+rosca,2peces,pas tot.,bronze,DN=1/2",PN=16bar
Vàlvula de bola manual amb rosca, de dues peces amb pas total, de bronze, de diàmetre nominal 1/2", de 16 bar de PN i preu alt

**BN315420** u Vàlvula bola manual+rosca,2peces,pas tot.,bronze,DN=3/4",PN=16bar
Vàlvula de bola manual amb rosca, de dues peces amb pas total, de bronze, de diàmetre nominal 3/4", de 16 bar de PN i preu alt

**BP434510** m Cable trans.dades,Cu,4par.,cat.5e U/UTP,poliolefina/PVC,n/propag.flama UNE-EN 60332
Cable per a transmissió de dades amb conductors de coure, de 4 parells, categoria 5e U/UTP, aïllament de poliolefina i coberta de PVC, no propagador de la flama segons UNE-EN 60332-1-2

**BP731272** u Presa senyal,tipus univ.,RJ45 doble,cat.5e U/UTP,despl.aïlla.,a/tapa,preu mitjà,p/encastar
Presa de senyal de veu i dades, de tipus universal, amb connector RJ45 doble, categoria 5e U/UTP, amb connexió per desplaçament de l'aïllament, amb tapa, de preu mitjà, per a encastar

**C1701100** h Camió bomba formigonar
Camió amb bomba de formigonar

**C1705600** h Formigonera 165l
Formigonera de 165 l
